# Projekt
Angebotsaufforderung (GAEB DA XML 3.1, DA83)
Währung: EUR
Erstellt mit: G&W CALIFORNIA PRO, CALIFORNIA PRO V12.2.10, 01.07.2026

## LEISTUNGSVERZEICHNIS
LEISTUNGSVERZEICHNIS

BSML - Berufschule München-Land in Riem
Erweiterung der staatlichen Beruffschule
München-Land in Riem
Neubau Berufsschule, Einfachsporthalle
und Wohnungen.
Graf - Lehndorff - Str. 28, 81929 München

Bauteil 1-4 (GKL 5, Sonderbau)

Bauherr:
Landratsamt München
Sachgebiet 1.4.1.2 - Hochbau und Bauunterhalt II
Joseph-Wild-Straße 20
81829 München

Baustelle:
Staatliche Berufsschule München-Land
Graf-Lehndorff-Straße 28
81929 München

Gewerk:
VE306 Dachdeckungs- / Dachabdichtungsarbeiten

## INHALTSVERZEICHNIS
INHALTSVERZEICHNIS

Hinweis: Für die Ziffern "A" und "B" liegt dem Leistungsverzeichnis ein Dokument mit bei, das
mit Vertragsbestandteil wird:

20260320_Allgemeine Vorbemerkungen.pdf

C - ZUSÄTZLICHE TECHNISCHE VERTRAGSBEDINGUNGEN (GEWERKESPEZIFISCH)

C.01 Art und Umfang der Leistungen, Angebot des Bieters
C.02 Ausführung allgemein
C.03 Ausführung gewerkespezifisch
C.04 Abkürzungen
C.05 Anlagenverzeichnis
D -  GRUNDBESCHRIEBE UND LEISTUNGSPOSITIONEN

TITEL 1  - ALLGEMEIN UND BAUBETRIEB
TITEL 2  - DÄCHER
TITEL 3  - SONSTIGES
TITEL 4  - ARBEITEN AUF NACHWEIS
TITEL 5  - T1 LEHRERTERRASSE
TITEL 6  - T2 AUSGLEICHSFLÄCHE
TITEL 7  - T3 SCHULTERRASSE
TITEL 8  - FERTIGSTELLUNGSPFLEGE
TITEL 9  - ENTWICKLUNGSPFLEGE
TITEL 10  - ARBEITEN GEGEN NACHWEIS

ZUSAMMENSTELLUNG

## C - ZUSÄTZLICHE TECHNISCHE VERTRAGSBEDINGUNGEN (GEWERKESPEZIFISCH)

## Zusätzlicher Text
C.01 Angebot des Bieters, Art und Umfang der Leistungen

C.01.1 Art und Umfang der Leistungen

Gegenstand dieser Leistungsbeschreibung sind im Wesentlichen:

Baustelleneinrichtung,
DIN 18299 Allgemeine Regelungen für Bauarbeiten jeder Art
DIN 18336 Abdichtungsarbeiten
DIN 18338 Dachdeckungsarbeiten
DIN 18339 Klempnerarbeiten

Wesentliche bauseitige Leistungen:
Rohbau (Beton und Mauerwerk),
Holzbau,
Fassadengerüste,
haustechnische Gewerke,
VHF hinterlüftete Fassaden mit Schiebeläden,
Fenster und Holzglasfassaden

Es gilt die VOB/C in Ihrer neusten Fassung für alle beschriebenen Arbeiten und Gewerke, sowie alle in diesem Zusammenhang anwendbaren DIN- und EN-Normen, der "Stand der Technik" sowie die DASt-Richtlinien.

Ergänzend dazu gelten:

Bayerische Bauordnung BayBO,
Unfallverhütungs- und Brandschutzvorschriften,
alle auf Kindergärten, Horte und Schulen bezogenen Sicherheitsregeln und
die Vorschriften der KUVB in der derzeit  gültigen Fassung.
Diese sind eigenverantwortlich einzuhalten und können auf Anfrage mitgeteilt werden.

Zu beachten sind weiterhin in ihrer jeweils neuesten Fassung:

- anerkannte Regeln der Bautechnik,
- einschlägige Normen (z.B. DIN, EN, ISO) und Richtlinien (z.B. DAfSt),
- AGI Arbeitsblätter, behördliche Auflagen und Bestimmungen (z.B. Bauregelliste)
- Verarbeitungsvorschriften der Hersteller, bauaufsichtliche Zulassungen

In allen Titeln werden Leistungen bezüglich der gesamten Schule incl. der Sporthalle und der Zwischengebäudeteile beschrieben.

Häuser im Lageplan von links nach rechts:
Haus A, Schultrakt,
Haus B, Schultrakt,
Haus C, Schultrakt,
Haus D, Sporthalle
sowie Zwischengebäude

Bei Widersprüchen zwischen Text und Planbeilagen gilt der Text vorrangig.

C.01.2 Angebot des Bieters

Die ausgeschriebenen Arbeiten sind grundsätzlich nach den "Allgemein Anerkannten Regeln der Technik" auszuführen. Die anzubietenden Preise enthalten a l l e erforderlichen Nebenleistungen für Befestigungen, Verankerungen und dergleichen, Gestellung, Vorhalten und Betreiben von Geräten, Maschinen etc.

Die der Ausschreibung beiliegenden Pläne und Unterlagen dienen dem Bieter zur Orientierung, sind jedoch nicht zur Bauausführung freigegeben. Zur Ausführung freigegebene Unterlagen, Pläne, Details werden dem AN umgehend nach Vergabe zur Verfügung gestellt; zeitgleich hat der AN diese nach Vergabe anzufordern.

Bei den im Leistungsverzeichnis genannten Spezifikationen handelt es sich um Mindestspezifikationen hinsichtlich der Qualität.

Der Umfang des Bauvorhabens ist prinzipiell aus den Ausschreibungsunterlagen mit Gebäudekenndaten ersichtlich.

Die vom Bieter auszufüllenden Felder für Einheitspreis und Gesamtbetrag befinden sich am Ende einer jeden Position.

Das Brandschutzgutachten sowie die bauphysikalischen Unterlagen können nach Bedarf und Terminvereinbarung in der Vergabestelle eingesehen werden.

## Zusätzlicher Text
C.02 Ausführung allgemein

C.02.1 Bauablaufplanung

Bezüglich des zeitlichen Ablaufs der Arbeiten des AN liegen der Ausschreibung folgende Unterlagen mit bei:

214.H-Besondere-Vertragsbedingungen.pdf
Ergänzung zu FB 214 Besondere Vertragsbedingungen Zwischenfristen_VE306.pdf

Der AN ist verpflichtet auf Grundlage dieser Einzelfristen einen detaillierten Bauablaufplan zu erstellen und ggf. fortzuschreiben. Siehe hierzu die beiliegende  "20260320_Allgemeine Vorbemerkungen.pdf" Ziffer 5.5. Die Taktung der einzelnen Leistungsbereiche ist vom AN mit darzustellen.

C.02.2 Rahmenbedingungen

Generell sind sicherheitstechnische Vorschriften und Regeln generell einzuhalten - was stets zu berücksichtigen ist. Insbesondere wird verwiesen auf die einzuhaltende DGUV.

Die Arbeiten müssen mit den zeitgleich ablaufenden Nachbargewerken (Rohbau, Holzbau, Haustechnik, Fassaden- und Dachgewerke) ineinander greifen.

Erforderliche Abstimmungen erfolgen während der Ausführung mit der örtlichen Objektüberwachung.

Die Ausführung hat nach den zur Ausführung freigegebenen Plänen, Details und Unterlagen zu erfolgen. Sämtliche Oberflächenbearbeitungen, Materialqualitäten und die damit bauphysikalisch und brandschutztechnisch zusammenhängenden Spezifikationen für die M+W-Planung des AN sind ausnahmslos den zur Ausführung freigegebenen Unterlagen des Architekten und der Fachplaner zu entnehmen. Das Leistungsverzeichnis ist nicht per se zur Ausführung freigegeben.

C.02.3 Ausführung

C.02.3.1 Qualitäts- und Quantitätskontrolle

Nach Auftragsvergabe hat der AN umgehend die Unterlagen des Architekten und der Fachplaner anzufordern. Auf Basis dieser Unterlagen erstellt der AN auch seine Werkstattplanung und Statik - sofern gefordert.

Vor der Ausführung sind die Inhalte der vom AN zu erbringenden Leistungen zwingend hinsichtlich der Quantitäten und der Qualitäten zu prüfen und sicherzustellen. Erst nach Sicherstellung der Qualitäten und Quantitäten dürfen die Bauteile bestellt werden bzw. darf mit der Ausführung begonnen werden. Dies ist zwingend erforderlich - wegen den zeitlichen Abständen von Planung, Ausschreibung und Ausführung.

Die Ausführung erfolgt dann ausschließlich auf Basis der freigegebenen Pläne und Unterlagen, im Falle einer vom AN zu erstellenden Werkstattplanung und Statik mit Grundlage dieser freigegebenen Unterlagen. Das Leistungsverzeichnis ist per se nicht zur Ausführung freigegeben.

C.02.3.2 Allgemein

Folgende Unterlagen sind zu beachten:

20260320_Allgemeine Vorbemerkungen.pdf

Die Transportwege sind eigenverantwortlich zu prüfen, Erschwernisse aus dem Transport werden nicht gesondert vergütet; sie sind in die Einheitspreise einzurechnen.

Flucht- und Rettungswege sind bereits für die Zeit der Bauausführung analog den späteren Flucht- und Rettungswegen des Brandschutzgutachtens einzuhalten. Feuerwehrzufahrten sind zu beachten.

Setzt der Auftragnehmer Nachunternehmer zur Ausführung ein, so sind dieses ständig durch den AN, wegen der technischen Zusammenhänge, der Konstruktion, sowie der draus ableitenden Ausführung, grundsätzlich zu beaufsichtigen.
Die Bauleiter des AN und die Vorarbeiter des AN müssen die deutsche Sprache in Schrift und Wort beherrschen.

Darüber hinaus gehören auch ohne zusätzliche Vergütung insbesondere nachfolgende Maßnahmen zum Leistungsumfang des AN:

- Statische Berechnung, Planung, Abstimmung und Ausführung sämtlicher Baubehelfe, Bauzustände, Provisorien, erforderliche Baustellenorganisation,

- Koordination und Überwachung aller Leistungen des AN und seiner eventuellen Nachunternehmer,

- eigenverantwortliche Beantragung und Erwirkung der für die Abwicklung seiner Vertragsleistung erforderlichen behördlichen und sonstigen Abnahmen, Genehmigungen und Anzeigen, einschl. Übernahme der diesbezüglichen Kosten und der Gebühren; die Baugenehmigung holt der AG ein.

- alle notwendigen Versorgungs- und Entsorgungsprovisorien,

Die Ausführung hat grundsätzlich entsprechend den Vorgaben des betreffenden Fachplaners zu erfolgen, ungeachtet dessen sind die Grundsätze der einschlägigen Vorschriften, insbesondere zum Brandschutz auch für Bauzustände einzuhalten.

C.02.4 Nachweise, Güten

Für alle Baustoffe, bei denen Forderungen nach besonderen Klassifizierungen bestehen, sind rechtzeitig Prüfzeugnisse, Zulassungsbescheide, Prüfberichte etc. dem AG bzw. seiner Objektüberwachung vorzulegen.

Für die Leistungen sind insbesondere folgende Nachweise vorzulegen:

- Nachweise für anzubietende / zu verwendende Materialien,
- Nachweise für Baubehelfe,

Für die Güte und einwandfreie Beschaffenheit der zur Verwendung kommenden Materialien, einschl. der von Nachunternehmern verwendeten, haftet allein der AN. Vom AG zurecht beanstandetes Material ist kostenlos zu entfernen.

Soweit Güte- und Gebrauchsprüfungen ergeben, dass vom AN gelieferte Stoffe oder Bauteile vertragswidrig sind, hat der AN auch über die Prüfung hinaus entstandenen Kosten zu erstatten.

Für Verzögerungen, die aufgrund mangelhafter Eigenschaften und vertragswidriger Bauteile entstehen,  haftet der AN.

C.02.5 Toleranzen

a) Allgemeine Bauteile

Die Festlegung und Feststellung der zulässigen Bautoleranzen erfolgt nach
DIN 18201, DIN 18202, DIN 18203, DIN EN 1090.

C.02.6 Vermessung, Einmessung

Von einem unabhängigen Vermessungsbüro, beauftragt und vergütet durch den Bauherrn, werden folgende Leistungen erbracht:
je Geschoss Meterrisse an Treppenhäusern und wesentlichen Fluren,
die Hauptachsen in jedem der 4 Baukörper und jedem Geschoss.

Sämtliche weiteren Vermessungsleistungen, welche vom AN zur Fertigstellung der geforderten Leistung benötigt werden, sind Leistungen des AN, diese Vermessungsleistungen des AN sind im Auftrag des AN von einem Vermessungsingenieur durchzuführen.

C.02.7 Dokumentation

Der AN hat nach Abschluss der Arbeiten eine Dokumenation gemäß gesonderter Positionen (Leistungen für Baubestandsdokumentation) zu übergeben. Eine Übereinstimmungserklärung ist vorzulegen.
Dokumentation über das PKS = Projektkommunikationssystem

C.02.8  Ausführungsunterlagen

C.02.8.1 Ausführungsunterlagen vom AG für den AN

Siehe die beiliegenden  "20260320_Allgemeine Vorbemerkungen.pdf".

C.02.8.2 Ausführungsunterlagen des AN

W+M-Planungen (Werkstatt- und Montageplanungen) des AN werden erforderlich bei

Verlegepläne der Gefälledämmungen
Erstellung der Nachweise zur Dachentwässerung, incl. der erforderlichen Pläne.
Statische Nachweise zur Abhubsicherheit und Windlastberechnungen,
Statische nachweise der Blechdächer, Festpunkte und Gleitpunkte,
Auslegung und Planung Notüberläufe und Dachabläufe sowie Dachschottungen
Statische Nachweise von Stahl-, Edelstahl- und Blechkonstruktionen in Attikabereichen.

Die statischen Nachweise der Rankgerüste sind in gesonderten Titeln und Positionen beschrieben.

Die hier in der Ausschreibung beschriebenen Bauteile sind vordimenioniert. Ausführung nach Verlegepläne, Dachentwässerungspläne sowie Statik des AN.

C.02.8.3  Muster, Zulassungen

Alle zur Verwendung kommenden Materialien, Oberflächen sind vom AN beim AG nach der Beauftragung und vor der Materialbestellung bemustern und vom AG freigeben zu lassen. Die Muster bleiben im Eigentum des AN und werden ihm nach Abnahme der Leistungen zurückgegeben.

C.02.8.4 Form der Ausführungsunterlagen des AN:

- gezeichnet nach DIN 1356 - Bauzeichnungen

- Schriftstücke in A4, ansonsten Planformate nach Bedarf,

- jede Unterlagenlieferung mit aktualisierter Freigabeunterlagenliste / Auflistung der Zulassungen, etc.

- Alle Unterlagen müssen die Einbauörtlichkeit (Bauteil, Geschoss etc.) enthalten.

- Alle Zeichnungen sind ausführlich mit Text und Maßen vorzulegen, so dass eine zweifelsfreie Erkennung bzw. Maßzusammengehörigkeit für den Architekt, die Sonderfachleute und den Prüfingenieur möglich wird. Zeichnungen müssen vollständig sein, nur "Absichtserklärungen" erreichen keine Freigabe.

- Die Unterlagen der statischen Berechnung und -Nachweise des AN sind entspr. den gesetzlichen  Bestimmungen vom AN dem Prüfingenieur vorzulegen und dem Architekten, Tragwerksplaner in Kopie zur Information zuzusenden.

C.02.8.5 Freigabevorgang der Ausführungsunterlagen des AN:

- Die Freigabeunterlagen sind in das PKS einzustellen mit gleichzeitiger Info an alle Beteiligten, ggf. bei Korrekturen auch mehrfach (bis 2x) bis zur endgültigen Freigabe.

- Nach Übernahme der Prüfeintragungen in die Originale des AN sind die fertigen Unterlagen vom AN in das PKM einzustellen.

- Die genehmigten Zeichnungen entbinden den AN nicht von der Haftung für die von ihm angebotenen Konstruktionen bezüglich AN-Statik, Ausführung (Standfestigkeit), Funktion und Gebrauchstauglichkeit. Ebenso bleibt der AN verantwortlich für Maßeinhaltung, Einhaltung von Anforderungen an Toleranzen, Anforderungen bezüglich der Ausführung an Brand- und Schallschutz, Raumabschluss und Materialökologie.

- Änderungen, die durch verspätete Zeichnungsvorlage seitens des AN bedingt sind, rechtfertigen keine Terminverschiebung.

- Es ist die Pflicht des AN seine Planung so rechtzeitig zur Prüfung und Freigabe vorzulegen, dass daraus keine Terminverzögerungen im Bauablauf eintreten.

Planverteilung über das PKS = Projektkommunikationssystem

## Zusätzlicher Text
C.03 Ausführung gewerkespezifisch

C.03.1 Allgemein

Folgendes beiliegende Dokument ist zu beachten:

20260320_Allgemeine Vorbemerkungen.pdf

C.03.2  Hinweise zur Materialökologie - gewerkespezifisch

Die folgende Aufstellung fasst gewerksspezifische Anforderungen an typische Baustoffe und Bauprodukte zusammen.
Der Nachweis, dass diese Anforderungen eingehalten werden, ist von den ausführenden Firmen zu erbringen.

| Baustoff/Substanz | Anforderung |
| --- | --- |
| Beschichtungen / Mineralische Untergründe | Lösemittelfrei und weichmacherfrei nach Vdl-RL01 oder RAL-UZ 102 / Mindestens: VOC < 3% (30g/l) |
| Beschichtungen mineralische Oberflächen im Außenbereich | Wasserverdünnbare Produkte gemäß aktueller Decopaint-RL / (< 40g/l) |
| Beschichtungen / nicht mineralische Untergründe / (z.B. Metalle, Holz, Kunststoffe) | VOC < 100 g/l oder RAL-UZ 12a. / Mindestens: wasserverdünnbare Produkte gemäß aktueller Decopaint-RL |
| Bitumenbeschichtungen (kaltver-arbeitete) /bituminöse Voranstriche, Bitumenemulsionen | Giscode BBP10 / RAL-UZ 115 |
| Dämmstoffe | Keine halogenierten Treibmittel / Ausschließlich Verwendung von Produkten mit RAL-Gütezeichen für Produkte aus Mineralwolle / Einbau gegenüber Innenräumen nur mit Abdichtung (z.B. Platten, Folien) |
| Dichtungsmassen, Dichtstoffe, Klebstoffe (kleinflächig) | EMICODE EC-1, EC-1plus, Giscode PU 10 / Mindestens Giscode PU 20/50, VOC < 3% |
| Grundierungen, Vorstriche, Spachtelmassen, Klebstoffe / (alle Verlegewerkstoffe und Hilfsstoffe Boden, Wand) | EMICODE EC-1, EC-1plus / EMICODE EC-1-R, EC-1plus-R / RAL UZ 113 |
| Bodenbelagsklebstoffe | Emicode EC1 oder RAL UZ 113 |
| Sperranstriche, Estrichharze, Abdichtungen unter Fliesen | Giscode D1, RE0, RE1, RU 0,5 oder RU 1 |
| Epoxidharzprodukte | - Nur lösemittelfreie Produkte, mit GISCODE RE 0, RE 1 gekennzeichnet |
| Holz- und Holzwerkstoffe (HWS) | In Aufenthaltsräumen nur aus harzarmen Holzarten / Stark harzhaltige Nadelhölzer (insbesondere Kiefer) dürfen nicht verwendet werden wegen Eintrag von Terpenen (enthalten z.B. in Fensterprofilen, „Seekiefer“-, OSB-Platten) / Kleinflächiger Einsatz (z.B. Fußbodenleisten) HWS mit E1- Klassifizierung oder emissionsärmere HWS (entsprechend der DIBt-Richtlinie 100) / Großflächiger Einsatz (Wandfläche): nur formaldehydarme bzw. -freie HWS (Klassifizierung RAL-UZ 76 bzw. RAL ZU 38 / Emissionsprüfbericht des Herstellers, wenn kein Nachweis vorliegt |
| Verleimungen von Holz- und Holzwerkstoffen | Verleimung ausschließlich formaldehydfrei (z.B. für BSH) / RAL UZ 76 / ggf. Prüfbericht vom Hersteller |
| Beschichtungen für Holzoberflächen | Giscode Ö 10/ Ö20 (z.B. Öle, Wachse) / Formaldehydhaltige Beschichtungen sind ausgeschlossen / VOC < 10%, besser lösemittelfrei |
| Holzschutzmittel | In den Gefährdungsklassen 1 und 2 nach DIN 68 800 erfolgt der vorbeugende Holzschutz ausschließlich konstruktiv oder durch artentypische Resistenzen / Für zur Verwendung vorgesehene Holzschutzmittel ist das RAL-Prüfzeichen der Gütegemeinschaft Holzschutzmittel bzw. Prüfzeichen des Instituts für Bautechnik nachzuweisen / In keinem Fall dürfen mit GISCODE HSM W 60-90 gekennzeichnete Holzschutzmittel eingesetzt werden / Notwendige Behandlungen mit Holzzschutzmitteln im Produktionsbetrieb des AN vornehmen |
| Korrosionsschutz nicht tragende Metallbauteile wie Treppenge-länder, Zargen Stahltüren etc. | Mindestens < 300g/l (Kategorie A/d nach RL 2004/42/EG) / Besser: wasserverdünnbare Produkte < 140 g/l |
| Korrosionsschutz tragende innenliegende Bauteile / (> 500 m² Oberfläche) | wasserverdünnbare Produkte < 140 g/l |

C.03.3  Werkstoffe, Oberflächen

C.03.3.1  Allgemein

Die materialökologischen Vorgaben dieses Leistungsverzeichnisses sind bei Widersprüchen vorrangig zu beachten.
Die Verträglichkeit der Materialien untereinander muß gewährleistet sein. Beim Zusammenbau unterschiedlicher Werkstoffe muss gewährleistet sein, dass keine Kontakt-Korrosion und keine andere ungünstige Beeinflussung entstehen können. Ggf. sind Zwischenlagen aus Kunststoff-Folie oder dgl. vorzusehen.

Bei Anschlüssen an bauseitige Materialen hat sich der AN vorher zu informieren und ggf. nach Rücksprache mit der Objektüberwachung entsprechende Maßnahmen zu ergreifen.

Die Verträglichkeit der Materialien untereinander und zu bauseitigen Materialien muß gewährleistet sein.
Dehnungen müssen knackfrei erfolgen.
Die Bauteile dürfen unter Windbelastung (Resonanz) nicht mitschwingen. Nach Erfordernis sind entsprechende Beilagen vorzusehen.
Dübel sind auf den Untergrund abzustimmen, Spreizkräfte dürfen den Untergrund nicht beschädigen, Dübelabstände gemäß Zulassung.
Dachdichtung: es dürfen nur Bauteile eines Systemherstellers und eines Systems verwendet werden.

C.03.3.2 Metalle
Bei Anschlüssen und Verbindungen muss Kontaktkorrosion ausgeschlossen sein. Die Bauteile dürfen unter Windbelastung (Resonanz) nicht mitschwingen.
Hier geforderter Korrosionsschutz für alle geforderten Stahlbauteile im Außenbereich nach DIN EN 12944-2:
Feuerverzinkt gemäß Positionstext oder Beschichtung mit Korrosivitätskategorie C5-I, Schutzdauer länger als 15 Jahre gemäß Positionstext.
Sämtliche Schrauben sind aus Edelstahl zu verwenden. Nach Erfordernis sind entsprechende Beilagen vorzusehen.
Bleche und Profile aus Aluminiumlegierungen nach den Gütevorschriften der DIN-Normen; Bleche in halbharter Legierung. Alle sichtbar bleibenden Bauteile sind nach Angabe fertig oberflächenbehandelt einzubauen.
Zur Erläuterung:
"V2A"  = Werkstoff Nr. 1.4301
"V4A"  = Werkstoff Nr. 1.4571

C.03.3.3  Oberflächenbehandlung Metalle
C.03.3.3.1 Beschichtungen allgemein
Beschichtungen sind komplett Leistungsbestandteil des AN.
Material-, Oberflächenbeschaffenheit und Erscheinungsbild:
a) Alle Bauteile sind im fertig korrosionsgeschützten, soweit sichtbar gemäß Positionstext im farbig oberflächenbehandelten Zustand zu übergeben.
b) Alle diesbezüglichen Oberflächen müssen porenfrei, rissefrei, blasen- und schuppenfrei sein, dürfen keine abgeplatzten Stellen, Kanten oder Kratzer aufweisen, müssen frei sein von Verschmutzungen, Ölen, Schmierstoffen, etc.
c) Das Erscheinungsbild von fertigen Oberflächenbehandlungen muss gleichmäßig und geschlossen sein, ohne Streifen, Absätze oder Schlieren.
d) Der Korrosionsschutz und die Oberflächenbeschichtungen haben allseitig zu erfolgen - auch an Schnittkanten, Bohrungen.

C.03.3.3.2 Farb-Beschichtung Pulverlack, Farbtöne
Mindestanforderungen des Pulverlack-Systems bei Profilen und sichtbaren Blechen und Blechen von Paneelen:
Die Beschichtung (Pulverlack) der Aluminium-Profile und/oder -Bleche muss mit GSB International und/oder QUALICOAT gütegesicherten Pulver auf Polyesterbasis in einer Schichtdicke von mindestens 50 µm / erfolgen.
Der ausführende Beschichtungsbetrieb muss Inhaber des Gütezeichens der GSB International ("Gütegemeinschaft für die Stückbeschichtung von Bauteilen aus Aluminium", Franziskanergasse 6, D-73525 Schwäbisch Gmünd) oder des Gütezeichens der QUALICOAT (Verband für die Oberflächenveredelung e.V. (VOA) Laufertormauer 6, 90403 Nürnberg) oder gleichwertiger Gütesiegel sein.

C.03.3.3.3 Farbgebung, projektspezifisch
Sofern nicht anders im Positionstext beschrieben, kommen folgende Farbtöne zur Ausführung:
Farbtöne nach RAL (Uni-Farbtöne). Farbtöne und Glanzgrad in Abstimmung mit dem AG, nach Musterfreigabe. Erst nach Freigabe der Muster darf das Material bestellt werden.

C.03.4 Holzbauteile

In die nachstehenden Positionen sind folgende Leistungen ohne besondere weitere Erwähnung in die Einheitspreise mit einzukalkulieren:

Holzschutz: Sämtliche Holzteile sind mit einem von den zuständigen Gesundheitsämtern zugelassenen Holzschutzmittel allseitig zu tränken. Für die Behandlungsart (Insektenbefall, Pilzbefall, Feuer) sind die einschlägigen Vorschriften maßgebend. Die Behandlung ist durch ein Attest zur Abnahme in zweifacher Ausfertigung nachzuweisen. Schnittstellen, Ausklinkungen usw. sind nachzubehandeln.

Bei nichttragenden Holzbauteilen im Aussenbereich, wie zum Beispiel bei Unterkonstruktionen, sind chemische Holzschutzmittel gemäß DIN 68800 festzulegen und auszuführen

Anforderung für nichttragende Bauteile: RAL-Prüfzeichen der Gütegemeinschaft Holzschutzmittel e.V.

C.03.5 Dämmstoffe
Die Verlegung von Dämmungen muss wärmebrückenfrei und formhaltig erfolgen. Mineralische Dämmstoffe müssen zwingend trocken verbaut werden.
Mineralische Dämmstoffe müssen den Anforderungen des RAL-Gütezeichens für Erzeugnisse aus Mineralfaser genügen. Verwendung von Steinwolle gemäß Positionsbeschrieb. Der Einbau erfolgt grundsätzlich hohlraumfrei und dauerhaft lagegesichert.
Als expandiertes Polystyrol - sofern dies zur Anwendung kommt - ist nur abgelagertes Material (mind. 8 Wochen) zu verwenden. Dies dient zur Vermeidung von zu hohem Schwindmaß im eingebauten Zustand. Der Produktionsnachweis mit Datumsangabe ist seitens des AN in schriftlicher Form vorzulegen. (Für expandiertes Polystyrol gilt der Fertigungstermin des Großblockes, aus dem die einzelnen Dämmplattengeschnitten werden.)
Schaumkunststoffe (Polystyrol u.a.) müssen frei von halogenierten Treibmitteln sein. EPS- oder XPS-Kunststoffe dürfen kein HBCDD, PU-Schäume kein TCEP als Flammschutzmittel enthalten. Ein einfacher Nachweis dafür ist bei EPS das "Qualitätssiegel BFA QS" des IVH, bei PU-Schäumen das "pure-life"-Siegel des ÜGPU e.V.
Melaminharzschaumstoffe (z.B. als Akustikplatten) oder ähnliche formaldehydfreisetzende Produkte sind im Innenraum nicht zugelassen.
2-Chlorpropan- emittierende Phenolharz-Hartschaumplatten sind sowohl im Innen- als auch im Außenbereich nicht erlaubt.
C.03.6 Ausführung
C.03.6.1 Allgemein
Vor Leistungsbeginn des AN vor Ort sind rechtzeitig alle vom AN zu bearbeitenden Flächen zu prüfen und mit der örtlichen Objektüberwachung zu begehen. Bei Störungen im Untergrund durch
 - Abweichung der zulässigen Toleranzen (Höhenlage),
 - zu geringem Gefälle,
 - zu großer Unebenheit, insbesonderer punktförmiger Unebenheit
 - Nässe, etc.
sind diese zu protokollieren und der Objektüberwachung zu melden.
Bei der Ausführung sind die Vorschriften und die Verlegeanleitungen der Hersteller einzuhalten. Auf  Verlangen des AG ist dem Auftraggeber Einsicht in die Verarbeitungs- und Verlegeanleitungen zu gewähren.
Sofern dem Leistungsverzeichnis keine Detailunterlagen beigefügt sind, treffen die Pläne des Architekten in erster Linie eine formale Gestaltungsaussage. Es gehört zu den Aufgaben des Auftragnehmers, Elementstöße, Verbindungen, Befestigungen, toleranzaufnehmende Anschlüsse u. dgl. in Abstimmung mit dem Architekten, den anerkannten Regeln der Bautechnik und gemäß dem zu erwartenden Gebrauchswert herzustellen.
Gegen Verschmutzungen und Beschädigungen anderer Bauteile sowie zur Vermeidung der  Gefährdung von Personen sind vom Auftragnehmer der Verkehrssitte entsprechende und  zumutbare Vorkehrungen zu treffen
(Abdeckungen, Hinweisschilder, Absperrungen u.dgl.).
Alle Dämm- und Dichtungsmaterialien sind auf Unterlagen trocken zu lagern und einzubauen. Rollen sind stehend zu lagern.
Das Lagern von Druckgasflaschen in Kellerräumen, Treppenhäusern, Durchgängen und Durchfahrten ist untersagt. Ein Feuerlöscher, tragbar, der Klasse C nach DIN EN 2 - oder  vergleichbar einsetzbar - muß bei Arbeiten mit brennbaren Gasen vorhanden sein.
Lagerung auf Dachflächen:
Die Lagerung von Materialien und Werkzeugen auf Dachflächen hat während der Arbeitsdurchführung so zu erfolgen, dass Beschädigungen am Neubau vermieden werden. Gegen Abheben und Beschädigung durch Sturm sind während der Montage entsprechende Maßnahmen zu treffen.

C.03.6.2 Lehrverleger
Wird es seitens der Objektüberwachung als notwendig erachtet, ist seitens des AN ein Lehrverleger des ausführenden Abdichtungsproduktes zu beantragen. Die Mitwirkung des Lehrverlegers ist für den AG kostenfrei.

C.03.6.3 Dachabdichtungsarbeiten
Die beschriebenen Leistungen umfassen die komplette Lieferung und Montage aller erforderlichen Materialien und Zubehörteile frei Baustelle, einschl. Transport- und sonstigen Nebenleistungen im Sinne der VOB Teil C.
Die in dieser Ausschreibung vorgesehene Bedachungen aller beschriebenen Bauteile muß nach Art. 30 (1) BayBO gegen eine Brandbeanspruchung von aussen durch Flugfeuer und strahlende Wärme ausreichend lang widerstandsfähig sein (harte Bedachung).
Die Befestigungsart und -abstände richten sich nach den Fachregeln und DIN-Vorschriften und sind in die Einheitspreise einzurechnen.
Soweit bezüglich dem Untergrund für die Befestigung keine näheren Angaben in der Leistungsbeschreibung aufgeführt sind, handelt es sich um Standard- Befestigungsmöglichkeiten auf Holz, Mauerwerk, Beton bzw. Stahl, entsprechend den Regelausführungen.
Die Befestigungsabstände durchlaufender Metall- und Holzteile an den Gebäude-Außenkanten gelten für den normalen Dachrandbereich und müssen, entsprechend den Bestimmungen der DIN 1055 (Lastannahmen im Hochbau), an den Gebäudeecken entsprechend erhöht werden.
Zum Nachweis des Fabrikats der angebotenen Dachbahnen dürfen die Banderolen erst unmittelbar vor dem Einbau entfernt werden.
Dampfsperren sind konvektionsdicht zu verlegen; das gilt auch für die Befestigung an Anschlüssen und Durchdringungen. Im Regelfall sind Dichtungsbänder zu verwenden.
Die Bekiesung oder Begrünung von Dachflächen darf erst nach einer technischen Inaugenscheinnahme der fertiggestellten Dachhaut (einschl. aller Anschlüsse) durch die örtliche Objektüberwachung erfolgen. Die Leistungsfeststellung des AG gegenüber dem AN erfolgt in Schriftform.
Dachabläufe: siehe Positionstexte. Die Notentwässerungen (Attikagullys) sind vom AN zu liefern, einzubauen und in den Dachaufbau zu integrieren.
Der Arbeitsablauf ist so einzurichten, daß bei Arbeitsunterbrechung offene Kanten des Abdichtungsaufbaus gegen das Eindringen von Niederschlägen geschützt sind, ggf. sind sie  abzukleben und bei Weiterarbeit von den
Klebstreifen wieder zu befreien.
Stöße und Fugen sind so auszuführen, daß Dehnungen bei gleichzeitiger Sicherstellung der Wasserdichtheit spannungsfrei aufgenommen werden können. Bewegungsfugen sind durchgehend, auch im Bereich der Dampfsperre, anzuordnen.
Die Verträglichkeit von Klebern und Flüssigkunststoff muss auf das gewählte Abdichtungssystem abgestimmt sein.
Hinweis zur temporären Tagwasserbeseitigungsanlage für die Bauzeit: Der AN verbaut die Dampfsperren, die auch als Notdichtung für die Bauzeit dienen und schließt diese an seine Ablaufgrundkörper an. Die temporäre Tagwasserbeseitigungsanlage wird durch den Rohbauunternehmer durchgeführt.

C.03.6.4  Spengler- / Klempnerarbeiten
Die beschriebenen Leistungen umfassen die komplette Lieferung und Montage aller erforderlichen Materialien und Zubehörteile frei Baustelle, einschl. Transport- und sonstigen Nebenleistungen im Sinne der VOB Teil C.
Eck-, End- und Übergangsausbildungen sind, soweit nicht in eigenen Leistungspositionen aufgeführt, in die Einheitspreise einzurechnen.
Die Befestigungsart und -abstände richten sich nach den Fachregeln und DIN-Vorschriften und sind in die Einheitspreise einzurechnen.
Soweit bezüglich dem Untergrund für die Befestigung keine näheren Angaben in der Leistungsbeschreibung aufgeführt sind, handelt es sich um Standard-Befestigungsmöglichkeiten auf Holz, Mauerwerk, Beton bzw. Stahl, entsprechend den Regelausführungen.
Die Befestigungsabstände durchlaufender Metall- und Holzteile an den Gebäude-Außenkanten gelten für den normalen Dachrandbereich und müssen, entsprechend den Bestimmungen der DIN 1055 (Lastannahmen im Hochbau), an den Gebäudeecken entsprechend erhöht werden.
Weitere Anforderungen an die Attiken-Abdeckungen:
- trittsicher, mit eigener Unterkonstruktion für Mannlast.
- Querschnitte und Formen entspr. den Details,
Anforderungen an die Verbindungsmittel: Befestigungsteile, Schrauben, Unterlagscheiben und sonstige für die Konstruktion erforderlichen Kleinverbindungsmittel sind in die Preise einzurechnen. Alle Verbindungs- und Befestigungskonstruktionen sind vom AN selbst einzuplanen und so zu gestalten, daß eine geräuschlose u. ungehinderte Bewegung der Elemente (Bleche) untereinander und gegen den Baukörper möglich ist. Verbindungselemente müssen korrosionsfrei sein.

C.03.6.5 Sturmsicherheit, Dichtheit, Lastannahmen
Sturmsicherheit und absolute Dichtheit der Dachflächen einschl. aller An- und Abschlüsse ist zu gewährleisten. Auf die DIN 1005 wird gesondert hingewiesen. Die Sturmsicherheit des Dachschichtenpakets muss auch während der Ausführung gewährleistet sein.

--

## Zusätzlicher Text
C.04 Abkürzungen

Verzeichnis der im LV verwendeten Abkürzungen:

AG =  Auftraggeber
AN =  Auftragnehmer gem. dieses LVs
OUE = OÜ =  Objektüberwachung des AG

BVB = Besondere Vertragsbedingungen
BE = Baustelleneinrichtung
d = Tag

ESG-HF = ESG mit Heißlagerungstest, Abkürzung auch ESG-H

ggf = gegebenenfalls
h = Stunden
kg = Kilogramm
KW = Kalenderwoche
LV = Leistungsverzeichnis,
m = Meter
m2 = Quadratmeter
m3 = Kubikmeter
mMt = Meter x Monat
mWo = Meter x Woche
Mt = Monat
NRA = Natürlicher Rauchabzug
o.glw. = oder gleichwertig

Stb = Stahlbeton
St = Stk = Stück
t = to  =  Tonne (= 1.000,00 kg)
PKS = Projektkommunikationssystem

OKR = Oberkante Rohboden
OKF = Oberkante Fertigboden = OK FFB = FOK
Qs = Querschnitt (Querschnittsfläche, zum Beispiel bei Rechteckstützen)
R = Radius
ß = ss (hier gleichrangig)

Stb = Stahlbeton
StMt = Stück x Monat
StWo = Stück x Woche
UKR = Unterkante Rohdecke
Wo = Woche

ZTV = Zusätzliche Technische Vertragsbedingungen

--»  = Verweis auf Detailpläne, Werkpläne, Unterlagen, Verweis auf beiliegende Dateien.

--

## Zusätzlicher Text
C.05 Anlagenverzeichnis

Dem Leistungsverzeichnis liegt ein Anlagenverzeichnis bei, das zu beachten ist. Alle Pläne, Details, Unterlagen liegen dem Leistungsverzeichnis in digitaler Form als PDF mit bei. Bei sämtlichen Planbeilagen ist der angegebene Maßstab auf Richtigkeit zu prüfen. Die der Ausschreibung beiliegenden Pläne und Unterlagen sind vom Bieter zu beachten, sind jedoch nicht für den AN zur Bauausführung freigegeben. Nach Auftragsvergabe hat der AN die zur Ausführung freigegebenen Unterlagen umgehend anzufordern.

Hinweise zu den Urheberrechten: Für Abbildungen, Texte und Unterlagen dieser Angebotseinholung auf diesem Datenträger oder in gedruckter Form bestehen Urheber- und Eigentumsrechte. Diese Abbildungen, Texte und Unterlagen dürfen nicht ohne schriftliche Erklärung des Urhebers oder des Eigentümers verwendet oder vervielfältigt werden - außer zur Erstellung eines Angebotes für das ausgeschriebene Gewerk.

Anlagen als PDF:

1. Vorbemerkungen

20260320_Allgemeine Vorbemerkungen.pdf

2. Lageplan

BSML-5-ARC-XX-LP-DA-XX-11001-0-V-Lageplan Dach 1_500.pdf

3. BE-Baustelleneinrichtung (Entwurf)

BSML-5-ARC-XX-BE-GK-XX-70004-B-V-Kran Höhe.pdf
BSML-5-ARC-XX-BE-GR-XX-70001-D-V-BE Plan.pdf

4. Grundrisse

BSML-5-ARC-ERS-GR-01-XX-21004-B-V-Grundriss 1OG.pdf
BSML-5-ARC-ERS-GR-02-XX-21005-B-V-Grundriss 2OG.pdf
BSML-5-ARC-ERS-GR-03-XX-21006-B-V-Grundriss 3OG.pdf
BSML-5-ARC-ERS-GR-DA-XX-21007-A-V-Dachaufsicht.pdf
BSML-5-ARC-ERS-GR-EG-XX-21003-B-V-Grundriss EG.pdf
BSML-5-ARC-ERS-GR-U1-XX-21002-C-V-Grundriss UG.pdf

5. Schnitte

BSML-5-ARC-ERS-SN-AC-XX-31001-A-V-Schnitt A, C.pdf
BSML-5-ARC-ERS-SN-BL-XX-31003-A-V-Schnitt B, E-L.pdf
BSML-5-ARC-ERS-SN-DM-TR-31004-0-V-Schnitte D, M.pdf
BSML-5-ARC-ERS-SN-DM-XX-31002-A-V-Schnitte D, M.pdf

6. Ansichten

BSML-5-ARC-ERS-AN-AN-XX-43001-0-V-Ansichten Gebäudeteil A.pdf
BSML-5-ARC-ERS-AN-AN-XX-43002-0-V-Ansichten Gebäudeteil a.pdf
BSML-5-ARC-ERS-AN-AN-XX-43003-0-V-Ansichten Gebäudeteil B.pdf
BSML-5-ARC-ERS-AN-AN-XX-43004-0-V-Ansichten Gebäudeteil b.pdf
BSML-5-ARC-ERS-AN-AN-XX-43005-0-V-Ansichten Gebäudeteil C.pdf
BSML-5-ARC-ERS-AN-AN-XX-43006-0-V-Ansichten Gebäudeteil c.pdf
BSML-5-ARC-ERS-AN-AN-XX-43007-0-V-Ansichten Gebäudeteil D.pdf
BSML-5-ARC-ERS-AN-NS-XX-41001-A-V-Ansichten Nord und Süd.pdf
BSML-5-ARC-ERS-AN-WO-XX-41002-0-V-Ansichten West und Ost.pdf

7. Übersichten

BSML_5_ARC_ERS_GR_DA_XX_21007_0_F_Dachaufsicht
BSML_5_ARC_ERS_US_FA_FD_53009_0_V_Übersicht Gründach
BSML_5_ARC_ERS_US_FA_FD_53010_0_V_Übersicht Loggia
BSML_5_ARC_XX_DT_XX_BT_54004_A_F_Dachaufbauten

8. Details

8.1 Übersicht Details

BSML_5_ARC_XX_US_XX_XX_53001_0_V_Details Übersicht.pdf

8.2 Metalldach, 6 Grad

BSML_5_ARC_ERS_DT_DA_DD_401_0_V_DD 3G - Schultrakt West Fenster Kopfpunkt Dachrand.pdf
BSML_5_ARC_ERS_DT_DA_DD_402_0_V_DD 3G - Schultrakt West Querschnitt Sparrendach.pdf
BSML_5_ARC_ERS_DT_DA_DD_403_0_V_DD 3G - Schultrakt Süd Giebelattika.pdf
BSML_5_ARC_ERS_DT_DA_DD_404_0_V_DD 3G - Schultrakt Nord Giebelattika.pdf
BSML_5_ARC_ERS_DT_DA_DD_408_0_V_DD 3G - Sporthalle Süd Dachrand.pdf
BSML_5_ARC_ERS_DT_DA_DD_409_0_V_DD 3G - Schultrakt West Dachrand.pdf
BSML_5_ARC_ERS_DT_DA_DD_410_0_V_DD 3G - Schultrakt Nord Dachaufbauten über Treppenhaus 1.pdf
BSML_5_ARC_ERS_DT_DA_DD_412_0_V_DD 3G - Schultrakt Ost Dachrand STB Wand.pdf
BSML_5_ARC_ERS_DT_DA_DD_413_0_V_DD 3G - Schultrakt Dachfirst mit Dachweg.pdf
BSML_5_ARC_ERS_DT_DA_DD_414_0_V_DD 3G - Schultrakt Ost Dachattika mit Dachweg.pdf
BSML_5_ARC_ERS_DT_DA_DD_415_0_V_DD 3G - Schultrakt Ost Dachrand Übergang zu Zwischenbauten.pdf
BSML_5_ARC_ERS_DT_DA_DD_417_0_V_DD 3G - Schultrakt West Dachausstieg.pdf
BSML_5_ARC_ERS_DT_DA_DD_418_0_V_DD 3G - Schultrakt West Dachausstieg Querschnitt.pdf
BSML_5_ARC_ERS_DT_DA_DD_420_0_V_DD 3G - Sporthalle Ost Dachausstieg.pdf
BSML_5_ARC_ERS_DT_DA_DD_421_0_V_DD 3G - Aussparung Schultrakt Süd Aufzugshaube.pdf
BSML_5_ARC_ERS_DT_DA_DD_422_0_V_DD 3G - Aussparung Schultrakt Belüfter.pdf
BSML_5_ARC_ERS_DT_DA_DD_424_0_V_DD 2G -  Sporthalle Hausmeisterwohnung, Loggia Dach.pdf
BSML_5_ARC_ERS_DT_DA_DD_425_0_V_DD 2G - Sporthalle Loggia Dach Übergang.pdf
BSML_5_ARC_ERS_DT_DA_DD_436_0_V_DD 2G - Sporthalle Hausmeisterwohnung Dach Übergang.pdf
BSML_5_ARC_ERS_DT_DA_DD_437_0_V_DD 3G - Sporthalle First.pdf
BSML_5_ARC_ERS_DT_FA_FS_433_0_V_DD DA - Sporthalle West Giebelattika.pdf
BSML_5_ARC_ERS_DT_FA_FS_434_0_V_DD DA - Schultrakt Nord Verstärkung Auskragung.pdf
BSML_5_ARC_ERS_FA_FS_FS_339_0_V_HD DA - Schultrakt West Süd Schnitt durch Giebel.pdf

8.3 Metalldach, 2 Grad

BSML_5_ARC_ERS_DT_DA_DD_406_0_V_DD 3G - Zwischenbauten Süd PR-Fassade Kopfanschluss Treppenhaus 4.pdf
BSML_5_ARC_ERS_DT_DA_DD_407_0_V_DD 3G - Zwischenbauten Nord PR-Fassade Kopfanschluss Treppenhaus 4.pdf

8.4 Flachdach

BSML_5_ARC_ERS_DT_DA_DD_227_0_V_FD 1G - Zwischenbauten Süd Schultrakt Ost, Innenhof 2, PR-Fassade Kopfanschluss Ei90.pdf
BSML_5_ARC_ERS_DT_DA_DD_228_0_V_FD 1G - Zwischenbauten Süd Schultrakt Ost, Innenhof 2, PR-Fassade Sockelanschluss Ei90.pdf
BSML_5_ARC_ERS_DT_DA_DD_405_0_V_DD 1G - Zwischenbauten Nord PR-Fassade Kopfanschluss Attika Achse L.pdf
BSML_5_ARC_ERS_DT_DA_DD_411_0_V_DD 1G - Zwischenbauten Nord Attika Achse M.pdf
BSML_5_ARC_ERS_DT_DA_DD_423_0_V_DD 1G - Zwischenbauten Terrassenbelag Tür.pdf
BSML_5_ARC_ERS_DT_DA_DD_429_0_F_DD 1G - Zwischenbauten Übergang Terassen_Gründach.pdf
BSML_5_ARC_ERS_DT_DA_DD_430_0_F_DD 1G - Zwischenbauten Flügel AB Süd.pdf
BSML_5_ARC_ERS_DT_DA_DD_432_0_V_DD 1G - Zwischenbauten Flügel C Sporthalle Süd.pdf
BSML_5_ARC_ERS_DT_DA_DD_445_0_V_DD 1G - Zwischenbauten Flügel C Sporthalle Süd PR.pdf
BSML_5_ARC_ERS_DT_FA_FD_226_0_V_1G FD - Zwischenbauten Fallrohr Zwischenbau A und B.pdf
BSML_5_ARC_ERS_DT_FA_FD_341_0_V_HD 1G - Zwischenbauten Fallrohr Zwischenbau A und B.pdf
BSML_5_ARC_ERS_DT_FA_FS_208_0_V_FD DA - Sporthalle Ost Fenster Hausmeisterwohnung Kopfanschluss.pdf
BSML_5_ARC_ERS_DT_FA_FS_215_0_V_FD DA - Schultrakt Nord PR Fassade Treppenhaus Kopfanschluss.pdf
BSML_5_ARC_ERS_DT_FA_FS_220_0_F_FD 1G - Schultrakt Ost Übergang zu  Zwischenbauten Terrassenbelag.pdf
BSML_5_ARC_ERS_DT_FA_FS_229_0_V_FD EG - PR Zwischenbauten Süd_Lastverteiler_durch Riegel.pdf
BSML_5_ARC_ERS_DT_FA_FS_230_0_V_FD EG - PR Zwischenbauten Süd_Lastverteiler durch Pfosten.pdf
BSML_5_ARC_ERS_DT_FA_FS_236_0_F_FD 1G - Terrassentür Zwischenbau BT-c.pdf
BSML_5_ARC_ERS_DT_FA_FS_56011_0_V_Sporthalle Hausmeisterwohnung, Loggia 1OG.pdf
BSML_5_ARC_ERS_DT_GR_SD_108_0_V_SD EG - Schultrakt Süd PR-Fassade Fußanschluss Haupteingang.pdf
BSML_5_ARC_ERS_DT_GR_SD_112_0_V_SD EG - Schultrakt Süd PR-Fassade Türen Fußanschluss Achse M.pdf
BSML_5_ARC_ERS_DT_XX_SD_117_0_V_SD EG - Schultrakt Süd Haupteingang Anschluss WU Wand.pdf

8.5 Gründach

BSML_5_LAS_XX_LP_AUS_XX_00361_A_V_T1 Lehrerterrasse.pdf
BSML_5_LAS_XX_LP_AUS_XX_00362_A_V_T2 Ausgleichsfläche.pdf
BSML_5_LAS_XX_LP_AUS_XX_00363_A_V_T3 Schulterrasse Schnittansicht.pdf
BSML_5_LAS_XX_LP_AUS_XX_00363_A_V_T3 Schulterrasse.pdf

8.6 Loggia

BSML_5_ARC_ERS_DT_FA_FS_225_0_F_FD 3G -  Sporthalle Hausmeisterwohnung, Loggia.pdf
BSML-5-ARC-ERS-DT-FA-FS-224-0-F-FD 2G - Sporthalle Hausmeisterwohnung, Loggia.pdf

8.7 Schwerter für Rankgerüste

BSML-5-ARC-ERS-AN-NS-XX-56009-A-V-Schwerter.pdf
BSML-5-ARC-ERS-DT-DA-DD-56010-0-V-Anschluss Schwerter.pdf

9. Gerüste nachrichtlich - zur Info

BSML-5-ARC-ERS-US-GE-XX-70014-0-V-Gerüst Fassadenschnitte.pdf
BSML-5-ARC-ERS-US-GE-XX-70102-0-V-Gerüst Dachaufsicht.pdf
BSML-5-ARC-ERS-US-GE-XX-70103-0-V-Gerüst Ansichten Nord Süd West Ost.pdf
BSML-5-ARC-ERS-US-GE-XX-70104-0-V-Gerüst Innenhöfe.pdf

ENDE ANLAGENVERZEICHNIS UND ZTV.

-

## D - GRUNDBESCHRIEBE UND LEISTUNGSPOSITIONEN

## 306
Datum: 01.07.2026

### 1 ALLGEMEIN UND BAUBETRIEB

*Hinweis: ZTV Allgemein und Baubetrieb*
ZTV Allgemein und Baubetrieb
Zusätzliche technische Vertragsbedingungen

1. Allgemeines

Die Baustelleneinrichtung des AN hat alle notwendigen Einrichtungen für die im LV beschriebenen Leistungen zu umfassen und ist in Nebenleistung. Die DIN 18299 Allgemeine Regelungen für Bauarbeiten jeder Art ist zu beachten.

Umgebungssituation siehe Ziffer A.02 Grundstück
Gebäudenull:
Schulgebäude:  ±0,00 = +520,30m NHN2016

Die Planbeilagen sowie die beiliegenden Unterlagen und Berichte sind bezüglich der Kalkulation vom Bieter zu beachten. Mit Angebotsabgabe bestätigt der Bieter, dass er die Inhalte der Planbeilagen sowie der Unterlagen und Berichte kennt und verstanden hat.

Die beiliegende Baubeschreibung und Vorbemerkungen sind zu beachten:

"20260320_Allgemeine Vorbemerkungen.pdf"

2. Bausituation

Der AN hat die Vorleistungen des Rohbauunternehmers zu prüfen - insbesondere hinsichtlich der Qualitäten sowie der vorhandenen Toleranzen. Die ZTV und insbesondere die ZTV Ziffer C.02.5 Toleranzen sind vom Bieter / AN zu beachten.

Transporthilfen vor Ort: siehe Ziffer 3.4 der "20260320_Allgemeine Vorbemerkungen.pdf"
". Die 2 Turmdrehkräne werden auch dem AN zur Verfügung gestellt. Die Verwendung dieser Turmdrehkräne sind vom AN mit dem Rohbauunternehmer abzustimmen - mindestens 4 Werktage vor der Verwendung durch den AN. Alle weiteren Transportmittel sind Nebenleistung des AN - mit Ausnahme des Mobilkranes zum Einheben der Hallenbinder bezüglich der Sporthalle.

Gerüste siehe beiliegende  "20260320_Allgemeine Vorbemerkungen.pdf" Ziffer 3.5. Diese sind vom AN mit der Objektüberwachung abzustimmen.

3. Schutz bestehender Flächen im Baugelände

Bestehende Vegetationsflächen innerhalb der Baustelle, wie

-  Wurzelbereiche von Bäumen bis zu einem Meter außerhalb der Kronentraufe -  Pflanzflächen
-  Rasen- und Wiesenflächen

dürfen nicht befahren werden. Materiallagerung auf bestehenden Vegetationsflächen ist nicht zulässig.

Zufahrtswege, Nebenflächen und Einrichtungen sind vor Verschmutzung oder Beschädigung zu schützen.

4. Ausführung der Baustelleneinrichtung (BE)

Siehe auch beiliegende  "20260320_Allgemeine Vorbemerkungen.pdf".

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

5. Baustellenorganisation, Start- und Baustellenbesprechungen

a) Allgemein

Der Bauablauf ist in Organisation und Terminplanung umgehend nach Auftragserteilung vom AN mit der Objektüberwachung des Bauherren abzustimmen. Der vom AN anzufertigende Bauablaufplan ist fristgerecht vom AN abzustimmen, anzufertigen und der Objektüberwachung vorzulegen.

b) Startgespräch, Auftragsbeginn

Nach Auftragserteilung wird ein Startgespräch durchgeführt, in dem der AN unter anderem über die vom AG für die Auftragsabwicklung festgelegten Regelverfahren und Abläufe informiert wird. Unmittelbar nach Beauftragung, innerhalb der ersten 3 Kalendertage, hat sich der AN mit Architekt, Objektüberwachung und SiGeKo sowie mit den Behörden in Verbindung zu setzen, ausführungsreife Pläne, Details, Unterlagen anzufordern und in Abstimmung mit der Objektüberwachung die Vorleistungen anderer Gewerke zu prüfen. Unterlagen und Pläne, die dem Bieter zur Kalkulation mit dem Leistungsverzeichnis vorliegen sind nicht zur Ausführung freigegeben.

6. Bauwasser, Bauabwasser, Baustrom, Bauschutt, Verbrauchsgebühren

Siehe beiliegende  "20260320_Allgemeine Vorbemerkungen.pdf"

7. Baustellenverkehr im Gebäude

Die Rohdecken des Gebäudes dürfen nur im Rahmen der statischen Bemessung belastet werden.

8. Andienung, Ver- und Entsorgung

Die BE ist in der Art zu gestalten, dass eine Andienung für das Gewerk Rohbau, aber auch für die Ausbaugewerke effizient durchgeführt werden kann.

9. Baustellenführung

a) Verantwortlicher Bauleiter des AN

Der AN ist verpflichtet, dem AG bzw. dessen Bevollmächtigten jederzeit zumindest einen nach der Landesbauordnung verantwortlichen deutschsprachigen Bauleiter zu benennen. Der AN wählt einen hierzu zugelassenen, fachlich geeigneten, fest angestellten Vertreter aus und zeigt Namen und Anschrift unverzüglich den zuständigen Behörden schriftlich an. Es ist dafür Sorge zu tragen, dass ein deutschsprachiger Aufsichtführender gem. DGUV-V 38, §3 permanent vor Ort ist. Dieser und sein Vertreter sind der örtl. BL und dem SiGeKo namentlich zu benennen."

Der AN ist nicht berechtigt, den Bauleiter während seiner Vertragsleistungen ohne Zustimmung des AG auszutauschen.

b) Baukontrolle durch AG

Im Auftrag des AG wird vom Objektüberwacher eine Überwachung auf Erfüllung der zugesicherten Leistungen durchgeführt. Besonderes Augenmerk wird hierbei gelegt auf:
- Errichtung des Gebäudes nach Planung des AG
- Einhaltung des ausgeschriebenen Qualitätsstandards
- Einhaltung der vereinbarten Termine
- Einhaltung der Sauberkeit.

10. Bautagesberichte / Bautagebuch des AN

Siehe beiliegende  "20260320_Allgemeine Vorbemerkungen.pdf"

11.  Feuerwehrumfahrten

Feuerwehrumfahrungen sind stets frei zu halten.

12. Brandschutz

Bei Schweiß-, Flex- und Brennarbeiten sowie dem Hantieren mit entzündlichen Stoffen sind sämtliche Sicherheitsmaßnahmen, wie das Bereitstellen von Feuerlöschern, Wasser, Sand etc., einzuhalten. Der AN hat eine verantwortliche Brandwache zu benennen. Die Arbeiten sind beim AG anzumelden.

Siehe auch beiliegende  "20260320_Allgemeine Vorbemerkungen.pdf"

--

#### 1.1 Allgemein und Baubetrieb

##### 1.1.1 Baustelleneinrichtung und Baubetrieb

**1.1.1.0010 Mehraufwand Baustelleneinrichtung**
Mehraufwand Baustelleneinrichtung

Mehraufwand für Einrichten, Vorhalten und Räumen der Baustelle für dieses Gewerk mit dazugehörigen Unterhaltskosten und allen sonstigen in diesem LV aufgeführten Leistungen, einschließlich aller Einrichtungen und Maßnahmen die für die ordnungsgemäße Durchführung der vertraglichen Leistungen erforderlich sind, die über den üblichen Umfang als Nebenleistung gemäß DIN 18299 sowie DIN 18355 Ziffer 4.2.1 hinaus gehen.

Zu beachten ist dies insbesondere für das Einrichten, Vorhalten, und Räumen von Aufenthalts- und  Lagerräumen des AN für die Ausführung der eigenen Leistungen.

Zu beachten sind weiterhin Materialaufzuge des AN für eigene Leistungen für Material- An- und Abtransport für alle Dächer - unter Beachtung der bauseits gestellten Fassadengerüste.

Wesentliche Koten:
Baugelände bei ca. -0,50m
Dachtyp DA01, DA02, DA03: Traufe bei +15,09m
Dachtyp DA08: Traufe bei +13,53m
Dachtyp DA06, DA09: Traufe bei +13,53m
Dachtyp DA05: Traufen bei: +14,51m und bei +8,26m
Dachtyp DA05: Hochpunkte bei: +14,78m und bei +8,12m
Dachtyp DA04, DA010, DA11: Tiefpunkt bei: +4,17m
Dachtyp DA04, DA010, DA11: Hochpunkt bei: +4,77m

Dachtypen gemäß: Plan 54003
Menge: 1,000 psch

**1.1.1.0020 Aufstellen Bauzeitenplan**
Aufstellen Bauzeitenplan
Erstellen eines detailierten Bauablaufplans / Baufristenplanes auf Grundlage der Vertragsfristen für die Ausführung der Arbeiten gemäß ZTV Ziffer C.02.

für alle Bauteile - getrennt dargestellt.
Aus dem Baufristenplan muß folgendes hervorgehen:
- Vorleistungen anderer als Voraussetzung für den Beginn,
- Randbedingungen der Ausführung,
- Vorlaufzeiten für Aufmaße und Werkstattplanung, sowie für Statik und (falls erforderlich) für Zustimmungen im Einzelfall, einschl. der erforderlichen Prüfzeiträume
- Lieferfristen für Materialbestellungen und Fertigungszeiträume
- Enthalten sein müssen weiterhin der Personaleinsatz je Kalenderwoche mit Kapazitätsangaben
- Zeiträume für Feinmontagen und Fertigstellungsarbeiten
- Reihenfolge und Ablaufgeschwindigkeiten in wesentlichen Vorgängen,
- Schnittstellen zu anderen Gewerken,
- Kapazitätsplan,
- Bauteilgegliederte Taktpläne (Taktung 3 Schulgebäudeteile und Sporthalle)
Der Bauzeitenplan des AN ist als Balkenterminplan (nach Kalenderwochen) dem AG und der Objektüberwachung vorzulegen (in Dateiform als pdf und mpp-Datei).

Dokumentation über das PKS = Projektkommunikationssystem

Grundlage hierfür sind die vertraglich vereinbarten Ausführungszeiträume und der Bauzeitenplan des AG.
Einschließlich Übernahme von Korrekturen und Prüfeinträgen des AG und Neuvorlage des freigegebenen Bauzeitenplans wie vor.

Bauzeitenplan aufgeteilt nach Bauteilen, für alle Bauteile.
Menge: 1,000 St

**1.1.1.0030 Fortschreibung Bauzeitenplan**
Fortschreibung Bauzeitenplan
Fortschreiben Bauzeitenplan mit soll / ist Vergleich - nur auf ausdrückliche Anordnung des AG.
Dokumentation über das PKS = Projektkommunikationssystem
Menge: 6,000 St

**1.1.1.0040 Werk- und Montageplanung**
Werk- und Montageplanung

Erstellen der Werk-. und Montageplanung (W+M-Planung)
gemäß ZTV Ziffer C.02.8

Leistung des AN:

- Prüfen der vorliegenden Pläne der Architekten.
- Notwendige Aufmaße vor Ort in Abstimmung mit der Objektüberwachung und der Fachbauleitung (sofern dies aufgrund des Bauablaufes schon möglich ist). Bei Abweichungen der zulässigen Toleranzen ist die Objektüberwachung und die Fachbauleitung umgehend zu informieren.
- Alle Prüfprotokolle und bauaufsichtlichen Zulassungen sind dem AG bzw. der Objektüberwachung im Zuge der W+M-Planung vor der Ausführung auszuhändigen.
- Nach den vorliegenden Zeichnungen der Architekten hat der AN die eigene W+M-Planung gemäß ZTV anzufertigen.

- mit Vermaßung
- Angaben zu den Oberflächen
- Materialqualitäten
- Produktbezeichnungen
- Bezug zu den Unterlagen des Architekten und zum LV
- Angaben zu den technischen und bauphysikalischen Spezifikationen und Inhalten.
- U-Werte-Berechnung bei entsprechenden Dachtypen.

- Nach einer Beauftragung hat der AN alle zur Ausführung freigegebenen Unterlagen und Pläne anzufordern. Dies gilt auch für technische und bauphysikalische Unterlagen der Fachplaner. Die der Ausschreibung beiliegenden Unterlagen und Planbeilagen sind nicht zur Ausführung freigegeben, die Angaben im Leistungsverzeichnis sind vordimensioniert für die Kalkulation des Bieters.

- Die Werkstattpläne des AN hat der AN mit dem Architekten und den Fachplanern (GaLaBau, HLS, ELT) abzustimmen und dann zur Freigabe vorzulegen. 2 Korrekturläufe sind vorzusehen.

Inhalte:

Verlegepläne (Gefälledämmungen, Metalldächer) und Berechnungen zum Nachweis des u-Werts erstellen vor Verlegung der Wärmedämmungen.

Erstellen von Details der System-Metalldächer. Planung, Auslegung und Nachweise zu den System-Blechdächern, Verlegepläne.

Planung, Auslegung und Nachweise zur Dach- und Notentwässerung;
es sind ferner Entwässerungen bis zu den Übergabepunkten an den Grundleitungen vom AN zu berechnen und festzulegen.

Bei Flachdächern: Bezüglich der Entwässerung ist die vom Tragwerkplaner anzugebende, jeweils maximal zulässige Dachdeckenbelastung zwingend zu beachten - bezüglich des maximalen Wasserstandes auf den Dächern (Entsprechende Auslegung der Entwässerung und der Notentwässerung).

Bei Flachdächern: Darstellung von auszubildenden Kehlen und Grate, Bewegungsfugen sowie geplante Abschottungen sind in den Verlegeplan einzutragen. einschl. Berücksichtigung der WD-Plattengröße, mit versetztem Fugenbild im Verband, einschl.  Aufmaß der Dachflächen vor Ort, nach Vorgaben der Architektenpläne,

Dokumentation über das PKS = Projektkommunikationssystem

Termine:

gemäß ZTV Ziffer C.02.8
Menge: 1,000 psch

**1.1.1.0050 Statische Nachweise**
Statische Nachweise

Anfertigen der erforderlichen, prüffähigen, projektspezifischen statischen Nachweise im Rahmen der W+M-Planung gemäß

ZTV Ziffer C.02.8

zur vertragsgemäßen Herstellung und Ausführung aller Leistungen des AN,
incl. der fristgerechten Übergabe der Unterlagen an den AG zur Prüfung und Weiterleitung an den Prüfstatiker.

Folgendes ist im Leistungsumfang enthalten:

Statische Nachweise zur Abhubsicherheit und Windlastberechnungen,
Statische nachweise der Blechdächer, Festpunkte und Gleitpunkte,
Statische Nachweise von Stahl-, Edelstahl- und Blechkonstruktionen in Attika- und Traufbereichen.

Die statischen Nachweise der Rankgerüste sind in gesonderten Titeln und Positionen beschrieben.

Die hier in der Ausschreibung beschriebenen Bauteile sind
vordimenioniert. Ausführung nach Statik des AN.

Hinweis: Die statischen Nachweise und die Planung der Sekuranten sowie der extensiven Begrünung ist in gesonderten Positionen beschrieben.

Vorlage der statischen Nachweise beim AG / Architekten unter Beachtung des Prüfzeitraumes bis zur Freigabe.

Dokumentation über das PKS = Projektkommunikationssystem
Menge: 1,000 psch

**1.1.1.0060 Berechnung Notentwässerungsmenge**
Berechnung Notentwässerungsmenge und -höhe

Die Notentwässerungsmenge sowie Anzahl und Höhenlagen der Notentwässerungsabläufe ist vor der Ausführung prüffähig zu berechnen und die Abläufe sind entsprechend zu dimensionieren - unter Berücksichtigung der maximal zulässigen Wasseranstauhöhe gem. Statik und der vorgegebenen Anzahl und Ablaufleistung der Hauptentwässerungseinläufe

Die Höhen der jeweiligen Notentwässerungsabläufe sind entsprechend zu berechnen und zu fixieren.

Die Berechnungsunterlagen sind vor Ausführung zu übergeben an:
TGA-Planung und Objektüberwachung.
Dies ist vom AN in seinem Baufristenplan mit darzustellen.
Bereich: alle Dächer / Dachaufbauten über Gelände.

Dokumentation über das PKS = Projektkommunikationssystem
Menge: 1,000 psch

**1.1.1.0070 Musterbleche**
Musterbleche

herstellen und auf die Baustelle liefern von:
Musterblechen, die als Abdeckungen zur Ausführung kommen.

- Alublechtafel, Größe ca. DIN A4, Blech 3mm dick, pulverbeschichtet.

Die Muster verbleiben im Eigentum des AN und werden ihm nach Baufertigstellung wieder ausgehändigt.
Menge: 3,000 St

**1.1.1.0080 Leistungen Dokumentation**
Leistungen Dokumentation
Leistungen des Auftragnehmers zur Dokumentation:
Für die Baubestandsdokumentation sind alle für den späteren Betrieb und die Nutzung, sowie für Umbauten, Instandsetzungen und Instandhaltungen erforderlichen Einzeldokumente (inkl. Planunterlagen) vom Auftragnehmer zu erbringen.
In dieser Position ist  die Erbringung der Unterlagen zu kalkulieren, die nicht in anderen Positionen erfasst sind und keine Nebenleistung darstellen.
Auch von den haustechnischen Titeln bzw. Leistungen.
Diese Unterlagen sind mind. 10 Tage vor Abnahme zu übergeben.
A) Inhalte der Dokumentationsunterlagen:
1. Verzeichnis der analogen und digitalen Dokumente
2. Nachweise zu Baustoff und Bauart
2.1 Nachweise zur Einhaltung der von der Planung vorgegebenen Qualitäten: Übereinstimmungserklärungen mit den in den zur Ausführung freigegebenen Unterlagen vorgegebenen Qualitäten. Produktunterlagen zu verwendeten Chemikalien, z.B gegen Fäule, Schödlingensbefall, etc.
2.2 Nachweise der Baustoff- und Bauteilprüfungen (Beprobungen, Werkszeugnisse).
2.3 Allgemeine bauaufsichtliche Zulassungen und Prüfzeugnisse mit Übereinstimmungsnachweis.
2.4 EU-Konformitätsbescheinigung
2.5 Übereinstimmungserklärung.

3. Berechnungen,
3.1 Nachweise gemäß Ziffer C03.5 Anforderungen an die Fassade
3.2 Statik der W+M-Planung
4. Produktdatenblätter, Herstellerverzeichnis
4.1 Bauproduktdatenblätter bzw. Materialdeklarationen: Datenblätter aller bei dem Bauvorhaben vom AN verwendeten Materialien.
4.2 Technische Merkblätter.
4.3 Sicherheitsdatenblätter.
4.4 Herstellerverzeichnis, Fabrikatsverzeichnis: Ersatzliste aller verwendeten Produkte mit Bezugsquellen.
5. Instandhaltungsvorgaben, Pflegehinweise
5.1 Vorgaben zur Instandhaltung und Pflege, Reinigungsanleitungen
5.2 Bedienungs- und Wartungsanleitungen
5.3 Sofern vereinbart: Wartungsverträge
5.4 Protokolle der Funktionsprüfungen.
6. Prüfprotokolle, Gutachten (zum Beispiel Prüfstatik-Berichte)
7. Sonstige Protokolle, Nachweise
7.1 Protokolle der Inbetriebnahmen.
7.2 VOB-Abnahmeniederschrift.
7.3 Übergabeprotokolle (Übergabe von Schlüsseln, Reservematerial etc.).
7.4 Einweisungsprotokolle.
7.5 Entsorgungsnachweise, Zusammenstellung der Begleit- und Wiegescheine,
Aufzeigen und Nachweisen der weiteren Verwertungswege.
7.6 Bautagesberichte
7.7 Hinweise zu Recyclebarkeit / Entsorgung gem. GewAbfV
8. Pläne, Zeichnungen, Schemata, letztgültig
8.1 M+W-Planungen mit Status Freigabe zur Ausführung,
8.2 Kabelschemata / Klemmpläne (falls elt. Bauteile verwendet wurden).
8.3 Foto- und Bild-Dokumentation (fachlich-, technische Fotodokumentation nach Themenbereichen sortiert).
9. Vorlage einer Fachunternehmererklärung, dass die einzelnen Leistungen
- entsprechend den Zulassungsbestimmungen,
- nach den anerkannten Regeln der Bautechnik,
- dem neuesten Stand der Technik sowie
- nach den vertraglich vereinbarten Eigenschaften,
- den baurechtlichen Vorschriften und
- den genehmigten Bauvorlagen erfolgt ist.
- Bestätigung, dass diese Erklärung auch für die Leistungen der
Nachunternehmer gilt.

B) Form der Dokumentationsunterlagen:

Dokumentation über das PKS = Projektkommunikationssystem

Der Dateiname ist mit dem AG bitte abzustimmen und enthält neben dem Hinweis zur Dokumentation das Bauvorhaben, VE-Nummer, Gewerk, und Firmennamen. Die Verzeichnisse in der ZIP-Datei sind gemäß vorgenannter Struktur durchzustrukturieren.
Falls Teilbereiche des Auftrags an Nachunternehmer vergeben wurden, gilt die Nachweispflicht der Qualifikation (Fachunternehmererklärung o.ä.) auch für die Nachunternehmerleistung.

Vertragsgemäß kann die Abnahme bei nicht vorliegenden, nicht vollständigen oder nicht prüfbaren Dokumentationsunterlagen verweigert werden.
Menge: 1,000 psch

**1.1.1.0090 Feuerlöscher 6 kg**
Feuerlöscher 6 kg

Brandklasse A B C, als Baustellenfeuerlöscher.
In jedem Stockwerk sind Baustellenfeuerlöscher
vorzuhalten, zu warten und regelmäßig zu kontrollieren.
Vorhaltedauer für die Bauzeit des Holzbaues (ca. 38 KW).

Die Feuerlöscher bleiben im Eigentum des AN und sind zu kennzeichnen, da der Baumeister ebenfalls Feuerlöscher auf der Baustelle vorhält.

In Abstimmung mit der
Objektüberwachung.
Menge: 8,000 Stk

### 2 DÄCHER

#### 2.1 Dach DA01-02-03 - Schultrakte, Kaltdächer

*Hinweis*
Grundbeschrieb

1. Die Leistungen betreffen folgende Dachtypen:

Metalldächer Schultrakte (Haus A, B, C) mit 6 Grad Dachneigung.

Wesentliche Koten:
Baugelände ca. bei ca. -0,50m
Dachtyp DA01, DA02, DA03: Traufe bei +15,09m

Dachtypen gemäß:
BSML_5_ARC_XX_DT_XX_BT_54003_A_V_Dachaufbauten

Dach Typ DA01

Holz-Sparrendach über Stahlbetondecke
Bereich Treppenhäuser Nord
10,51 % Gefälle
6º Dachneigung
Spitzenabflussbeiwert Cs = 1,0
Schallschutzanforderung: K.A
Brandschutzanforderung: F90

Dachaufbau DA01
9. Stehfalzdach / Profilhalter 40-105mm
bauseits:
8. Unterdeckbahn, diffusionsoffen -
7. Holzschalung 24mm
6. Sparren bxh=12X36cm, e=62,5cm mit Zwischensparrendämmung
5. OSB Platte 15mm
4. GK-Platte, F60 18mm
3. GK-Platte, F60 18mm
2. Luftschicht variabel
1. Stahlbetonplatte 220mm

Dach Typ DA02

Holz-Sparrendach
Aufbauhöhe = 57cm
10,51 % Gefälle
6º Dachneigung
Spitzenabflussbeiwert Cs = 1,0
Schallschutzanforderung: K.A
Brandschutzanforderung: F60

Dachaufbau DA02
8. Stehfalzdach / Profilhalter 40-105mm
bauseits:
7. Unterdeckbahn, diffusionsoffen -
6. Holzschalung 24mm
5. Sparren bxh=12X36cm, e=62,5cm mit Zwischensparrendämmung
4. OSB Platte 15mm
3. GKF-Platte 18mm
2. GKF-Platte 18mm
1. Holzplatte mit akustischer Wirkung 33mm

Dach Typ DA03

Holz-Sparrendach
Aufbauhöhe = 46,8cm
10,51 % Gefälle
6º Dachneigung
Spitzenabflussbeiwert Cs = 1,0
Schallschutzanforderung: K.A
Brandschutzanforderung: F60

Dachaufbau DA03
8. Stehfalzdach / Profilhalter 40-105mm
Bauseits:
7. Unterdeckbahn, diffusionsoffen -
6. Holzschalung 24mm
5. Sparren bxh=10X24cm, e=62,5cm mit Zwischensparrendämmung 240mm
4. OSB Platte 15mm
3. GK-Platte, F60 18mm
2. GK-Platte, F60 18mm
1. Holzplatte mit akustischer Wirkung

Dachaufbauten sowie Lage der Dächer siehe Planbeilage:
BSML_5_ARC_XX_DT_XX_BT_54003_A_V_Dachaufbauten.pdf

Höhenlagen siehe beiliegende Schnitte,
±0,00 = +520,30 ü.NHN, Verwendetes Höhenbezugssystem DHHN2016

Die hier erforderliche W+M-Planung sowie die Statik für alle relevanten Bauteile sind in gesonderten Positionen im Titel 1.1.1 zu kalkulieren.

2. Besonderheiten des Dachtyps:

Dieser Dachflächentyp wird zur Pflege, Wartungszwecken und allgemeinen Instandhaltung begangen. Diese Dachflächen sind nicht für den dauernden Aufenthalt von Personen, Nutzung durch Verkehr oder für intensive Begrünung vorgesehen. Dachgesamtaufbau als "harte Bedachung".

Bauseitig werden auf diesen Dachflächen PV-Anlagen (Photovoltaikanlagen) verbaut und genutzt.

Das System hat den Anforderungen der Industriebaurichtlinie, der DIN 18234-1 an Industriedächer sowie der DIN EN 13984 zu entsprechen.

Zum Zeitpunkt der Leistungserbringung befinden sich um die Dachränder bauseitige Fassadengerüste.

Die Leistungserbringung muß wegen des Baufortschritts (Notdichtung, Dampfsperre, Dachaufbau, Anschlüsse) zu unterschiedlichen Terminen bzw. Zeiten stattfinden. Dies ist vom Bieter / AN zu berücksichtigen.

3. Beschrieb der Dacheindeckung, Metalldach 6 Grad Dachneigung

Nachfolgend beschriebene Leistungen umfassen Dacheindeckungsarbeiten (Metalldachsystem) mit Klemmfalz-Profilbahnen, Dachentwässerungsarbeiten sowie Verblechungsarbeiten.

Dachentwässerung während der Bauzeit:  Für die Abführung von Tagwasser während der Bauzeit sind -soweit erforderlich- Notknie- und Ablaufrohre vorzuhalten und so anzubringen, dass sie über die Fassadengerüste hinausragen (Nebenleistung).

Verlegepläne Blechdeckungen der 3 Dächer: siehe gesonderte Position "Werkstattplanung, Muster, Statik".

4. Beschreibung Metalldachsystem

4.1 Regelaufbau

Bauseitiger Befestigungsuntergrund dachflächenbereich gem. Planbeilagen:
Unterdeckbahn, diffusionsoffen, auf 24mm Holzschalung; Holzschalung auf Sparren bxh=12x36cm, e=62,5cm mit Zwischensparrendämmung 360mm.

Metalldeckung: Metalldachsystem als Gleit-Falzprofildach nach DIN EN 14782, selbsttragend, begehbar, gegen Flugfeuer und strahlende Wärme widerstandsfähige "harte" Bedachung nach DIN 4102-4,
Baubreite 400 mm,
Profilhöhe 65 mm,
mit werkseitig vorgefertigten trapezförmigen
Gleit-Falzverbindungen.

Material bestehend aus:
Aluminium blank,
Oberflächenstruktur  stucco-dessiniert,
nach Angabe und Musterfreigabe AG,
Materialdicke 1,0 mm,
Befestigung durchdringungsfrei nach Herstellerrichtlinien mit Standardclips des Systems ohne Durchdringung der Profilbahnen.

Die erhöhte Windsogbelastung im Dachrand- und Eckbereich nach DIN EN 1991-1-4 ist vom Bieter / AN zu beachten und einzukalkulieren.

Aufkanten der Profilbahnen am First, abkanten an der Traufe und Festpunktausbildung.
Incl. System-Unterkonstruktion.
Befestigungsmittel aus nichtrostendem Werkstoff nach
Zulassung und statischer Erfordernis

Metalldachsystem bauaufsichtlich zugelassen
Einbau unter Beachtung der Dampfsperre, der Dämmung und der Unterspannbahn.

4.2 Montage, Befestigungen

Die Montage der Profilbahnen muss nach Herstellervorschrift und allg. bauaufs. Zulassung des Systems erfolgen - für die vorgesehene Dachneigung.
Eine temperaturbedingte Längenausdehnung der Profilbahnen muß ermöglicht werden.

Alle Metallteile müssen zur thermischen Längenänderung auch mit Festpunkten verbaut werden. Diese Fixierung verhindert das Verschieben der eigentlichen Position.

Anzahl und Abstände der Gleitclips, Haften sind unter Berücksichtigung von Windsogkräften vom Bieter / AN festzulegen (Abhängig vom angebotenen System, produktneutrale Ausschreibung!).
Grundlage sind die bekannten Größen:
Höhenlage der Dächer über Gelände bis ca. 16,5m,
Windzone des Herstellungsortes der Dächer.

Verbindungselemente, die vollständig oder teilweise der Bewitterung oder einer ähnlichen Feuchtebelastung ausgesetzt sind, müssen aus nichtrostendem Werkstoff bestehen.

Die Richtlinien für die Ausführung von Metall-Dächern, -Außenwandbekleidungen und Bauklempnerarbeiten sind zu beachten.

-

##### 2.1.1 DA01-02-03 - Vorarbeiten

**2.1.1.0010 Vorbereiten des Untergrundes, Dachaufsicht**
Vorbereiten des Untergrundes, Dachaufsicht

Vorbereiten des Untergrundes: Die bauseitigen geneigten Dachflächen sind vor den Arbeiten vom AN zusammen mit der örtlichen Objektüberwachung zu sichten sowie auf Eignung zu prüfen.

Lose, nicht haftende Verschmutzungen sind mechanisch nach Wahl des AN abzutragen und durch Abfegen zu entfernen.
Der Schutt ist abzutransportieren, incl. Entsorgung des Schuttes.
Leistungen, die über die Nebenleistungen hinausgehen.

Die Untergründe sind vom AN vor Ausführung aufzumessen.

Untergrund: diffusionsoffene Unterdeckbahn auf 24mm Holzschalung. Der Untergrund darf nicht beschädigt werden.
Menge: 2872,000 m2

##### 2.1.2 DA01-02-03 - Dachfläche, Dachrand, Anschlüsse

**2.1.2.0010 Dachdeckung, Kaltdach, Stehfalzsystem aus Alu, Dachn. 6 Grad, Det. 402**
Dachdeckung, Kaltdach, Stehfalzsystem aus Alu, Dachn. 6 Grad, Det. 402

Liefern und gemäß ZTV und Grundbeschrieb betriebsfertig verbauen von:

Dachdeckung (Systemblechdach) bestehend aus:
Stehfalzsystem aus Aluminium-Systemprofiltafeln,
Kaltdachausführung,
werksseitig vorgefertigt mit im Querschnitt kreisrunden
Falzverbindungen zum maschinellen Verbördeln,
Legierung: nach allg. bauaufs. Zulassung,
Profil / Blechdicke:  65 / 400 / 1,0mm,
Oberfläche Aluminium natur, stucco-dessiniert,
Ungestoßene Tafellänge: ca. 11,2m

Ausführung fertig verbördelt und verbaut,
abhubsicher,
incl. Systemprofiltafeln und Profilhalter,
geeignet für die vorgesehene Dachneigung von 6 Grad,
Abstand der Profiltafeln zum Untergrund gleichmäßig 40mm,

Bauseitiger Befestigungsuntergrund gem. Planbeilagen:
Unterdeckbahn, diffusionsoffen, auf 24mm Holzschalung; Holzschalung auf Sparren bxh=12x36cm, e=62,5cm mit Zwischensparrendämmung 360mm.

Tätigkeitsnachweis: Der Bieter ist verpflichtet, auf Verlangen nachzuweisen, dass er Mitarbeiter beschäftigen wird und an diesem Bauvorhaben einsetzen wird, die von Fachkräften des Herstellers im Umgang mit dem System eingewiesen wurden und bereits Objekte in gleicher Ausführungsart und Größenordnung ausgeführt haben.

Betrifft:
Dachflächen, Kaltdächer DA01, DA02, DA03

Folgende Planbeilagen sind insbesondere zu beachten:
BSML_5_ARC_XX_DT_XX_BT_54003_A_V_Dachaufbauten.pdf
BSML_5_ARC_ERS_DT_DA_DD_402_0_V_DD 3G - Schultrakt West Querschnitt Sparrendach.pdf
sowie weitere Details gemäß Anlagenverzeichnis.
Menge: 2872,000 m2

**2.1.2.0020 Antidrön- und Antikondensatbeschichtung**
Antidrön- und Antikondensatbeschichtung

Werkseitig auf den Unterseiten der Blechtafeln dauerhaft lagesicher verbauen bzw. beschichten einer: Antikondensatbeschichtung. Die Luftschicht zwischen den Systemprofiltafeln und dem Untergrund beträgt gleichmäßig ca. 40mm. Die Anforderungen aus der Materialökologie sind zu beachten.
Die Antikondensatbeschichtung muss auch Antidröneigenschaften aufweisen.

Die Antidrön- und Antikondensatbeschichtung ist an den Profilbahn-Enden vor dem Anbringen weiterer Blechteile gemäß Herstellervorschrift zu deaktivieren. Zur Deaktivierung ist ein Lack zu verwenden, den der Hersteller für dieses System vorschreibt. Anwendung und Trockenzeit nach Herstellervorschrift.
Menge: 2872,000 m2

**2.1.2.0030 Festpunktausbildung, Det. 413**
Festpunktausbildung, Det. 413

Herstellen von Festpunkten im Systemblechdach zur Fixierung der in den Vorpositionen beschriebenen Systemprofiltafeln,

Festpunkt incl. der erforderlichen Bohrungen und der System-Klein- und Befestigungsteile. Die Lasten aus dem Festpunkt müssen von der Unterkonstruktion abgeleitet werden.
Menge: 585,000 St

**2.1.2.0040 First, Det. 413**
First, Det. 413

Liefern und gemäß ZTV, Grundbeschrieb und der Planbeilagen betriebsfertig verbauen von:

First des Systemblechdaches,
incl. der im Det. 413 dargestellten Bestandteile:

- Trapezprofil 50/167, L=150mm, Alu, auf beiden Seiten der oberen Systemprofiltafel-Enden als Unterkonstruktion verbaut, Blechdicke mindestens 1,0mm,

- Firstblech d=1,0mm, Aluminium natur, stucco-dessiniert, Abwicklung 680mm, insgesamt 5 Kantungen. Die Enden der nach unten auf die Blechtafeln zeigenden Blechabschlüsse sind entgegen der Detaildarstellung zu kanten, damit ein jeweiliger geradliniger, sauberer Blechabschluss entsteht.

- Die Systemprofiltafel-Enden sind hochzukanten

- Incl. auf beiden Seiten der Systemprofiltafel-Enden verbaute Sickenfüller zwischen den Stehfälzen des Systems.

- An den Fortluftöffnungen sind beidseitig des Firstes wirksame dicht anliegende Insektenschutzgitter aus V2A mit Maschenweite 1,0mm dauerhaft lagesicher zu verbauen. Der freie Entlüftungsquerschnitt muß gemäß Herstellervoregaben mindestens gegeben sein.

Legierung der Bleche analog zu den Systemprofiltafeln.
Incl. aller schlagregensicheren Stöße im Zuge der Firstausbildung nach Herstellervorschrift, Stöße dicht sowie nach Erfordernis gleitend. Der First der Dächer DA01, DA02 und DA03 hat insgesamt 6 Anschlüsse an die Giebelsituationen gem. Det. 403.

Ausführung betriebsfertig verbaut, abhubsicher,
incl. aller Klein- und Befestigungsteile des Systems.

Betrifft:
Dachflächen, Kaltdächer DA01, DA02, DA03
Menge: 117,000 m

**2.1.2.0050 Dachrand, giebelseitiger Anschluss, Det. 403, 404, 410, 434**
Dachrand, giebelseitiger Anschluss, Det. 403, 404, 410, 434

Liefern und gemäß ZTV, Grundbeschrieb betriebsfertig verbauen des Anschlusses der vorbeschriebenen Dachdeckung aus Systemprofiltafeln an die aufgehende Attika gemäß folgender Details:

Det. 403, 404, 410, 434

Incl. folgender Bestandteile:

- Verstärkungsprofil des Systems entlang der letzten Reihe Profilhalter,

- Abdeckblech, Alu natur, 1,0mm, Zuschnitt 450mm, 4-fach gekantet, an der aufgehenden Attika befestigt und den Abschluss der Systemprofiltafeln überdeckend. Das Blech entwässert auf die Dachdeckung. Incl. sämtlicher dicht ausgeführter Stöße und Dehnstöße.

Incl. aller Klein- und Befestigungsteile des Systems.

Bauseitig vorhandener Untergrund (Attikakonstruktion): Hochzug der Unterdeckbahn auf zementgebunder Spanplatte 18mm und Holzunterkonstruktion.
Der AN hat zu prüfen, ob die Unterdeckbahn ordnungsgemäß an der Attika hochgezogen wurde und oben in der Attikaaufsicht bis zur Aussenseite der Attika verläuft. Sofern die Unterdeckbahn die Attikakonstruktion nicht überdeckt, ist die Objektüberwachung zu benachrichtigen.
Menge: 136,000 m

**2.1.2.0060 Dachrand, Blechverkleidung Attika, Det. 339, 403, 404, 410, 434**
Dachrand, Blechverkleidung Attika, Det. 339, 403, 404, 410, 434

Liefern und gemäß ZTV, Grundbeschrieb betriebsfertig verbauen der dachseitigen vertikalen Blechverkleidung der Attika gemäß folgender Pläne und Details:

BSML-5-ARC-ERS-GR-DA-XX-21007-A-V-Dachaufsicht.pdf
BSML-5-ARC-ERS-SN-AC-XX-31001-A-V-Schnitt A, C.pdf
sowie Det. 339, 403, 404, 410, 434

Incl. folgender Bestandteile:

Blechverkleidung der Attika, dachseitig,

OK der Blechverkleidung gleichbleibend auf ca. +16,55m (Attikabereich),
UK der Blechverkleidung der Dachneigung 6 Grad folgend,
Hochpunkt bei ca. +16,27m
Tiefpunkt bei ca. +15,37m

- Blechverkleidung, Alu natur, 0,8mm, Zuschnitt somit 340mm bis 1240mm,
unten in das vorbeschriebene Abdeckblech eingefälzt und der Dachneigung folgend, oben in das Attikablech eingefälzt, horizontal. Einzelne Blechbahnen mit Aufteilung gleichmäßig achsial links und rechts des Firstes, gemäß Plan 31001,
incl. der Fälze,
incl. der Anschlüsse an die Attikaseiten mit 90-Grad-Eckausbildungen gemäß Det. 339 an allen 12 Attikaseiten,
incl. der Blechverkleidungen an den Attikaseiten:

an den ca. 41cm tiefen und ca. 1,2m hohen Attikaseiten sind die Blechverkleidungen bis zur äusseren Holzverschalung zu führen und dort über den Abschlusswinkel der Holzverschalung zu führen und einzufälzen.

Incl. aller Klein- und Befestigungsteile des Systems.

Bauseitig vorhandener Untergrund (Attikakonstruktion): Hochzug der Unterdeckbahn auf zementgebunder Spanplatte 18mm und Holzunterkonstruktion.
Der AN hat zu prüfen, ob die Unterdeckbahn ordnungsgemäß an der Attika hochgezogen wurde und oben in der Attikaaufsicht bis zur Aussenseite der Attika verläuft. Sofern die Unterdeckbahn die Attikakonstruktion nicht überdeckt, ist die Objektüberwachung zu benachrichtigen.

Abrechnung nach sichtbarer Fläche der Blechverkleidung.
Menge: 128,000 m2

**2.1.2.0070 Dachrand, Attikaabdeckblech, Det. 339, 403, 404, 410, 434**
Dachrand, Attikaabdeckblech, Det. 339, 403, 404, 410, 434

Liefern und gemäß ZTV, Grundbeschrieb betriebsfertig verbauen des oberen Attikaabdeckleches, gemäß folgender Details:

Det. 339, 403, 404, 410, 434

Incl. folgender Bestandteile:

- Attikaabdeckblech, Alu natur, 2,5mm, Zuschnitt 720mm, 4 Kantungen, abhubsicher montiert auf Systembügel, Neigung zur Dachfläche gemäß des Untergrundes von 5 Grad, dachseitig in die Blechverkleidung der Vorposition eingefälzt. Das Attikaabdeckblech ist unterseitig mit einer Antidrönbeschichtung zu versehen. Incl. sämtlicher dicht ausgeführter Stöße und Dehnstöße. Alle Blechteile blitzstromfähig miteinander verbunden.

- Systemhaltebügel für die abhubsichere Montage der Attikaabdeckbleche, auf dem Untergrund befestigt

Incl. aller Klein- und Befestigungsteile des Systems.

Bauseitig vorhandener Untergrund (Attikakonstruktion): Hochzug der Unterdeckbahn auf Holzprofil, dessen Oberseite eine Neigung von 5 Grad aufweist. Der AN hat zu prüfen, ob die Unterdeckbahn ordnungsgemäß an der Attika hochgezogen wurde und oben in der Attikaaufsicht bis zur Aussenseite der Attika verläuft. Sofern die Unterdeckbahn die Attikakonstruktion nicht überdeckt, ist die Objektüberwachung zu benachrichtigen.
Menge: 136,000 m

**2.1.2.0080 Blitzschutz-Überbrückungsbänder**
Blitzschutz-Überbrückungsbänder

Liefern und fertig dachseitig spannungsfrei gemäß Herstellervorschrift an den vertikalen Abkantungen der 2,5mm starken Alu-Attikaverwahrungen verbauen von: Blitzschutz-Überbrückungsbändern aus Edelstahl,

Blitzschutz-Überbrückungsbänder,
Länge ca. 180mm,
Breite ca. 33mm,
Dicke ca. 4-5mm,
beidseitig ausgestattet mit Befestigungsplatten incl. Bohrungen zur Befestigung,

Anwendungshinweis: nach DIN EN 62305-3 Bbl. 1, sind für den Anschluß bei Materialstärken größer gleich 0,5mm pro Befestigungsplatte 4 Stück Nieten mit Durchmesser 5mm zu verwenden.
Ausführung zur Blitzschutzleitung an Stößen, Dehnfugenausbildungen in den Attikaverwahrungen.
Menge: 122,000 St

**2.1.2.0090 Dachrand, Traufe, Abdeckwinkel, Kastenrinne, Det. 409, 412**
Dachrand, Traufe, Abdeckwinkel, Kastenrinne, Det. 409, 412

Liefern und gemäß ZTV, Grundbeschrieb verbauen von:

- Abdeckwinkel, Alu natur, 1,0mm, Zuschnitt 160mm, 2 Kantungen,
an der bauseitigen Holzschalung befestigt und deckt diese ab

- System-Kastenrinne, Alu natur, 1,0mm, Breite 200mm, vordere Höhe 120mm mit runder Bördelung, hintere Höhe ca. 160mm, Zuschnitt 570mm, 3 Kantungen und eine vordere Bördelung. Lagesicher im Mindest-Gefälle verbaut.
Incl. aller dichten Stöße im Verlauf der Rinne nach Herstellervorschrift.

Ausführung betriebsfertig verbaut,
incl. aller Klein- und Befestigungsteile des Systems.
Detail 409, 412

Betrifft:
Dachflächen, Kaltdächer DA01, DA02, DA03
Menge: 234,000 m

**2.1.2.0100 Dachrand, Traufe, Dehnstöße für Kastenrinne**
Dachrand, Traufe, Dehnstöße für Kastenrinne

Ausbilden von dichten Dehnstößen (Dehnungsausgleicher) in der vorbeschriebenen Kastenrinne,

Ausführung betriebsfertig verbaut,
incl. aller Klein- und Befestigungsteile des Systems.
Detail 409, 412

Betrifft:
Dachflächen, Kaltdächer DA01, DA02, DA03
Menge: 24,000 St

**2.1.2.0110 Dachrand, Traufe, Rinnenboden für Kastenrinne**
Dachrand, Traufe, Rinnenboden für Kastenrinne

Liefern und gemäß ZTV, Grundbeschrieb verbauen von:
Rinnenboden am Kastenrinnenende, Blechmaterial analog Kastenrinne,

Ausführung betriebsfertig verbaut,
incl. aller Klein- und Befestigungsteile des Systems.
Detail 409, 412

Betrifft:
Dachflächen, Kaltdächer DA01, DA02, DA03
Menge: 12,000 St

**2.1.2.0120 Dachrand, Traufe, Rinnenträger, Det. 401, 409, 412**
Dachrand, Traufe, Rinnenträger, Det. 401, 409, 412

Liefern und gemäß ZTV, Grundbeschrieb verbauen von:

- Rinnenträger (Rinnenhaken) der vorbeschriebenen Kastenrinne, DIN 1462, für hohe Belastung, Prüflast 750N, "Klasse H", Achsmaß ≤ 740 mm, Querschnitt 30x8mm,
passend für die beschriebene Rinne, Ausführung mit Metall-Rinnenhaken passend zur Spannungsreihe der Metalle, für stabile, trittfeste Ausführung der Rinne. Material und Oberfläche der Rinnenhaken sind in der W+M-Planung des AN darzustellen.

Ausführung betriebsfertig verbaut,
incl. aller Klein- und Befestigungsteile des Systems.
Detail 401, 409, 412

Abrechnung nach Länge der Kastenrinne.

Betrifft:
Dachflächen, Kaltdächer DA01, DA02, DA03
Menge: 234,000 m

**2.1.2.0130 Dachrand, Traufe, Tropfwinkel oberhalb der Rinne, Det. 401, 409, 412**
Dachrand, Traufe, Tropfwinkel oberhalb der Rinne, Det. 401, 409, 412

Liefern und gemäß ZTV, Grundbeschrieb verbauen von:

- Tropfwinkel oberhalb der Rinne, Alu natur, 1,0mm, Zuschnitt dem Rinnengefälle augepasst 180mm bis 320mm, 2 Kantungen, auf der bauseitigen Holzschalung befestigt und dicht in die bauseitige Unterdeckbahn eingearbeitet, so dass diese auf den Winkel entwässert. Der Tropfwinkel ist oben in die Kastenrinne einhängend.

Ausführung betriebsfertig verbaut,
incl. aller Klein- und Befestigungsteile des Systems.

Betrifft:
Dachflächen, Kaltdächer DA01, DA02, DA03
Menge: 234,000 m

**2.1.2.0140 Dachrand, Traufe, Insektenschutzgitter, Det. 401, 409, 412**
Dachrand, Traufe, Insektenschutzgitter, Det. 401, 409, 412

An den Zuluftluftöffnungen der Luftschicht sind traufseitig wirksame, dicht anliegende, Insektenschutzgitter aus V2A mit Maschenweite 1,0mm dauerhaft lagesicher zu verbauen. Der freie Zuluftquerschnitt muß gemäß Herstellervoregaben mindestens gegeben sein.

Ausführung betriebsfertig verbaut,
incl. aller Klein- und Befestigungsteile des Systems.

Betrifft:
Dachflächen, Kaltdächer DA01, DA02, DA03
Menge: 234,000 m

**2.1.2.0150 Dachrand, Traufenwinkel mit Kompriband und Bördelfüller, Det. 401, 409, 412**
Dachrand, Traufenwinkel mit Kompriband und Bördelfüller, Det. 401, 409, 412

Liefern und gemäß ZTV, Grundbeschrieb verbauen von:

- Abtropfwinkel Alu natur, stabiler Systemwinkel, unterhalb der Systemprofiltafeln an den Systemprofiltafeln befestigt, incl. Kompribänder und Füller im Bereich der Bördelungen.

Ausführung betriebsfertig verbaut,
incl. aller Klein- und Befestigungsteile des Systems.

Det. 401, 409, 412

Betrifft:
Dachflächen, Kaltdächer DA01, DA02, DA03
Menge: 234,000 m

**2.1.2.0160 Schneefangvorrichtung**
Schneefangvorrichtung

Schneefangvorrichtung für die Metall-Profilbahnen, bestehend aus

-  Schneefangrohr mit Nut gegen Verdrehen 32 x 2 mm mit Rohrverbinder außen

-  Schneefanghalter (mind. 2,5 St./m) mit Edelstahl-Maschinenschrauben M 8 x 40 und Edelstahl-Muttern

-  allgemeine bauaufsichtliche Zulassung Nr. Z-14.4-774 durch das Deutsche Institut für Bautechnik, Berlin

Material: - Aluminium walzblank -

Die Befestigung erfolgt auf dem Obergurt ohne Durchdringung der Profilbahnen.
Menge: 585,000 St

**2.1.2.0170 Eishalter zum Einrasten**
Eishalter zum Einrasten

Eishalter zum Einrasten gegen Verdrehen für die Metall-Profilbahnen als Zulage zur Schneefangvorrichtung bestehend aus

einem Metallbügel, Breite ca. 50 mm, der in die Untergurte der Profilbahnen eingreift. Verbrauch: - 5.0 St./m
Die Befestigung erfolgt durch Einrasten in die Schneefangrohre mit Nut ohne Durchdringung der Profilbahnen.

Material: - Aluminium walzblank - liefern und montieren
Menge: 1212,000 St

**2.1.2.0180 Ablaufstutzen in Rinne**
Ablaufstutzen in Rinne

Liefern und fertig dicht in der vorbeschriebenen Rinne verbauen von:
Ablaufstutzen, gerade.
Material: wie Rinnenblech.
Für Regenfallrohre mit Nennweite Durchmesser ca. 150 mm,

incl. des Ausschneidens der Rinne,
incl. des Einlötens eines Ablaufstutzens,
incl. der erforderlichen Länge des Ablaufstutzens,
eingepasst in das Fallrohr.
Menge: 18,000 St

**2.1.2.0190 Laubfangkorb**
Laubfangkorb

Liefern und fertig einbauen eines zu Wartungszwecken abnehmbaren Lauffangkorbes aus Edelstahl für den Ablauf der Vorposition - zu einem späteren Zeitpunkt einbauen.
Menge: 18,000 St

**2.1.2.0200 Regenfallrohre, Alu**
Regenfallrohre, Alu

Regenfallrohre im Querschnitt kreisförmig nach DIN EN 612,
Material Alu natur 0,8 mm nach DIN EN 988.
Konstruktion gem. ZTV und Planbeilagen liefern und fertig montieren.

Befestigung mit Rohrschellen mit Schraubverschluß.
Nennweite, Durchmesser 150mm,
Die Rohrschellen sind im vorschriftsmäßigen Abstand anzuordnen,

die Befestigung muß am Untergrund der Aussenwände stattfinden, im Decken- oder Brüstungsbereich (Untergrund Stahlbeton), in Abstimmung mit dem Architekten.
Ausführung zu einem späteren Zeitpunkt.
Menge: 252,000 m

**2.1.2.0210 Regenstandrohre**
Regenstandrohre

Regenstandrohre runde Ausführung,
mit Reinigungsöffnung nach DIN EN 612,
Nennweite, Durchmesser ca. 150mm,
mit System-Verbindungen an Regenrohre und Grundleitung,
Länge 2000 mm - OK Standrohr = 1,5m über OK Gelände.
Material: Gussrohr, 2mm, mit zusätzlicher Innenbeschichtung,
Farbton aussen wie Regenfallrohre (keine rotbraunen Rohre!).

Incl. der fachgerechten Verbindung mit den Fallrohren und den Grundleitungen. Die Grundleitungsstutzen dürfen über Gelände NICHT sichtbar werden.
Liefern und fertig montieren.
Menge: 18,000 St

**2.1.2.0220 Revisionsöffnung**
Revisionsöffnung

Revisionsöffnung nach DIN EN 612,
in den vorbeschriebenen Regenfallrohren
mit Nennweite Durchmesser 150mm,

Regenrohre mit mit 2mm Materialstärke.
Einbau ca. 1m über OK Gelände bzw. nach Vorschrift.
Menge: 18,000 St

##### 2.1.3 DA01-02-03 - Dachintegrierte Bestandteile

**2.1.3.0010 Dachweg quer zu den Systemprofiltafeln, Det. 413**
Dachweg quer zu den Systemprofiltafeln, Det. 413

Liefern und gemäß ZTV, Grundbeschrieb betriebsfertig verbauen von:

Dachweg des Dach-Systems,
Metallkonstruktion mit Gitterrosten als Gehbelag,
Gitterroste horizontal,
Dachneigung 6 Grad,
Gitterrostbreiten B 800mm,
Rutschhemmung R11,

Befestigt mit Beschlägen des Systems durchdringungsfrei an den Stehfalz-Profiltafeln (Systemprofiltafeln),
Konstruktion ohne Geländer,
dachweg vorgerichtet für eventuell spätere Montage von Geländern.

Dachwege nur zu Wartungszwecken von Wartungspersonal begehbar,
Für alle Bauteile und Verbindungsmittel der Dachweg-Metallkonstruktion gillt, dass die Spannungsreihe der Metalle strikt eingehalten wird. Dies ist auf Verlangen vom AN nachzuweisen.

Montage betriebsfertig, quer zu den Systemprofiltafeln, Det. 413,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_413_0_V_DD 3G - Schultrakt Dachfirst mit Dachweg.pdf
BSML_5_ARC_ERS_FA_FS_FS_339_0_V_HD DA - Schultrakt West Süd Schnitt durch Giebel.pdf
Menge: 210,000 m

**2.1.3.0020 Zulage Geländer**
Zulage Geländer

Zulage zum Dachweg der Vorposition für:
Geländer.

Geländer des Systems, passend zum Dachweg,
entsprechend den Anforderungen der DGUV und einschlägiger Vorschriften,
Ausführung mit

Pfosten Ø 40mm, gleichmäßige Abstände,
Handlauf Ø 40mm, Handholm in 1,1m über OKF Gitterrost,
Knieleiste Ø 40mm, Höhe nach Vorschrift,
Fußleiste Höhe 100mm, Höhe nach Vorschrift.

Anprallast am Handholm 1,0kN/m,

Für alle Bauteile und Verbindungsmittel der Dachweg-Metallkonstruktion gillt, dass die Spannungsreihe der Metalle strikt eingehalten wird. Dies ist auf Verlangen vom AN nachzuweisen.

Montage betriebsfertig,
incl. aller Klein- unf verbindungsmittel.

Für Klein- und Verbindungsmittel gilt: mindestens Werkstoff Nr. 1.4571 mit entsprechender Festigkeit.
Für die Bauteile des Dachweges gilt:
für feuerverzinkten Stahl: Mindestkorrosionsschutz: Korrosivitätskategorie C3, lang ("high", 15 Jahre),
für Edelstahlbauteile: mindestens Werkstoff Nr. 1.4571.
Bauteile ohne weitere Anstriche.

Lage der Geländerausbildungen:
- gemäß DGUV und Angabe des SiGeKo,
- zudem umlaufend um die Dachausstiegsöffnung Achse M/5,
- entlang aller Traufen, lückenlos!
Menge: 117,000 m

**2.1.3.0030 Dachweg parallel zu den Systemprofiltafeln, Det. 414**
Dachweg parallel zu den Systemprofiltafeln, Det. 414

Liefern und gemäß ZTV, Grundbeschrieb betriebsfertig verbauen von:

Dachweg des Dach-Systems,
Metallkonstruktion mit Gitterrosten als Gehbelag,
Gitterroste in der Neigung des Daches von 6 Grad,
Gitterrostbreiten B 800mm,
Rutschhemmung R11,

Befestigt mit Beschlägen des Systems durchdringungsfrei an den Stehfalz-Profiltafeln (Systemprofiltafeln),
Konstruktion ohne Geländer,
Dachweg vorgerichtet für eventuell spätere Montage von Geländern.

Dachwege nur zu Wartungszwecken von Wartungspersonal begehbar,
Für alle Bauteile und Verbindungsmittel der Dachweg-Metallkonstruktion gillt, dass die Spannungsreihe der Metalle strikt eingehalten wird. Dies ist auf Verlangen vom AN nachzuweisen.

Montage betriebsfertig, parallel zu den Systemprofiltafeln, Det. 414,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_414_0_V_DD 3G - Schultrakt Ost Dachattika mit Dachweg.pdf
Menge: 136,000 m

**2.1.3.0040 Dachausstieg, Det. 417, 418**
Dachausstieg, Det. 417, 418

Liefern und gemäß ZTV, Grundbeschrieb betriebsfertig verbauen von:

System-Dachausstieg 1000 x 1500,
gemäß folgender Planbeilagen:

BSML_5_ARC_ERS_DT_DA_DD_417_0_V_DD 3G - Schultrakt West Dachausstieg.pdf
BSML_5_ARC_ERS_DT_DA_DD_418_0_V_DD 3G - Schultrakt West Dachausstieg Querschnitt.pdf

Innenmaße Dachausstieg
1,00m x 1,50m

Dachneigung 6 Grad.

1. Oberer Teil bestehend aus Blindklappe:

Dachaus- und Einstieg rechtwinklig,
Rohbaumaß zw. Sparren: 1,05 x 1,55m

Der Aufsatzkranz aus Aluminium ist wasserdicht in die Metalldeckung des AN fachgerecht einzuschweißen. Metalldeckung im Gefälle von 6 Grad, gemäß Det. 417, 418.

Dachaus- Einstieg gemäß BG-Regeln (z. B. BGV D 36 §7 „Sicherheit gegen Abrutschen“ und BGI 521 2.2 „Benutzung von Anlegeleitern“, Arbeitsschutzrichtlinien:

mit Blindklappe, nicht lichtdurchlässig, durchtrittsicher,
incl. Gasdruckfeder-Spezial-Beschlag mit Endlagenverriegelung,
incl. Handgriff für die Innenverriegelung des Dachausstieges,
incl. Spannverschluss für die Außenverriegelung des Dacheinstieges,
incl. Handgriffe für die Innen- und Außenverriegelung;

Ausführung in EI-60 hochfeuerhemmend
incl. hochwärmegedämmtem Aufsatzkranz,
Anforderungen an die Konstruktion:
Mindest-U-Wert: U kleinergleich 1,2W/(m²K);
Ausführung dicht (keine Kaltluftströme von aussen nach innen),
Ausführung in der Art, dass im Innenbereich Kondenswasseranfall zwingend vermieden wird.

Der Aufsatzkranz ist in den Dachaufbau (Stehfalzsystem aus Alu) dicht gemäß Herstellervorschrift einzubinden, incl. aller dichten Anschlußarbeiten. Incl. aller Klein- und Befestingungsteile.

Somit sind im wesentlichen für den betriebsfertigen Einbau enthalten:

- Die fachgerechte umlaufende Andichtung an den Aufsatzkranz von der Unterspannbahn an den Aufsatzkranz mit geeignetem, hinterlaufsicherem, wurzelfestem, temperaturbeständigem Flüssigkunststoff (Kunststoffabdichtung);

- sämtliche umlaufenden Anpassarbeiten gemäß Herstellervorschrift für eine betriebsfertige Ausführung im Alu-Stehfalzsystem, incl. der Anpassung der Systemprofiltafeln und der erforderlichen Profilhalter, incl. der Verstärkungsprofile und der umlaufenden Abdeckbleche aus dem Material der Profiltafeln - unter Beachtung der Gleitwege der umgebenden Systemprofiltafeln (Sommer-Winter).
Incl. eines ersten Anschlagpunktes (Öse) zum Einhängen der Sicherheitsausrüstung derjenigen Personen, die das Dach betreten.

Montage betriebsfertig, incl. aller Klein- und Verbindungsmittel.

Für Klein- und Verbindungsmittel gilt: mindestens Werkstoff Nr. 1.4571 mit entsprechender Festigkeit.
Für die Bauteile der Aufzughaube gilt:
für feuerverzinkten Stahl: Mindestkorrosionsschutz: Korrosivitätskategorie C3, lang ("high", 15 Jahre),
für Edelstahlbauteile: mindestens Werkstoff Nr. 1.4571.
Bauteile ohne weitere Anstriche.

2. Feste Sicherheitsstufen

Ausführung incl. der drei festen Sicherheitsstufen,
belastbar mindestens mit 250 kg pro Stufe,
Montage betriebsfertig, incl. aller Klein- und Verbindungsmittel.

3. Scherentreppe

Ausführung incl. der System-Scherentreppe,
mit Rahmen im Bereich der Stahlbeton-Rohdecke.
Von der Scherentreppe zu überbrückende Höhen (Det. 417):

OK Rohdecke: +14,72m
UK Rohdecke: +14,50m
OKF +11,50m

Abstimmung im Zuge der W+M-Planung durch den AN
mit Architekt und SiGeKo.

Achtung: sowohl die Scherentreppe als auch die Blindklappe müssen sich mühelos und gefahrlos öffnen lassen. der AN hat dies im Zuge seiner Werkstattplanung darzulegen.

Einschl. Beschilderung nach Abstimmung mit Nutzer.
Montage betriebsfertig, incl. aller Klein- und Verbindungsmittel.

4. Der Dachausstieg ist vom AN im Zuge seiner W+M-Planung zu detailieren. Bauphysikalische und statische Unterlagen (durchsturzsichere Ausführung bei geschlossener Klappe) sind der W+M-Planung vom AN beizulegen.

Lage: Achse M/5
Menge: 1,000 St

**2.1.3.0050 Aufzugshaube Rohbauöffnung BxH=700x450mm, Det. 421**
Aufzugshaube Rohbauöffnung BxH=700x450mm, Det. 421

Liefern und gemäß ZTV, Grundbeschrieb betriebsfertig verbauen von:

Aufzugshaube für Rohbauöffnung BxH=700x450mm. Achtung: entgegen der Detailabbildung ist die Aufzughaube wärmegedämmt auszuführen. Kondenswasserbildungen innerhalb der Aufzugshaube müssen zwingend vermieden werden.

Aufzugshaube gemäß folgender Planbeilagen:

BSML_5_ARC_ERS_DT_DA_DD_421_0_V_DD 3G - Aussparung Schultrakt Süd Aufzugshaube.pdf

Aussparung in Stahlbetonrohdecke
BxH=700x450mm.
Nettolüftungsfläche : 0,13m2
Dachneigung 6 Grad.

System-Aufzugshaube aus verzinktem Stahlblech.

Ausführung hochwärmegedämmt,
Mindest-U-Wert: U kleinergleich 1,2W/(m²K);
Ausführung in der Art, dass im Innenbereich Kondenswasseranfall zwingend vermieden wird.

Die Aufzughaube ist in den Dachaufbau (Stehfalzsystem aus Alu) dicht gemäß Herstellervorschrift einzubinden, incl. aller dichten Anschlußarbeiten. Incl. aller Klein- und Befestingungsteile.

Somit sind im wesentlichen für den betriebsfertigen Einbau enthalten:

- Die fachgerechte umlaufende Andichtung an die Aufzugshaube von der Unterspannbahn an die Aufzugshaube mit geeignetem, hinterlaufsicherem, wurzelfestem, temperaturbeständigem Flüssigkunststoff (Kunststoffabdichtung);

- sämtliche umlaufenden Anpassarbeiten gemäß Herstellervorschrift für eine betriebsfertige Ausführung im Alu-Stehfalzsystem, incl. der Anpassung der Systemprofiltafeln und der erforderlichen Profilhalter, incl. der Verstärkungsprofile und der umlaufenden Abdeckbleche aus dem Material der Profiltafeln - unter Beachtung der Gleitwege der umgebenden Systemprofiltafeln (Sommer-Winter).
Montage betriebsfertig, incl. aller Klein- und Verbindungsmittel.

Für Klein- und Verbindungsmittel gilt: mindestens Werkstoff Nr. 1.4571 mit entsprechender Festigkeit.
Für die Bauteile der Aufzughaube gilt:
für feuerverzinkten Stahl: Mindestkorrosionsschutz: Korrosivitätskategorie C3, lang ("high", 15 Jahre),
für Edelstahlbauteile: mindestens Werkstoff Nr. 1.4571.
Bauteile ohne weitere Anstriche.

Die Aufzughaube ist vom AN im Zuge seiner W+M-Planung zu detailieren. Bauphysikalische und statische Unterlagen sind der W+M-Planung vom AN beizulegen.
Menge: 1,000 St

**2.1.3.0060 Aufzugshaube Rohbauöffnung BxH=590x450mm, Det. 421**
Aufzugshaube Rohbauöffnung BxH=590x450mm, Det. 421

Liefern und gemäß ZTV, Grundbeschrieb betriebsfertig verbauen von:

Aufzugshaube wie Vorposition, jedoch

Aufzugshaube für Rohbauöffnung BxH=590x450mm.
Nettolüftungsfläche : 0,10m2
Dachneigung 6 Grad.

Die Aufzughaube ist vom AN im Zuge seiner W+M-Planung zu detailieren. Bauphysikalische und statische Unterlagen sind der W+M-Planung vom AN beizulegen.
Menge: 1,000 St

**2.1.3.0070 Rohreinfassung, DN 150, Det. 422**
Rohreinfassung, DN 150, Det. 422

Liefern und gemäß ZTV, Grundbeschrieb betriebsfertig verbauen von:

Rohreinfassung DN 150,
gemäß folgender Planbeilagen:

BSML_5_ARC_ERS_DT_DA_DD_422_0_V_DD 3G - Aussparung Schultrakt Belüfter.pdf

Dachneigung 6 Grad.

System-Rohreinfassung, gedämmt. Der Rohreinfassung aus Aluminium ist wasserdicht in die Metalldeckung des AN fachgerecht einzuschweißen. Metalldeckung im Gefälle von 6 Grad. Incl. aller Klein- und Befestingungsteile.

Somit sind im wesentlichen für den betriebsfertigen Einbau enthalten:

- Die fachgerechte umlaufende Andichtung an die Rohreinfassung von der Unterspannbahn an die Rohreinfassung mit geeignetem, hinterlaufsicherem, wurzelfestem, temperaturbeständigem Flüssigkunststoff (Kunststoffabdichtung);

- sämtliche umlaufenden Anpassarbeiten gemäß Herstellervorschrift für eine betriebsfertige Ausführung im Alu-Stehfalzsystem, incl. der Anpassung der Systemprofiltafeln und der erforderlichen Profilhalter, incl. der Verstärkungsprofile und der umlaufenden Abdeckbleche aus dem Material der Profiltafeln - unter Beachtung der Gleitwege der umgebenden Systemprofiltafeln (Sommer-Winter).
Montage betriebsfertig, incl. aller Klein- und Verbindungsmittel.

Für Klein- und Verbindungsmittel gilt: mindestens Werkstoff Nr. 1.4571 mit entsprechender Festigkeit.
Für die Bauteile der Rohreinfassung gilt:
für feuerverzinkten Stahl: Mindestkorrosionsschutz: Korrosivitätskategorie C3, lang ("high", 15 Jahre),
für Edelstahlbauteile: mindestens Werkstoff Nr. 1.4571.
Bauteile ohne weitere Anstriche.
Menge: 66,000 St

#### 2.2 Dach DA08 - Sporthalle, Kaltdach

*Hinweis*
Grundbeschrieb

1. Die Leistungen betreffen folgende Dachtypen:

Metalldächer Sporthalle (Haus D) mit 6 Grad Dachneigung.

Dieser Dachbereich auf der Sporthalle ist als Kaltdach auszuführen und technisch von den anschließenden Warmdächern Typ DA06 und DA09 fachgerecht bezüglich der Dämmungen und der Dachentwässerungen strikt zu trennen. Bereich des Typs DA08 siehe Plan 54003.

Wesentliche Koten:
Baugelände ca. bei ca. -0,50m
Dachtyp DA08: Traufe bei +13,53m

Dachtypen gemäß:
BSML_5_ARC_XX_DT_XX_BT_54003_A_V_Dachaufbauten

Dach Typ DA08

BSH - Decke
mit Aluminiumdach
Aufbauhöhe = 50,5cm
10,51 % Gefälle
6º Dachneigung
Spitzenabflussbeiwert Cs = 1,0
Schallschutzanforderung: K.A
Brandschutzanforderung: F60

Dachaufbau DA-08
5. Stehfalzdach / Profilhalter 65mm
4. Wärmedämmung 036 160mm
3. Wärmedämmung 036 80mm
bauseits:
2. Dampfsperre, sd≥100 -
1. BSH - Decke, Lamellen hochkant 200mm

Dachaufbauten sowie Lage der Dächer siehe Planbeilage:
BSML_5_ARC_XX_DT_XX_BT_54003_A_V_Dachaufbauten.pdf

Höhenlagen siehe beiliegende Schnitte,
±0,00 = +520,30 ü.NHN, Verwendetes Höhenbezugssystem DHHN2016

Die hier erforderliche W+M-Planung sowie die Statik für alle relevanten Bauteile sind in gesonderten Positionen im Titel 1.1.1 zu kalkulieren.

2. Besonderheiten des Dachtyps:

Dieser Dachflächentyp wird zur Pflege, Wartungszwecken und allgemeinen Instandhaltung begangen. Diese Dachflächen sind nicht für den dauernden Aufenthalt von Personen, Nutzung durch Verkehr oder für intensive Begrünung vorgesehen. Dachgesamtaufbau als "harte Bedachung".

Bauseitig werden auf diesen Dachflächen PV-Anlagen (Photovoltaikanlagen) verbaut und genutzt.

Das System hat den Anforderungen der Industriebaurichtlinie, der DIN 18234-1 an Industriedächer sowie der DIN EN 13984 zu entsprechen.

Zum Zeitpunkt der Leistungserbringung befinden sich um die Dachränder bauseitige Fassadengerüste.

Die Leistungserbringung muß wegen des Baufortschritts (Notdichtung, Dampfsperre, Dachaufbau, Anschlüsse) zu unterschiedlichen Terminen bzw. Zeiten stattfinden. Dies ist vom Bieter / AN zu berücksichtigen.

3. Beschrieb der Dacheindeckung, Metalldach 6 Grad Dachneigung

Nachfolgend beschriebene Leistungen umfassen Dacheindeckungsarbeiten (Metalldachsystem) mit Klemmfalz-Profilbahnen, Dachentwässerungsarbeiten sowie Verblechungsarbeiten.

Dachentwässerung während der Bauzeit:  Für die Abführung von Tagwasser während der Bauzeit sind -soweit erforderlich- Notknie- und Ablaufrohre vorzuhalten und so anzubringen, dass sie über die Fassadengerüste hinausragen (Nebenleistung).

Verlegepläne Blechdeckungen des Daches: siehe gesonderte Position "Werkstattplanung, Muster, Statik".

4. Beschreibung Metalldachsystem

4.1 Regelaufbau

Bauseitiger Befestigungsuntergrund Dachflächenbereich gem. Planbeilagen:
Unterdeckbahn, diffusionsoffen, auf 24mm Holzschalung; Holzschalung auf Sparren bxh=12x36cm, e=62,5cm mit Zwischensparrendämmung 360mm.

Metalldeckung: Metalldachsystem als Gleit-Falzprofildach nach DIN EN 14782, selbsttragend, begehbar, gegen Flugfeuer und strahlende Wärme widerstandsfähige "harte" Bedachung nach DIN 4102-4,
Baubreite 400 mm,
Profilhöhe 65 mm,
mit werkseitig vorgefertigten trapezförmigen
Gleit-Falzverbindungen.

Material bestehend aus:
Aluminium blank,
Oberflächenstruktur  stucco-dessiniert,
nach Angabe und Musterfreigabe AG,
Materialdicke 1,0 mm,
Befestigung durchdringungsfrei nach Herstellerrichtlinien mit Standardclips des Systems ohne Durchdringung der Profilbahnen.

Die erhöhte Windsogbelastung im Dachrand- und Eckbereich nach DIN EN 1991-1-4 ist vom Bieter / AN zu beachten und einzukalkulieren.

Aufkanten der Profilbahnen am First, abkanten an der Traufe und Festpunktausbildung.
Incl. System-Unterkonstruktion.
Befestigungsmittel aus nichtrostendem Werkstoff nach
Zulassung und statischer Erfordernis

Metalldachsystem bauaufsichtlich zugelassen
Einbau unter Beachtung der Dampfsperre, der Dämmung und der Unterspannbahn.

4.2 Montage, Befestigungen

Die Montage der Profilbahnen erfolgt kraft- und formschlüssig incl. maschinelles Verfalzen oder Verbördeln der einzelnen Elemente am Bau, auch bei niedrigen Außentemperaturen.
Eine temperaturbedingte Längenausdehnung der Profilbahnen muß ermöglicht werden durch die durchdringungsfreie Montage auf Gleitclips.

Alle Metallteile müssen zur thermischen Längenänderung auch mit Festpunkten verbaut werden. Diese Fixierung verhindert das Verschieben der eigentlichen Position.

Die Profilbahnen werden durchdringungsfrei mit Gleitclips, Richtclips/-profile oder Clipleiste befestigt. Eine indirekte Befestigung von Abdeckungen etc. erfolgt mit Haften, Schiebehaften, durchgehenden Haftstreifen, Zahnleisten, Einhangprofilen oder Vorstoßblechen unter Gewährleistung einer ungehinderten Längenänderung infolge Temperatureinflüssen.

Anzahl und Abstände der Gleitclips, Haften sind unter Berücksichtigung von Windsogkräften vom Bieter / AN festzulegen (Abhängig vom angebotenen System, produktneutrale Ausschreibung!).
Grundlage sind die bekannten Größen:
Höhenlage der Dächer über Gelände bis ca. 16,5m,
Windzone des Herstellungsortes der Dächer.

Verbindungselemente, die vollständig oder teilweise der Bewitterung oder einer ähnlichen Feuchtebelastung ausgesetzt sind, müssen aus nichtrostendem Werkstoff bestehen.

Die Richtlinien für die Ausführung von Metall-Dächern, -Außenwandbekleidungen und Bauklempnerarbeiten sind zu beachten.

-

##### 2.2.1 DA08 - Vorarbeiten

**2.2.1.0010 Vorbereiten des Untergrundes, Dachaufsicht**
Vorbereiten des Untergrundes, Dachaufsicht

Vorbereiten des Untergrundes: Die bauseitigen geneigten Dachflächen sind vor den Arbeiten vom AN zusammen mit der örtlichen Objektüberwachung zu sichten sowie auf Eignung zu prüfen.

Lose, nicht haftende Verschmutzungen sind mechanisch nach Wahl des AN abzutragen und durch Abfegen zu entfernen.
Der Schutt ist abzutransportieren, incl. Entsorgung des Schuttes.
Leistungen, die über die Nebenleistungen hinausgehen.

Die Untergründe sind vom AN vor Ausführung aufzumessen.

Untergrund: bauseitige Dampfsperre auf BSH-Decke. Der Untergrund darf nicht beschädigt werden.
Menge: 99,000 m2

##### 2.2.2 DA08 - Dachfläche, Dachrand, Anschlüsse

**2.2.2.0010 Abgrenzung DA08 zu den angrenzenden Warmdachbereichen**
Abgrenzung DA08 zu den angrenzenden Warmdachbereichen

Herstellung der Abgrenzung beziehungsweise der Übergänge des Kaltdaches Typ DA08 zu den in der Dachfläche integrierten Warmdächern des Typs DA06 und DA09

Lage der Abgrenzungen und Übergänge siehe Plan

BSML_5_ARC_XX_DT_XX_BT_54003_A_V_Dachaufbauten.pdf

Übergang Achse "I" - quer zu den Aluminium-Systemprofiltafeln.
Übergang Achse "16" - längs zu den Aluminium-Systemprofiltafeln.

Die Detailausbildung hat gemäß den Vorgaben und den Richtlinien des Herstellers zu erfolgen:

- die Dämmungen sind wärmebrückenfrei zu verbauen,

- die Unterdeckbahn im Bereich der hinterlüfteten Dachdeckung ist am Übergang zum Warmdach gemäß den Herstellerrichtlinien anzuschließen und in der Lage zu sichern. Die Unterdeckbahn muss korrekt entwässern können und darf die Dämmungen der angrenzenden warmdächer nicht durchnässen.

Dies erfolgt an der Achse F im Bereich der Traufe.

Am Übergang Achse I entsteht ein Höhensprung im Bereich der Dämmung. Dieser Bereich des Überganges ist so auszubilden, dass eine Entwässerung der Unterdeckbahn durch die Aluminium-Systemprofiltafeln auf diese Fläche dauerhaft sicher erfolgen kann und die Zuluft der Luftschicht gesichert ist.

In Achse I sind im Bereich des Kaltdaches Typ DA08 in jeder Aluminium-Systemprofiltafel schlagregensichere und sturmsichere Zuluftöffnungen herzustellen. In diesen Zuluftöffnungen sind Insektenschutzgitter dicht anliegend und wirksam zu verbauen. Insektenschutzgitter aus V2A mit Maschenweite 1,0mm dauerhaft lagesicher. Der freie Entlüftungsquerschnitt muß gemäß Herstellervoregaben mindestens gegeben sein.

In Achse 16 ist der Übergang so auszubilden, dass die anschliessenden Dämmungen der Warmdächer dauerhaft trocken bleiben.

Weitere Lüftungsöffnungen: siehe Position des Firstes und der Traufe.

Länge der Achse I und der Achse F im DA08: ca. 6,66m
Länge der Achse 16 und der Achse 17 im DA08: ca. 14,80m
mit Dachneigung 6 Grad
Menge: 1,000 psch

**2.2.2.0020 Dämmung, MiWo, Hauptflächen Kaltdach, WLG 036, 80mm + 160mm**
Dämmung, MiWo, Hauptflächen Kaltdach, WLG 036, 80mm + 160mm

Liefern und gemäß ZTV, Grundbeschrieb betriebsfertig verbauen auf der bauseitigen Dampfsperre von:

Dachdämmplatten, Aufbau oberhalb der bituminösen Dampfsperre:

Wärmedämmung bestehend aus Mineralwolle nach DIN EN 13162,
mit Eignung für das hinterlüftete Dachsystem und Druckbelastbarkeit
nach DIN 4108-10,

2-lagig mit versetzten Stößen, entsprechend des Systems und der Unterkonstruktion, Lieferdicke 80mm (unten) + 160mm oben,
die obere Dämmung ist imprägniert auszuführen.
Ausführung ohne Unterdeckbahn nur, wenn die Herstellervorschrift dies zulässt.
Zu berücksichtigen sind im Aufbau der Dämmungen die Profilhalter und deren Unterkonstruktionen im Bereich der 80mm starken Dämmschicht.

Wärmeleitfähigkeitsgruppe 036, U-Wert einschließlich
Berücksichtigung von Wärmebrücken 0,146 W/m2K,
nicht brennbar, Euroklasse A1 nach DIN EN 13501-1,

Verlegung auf der bauseitigen Dampfsperre und der BSH-Decke.
Neigung des Untergrundes 6 Grad, incl. aller Ecken und Anschlüsse an aufgehende Bauteile, Dachdurchdringungen, gemäß Verlegeplan des AN. Incl. aller Kehl- und Gratplatten, Verlegung dauerhaft lage- und abhubsicher in Verbindung mit dem gesondert beschriebenen Metalldachsystem.
In die Preise sind einzurechnen :Baustellentransport, Reservematerialien, Schneidarbeiten und Verschnitt.
Menge: 99,000 m2

**2.2.2.0030 Verringerung der Dämmstärke im Traufbereich, Det. 424**
Verringerung der Dämmstärke im Traufbereich, Det. 424

Im Bereich der Traufe auf gesamter Trauflänge (ca. 6,66m) des DA08 ist die Dämmung gemäß Det. 424 zuzuschneiden und zur Traufe hin in der Dicke sauber zu verringern. Tiefe der Dämmungsverringerung: 2,55m.

Neigung der Dachdeckung und OK Dämmschicht: 6 Grad.
Untergrund ohne Neigung.

In diesem Bereich sind die Profilhalter und ihre Unterkonstruktionen entsprechend passend in der Höhe zu modifizieren.

Der zu bearbeitende Bereich beträgt:
6,66m x 2,56m ca. 17m2

Abrechnung nach 1 Stück Bereich
Menge: 1,000 St

**2.2.2.0040 Dachdeckung, Kaltdach, Stehfalzsystem aus Alu, Dachn. 6 Grad, Det. 54003**
Dachdeckung, Kaltdach, Stehfalzsystem aus Alu, Dachn. 6 Grad, Det. 54003

Liefern und gemäß ZTV, Grundbeschrieb betriebsfertig verbauen von:

Dachdeckung (Systemblechdach) bestehend aus:
Stehfalzsystem aus Aluminium-Systemprofiltafeln,
Kaltdachausführung,
werksseitig vorgefertigt mit im Querschnitt kreisrunden
Falzverbindungen zum maschinellen Verbördeln,
Legierung: nach allg. bauaufs. Zulassung,
Profil / Blechdicke:  65 / 400 / 1,0mm,
Oberfläche Aluminium natur, stucco-dessiniert,
Ungestoßene Tafellänge: bis ca. 10,1m,

Ausführung fertig verbördelt und verbaut,
abhubsicher,
incl. Systemprofiltafeln, Profilhalter und deren 80mm hoher Systemunterkonstruktion, geeignet für die vorgesehene Dachneigung von 6 Grad,
Abstand der Profiltafeln zum Befestigungsuntergrund (bauseitige Dampfsperre auf BSH-Decke) gleichmäßig 280mm,

Tätigkeitsnachweis: Der Bieter ist verpflichtet, auf Verlangen nachzuweisen, dass er Mitarbeiter beschäftigen wird und an diesem Bauvorhaben einsetzen wird, die von Fachkräften des Herstellers im Umgang mit dem System eingewiesen wurden und bereits Objekte in gleicher Ausführungsart und Größenordnung ausgeführt haben.

Betrifft:
Dachflächen, Kaltdach DA08

Folgende Planbeilagen sind insbesondere zu beachten:
BSML_5_ARC_XX_DT_XX_BT_54003_A_V_Dachaufbauten.pdf
sowie weitere Details gemäß Anlagenverzeichnis.
Menge: 99,000 m2

**2.2.2.0050 Antidrön- und Antikondensatbeschichtung**
Antidrön- und Antikondensatbeschichtung

Werkseitig auf den Unterseiten der Blechtafeln dauerhaft lagesicher verbauen bzw. beschichten einer: Antikondensatbeschichtung. Die Luftschicht zwischen den Systemprofiltafeln und dem Untergrund beträgt gleichmäßig ca. 40mm. Die Anforderungen aus der Materialökologie sind zu beachten.

Die Antikondensatbeschichtung muss auch Antidröneigenschaften aufweisen.

Die Antikondensatbeschichtung ist an den Profilbahn-Enden vor dem Anbringen weiterer Blechteile gemäß Herstellervorschrift zu deaktivieren. Zur Deaktivierung ist ein Lack zu verwenden, den der Hersteller für dieses System vorschreibt. Anwendung und Trockenzeit nach Herstellervorschrift.
Menge: 99,000 m2

**2.2.2.0060 Festpunktausbildung**
Festpunktausbildung

Herstellen von Festpunkten im Systemblechdach zur Fixierung der in den Vorpositionen beschriebenen Systemprofiltafeln, sinngemäß wie DA01, jedoch passend für DA08,

Festpunkt incl. der erforderlichen Bohrungen und der System-Klein- und Befestigungsteile. Die Lasten aus dem Festpunkt müssen von der Unterkonstruktion abgeleitet werden.
Menge: 34,000 St

**2.2.2.0070 First, Det. 413**
First

Liefern und gemäß ZTV, Grundbeschrieb betriebsfertig verbauen von:

First des Systemblechdaches, sinngemäß wie DA01, jedoch passend für DA08,
incl. Bestandteile:

- Trapezprofil 50/167, L=150mm, Alu, auf beiden Seiten der oberen Systemprofiltafel-Enden als Unterkonstruktion verbaut, Blechdicke mindestens 1,0mm, nach Statik des AN.

- Firstblech d=1,0mm, Aluminium natur, stucco-dessiniert, Abwicklung 680mm, insgesamt 5 Kantungen. Die Enden der nach unten auf die Blechtafeln zeigenden Blechabschlüsse sind entgegen der Detaildarstellung zu kanten, damit ein jeweiliger geradliniger, sauberer Blechabschluss entsteht.

- Die Systemprofiltafel-Enden sind hochzukanten

- Incl. auf beiden Seiten der Systemprofiltafel-Enden verbaute Sickenfüller zwischen den Stehfälzen des Systems.

- An den Fortluftöffnungen sind beidseitig des Firstes wirksame dicht anliegende Insektenschutzgitter aus V2A mit Maschenweite 1,0mm dauerhaft lagesicher zu verbauen. Der freie Entlüftungsquerschnitt muß gemäß Herstellervoregaben mindestens gegeben sein.

Legierung der Bleche analog zu den Systemprofiltafeln.
Incl. aller schlagregensicheren Stöße im Zuge der Firstausbildung nach Herstellervorschrift, Stöße dicht sowie nach Erfordernis gleitend. Der First des Daches hat einen Anschluss an den Giebel des Sporthallendaches sowie einen Anschluss an das Warmdach DA06.

Ausführung betriebsfertig verbaut, abhubsicher.
incl. aller Klein- und Befestigungsteile des Systems.

Betrifft:
Dachfläche, Kaltdach DA08
Menge: 7,000 m

**2.2.2.0080 Dachrand, giebelseitiger Anschluss, sinngemäß Det. 403**
Dachrand, giebelseitiger Anschluss, sinngemäß Det. 403

Liefern und gemäß ZTV, Grundbeschrieb betriebsfertig verbauen des Anschlusses der vorbeschriebenen Dachdeckung aus Systemprofiltafeln an die aufgehende Attika gemäß folgender Details:

sinngemäß Det. 403, 404, 410, 434

Incl. folgender Bestandteile:

- Verstärkungsprofil des Systems entlang der letzten Reihe Profilhalter,

- Abdeckblech, Alu natur, 1,0mm, Zuschnitt 450mm, 4-fach gekantet, an der aufgehenden Attika befestigt und den Abschluss der Systemprofiltafeln überdeckend. Das Blech entwässert auf die Dachdeckung. Incl. sämtlicher dicht ausgeführter Stöße und Dehnstöße.
Incl. aller Klein- und Befestigungsteile des Systems.
Menge: 15,000 m

**2.2.2.0090 Dachrand, Blechverkleidung Attika, sinngemäß Det. 339, 403**
Dachrand, Blechverkleidung Attika, sinngemäß Det. 339, 403

Liefern und gemäß ZTV, Grundbeschrieb betriebsfertig verbauen der dachseitigen vertikalen Blechverkleidung der Attika gemäß folgender Pläne und Details:

BSML-5-ARC-ERS-GR-DA-XX-21007-A-V-Dachaufsicht.pdf
sowie sinngemäß Det. 339, 403, 404, 410, 434

Incl. folgender Bestandteile:

Blechverkleidung der Attika, dachseitig,

OK der Blechverkleidung gleichbleibend
UK der Blechverkleidung der Dachneigung 6 Grad folgend,
Höhenunterschied ca. 0,9m.

- Blechverkleidung, Alu natur, 0,8mm, Zuschnitt somit 340mm bis 1240mm,
unten in das vorbeschriebene Abdeckblech eingefälzt und der Dachneigung folgend, oben in das Attikablech eingefälzt, horizontal. Einzelne Blechbahnen mit Aufteilung gleichmäßig achsial links und rechts des Firstes, gemäß Plan 31001,
incl. der Fälze,
incl. der Anschlüsse an die Attikaseiten mit 90-Grad-Eckausbildungen gemäß Det. 339 - incl. der Blechverkleidungen an den Attikaseiten:

an den ca. 41cm tiefen und ca. 1,2m hohen Attikaseiten sind die Blechverkleidungen bis zur äusseren Holzverschalung zu führen und dort über den Abschlusswinkel der Holzverschalung zu führen und einzufälzen.
Incl. aller Klein- und Befestigungsteile des Systems.

Abrechnung nach sichtbarer Fläche der Blechverkleidung.
Menge: 12,000 m2

**2.2.2.0100 Dachrand, Attikaabdeckblech, sinngemäß Det. 339, 403**
Dachrand, Attikaabdeckblech, sinngemäß Det. 339, 403

Liefern und gemäß ZTV, Grundbeschrieb betriebsfertig verbauen des oberen Attikaabdeckleches, gemäß folgender Details:

sinngemäß Det. 339, 403, 404, 410, 434

Incl. folgender Bestandteile:

- Attikaabdeckblech, Alu natur, 2,5mm, Zuschnitt 720mm, 4 Kantungen, abhubsicher montiert auf Systembügel, Neigung zur Dachfläche gemäß des Untergrundes von 5 Grad, dachseitig in die Blechverkleidung der Vorposition eingefälzt. Das Attikaabdeckblech ist unterseitig mit einer Antidrönbeschichtung zu versehen. Incl. sämtlicher dicht ausgeführter Stöße und Dehnstöße. Alle Blechteile blitzstromfähig miteinander verbunden.

- Systemhaltebügel für die abhubsichere Montage der Attikaabdeckbleche, auf dem Untergrund befestigt
Incl. aller Klein- und Befestigungsteile des Systems.
Menge: 15,000 m

**2.2.2.0110 Blitzschutz-Überbrückungsbänder**
Blitzschutz-Überbrückungsbänder

Liefern und fertig dachseitig spannungsfrei gemäß Herstellervorschrift an den vertikalen Abkantungen der 2,5mm starken Alu-Attikaverwahrungen verbauen von: Blitzschutz-Überbrückungsbändern aus Edelstahl,

Blitzschutz-Überbrückungsbänder,
Länge ca. 180mm,
Breite ca. 33mm,
Dicke ca. 4-5mm,
beidseitig ausgestattet mit Befestigungsplatten incl. Bohrungen zur Befestigung,

Anwendungshinweis: nach DIN EN 62305-3 Bbl. 1, sind für den Anschluß bei Materialstärken größer gleich 0,5mm pro Befestigungsplatte 4 Stück Nieten mit Durchmesser 5mm zu verwenden.
Ausführung zur Blitzschutzleitung an Stößen, Dehnfugenausbildungen in den Attikaverwahrungen.
Menge: 14,000 St

**2.2.2.0120 Dachrand, Traufe, Kastenrinne, Det. 424**
Dachrand, Traufe, Kastenrinne, Det. 424

Liefern und gemäß ZTV, Grundbeschrieb verbauen von:

- Abdeckwinkel, Alu natur, 1,0mm, Zuschnitt 160mm, 2 Kantungen,
an der bauseitigen Holzschalung befestigt und deckt diese ab

- System-Kastenrinne, Alu natur, 1,0mm, Breite 200mm, vordere Höhe 120mm mit runder Bördelung, hintere Höhe ca. 160mm, Zuschnitt 570mm, 3 Kantungen und eine vordere Bördelung. Lagesicher im Mindest-Gefälle verbaut.
Incl. aller dichten Stöße im Verlauf der Rinne nach Herstellervorschrift.

Ausführung betriebsfertig verbaut,
incl. aller Klein- und Befestigungsteile des Systems.

Detail 424

Betrifft:
Dachflächen, Kaltdächer DA08

WICHTIG: die Detailausbildung Traufe und Dachrand geht in das Detail Dachrand und Traufe DA09 (Det. 408) über.
Menge: 7,000 m

**2.2.2.0130 Dachrand, Traufe, Dehnstöße für Kastenrinne**
Dachrand, Traufe, Dehnstöße für Kastenrinne

Ausbilden von dichten Dehnstößen (Dehnungsausgleicher) in der vorbeschriebenen Kastenrinne,

Ausführung betriebsfertig verbaut,
incl. aller Klein- und Befestigungsteile des Systems.

Detail 424

Betrifft:
Dachflächen, Kaltdächer DA08

WICHTIG: die Detailausbildung Traufe und Dachrand geht in das Detail Dachrand und Traufe DA09 (Det. 408) über.
Menge: 1,000 St

**2.2.2.0140 Dachrand, Traufe, Rinnenboden für Kastenrinne**
Dachrand, Traufe, Rinnenboden für Kastenrinne

Liefern und gemäß ZTV, Grundbeschrieb verbauen von:
Rinnenboden am Kastenrinnenende, Blechmaterial analog Kastenrinne,

Ausführung betriebsfertig verbaut,
incl. aller Klein- und Befestigungsteile des Systems.

Detail 424

Betrifft:
Dachflächen, Kaltdächer DA08

WICHTIG: die Detailausbildung Traufe und Dachrand geht in das Detail Dachrand und Traufe DA09 (Det. 408) über.
Menge: 1,000 St

**2.2.2.0150 Dachrand, Traufe, Rinnenträger, Det. 424**
Dachrand, Traufe, Rinnenträger, Det. 424

Liefern und gemäß ZTV, Grundbeschrieb verbauen von:

- Rinnenträger (Rinnenhaken) der vorbeschriebenen Kastenrinne, DIN 1462, für hohe Belastung, Prüflast 750N, "Klasse H", Achsmaß ≤ 740 mm, Querschnitt 30x8mm,
passend für die beschriebene Rinne, Ausführung mit Metall-Rinnenhaken passend zur Spannungsreihe der Metalle, für stabile, trittfeste Ausführung der Rinne.

Ausführung betriebsfertig verbaut,
incl. aller Klein- und Befestigungsteile des Systems.
Detail 401, 409, 412, 439

Abrechnung nach Länge der Kastenrinne.

Detail 424

Betrifft:
Dachflächen, Kaltdächer DA08

WICHTIG: die Detailausbildung Traufe und Dachrand geht in das Detail Dachrand und Traufe DA09 (Det. 408) über.
Menge: 7,000 m

**2.2.2.0160 Dachrand, Traufe, Tropfwinkel oberhalb der Rinne, Det. 424**
Dachrand, Traufe, Tropfwinkel oberhalb der Rinne, Det. 424

Liefern und gemäß ZTV, Grundbeschrieb verbauen von:

- Tropfwinkel oberhalb der Rinne, Alu natur, 1,0mm, Zuschnitt dem Rinnengefälle augepasst 180mm bis 320mm, 2 Kantungen, auf der bauseitigen Holzschalung befestigt und dicht in die bauseitige Unterdeckbahn eingearbeitet, so dass diese auf den Winkel entwässert. Der Tropfwinkel ist oben in die Kastenrinne einhängend.

Ausführung betriebsfertig verbaut,
incl. aller Klein- und Befestigungsteile des Systems.

Detail 424

Betrifft:
Dachflächen, Kaltdächer DA08

WICHTIG: die Detailausbildung Traufe und Dachrand geht in das Detail Dachrand und Traufe DA09 (Det. 408) über.
Menge: 7,000 m

**2.2.2.0170 Dachrand, Traufe, Insektenschutzgitter, Det. 424**
Dachrand, Traufe, Insektenschutzgitter, Det. 424

An den Zuluftluftöffnungen der Luftschicht sind traufseitig wirksame, dicht anliegende, Insektenschutzgitter aus V2A mit Maschenweite 1,0mm dauerhaft lagesicher zu verbauen. Der freie Zuluftquerschnitt muß gemäß Herstellervoregaben mindestens gegeben sein.

Ausführung betriebsfertig verbaut,
incl. aller Klein- und Befestigungsteile des Systems.

Detail 424

Betrifft:
Dachflächen, Kaltdächer DA08

WICHTIG: die Detailausbildung Traufe und Dachrand geht in das Detail Dachrand und Traufe DA09 (Det. 408) über.
Menge: 7,000 m

**2.2.2.0180 Dachrand, Traufenwinkel mit Kompriband und Bördelfüller, Det. 424**
Dachrand, Traufenwinkel mit Kompriband und Bördelfüller, Det. 424

Liefern und gemäß ZTV, Grundbeschrieb verbauen von:

- Abtropfwinkel Alu natur, stabiler Systemwinkel, unterhalb der Systemprofiltafeln an den Systemprofiltafeln befestigt, incl. Kompribänder und Füller im Bereich der Bördelungen.

Ausführung betriebsfertig verbaut,
incl. aller Klein- und Befestigungsteile des Systems.

Ergänzende Leistung:

- Die Systemprofiltafeln sind oberhalb der Rinne für das bessere Abtropfen zudem leicht zu kanten - gemäß Detail.

Det. 424

Betrifft:
Dachflächen, Kaltdächer DA08

WICHTIG: die Detailausbildung Traufe und Dachrand geht in das Detail Dachrand und Traufe DA09 (Det. 408) über.
Menge: 7,000 m

**2.2.2.0190 Schneefangvorrichtung**
Schneefangvorrichtung

Schneefangvorrichtung für die Metall-Profilbahnen, bestehend aus

-  Schneefangrohr mit Nut gegen Verdrehen 32 x 2 mm mit Rohrverbinder außen

-  Schneefanghalter (mind. 2,5 St./m) mit Edelstahl-Maschinenschrauben M 8 x 40 und Edelstahl-Muttern

-  allgemeine bauaufsichtliche Zulassung Nr. Z-14.4-774 durch das Deutsche Institut für Bautechnik, Berlin

Material: - Aluminium walzblank -

Die Befestigung erfolgt auf dem Obergurt ohne Durchdringung der Profilbahnen.
Menge: 18,000 St

**2.2.2.0200 Eishalter zum Einrasten**
Eishalter zum Einrasten

Eishalter zum Einrasten gegen Verdrehen für die Metall-Profilbahnen als Zulage zur Schneefangvorrichtung bestehend aus

einem Metallbügel, Breite ca. 50 mm, der in die Untergurte der Profilbahnen eingreift. Verbrauch: - 5.0 St./m
Die Befestigung erfolgt durch Einrasten in die Schneefangrohre mit Nut ohne Durchdringung der Profilbahnen.

Material: - Aluminium walzblank - liefern und montieren
Menge: 35,000 St

**2.2.2.0210 Ablaufstutzen in Rinne**
Ablaufstutzen in Rinne

Liefern und fertig dicht in der vorbeschriebenen Rinne verbauen von:
Ablaufstutzen, gerade.
Material: wie Rinnenblech.
Für Regenfallrohre mit Nennweite Durchmesser ca. 150 mm,

incl. des Ausschneidens der Rinne,
incl. des Einlötens eines Ablaufstutzens,
incl. der erforderlichen Länge des Ablaufstutzens,
eingepasst in das Fallrohr.
Menge: 1,000 St

**2.2.2.0220 Laubfangkorb**
Laubfangkorb

Liefern und fertig einbauen eines zu Wartungszwecken abnehmbaren Laubfangkorbes aus Edelstahl für den Ablauf der Vorposition - zu einem späteren Zeitpunkt einbauen.
Menge: 1,000 St

**2.2.2.0230 Regenfallrohre, Alu**
Regenfallrohre, Alu

Regenfallrohre im Querschnitt kreisförmig nach DIN EN 612,
Material Alu natur 0,8 mm nach DIN EN 988.
Konstruktion gem. ZTV und Planbeilagen liefern und fertig montieren.

Befestigung mit Rohrschellen mit Schraubverschluß.
Nennweite, Durchmesser 150mm,
Die Rohrschellen sind im vorschriftsmäßigen Abstand anzuordnen,

die Befestigung muß am Untergrund der Aussenwände stattfinden, im Decken- oder Brüstungsbereich (Untergrund Stahlbeton), in Abstimmung mit dem Architekten.
Ausführung zu einem späteren Zeitpunkt.
Menge: 13,000 m

**2.2.2.0240 Regenstandrohre**
Regenstandrohre

Regenstandrohre runde Ausführung,
mit Reinigungsöffnung nach DIN EN 612,
Nennweite, Durchmesser ca. 150mm,
mit System-Verbindungen an Regenrohre und Grundleitung,
Länge 2000 mm - OK Standrohr = 1,5m über OK Gelände.
Material: Gussrohr, 2mm, mit zusätzlicher Innenbeschichtung,
Farbton aussen wie Regenfallrohre (keine rotbraunen Rohre!).

Incl. der fachgerechten Verbindung mit den Fallrohren und den Grundleitungen. Die Grundleitungsstutzen dürfen über Gelände NICHT sichtbar werden.
Liefern und fertig montieren.
Menge: 1,000 St

**2.2.2.0250 Revisionsöffnung**
Revisionsöffnung

Revisionsöffnung nach DIN EN 612,
in den vorbeschriebenen Regenfallrohren
mit Nennweite Durchmesser 150mm,

Regenrohre mit mit 2mm Materialstärke.
Einbau ca. 1m über OK Gelände bzw. nach Vorschrift.
Menge: 1,000 St

##### 2.2.3 DA08 - Dachintegrierte Bestandteile

**2.2.3.0010 Dachweg quer zu den Systemprofiltafeln, Det. 413**
Dachweg quer zu den Systemprofiltafeln, Det. 413

Liefern und gemäß ZTV, Grundbeschrieb und der Planbeilagen betriebsfertig verbauen von:

Dachweg des Dach-Systems,
Metallkonstruktion mit Gitterrosten als Gehbelag,
Gitterroste horizontal,
Dachneigung 6 Grad,
Gitterrostbreiten B 800mm,
Rutschhemmung R11,

Befestigt mit Beschlägen des Systems durchdringungsfrei an den Stehfalz-Profiltafeln (Systemprofiltafeln),
Konstruktion ohne Geländer,
dachweg vorgerichtet für eventuell spätere Montage von Geländern.

Dachwege nur zu Wartungszwecken von Wartungspersonal begehbar,
Für alle Bauteile und Verbindungsmittel der Dachweg-Metallkonstruktion gillt, dass die Spannungsreihe der Metalle strikt eingehalten wird. Dies ist auf Verlangen vom AN nachzuweisen.

Montage betriebsfertig, quer zu den Systemprofiltafeln, Det. 413,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_413_0_V_DD 3G - Schultrakt Dachfirst mit Dachweg.pdf
BSML_5_ARC_ERS_FA_FS_FS_339_0_V_HD DA - Schultrakt West Süd Schnitt durch Giebel.pdf
Menge: 17,000 m

**2.2.3.0020 Zulage Geländer**
Zulage Geländer

Zulage zum Dachweg der Vorposition für:
Geländer.

Geländer des Systems, passend zum Dachweg,
entsprechend den Anforderungen der DGUV und einschlägiger Vorschriften,
Ausführung mit

Pfosten Ø 40mm, gleichmäßige Abstände,
Handlauf Ø 40mm, Handholm in 1,1m über OKF Gitterrost,
Knieleiste Ø 40mm, Höhe nach Vorschrift,
Fußleiste Höhe 100mm, Höhe nach Vorschrift.

Anprallast am Handholm 1,0kN/m,

Für alle Bauteile und Verbindungsmittel der Dachweg-Metallkonstruktion gillt, dass die Spannungsreihe der Metalle strikt eingehalten wird. Dies ist auf Verlangen vom AN nachzuweisen.

Montage betriebsfertig,
incl. aller Klein- unf verbindungsmittel.

Für Klein- und Verbindungsmittel gilt: mindestens Werkstoff Nr. 1.4571 mit entsprechender Festigkeit.
Für die Bauteile des Dachweges gilt:
für feuerverzinkten Stahl: Mindestkorrosionsschutz: Korrosivitätskategorie C3, lang ("high", 15 Jahre),
für Edelstahlbauteile: mindestens Werkstoff Nr. 1.4571.
Bauteile ohne weitere Anstriche.

Lage der Geländerausbildungen:
- gemäß DGUV und Angabe des SiGeKo,
- zudem umlaufend um die Dachausstiegsöffnung Achse M/5,
- entlang aller Traufen, lückenlos!
Menge: 7,000 m

**2.2.3.0030 Dachweg parallel zu den Systemprofiltafeln, Det. 414**
Dachweg parallel zu den Systemprofiltafeln, Det. 414

Liefern und gemäß ZTV, Grundbeschrieb und der Planbeilagen betriebsfertig verbauen von:

Dachweg des Dach-Systems,
Metallkonstruktion mit Gitterrosten als Gehbelag,
Gitterroste in der Neigung des Daches von 6 Grad,
Gitterrostbreiten B 800mm,
Rutschhemmung R11,

Befestigt mit Beschlägen des Systems durchdringungsfrei an den Stehfalz-Profiltafeln (Systemprofiltafeln),
Konstruktion ohne Geländer,
Dachweg vorgerichtet für eventuell spätere Montage von Geländern.

Dachwege nur zu Wartungszwecken von Wartungspersonal begehbar,
Für alle Bauteile und Verbindungsmittel der Dachweg-Metallkonstruktion gillt, dass die Spannungsreihe der Metalle strikt eingehalten wird. Dies ist auf Verlangen vom AN nachzuweisen.

Montage betriebsfertig, parallel zu den Systemprofiltafeln, Det. 414,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_414_0_V_DD 3G - Schultrakt Ost Dachattika mit Dachweg.pdf
Menge: 14,000 m

**2.2.3.0040 Rohreinfassung, DN 150, Det. 422**
Rohreinfassung, DN 150, Det. 422

Liefern und gemäß ZTV, Grundbeschrieb und der Planbeilagen betriebsfertig verbauen von:

Rohreinfassung DN 150,
gemäß folgender Planbeilagen:

BSML_5_ARC_ERS_DT_DA_DD_422_0_V_DD 3G - Aussparung Schultrakt Belüfter.pdf

Dachneigung 6 Grad.

System-Rohreinfassung, gedämmt. Die Rohreinfassung ist in den Dachaufbau (Stehfalzsystem aus Alu) dicht gemäß Herstellervorschrift einzubinden und einzuschweissen, incl. aller dichten Anschlußarbeiten. Incl. aller Klein- und Befestingungsteile.

Somit sind im wesentlichen für den betriebsfertigen Einbau enthalten:

- Die fachgerechte umlaufende Andichtung an die Rohreinfassung von der Unterspannbahn an die Rohreinfassung mit geeignetem, hinterlaufsicherem, wurzelfestem, temperaturbeständigem Flüssigkunststoff (Kunststoffabdichtung);

- sämtliche umlaufenden Anpassarbeiten gemäß Herstellervorschrift für eine betriebsfertige Ausführung im Alu-Stehfalzsystem, incl. der Anpassung der Systemprofiltafeln und der erforderlichen Profilhalter, incl. der Verstärkungsprofile und der umlaufenden Abdeckbleche aus dem Material der Profiltafeln - unter Beachtung der Gleitwege der umgebenden Systemprofiltafeln (Sommer-Winter).
Montage betriebsfertig, incl. aller Klein- und Verbindungsmittel.

Für Klein- und Verbindungsmittel gilt: mindestens Werkstoff Nr. 1.4571 mit entsprechender Festigkeit.
Für die Bauteile der Rohreinfassung gilt:
für feuerverzinkten Stahl: Mindestkorrosionsschutz: Korrosivitätskategorie C3, lang ("high", 15 Jahre),
für Edelstahlbauteile: mindestens Werkstoff Nr. 1.4571.
Bauteile ohne weitere Anstriche.
Menge: 8,000 St

#### 2.3 Dach DA06-09 - Sporthalle, Warmdach

*Hinweis*
Grundbeschrieb

1. Die Leistungen betreffen folgende Dachtypen:

Metalldächer Sporthalle (Haus D) mit 6 Grad Dachneigung.

Diese Dachbereiche auf der Sporthalle sind als Warmdächer auszuführen. Die technische Abgrenzung zum kaltdachbereich ist im DA08 beschrieben und enthalten. Bereich der Typen DA06, DA09 siehe Plan 54003.

Wesentliche Koten:
Baugelände ca. bei ca. -0,50m
Dachtyp DA06, DA09: Traufe bei +13,53m

Dachtypen gemäß:
BSML_5_ARC_XX_DT_XX_BT_54003_A_V_Dachaufbauten

Dach Typ DA06

Rippendecke( Brettsperrholzplatte und Binder)
mit Aluminiumdach
Aufbauhöhe = 44,5cm
10,51 % Gefälle
6º Dachneigung
Spitzenabflussbeiwert Cs = 1,0
Schallschutzanforderung: K.A
Brandschutzanforderung: F60

Dachaufbau DA06
6. Stehfalzdach / Profilhalter 65mm
5. Mineralwolle Dämmung 036, 20cm (komprimieren auf 16cm) 160mm
4. Mineralwolle Dämmung 036 80mm
bauseits.
3. Dampfsperre, sd≥100 -
2. Brettsperrholz 120mm
1. Satteldachbinder Rippendecke BSH b/h=36/32-132cm 320-1320mm

Dach Typ DA09

Stb. Decke
mit Aluminiumdach
Aufbauhöhe = 52,5cm
10,51 % Gefälle
6º Dachneigung
Spitzenabflussbeiwert Cs = 1,0
Schallschutzanforderung: K.A
Brandschutzanforderung: F90

Dachaufbau DA-09
5. Stehfalzdach / Profilhalter 65mm
4. Wärmedämmung 036 160mm
3. Wärmedämmung 036 80mm
bauseits:
2. Dampfsperre, sd≥100 -
1. Stb.Decke 220mm

Dachaufbauten sowie Lage der Dächer siehe Planbeilage:
BSML_5_ARC_XX_DT_XX_BT_54003_A_V_Dachaufbauten.pdf

Höhenlagen siehe beiliegende Schnitte,
±0,00 = +520,30 ü.NHN, Verwendetes Höhenbezugssystem DHHN2016

Die hier erforderliche W+M-Planung sowie die Statik für alle relevanten Bauteile sind in gesonderten Positionen im Titel 1.1.1 zu kalkulieren.

2. Besonderheiten des Dachtyps:

Dieser Dachflächentyp wird zur Pflege, Wartungszwecken und allgemeinen Instandhaltung begangen. Diese Dachflächen sind nicht für den dauernden Aufenthalt von Personen, Nutzung durch Verkehr oder für intensive Begrünung vorgesehen. Dachgesamtaufbau als "harte Bedachung".

Das System hat den Anforderungen der Industriebaurichtlinie, der DIN 18234-1 an Industriedächer sowie der DIN EN 13984 zu entsprechen.

Zum Zeitpunkt der Leistungserbringung befinden sich um die Dachränder bauseitige Fassadengerüste.

Die Leistungserbringung muß wegen des Baufortschritts (Notdichtung, Dampfsperre, Dachaufbau, Anschlüsse) zu unterschiedlichen Terminen bzw. Zeiten stattfinden. Dies ist vom Bieter / AN zu berücksichtigen.

##### 2.3.1 DA06-09 - Vorarbeiten

**2.3.1.0010 Vorbereiten des Untergrundes, Dachaufsicht**
Vorbereiten des Untergrundes, Dachaufsicht

Vorbereiten des Untergrundes: Die bauseitigen geneigten Dachflächen sind vor den Arbeiten vom AN zusammen mit der örtlichen Objektüberwachung zu sichten sowie auf Eignung zu prüfen.

Lose, nicht haftende Verschmutzungen sind mechanisch nach Wahl des AN abzutragen und durch Abfegen zu entfernen.
Der Schutt ist abzutransportieren, incl. Entsorgung des Schuttes.
Leistungen, die über die Nebenleistungen hinausgehen.

Die Untergründe sind vom AN vor Ausführung aufzumessen.

Untergrund: bauseitige Dampfsperre auf Holzwerkstoff-Decken. Der Untergrund darf nicht beschädigt werden.
Menge: 712,000 m2

##### 2.3.2 DA06-09 - Dachfläche, Dachrand, Anschlüsse

**2.3.2.0010 Dämmung, MiWo, Hauptflächen, Warmdach, WLG 036, 80mm + 160mm**
Dämmung, MiWo, Hauptflächen, Warmdach, WLG 036, 80mm + 160mm

Liefern und gemäß ZTV, Grundbeschrieb betriebsfertig verbauen auf der bauseitigen Dampfsperre von:

Dachdämmplatten, Aufbau oberhalb der bituminösen Dampfsperre:

Wärmedämmung bestehend aus Mineralwolle nach DIN EN 13162,
mit Eignung für das Warmdach,
nach DIN 4108-10,

2-lagig mit versetzten Stößen, entsprechend des Systems und der Unterkonstruktion, Fertigdicke 80mm (unten) + 160mm oben;
da die Dämmung von den Systemprofiltafeln gestaucht werden soll, ist die Lieferdicke gemäß den Herstellervorschriften bei der oberen Dämmung dicker zu wählen (ca. 20mm).
Ausführung ohne Unterdeckbahn nur, wenn die Herstellervorschrift dies zulässt.
Zu berücksichtigen sind im Aufbau der Dämmungen die Profilhalter und deren Unterkonstruktionen im Bereich der 80mm starken Dämmschicht.

Wärmeleitfähigkeitsgruppe 036, U-Wert einschließlich
Berücksichtigung von Wärmebrücken 0,146 W/m2K,
nicht brennbar, Euroklasse A1 nach DIN EN 13501-1,

Verlegung auf der bauseitigen Dampfsperre und der BSH-Decke.
Neigung des Untergrundes 6 Grad, incl. aller Ecken und Anschlüsse an aufgehende Bauteile, Dachdurchdringungen, gemäß Verlegeplan des AN. Incl. aller Kehl- und Gratplatten, Verlegung dauerhaft lage- und abhubsicher in Verbindung mit dem gesondert beschriebenen Metalldachsystem.
In die Preise sind einzurechnen :Baustellentransport, Reservematerialien, Schneidarbeiten und Verschnitt.

Betrifft:
Dachflächen, Warmdächer DA06, DA09
Menge: 712,000 m2

**2.3.2.0020 Dachdeckung, Warmdach, Stehfalzsystem aus Alu, Dachn. 6 Grad, Det. 54003**
Dachdeckung, Warmdach, Stehfalzsystem aus Alu, Dachn. 6 Grad, Det. 54003

Liefern und gemäß ZTV, Grundbeschrieb betriebsfertig verbauen von:

Dachdeckung (Systemblechdach) bestehend aus:
Stehfalzsystem aus Aluminium-Systemprofiltafeln,
Warmdachausführung,
werksseitig vorgefertigt mit im Querschnitt kreisrunden
Falzverbindungen zum maschinellen Verbördeln,
Legierung: nach allg. bauaufs. Zulassung,
Profil / Blechdicke:  65 / 400 / 1,0mm,
Oberfläche Aluminium natur, stucco-dessiniert,
Ungestoßene Tafellänge: ca. 10,1m

Ausführung fertig verbördelt und verbaut,
abhubsicher,
incl. Systemprofiltafeln, Profilhalter und deren 80mm hoher Systemunterkonstruktion, geeignet für die vorgesehene Dachneigung von 6 Grad,
Abstand der Profiltafeln zum Befestigungsuntergrund (bauseitige Dampfsperre auf BSH-Decke) gleichmäßig 240mm,

Tätigkeitsnachweis: Der Bieter ist verpflichtet, auf Verlangen nachzuweisen, dass er Mitarbeiter beschäftigen wird und an diesem Bauvorhaben einsetzen wird, die von Fachkräften des Herstellers im Umgang mit dem System eingewiesen wurden und bereits Objekte in gleicher Ausführungsart und Größenordnung ausgeführt haben.

Betrifft:
Dachflächen, Warmdächer, DA06, DA09

Folgende Planbeilagen sind insbesondere zu beachten:
BSML_5_ARC_XX_DT_XX_BT_54003_A_V_Dachaufbauten.pdf
sowie weitere Details gemäß Anlagenverzeichnis.
Menge: 712,000 m2

**2.3.2.0030 Festpunktausbildung, Det. 437**
Festpunktausbildung, Det. 437

Herstellen von Festpunkten im Systemblechdach zur Fixierung der in den Vorpositionen beschriebenen Systemprofiltafeln,

Festpunkt incl. der erforderlichen Bohrungen und der System-Klein- und Befestigungsteile sowie der Unterkonstruktion im Bereich der 80mm starken Dämmschicht.

Die Lasten aus dem Festpunkt müssen von der Unterkonstruktion abgeleitet werden.
Menge: 73,000 St

**2.3.2.0040 First, Det. 437**
First, Det. 437

Liefern und gemäß ZTV, Grundbeschrieb betriebsfertig verbauen von:

First des Systemblechdaches,
incl. der im Det. 437 dargestellten Bestandteile:

- Firstblech d=1,0mm, Aluminium natur, stucco-dessiniert, Abwicklung 700mm, insgesamt 3 Kantungen. Die Enden der nach unten auf die Blechtafeln zeigenden Blechabschlüsse sind zu kanten.

- Die Systemprofiltafel-Enden sind hochzukanten

- Incl. auf beiden Seiten der Systemprofiltafel-Enden verbaute Sickenfüller zwischen den Stehfälzen des Systems.

Legierung der Bleche analog zu den Systemprofiltafeln.
Incl. aller schlagregensicheren Stöße im Zuge der Firstausbildung nach Herstellervorschrift, Stöße dicht sowie nach Erfordernis gleitend. Der First der Dächer DA01, DA02 und DA03 hat insgesamt 6 Anschlüsse an die Giebelsituationen gem. Det. 403.

Ausführung betriebsfertig verbaut, abhubsicher,
incl. aller Klein- und Befestigungsteile des Systems.

Betrifft:
Dachflächen, Warmdächer DA06, DA09
Menge: 29,000 m

**2.3.2.0050 Dachrand, giebelseitiger Anschluss, Det. 433**
Dachrand, giebelseitiger Anschluss, Det. 433

Liefern und gemäß ZTV, Grundbeschrieb betriebsfertig verbauen des Anschlusses der vorbeschriebenen Dachdeckung aus Systemprofiltafeln an die aufgehende Attika gemäß folgender Details:

Det. 433

Incl. folgender Bestandteile:

- Verstärkungsprofil des Systems entlang der letzten Reihe Profilhalter,

- Abdeckblech, Alu natur, 1,0mm, Zuschnitt 450mm, 4-fach gekantet, an der aufgehenden Attika befestigt und den Abschluss der Systemprofiltafeln überdeckend. Das Blech entwässert auf die Dachdeckung. Incl. sämtlicher dicht ausgeführter Stöße und Dehnstöße.
Incl. aller Klein- und Befestigungsteile des Systems.
Menge: 27,000 m

**2.3.2.0060 Dachrand, Blechverkleidung Attika, Det. 433**
Dachrand, Blechverkleidung Attika, Det. 433

Liefern und gemäß ZTV, Grundbeschrieb betriebsfertig verbauen der dachseitigen vertikalen Blechverkleidung der Attika gemäß folgender Pläne und Details:

BSML-5-ARC-ERS-GR-DA-XX-21007-A-V-Dachaufsicht.pdf
sowie Det. 433

Incl. folgender Bestandteile:

Blechverkleidung der Attika, dachseitig,

- Blechverkleidung, Alu natur, 0,8mm, Zuschnitt somit 340mm bis 1240mm,
unten in das vorbeschriebene Abdeckblech eingefälzt und der Dachneigung folgend, oben in das Attikablech eingefälzt, horizontal. Einzelne Blechbahnen mit Aufteilung gleichmäßig achsial links und rechts des Firstes, gemäß Plan 31001,
incl. der Fälze,
incl. der Anschlüsse an die Attikaseiten mit 90-Grad-Eckausbildungen sinngemäß Det. 339.

an den ca. 41cm tiefen und ca. 1,2m hohen Attikaseiten sind die Blechverkleidungen bis zur äusseren Holzverschalung zu führen und dort über den Abschlusswinkel der Holzverschalung zu führen und einzufälzen.
Incl. aller Klein- und Befestigungsteile des Systems.

Abrechnung nach sichtbarer Fläche der Blechverkleidung.
Menge: 23,000 m2

**2.3.2.0070 Dachrand, Attikaabdeckblech, Det. 433**
Dachrand, Attikaabdeckblech, Det. 433

Liefern und gemäß ZTV, Grundbeschrieb betriebsfertig verbauen des oberen Attikaabdeckleches, gemäß folgender Details:

Det. 433

Incl. folgender Bestandteile:

- Attikaabdeckblech, Alu natur, 2,5mm, Zuschnitt 720mm, 4 Kantungen, abhubsicher montiert auf Systembügel, Neigung zur Dachfläche gemäß des Untergrundes von 5 Grad, dachseitig in die Blechverkleidung der Vorposition eingefälzt. Das Attikaabdeckblech ist unterseitig mit einer Antidrönbeschichtung zu versehen. Incl. sämtlicher dicht ausgeführter Stöße und Dehnstöße. Alle Blechteile blitzstromfähig miteinander verbunden.

- Systemhaltebügel für die abhubsichere Montage der Attikaabdeckbleche, auf dem Untergrund befestigt. Untergrund: Holzprofil.
Incl. aller Klein- und Befestigungsteile des Systems.
Menge: 27,000 m

**2.3.2.0080 Blitzschutz-Überbrückungsbänder**
Blitzschutz-Überbrückungsbänder

Liefern und fertig dachseitig spannungsfrei gemäß Herstellervorschrift an den vertikalen Abkantungen der 2,5mm starken Alu-Attikaverwahrungen verbauen von: Blitzschutz-Überbrückungsbändern aus Edelstahl,

Blitzschutz-Überbrückungsbänder,
Länge ca. 180mm,
Breite ca. 33mm,
Dicke ca. 4-5mm,
beidseitig ausgestattet mit Befestigungsplatten incl. Bohrungen zur Befestigung,

Anwendungshinweis: nach DIN EN 62305-3 Bbl. 1, sind für den Anschluß bei Materialstärken größer gleich 0,5mm pro Befestigungsplatte 4 Stück Nieten mit Durchmesser 5mm zu verwenden.
Ausführung zur Blitzschutzleitung an Stößen, Dehnfugenausbildungen in den Attikaverwahrungen.
Menge: 21,000 St

**2.3.2.0090 Dachrand Dachdeckung, Det. 408**
Dachrand Dachdeckung, Det. 408

Liefern und gemäß ZTV, Grundbeschrieb betriebsfertig verbauen von:

Dachrandkonstruktion, Dämmung, Dachdeckung bestehend aus:

- Distanzhölzer 80mm x 80mm, Einzellängen der Stücke ca. 88cm, Lage: in der 80mm starken unteren Dämmebene, quer zur Traufseite; Zwischenräume hohlraumfrei gedämmt mit Wärmedämmung bestehend aus Mineralwolle nach DIN EN 13162, mit Eignung für das Warmdach, nach DIN 4108-10, Fertigdicke 80mm. Abhubsicher befestigt.

- Distanzhölzer 80mm x 80mm, parallel zur Traufseite, durchlaufend, mit Stößen, in der 80mm starken Dämmebene oberhalb der unteren Dämmebene,  Zwischenräume hohlraumfrei gedämmt mit Wärmedämmung bestehend aus Mineralwolle nach DIN EN 13162, mit Eignung für das Warmdach, nach DIN 4108-10, Fertigdicke 80mm. Abhubsicher befestigt.

- Holzschalung, d = 22mm, an der Traufe durchlaufend, Länge quer zur Traufe 135cm, abhubsicher an den Holzprofilen 80x80mm befestigt.

- Trennlage des Systems, diffusionsoffen, auf der Holzschalung verlegt. An- und Abschlüsse gem. Det. 408.

- Dämmung zwischen Holzschalung und den Alu-Systemprofiltafeln mit
Fertigdicke ca. 55mm. Da die Dämmung etwas zu stauchen ist, ist die Lieferdicke entsprechend der Herstellervorschriften größer zu wählen. Wärmedämmung bestehend aus Mineralwolle nach DIN EN 13162, mit Eignung für das Warmdach, nach DIN 4108-10.

- In diesem Bereich sind gegenüber der Dachfläche kleinere modifizierte Profilhalter einzusetzen.

Betrifft:
Dachflächen, Kaltdächer DA06, DA09

WICHTIG: die Detailausbildung Traufe und Dachrand geht in das Detail Dachrand und Traufe DA08 (Det. 424) über. Die Systemprofiltafeln liegen in den Dächern DA06, DA09, DA08 gleich auf Kote +13,53m. Dies ist hier zu berücksichtigen.
Menge: 65,000 m

**2.3.2.0100 Dachrand, Traufe, Kastenrinne, Det. 408**
Dachrand, Traufe, Kastenrinne, Det. 408

Liefern und gemäß ZTV, Grundbeschrieb verbauen von:

- Abdeckwinkel, Alu natur, 1,0mm, Zuschnitt 160mm, 2 Kantungen,
an der bauseitigen Holzschalung befestigt und deckt diese ab

- System-Kastenrinne, Alu natur, 1,0mm, Breite 200mm, vordere Höhe 120mm mit runder Bördelung, hintere Höhe ca. 160mm, Zuschnitt 570mm, 3 Kantungen und eine vordere Bördelung. Lagesicher im Mindest-Gefälle verbaut.
Incl. aller dichten Stöße im Verlauf der Rinne nach Herstellervorschrift.

Ausführung betriebsfertig verbaut,
incl. aller Klein- und Befestigungsteile des Systems.

Detail 408

Betrifft:
Dachflächen, Kaltdächer DA08

WICHTIG: die Detailausbildung Traufe und Dachrand geht in das Detail Dachrand und Traufe DA08 (Det. 424) über.
Menge: 65,000 m

**2.3.2.0110 Dachrand, Traufe, Dehnstöße für Kastenrinne**
Dachrand, Traufe, Dehnstöße für Kastenrinne

Ausbilden von dichten Dehnstößen (Dehnungsausgleicher) in der vorbeschriebenen Kastenrinne,

Ausführung betriebsfertig verbaut,
incl. aller Klein- und Befestigungsteile des Systems.

Detail 408

Betrifft:
Dachflächen, Kaltdächer DA08

WICHTIG: die Detailausbildung Traufe und Dachrand geht in das Detail Dachrand und Traufe DA08 (Det. 424) über.
Menge: 8,000 St

**2.3.2.0120 Dachrand, Traufe, Rinnenboden für Kastenrinne**
Dachrand, Traufe, Rinnenboden für Kastenrinne

Liefern und gemäß ZTV, Grundbeschrieb verbauen von:
Rinnenboden am Kastenrinnenende, Blechmaterial analog Kastenrinne,

Ausführung betriebsfertig verbaut,
incl. aller Klein- und Befestigungsteile des Systems.

Detail 408

Betrifft:
Dachflächen, Kaltdächer DA08

WICHTIG: die Detailausbildung Traufe und Dachrand geht in das Detail Dachrand und Traufe DA08 (Det. 424) über.
Menge: 3,000 St

**2.3.2.0130 Dachrand, Traufe, Rinnenträger, Det. 408**
Dachrand, Traufe, Rinnenträger, Det. 408

Liefern und gemäß ZTV, Grundbeschrieb verbauen von:

- Rinnenträger (Rinnenhaken) der vorbeschriebenen Kastenrinne, DIN 1462, für hohe Belastung, Prüflast 750N, "Klasse H", Achsmaß ≤ 740 mm, Querschnitt 30x8mm,
passend für die beschriebene Rinne, Ausführung mit Metall-Rinnenhaken passend zur Spannungsreihe der Metalle, für stabile, trittfeste Ausführung der Rinne. Material und Oberfläche der Rinnenhaken sind in der W+M-Planung des AN darzustellen.

Ausführung betriebsfertig verbaut,
incl. aller Klein- und Befestigungsteile des Systems.
Detail 401, 409, 412, 439

Abrechnung nach Länge der Kastenrinne.

Detail 408

Betrifft:
Dachflächen, Kaltdächer DA08

WICHTIG: die Detailausbildung Traufe und Dachrand geht in das Detail Dachrand und Traufe DA08 (Det. 424) über.
Menge: 65,000 m

**2.3.2.0140 Dachrand, Traufe, Tropfwinkel oberhalb der Rinne, Det. 408**
Dachrand, Traufe, Tropfwinkel oberhalb der Rinne, Det. 408

Liefern und gemäß ZTV, Grundbeschrieb verbauen von:

- Tropfwinkel oberhalb der Rinne, Alu natur, 1,0mm, Zuschnitt dem Rinnengefälle augepasst 180mm bis 320mm, 2 Kantungen, auf der bauseitigen Holzschalung befestigt und dicht in die bauseitige Unterdeckbahn eingearbeitet, so dass diese auf den Winkel entwässert. Der Tropfwinkel ist oben in die Kastenrinne einhängend.

Ausführung betriebsfertig verbaut,
incl. aller Klein- und Befestigungsteile des Systems.

Detail 408

Betrifft:
Dachflächen, Kaltdächer DA08

WICHTIG: die Detailausbildung Traufe und Dachrand geht in das Detail Dachrand und Traufe DA08 (Det. 424) über.
Menge: 65,000 m

**2.3.2.0150 Dachrand, Traufe, Insektenschutzgitter, Det. 408**
Dachrand, Traufe, Insektenschutzgitter, Det. 408

An den Zuluftluftöffnungen der Luftschicht sind traufseitig wirksame, dicht anliegende, Insektenschutzgitter aus V2A mit Maschenweite 1,0mm dauerhaft lagesicher zu verbauen. Der freie Zuluftquerschnitt muß gemäß Herstellervoregaben mindestens gegeben sein.

Ausführung betriebsfertig verbaut,
incl. aller Klein- und Befestigungsteile des Systems.

Detail 408

Betrifft:
Dachflächen, Kaltdächer DA08

WICHTIG: die Detailausbildung Traufe und Dachrand geht in das Detail Dachrand und Traufe DA08 (Det. 424) über.
Menge: 65,000 m

**2.3.2.0160 Dachrand, Traufenwinkel mit Kompriband und Bördelfüller, Det. 408**
Dachrand, Traufenwinkel mit Kompriband und Bördelfüller, Det. 408

Liefern und gemäß ZTV, Grundbeschrieb verbauen von:

- Abtropfwinkel Alu natur, stabiler Systemwinkel, unterhalb der Systemprofiltafeln an den Systemprofiltafeln befestigt, incl. Kompribänder und Füller im Bereich der Bördelungen.

Ausführung betriebsfertig verbaut,
incl. aller Klein- und Befestigungsteile des Systems.

Ergänzende Leistung:

- Die Systemprofiltafeln sind oberhalb der Rinne für das bessere Abtropfen zudem leicht zu kanten - gemäß Detail.

Detail 408

Betrifft:
Dachflächen, Kaltdächer DA08

WICHTIG: die Detailausbildung Traufe und Dachrand geht in das Detail Dachrand und Traufe DA08 (Det. 424) über.
Menge: 65,000 m

**2.3.2.0170 Schneefangvorrichtung**
Schneefangvorrichtung

Schneefangvorrichtung für die Metall-Profilbahnen, bestehend aus

-  Schneefangrohr mit Nut gegen Verdrehen 32 x 2 mm mit Rohrverbinder außen

-  Schneefanghalter (mind. 2,0 St./m) mit Edelstahl-Maschinenschrauben M 8 x 40 und Edelstahl-Muttern

-  allgemeine bauaufsichtliche Zulassung Nr. Z-14.4-774 durch das Deutsche Institut für Bautechnik, Berlin

Material: - Aluminium walzblank -

Die Befestigung erfolgt auf dem Obergurt ohne Durchdringung der Profilbahnen.
Menge: 130,000 St

**2.3.2.0180 Eishalter zum Einrasten**
Eishalter zum Einrasten

Eishalter zum Einrasten gegen Verdrehen für die Metall-Profilbahnen als Zulage zur Schneefangvorrichtung bestehend aus

einem Metallbügel, Breite ca. 50 mm, der in die Untergurte der Profilbahnen eingreift. Verbrauch: - 4.3 St./m - 4.0 St./m
Die Befestigung erfolgt durch Einrasten in die Schneefangrohre mit Nut ohne Durchdringung der Profilbahnen.

Material: - Aluminium walzblank - liefern und montieren
Menge: 280,000 St

**2.3.2.0190 Ablaufstutzen in Rinne**
Ablaufstutzen in Rinne

Liefern und fertig dicht in der vorbeschriebenen Rinne verbauen von:
Ablaufstutzen, gerade.
Material: wie Rinnenblech.
Für Regenfallrohre mit Nennweite Durchmesser ca. 150 mm,

incl. des Ausschneidens der Rinne,
incl. des Einlötens eines Ablaufstutzens,
incl. der erforderlichen Länge des Ablaufstutzens,
eingepasst in das Fallrohr.
Menge: 5,000 St

**2.3.2.0200 Laubfangkorb**
Laubfangkorb

Liefern und fertig einbauen eines zu Wartungszwecken abnehmbaren Lauffangkorbes aus Edelstahl für den Ablauf der Vorposition - zu einem späteren Zeitpunkt einbauen.
Menge: 5,000 St

**2.3.2.0210 Regenfallrohre, Alu**
Regenfallrohre, Alu

Regenfallrohre im Querschnitt kreisförmig nach DIN EN 612,
Material Alu natur 0,8 mm nach DIN EN 988.
Konstruktion gem. ZTV und Planbeilagen liefern und fertig montieren.

Befestigung mit Rohrschellen mit Schraubverschluß.
Nennweite, Durchmesser 150mm,
Die Rohrschellen sind im vorschriftsmäßigen Abstand anzuordnen,

die Befestigung muß am Untergrund der Aussenwände stattfinden, im Decken- oder Brüstungsbereich (Untergrund Stahlbeton), in Abstimmung mit dem Architekten.
Ausführung zu einem späteren Zeitpunkt.
Menge: 65,000 m

**2.3.2.0220 Regenstandrohre**
Regenstandrohre

Regenstandrohre runde Ausführung,
mit Reinigungsöffnung nach DIN EN 612,
Nennweite, Durchmesser ca. 150mm,
mit System-Verbindungen an Regenrohre und Grundleitung,
Länge 2000 mm - OK Standrohr = 1,5m über OK Gelände.
Material: Gussrohr, 2mm, mit zusätzlicher Innenbeschichtung,
Farbton aussen wie Regenfallrohre (keine rotbraunen Rohre!).

Incl. der fachgerechten Verbindung mit den Fallrohren und den Grundleitungen. Die Grundleitungsstutzen dürfen über Gelände NICHT sichtbar werden.
Liefern und fertig montieren.
Menge: 5,000 St

**2.3.2.0230 Revisionsöffnung**
Revisionsöffnung

Revisionsöffnung nach DIN EN 612,
in den vorbeschriebenen Regenfallrohren
mit Nennweite Durchmesser 150mm,

Regenrohre mit mit 2mm Materialstärke.
Einbau ca. 1m über OK Gelände bzw. nach Vorschrift.
Menge: 5,000 St

##### 2.3.3 DA06-09 - Dachintegrierte Bestandteile

**2.3.3.0010 Dachweg quer zu den Systemprofiltafeln, Det. 413**
Dachweg quer zu den Systemprofiltafeln, Det. 413

Liefern und gemäß ZTV, Grundbeschrieb betriebsfertig verbauen von:

Dachweg des Dach-Systems,
Metallkonstruktion mit Gitterrosten als Gehbelag,
Gitterroste horizontal,
Dachneigung 6 Grad,
Gitterrostbreiten B 800mm,
Rutschhemmung R11,

Befestigt mit Beschlägen des Systems durchdringungsfrei an den Stehfalz-Profiltafeln (Systemprofiltafeln),
Konstruktion ohne Geländer,
dachweg vorgerichtet für eventuell spätere Montage von Geländern.

Dachwege nur zu Wartungszwecken von Wartungspersonal begehbar,
Für alle Bauteile und Verbindungsmittel der Dachweg-Metallkonstruktion gillt, dass die Spannungsreihe der Metalle strikt eingehalten wird. Dies ist auf Verlangen vom AN nachzuweisen.

Montage betriebsfertig, quer zu den Systemprofiltafeln, Det. 413,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_413_0_V_DD 3G - Schultrakt Dachfirst mit Dachweg.pdf
BSML_5_ARC_ERS_FA_FS_FS_339_0_V_HD DA - Schultrakt West Süd Schnitt durch Giebel.pdf
Menge: 127,000 m

**2.3.3.0020 Zulage Geländer**
Zulage Geländer

Zulage zum Dachweg der Vorposition für:
Geländer.

Geländer des Systems, passend zum Dachweg,
entsprechend den Anforderungen der DGUV und einschlägiger Vorschriften,
Ausführung mit

Pfosten Ø 40mm, gleichmäßige Abstände,
Handlauf Ø 40mm, Handholm in 1,1m über OKF Gitterrost,
Knieleiste Ø 40mm, Höhe nach Vorschrift,
Fußleiste Höhe 100mm, Höhe nach Vorschrift.

Anprallast am Handholm 1,0kN/m,

Für alle Bauteile und Verbindungsmittel der Dachweg-Metallkonstruktion gillt, dass die Spannungsreihe der Metalle strikt eingehalten wird. Dies ist auf Verlangen vom AN nachzuweisen.

Montage betriebsfertig,
incl. aller Klein- unf verbindungsmittel.

Für Klein- und Verbindungsmittel gilt: mindestens Werkstoff Nr. 1.4571 mit entsprechender Festigkeit.
Für die Bauteile des Dachweges gilt:
für feuerverzinkten Stahl: Mindestkorrosionsschutz: Korrosivitätskategorie C3, lang ("high", 15 Jahre),
für Edelstahlbauteile: mindestens Werkstoff Nr. 1.4571.
Bauteile ohne weitere Anstriche.

Lage der Geländerausbildungen:
- gemäß DGUV und Angabe des SiGeKo,
- zudem umlaufend um die Dachausstiegsöffnung Achse M/5,
- entlang aller Traufen, lückenlos!
Menge: 70,000 m

**2.3.3.0030 Dachweg parallel zu den Systemprofiltafeln, Det. 414**
Dachweg parallel zu den Systemprofiltafeln, Det. 414

Liefern und gemäß ZTV, Grundbeschrieb betriebsfertig verbauen von:

Dachweg des Dach-Systems,
Metallkonstruktion mit Gitterrosten als Gehbelag,
Gitterroste in der Neigung des Daches von 6 Grad,
Gitterrostbreiten B 800mm,
Rutschhemmung R11,

Befestigt mit Beschlägen des Systems durchdringungsfrei an den Stehfalz-Profiltafeln (Systemprofiltafeln),
Konstruktion ohne Geländer,
Dachweg vorgerichtet für eventuell spätere Montage von Geländern.

Dachwege nur zu Wartungszwecken von Wartungspersonal begehbar,
Für alle Bauteile und Verbindungsmittel der Dachweg-Metallkonstruktion gillt, dass die Spannungsreihe der Metalle strikt eingehalten wird. Dies ist auf Verlangen vom AN nachzuweisen.

Montage betriebsfertig, parallel zu den Systemprofiltafeln, Det. 414,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_414_0_V_DD 3G - Schultrakt Ost Dachattika mit Dachweg.pdf
Menge: 40,000 m

**2.3.3.0040 Dachausstieg, Det. 420**
Dachausstieg, Det. 420

Liefern und gemäß ZTV, Grundbeschrieb betriebsfertig verbauen von:

System-Dachausstieg 700 x 1400,
gemäß folgender Planbeilagen:

BSML_5_ARC_ERS_DT_DA_DD_420_0_V_DD 3G - Sporthalle Ost Dachausstieg.pdf

Aussparung in bauseitiger Dachkonstruktion:
Rohbaumaß zw. Kantholz: 0,77m x 1,45m

Innenabmessungen Dachausstieg:
0,70m x 1,40m

Dachneigung 6 Grad.

1. Oberer Teil bestehend aus Blindklappe:

Dachaus- und Einstieg rechtwinklig,
Nenngröße (Lichte des Deckendurchbruches) 700mm x 1400mm,
montiert auf der bauseitigen Holzunterkonstruktion, die sich im Gefälle von 6 Grad befindet, gemäß Det. 420

Dachaus- Einstieg gemäß BG-Regeln (z. B. BGV D 36 §7 „Sicherheit gegen Abrutschen“ und BGI 521 2.2 „Benutzung von Anlegeleitern“, Arbeitsschutzrichtlinien:

mit Blindklappe, nicht lichtdurchlässig, durchtrittsicher,
incl. Gasdruckfeder-Spezial-Beschlag mit Endlagenverriegelung,
incl. Handgriff für die Innenverriegelung des Dachausstieges,
incl. Spannverschluss für die Außenverriegelung des Dacheinstieges,
incl. Handgriffe für die Innen- und Außenverriegelung;

Ausführung in EI-60 hochfeuerhemmend
incl. hochwärmegedämmtem Aufsatzkranz,
Anforderungen an die Konstruktion:
Mindest-U-Wert: U kleinergleich 1,2W/(m²K);
Ausführung dicht (keine Kaltluftströme von aussen nach innen),
Ausführung in der Art, dass im Innenbereich Kondenswasseranfall zwingend vermieden wird.

Der Aufsatzkranz ist in den Dachaufbau (Stehfalzsystem aus Alu) dicht gemäß Herstellervorschrift einzubinden und in die Dachhaut fachgerecht nach Herstellervorschrift einzuschweissen, incl. aller dichten Anschlußarbeiten. Incl. aller Klein- und Befestingungsteile.

Somit sind im wesentlichen für den betriebsfertigen Einbau enthalten:

- Die fachgerechte umlaufende Andichtung an den Aufsatzkranz von der Unterspannbahn an den Aufsatzkranz mit geeignetem, hinterlaufsicherem, wurzelfestem, temperaturbeständigem Flüssigkunststoff (Kunststoffabdichtung);

- sämtliche umlaufenden Anpassarbeiten gemäß Herstellervorschrift für eine betriebsfertige Ausführung im Alu-Stehfalzsystem, incl. der Anpassung der Systemprofiltafeln und der erforderlichen Profilhalter, incl. der Verstärkungsprofile und der umlaufenden Abdeckbleche aus dem Material der Profiltafeln - unter Beachtung der Gleitwege der umgebenden Systemprofiltafeln (Sommer-Winter).
Incl. eines ersten Anschlagpunktes (Öse) zum Einhängen der Sicherheitsausrüstung derjenigen Personen, die das Dach betreten.

Montage betriebsfertig, incl. aller Klein- und Verbindungsmittel.

Für Klein- und Verbindungsmittel gilt: mindestens Werkstoff Nr. 1.4571 mit entsprechender Festigkeit.
Für die Bauteile der Aufzughaube gilt:
für feuerverzinkten Stahl: Mindestkorrosionsschutz: Korrosivitätskategorie C3, lang ("high", 15 Jahre),
für Edelstahlbauteile: mindestens Werkstoff Nr. 1.4571.
Bauteile ohne weitere Anstriche.

2. Feste Sicherheitsstufen

Ausführung incl. der drei festen Sicherheitsstufen,
belastbar mindestens mit 250 kg pro Stufe,
Montage betriebsfertig, incl. aller Klein- und Verbindungsmittel.

3. Scherentreppe

Ausführung incl. der System-Scherentreppe,
mit Rahmen im Bereich der Stahlbeton-Rohdecke.
Von der Scherentreppe zu überbrückende Höhen gemäß Det. 420.

Abstimmung im Zuge der W+M-Planung durch den AN
mit Architekt und SiGeKo.

Achtung: sowohl die Scherentreppe als auch die Blindklappe müssen sich mühelos und gefahrlos öffnen lassen. der AN hat dies im Zuge seiner Werkstattplanung darzulegen.

Einschl. Beschilderung nach Abstimmung mit Nutzer.
Montage betriebsfertig, incl. aller Klein- und Verbindungsmittel.

4. Der Dachausstieg ist vom AN im Zuge seiner W+M-Planung zu detailieren. Bauphysikalische und statische Unterlagen (durchsturzsichere Ausführung bei geschlossener Klappe) sind der W+M-Planung vom AN beizulegen.

Lage: Achse J/16
Menge: 1,000 St

**2.3.3.0050 Rohreinfassung, DN 150, Det. 422**
Rohreinfassung, DN 150, Det. 422

Liefern und gemäß ZTV, Grundbeschrieb betriebsfertig verbauen von:

Rohreinfassung DN 150,
gemäß folgender Planbeilagen:

BSML_5_ARC_ERS_DT_DA_DD_422_0_V_DD 3G - Aussparung Schultrakt Belüfter.pdf

Dachneigung 6 Grad.

System-Rohreinfassung, gedämmt. Die Rohreinfassung ist in den Dachaufbau (Stehfalzsystem aus Alu) dicht gemäß Herstellervorschrift einzubinden und einzuschweissen, incl. aller dichten Anschlußarbeiten. Incl. aller Klein- und Befestingungsteile.

Somit sind im wesentlichen für den betriebsfertigen Einbau enthalten:

- Die fachgerechte umlaufende Andichtung an die Rohreinfassung von der Unterspannbahn an die Rohreinfassung mit geeignetem, hinterlaufsicherem, wurzelfestem, temperaturbeständigem Flüssigkunststoff (Kunststoffabdichtung);

- sämtliche umlaufenden Anpassarbeiten gemäß Herstellervorschrift für eine betriebsfertige Ausführung im Alu-Stehfalzsystem, incl. der Anpassung der Systemprofiltafeln und der erforderlichen Profilhalter, incl. der Verstärkungsprofile und der umlaufenden Abdeckbleche aus dem Material der Profiltafeln - unter Beachtung der Gleitwege der umgebenden Systemprofiltafeln (Sommer-Winter).
Montage betriebsfertig, incl. aller Klein- und Verbindungsmittel.

Für Klein- und Verbindungsmittel gilt: mindestens Werkstoff Nr. 1.4571 mit entsprechender Festigkeit.
Für die Bauteile der Rohreinfassung gilt:
für feuerverzinkten Stahl: Mindestkorrosionsschutz: Korrosivitätskategorie C3, lang ("high", 15 Jahre),
für Edelstahlbauteile: mindestens Werkstoff Nr. 1.4571.
Bauteile ohne weitere Anstriche.
Menge: 4,000 St

#### 2.4 Dach DA05

*Hinweis*
Grundbeschrieb

1. Die Leistungen betreffen folgende Dachtypen:

Metalldächer über Treppenhäusern zwischen den Häusern A-B-C-D,
mit 2 Grad Dachneigung.

Diese Dachbereiche sind als Warmdächer auszuführen.

Wesentliche Koten:
Baugelände ca. bei ca. -0,50m
Dachtyp DA05: Traufen bei: +14,51m und bei +8,26m
Dachtyp DA05: Hochpunkte bei: +14,78m und bei +8,12m

Dachtypen gemäß:
BSML_5_ARC_XX_DT_XX_BT_54003_A_V_Dachaufbauten

Dach Typ DA05

Aluminiumdach auf Stb. Decke
Aufbauhöhe = 22,0 - 47,0cm
3,5 % Gefälle
2º Dachneigung
Spitzenabflussbeiwert Cs = 1,0
Schallschutzanforderung: k.A.
Brandschutzanforderung: F90

Dachaufbau DA05
6. Stehfalzdach / Profilhalter 65mm
5. Mineralwolle Dämmung 036, druckbelastbar, Gefälledämmung, im Mittel 125mm
4. Mineralwolle Dämmung 036, druckbelastbar, Grunddämmung 100mm
3. Dampfsperre, sd≥100 4mm
2. Voranstrich; Bitumen flüssig -
bauseits:
1. Stahlbetondecke 240mm

Dachaufbauten sowie Lage der Dächer siehe Planbeilage:
BSML_5_ARC_XX_DT_XX_BT_54003_A_V_Dachaufbauten.pdf

Höhenlagen siehe beiliegende Schnitte,
±0,00 = +520,30 ü.NHN, Verwendetes Höhenbezugssystem DHHN2016

Die hier erforderliche W+M-Planung sowie die Statik für alle relevanten Bauteile sind in gesonderten Positionen im Titel 1.1.1 zu kalkulieren.

Besonderheiten des Dachtyps:

Dieser Dachflächentyp wird zur Pflege, Wartungszwecken und allgemeinen Instandhaltung begangen. Diese Dachflächen sind nicht für den dauernden Aufenthalt von Personen, Nutzung durch Verkehr oder für intensive Begrünung vorgesehen. Dachgesamtaufbau als "harte Bedachung".

Das System hat den Anforderungen der Industriebaurichtlinie, der DIN 18234-1 an Industriedächer sowie der DIN EN 13984 zu entsprechen.

Zum Zeitpunkt der Leistungserbringung befinden sich um die Dachränder bauseitige Fassadengerüste.

Die Leistungserbringung muß wegen des Baufortschritts (Notdichtung, Dampfsperre, Dachaufbau, Anschlüsse) zu unterschiedlichen Terminen bzw. Zeiten stattfinden. Dies ist vom Bieter / AN zu berücksichtigen.

##### 2.4.1 DA05 - Vorarbeiten, Dampfsperren

**2.4.1.0010 Vorbereiten des Untergrundes, Stahlbeton-Aufsicht**
Vorbereiten des Untergrundes, Stahlbeton-Aufsicht

Vorbereiten des Untergrundes: Die bauseitigen Stahlbetonrohdecken sind vor den Arbeiten vom AN zusammen mit der örtlichen Objektüberwachung zu sichten. Lose, nicht haftende Zement-, Estrich und/oder Betonteile, sowie aller Art Bauschutt, Gips, Mörtelreste, Farbreste Öl, Fett etc. sind mechanisch nach Wahl des AN abzutragen und durch scharfes Abfegen zu entfernen.

Überstehende Unebenheiten sind abzustoßen, Vertiefungen sind mit geeignetem Material zu egalisieren.

Der Schutt ist abzutransportieren, incl. Entsorgung des Schuttes.
Untergrund: Stahlbetonrohdeckenaufsichten ohne Gefälle

Die Untergründe sind vom AN vor Ausführung aufzumessen.

Untergrund: bauseitige Stahlbetonrohdecken, ohne Gefälle
Menge: 194,000 m2

**2.4.1.0020 Vorbereiten des Untergrundes, aufgehende Massivbauteile**
Vorbereiten des Untergrundes, aufgehende Stb.-Bauteile

Leistung wie vor, jedoch:
Untergrund: vertikale Stahlbetonflächen von Wänden und Attiken
H ca. 56cm.
Menge: 48,000 m2

**2.4.1.0030 Tagwasser entfernen**
Tagwasser entfernen

Nach Arbeitsunterbrechungen Niederschlagswasser absaugen und Dachfläche für Weiterarbeit vorbereiten. Auf Nachweis und nach vorheriger Abstimmung mit der Objektüberwachung. Incl. der Geräte, Pumpen, Schläuche.
Untergrund: Stahlbetonrohdeckenaufsichten ohne Gefälle
Menge: 2,000 h

**2.4.1.0040 Rohbetondecke trocknen**
Rohbetondecke trocknen

Trocknen von zu feuchten Rohbetondecken, mit dem Flämmer,
vor Aufbringung von Dampfsperre / Abdichtung. Ausführung nur nach vorheriger Abstimmung mit der Objektüberwachung, incl. Materialverbrauch.

Es dürfen nur die Flächen um Vorgriff getrocknet werden, die arbeitstäglich auch tatsächlich belegt werden.
Menge: 194,000 m2

**2.4.1.0050 Voranstrich, Stahlbeton-Aufsicht**
Voranstrich, Stahlbeton-Aufsicht

Voranstrich des Systems, als vollflächige Grundierung und als bituminöser Voranstrich nach DIN 18531 gemäß Herstellerangaben auf den vorbereiteten Untergrund aufbringen.
Es ist darauf zu achten, dass kein Anstrich durch Durchbrüche in die darunterliegenden Räume gelangt.
Untergrund: Stahlbetonrohdeckenaufsichten ohne Gefälle
Menge: 194,000 m2

**2.4.1.0060 Voranstrich, aufgehende Massivbauteile**
Voranstrich, aufgehende Massivbauteile

Voranstrich des Systems mit Haftmittelzusatz, auf die trockenen und gereinigten Aufkantungen, mittels geeignetem Werkzeug auftragen. Auf vertikalen Flächen.

Untergrund: vertikale Stahlbetonflächen von Wänden und Attiken
H ca. 45cm bis 80cm.
Menge: 48,000 m2

**2.4.1.0070 Dampfsperre / Notdichtung, Stahlbeton-Aufsicht**
Dampfsperre / Notdichtung, Stahlbeton-Aufsicht

Liefern und fertig einbauen einer bauaufsichtlich zugelassenen Dampfsperre / Notdichtung DIN 18531, bestehend aus:

Elastomerbitumen-Dampfsperrbahn nach den Technischen Regeln für die Planung und Ausführung von Abdichtungen mit Polymerbitumen- und Bitumenbahnen (abc der Bitumenbahnen vdd e.V.), Flachdachrichtlinien (ZvdH e.V.) und DIN 18531 ff.

Oberseite: Feinsand mit bestreuungsfreiem, bedrucktem Längsrand,
Deckschichten: Elastomerbitumen,
Träger: Aluminiumverbundfolie/Glasgewebe,
Unterseite: Folie,

Dicke > 4mm,

Eigenschaften:
dampfdicht SN EN 1931: sd-Wert > 1500 m

Einsatzgebiet: als Dampfsperre für Dächer mit Abdichtungen auf massiven Unterkonstruktionen, z.B. aus Beton sowie als behelfsmäßige Abdichtung in der kälteren Jahreszeit.

Verarbeitung gemäß Herstellervorschrift: Naht-und Querstoßüberdeckung nach Herstellerangabe mit Quernahtversatz auf dem vorgestrichenen Beton-Untergrund mit dem Propangasbrenner punktweise aufschweißen und dicht verkleben, incl. aller Maßnahmen bei Arbeitsunterbrechungen.

Die Nahtüberdeckungen sind vollflächig zu verschweissen. Bei Arbeitsunterbrechungen ist die Dampfsperrbahn durch vollflächiges Aufschweißen abzuschotten. Die Vorschriften der Berufsgenossenschaften über den Umgang mit offener Flamme bei der Verarbeitung sind zu beachten.
Incl. aller Maßnahmen bei Arbeitsunterbrechungen.

Lagerung: die Rollen sind stehend und vor Feuchtigkeit, UV-Strahlung und Hitze geschützt zu lagern.
In der kalten Jahreszeit sind die Rollen erst unmittelbar vor der Verarbeitung aus dem frostgeschützten Zwischenlager zur Einbaustelle zu schaffen.
Die Dampfsperre dient auch als Notdichtung.
Untergrund: Stahlbetonrohdeckenaufsichten ohne Gefälle

Hinweis: vor dem Aufbringen der Damfpsperre bzw. Notabdichtung sollte alle notwendigen Dacheinbauteile ordnungsgemäß eingebaut worden sein.
Dieser Vorlauf ist vom AN mit Objektüberwachung und Technik-Fachplanung  abstimmen.
Menge: 194,000 m2

**2.4.1.0080 Mehrpreis für: flächiges aufschweissen der Notdichtung**
Mehrpreis für: flächiges aufschweissen der Notdichtung

Mehrpreis zur Vorposition für: das flächige Aufschweissen der Dampfsperre / Notdichtung auf den Untergrund.

Untergrund: Stahlbetonrohdecke.
Menge: 194,000 m2

**2.4.1.0090 Dampfsperre, Hochzug**
Dampfsperre, Hochzug

Leistung wie vor, jedoch: Dampfsperre bei An- und Abschlüssen hochführen und vollflächig auf den Untergrund aufschweißen.
Untergrund: vertikale, vorbereitete  Stahlbetonflächen von Wänden und Attiken, auch auf Attikaaufsichten. Fixierung siehe gesonderte Positionen.

Höhe des Hochzuges 56cm - Det. 415
Höhe des Hochzuges 24cm + 30cm - an Stb.-Attika Det. 406,
Menge: 48,000 m2

**2.4.1.0100 Kehlleisten, 30x30mm**
Kehlleisten, 30x30mm

Kehlleisten mit einem dreieckigen Querschnitt aus einem Kautschukbitumen-Keil oder glw., vollflächig nach Verlegeanleitung des Herstellers entlang der Aufkantung aufkleben. Untergrund Stahlbeton.
Keilabmessung: ca. 30 x 30 mm, incl. aller Anschlüsse und Eckausbildungen.
Menge: 48,000 m

**2.4.1.0110 Mechanische Sicherung der Dampfsperrenhochzüge**
Mechanische Sicherung der Dampfsperrenhochzüge

Mechanische Sicherung der Dampfsperrenhochzüge durch System-Aluklemmleisten, horizontal sowie vertikal an Abschlüssen, gemäß den einschlägigen Vorschriften, Flachdachrichtlinien, liefern und bituminöse Dampfsperre sichern, incl. aller Kleinteile, wie Dübel, incl. aller Ecken und Abschlüsse.
Nur in Abstimmung mit der Objektüberwachung und nur dort, wo die Dampfsperre nicht schon anderweitig fixiert wird!
Untergrund: Stahlbeton.

Nur in Abstimmung mit der Objektüberwachung an Sonderbauteilen - nicht im bereich der Attiken und Dampfsperrenhochzügen an Stb.-Wänden (dort ist diese Leistung in anderen Position beschrieben).
Menge: 48,000 m

**2.4.1.0120 Dachrand-Stahlbleche, D 4mm, feuerverzinkt, mit Klemmleiste, Det. 406, 407**
Dachrand-Stahlbleche, D 4mm, feuerverzinkt, mit Klemmleiste, Det. 406, 407

Liefern und nach Aufmaß des AN am Stb.-Untergrund toleranzausgleichend befestigen, verdübeln von:

Dachrand-Stahlbleche, Dicke 4mm, feuerverzinkt,
im Querschnitt L-förmig,
Länge horizontales Blechteil im Querschnitt: 55cm
Länge vorderes vertikales Blechteil im Querschnitt: 8cm
beide Bleche miteinander verschweisst vor der Feuerverzibnkung.

Aussenseitig ist der vertikale Blechteil mit einer Klemmleiste zu versehen (Schraubabstände, Schrauben und Leiste komplett geliefert und verbaut gemäß den Flachdachrichtlinien). Hier wird bauseitig durch das Fassadengewerk eine dampfoffene Dichtungsbahn eingeklemmt ("Winddichtheitsebene").

Untergrund: Stahlbeton-Attika und Stahlbetonrohboden mit bereits verlegter bitum. Dampfsperre.
Menge: 25,000 m

**2.4.1.0130 Sichtprüfung**
Sichtprüfung

Sichtprüfung der Dampfsperren / Notdichtungen auf Beschädigungen vor weiteren Dachaufbauten zusammen mit der Objektüberwachung incl. der Erstellung eines Protokolls.
Betrifft: die in diesem Titel beschriebenen bituminösen Dampfsperren / Notdichtungen.
Menge: 1,000 psch

**2.4.1.0140 Reparatur der Notdichtung, Einzelflächen bis 1,0m2**
Reparatur der Notdichtung, Einzelflächen bis 1,0m2

Reparatur der Dampfsperren / Notdichtungen gemäß Begehungs-Protokoll durch dichtes Aufbringen weiterer Dampfsperrlagen an beschädigten Stellen, die von anderen Gewerken herrühren. In Kleinstflächen bis 1,0m2. Abrechnung nach Gesamtfläche der zusätzlichen Dampfsperrlage.
Nur in Abstimmung mit der Objektüberwachung.
Betrifft: die in diesem Titel beschriebenen bituminösen Dampfsperren / Notdichtungen.
Menge: 8,000 m2

**2.4.1.0150 Reparatur der Notdichtung, großflächig**
Reparatur der Notdichtung, großflächig

Reparatur der Dampfsperren / Notdichtungen gemäß Begehungs-Protokoll durch dichtes Aufbringen weiterer Dampfsperrlagen an beschädigten Stellen, die von anderen Gewerken herrühren. In Flächen größer als 1,0m2. Abrechnung nach Gesamtfläche der zusätzlichen Dampfsperrlage. Nur in Abstimmung mit der Objektüberwachung.
Betrifft: die in diesem Titel beschriebenen bituminösen Dampfsperren / Notdichtungen.
Menge: 6,000 m2

##### 2.4.2 DA05 - Dachfläche

**2.4.2.0010 Grunddämmung, MiWo, Warmdach, WLG 036, 80mm**
Grunddämmung, MiWo, Warmdach, WLG 036, 80mm

Liefern und gemäß ZTV, Grundbeschrieb betriebsfertig verbauen auf der Dampfsperre von:

Dachdämmplatten, als Grunddämmung, Aufbau oberhalb der bituminösen Dampfsperre:

Wärmedämmung bestehend aus Mineralwolle nach DIN EN 13162,
mit Eignung für das Warmdach,
nach DIN 4108-10,

untere Dämmlage, entsprechend des Systems und der Unterkonstruktion, gleichbleibende Fertigdicke 80mm,

Zu berücksichtigen sind im Aufbau der Dämmungen die Profilhalter und deren Unterkonstruktionen im Bereich der 80mm starken Dämmschicht.

Wärmeleitfähigkeitsgruppe 036, U-Wert einschließlich
Berücksichtigung von Wärmebrücken 0,146 W/m2K,
nicht brennbar, Euroklasse A1 nach DIN EN 13501-1,

Verlegung auf der Dampfsperre und der Stb.-Decke. Untergrund horizontal,
incl. aller Ecken und Anschlüsse an aufgehende Bauteile, Dachdurchdringungen, gemäß Verlegeplan des AN. Incl. aller Kehl- und Gratplatten, Verlegung dauerhaft lage- und abhubsicher in Verbindung mit dem gesondert beschriebenen Metalldachsystem.
In die Preise sind einzurechnen :Baustellentransport, Reservematerialien, Schneidarbeiten und Verschnitt.

Betrifft:
Dachflächen, Warmdächer DA05
Menge: 194,000 m2

**2.4.2.0020 Reduzierung der Dämmstärke von 80mm bis 40mm, Det. 407**
Reduzierung der Dämmstärke von 80mm bis 40mm, Det. 407

Reduzierung der Dämmstärke im Traufbereich auf einer Breite von ca. 1m von 80mm auf 40mm, obere Neigung der Dämmung mit 2 Grad (fertigdicke durch die Systemprofiltafeln gestaucht.

Zu berücksichtigen sind in diesem Bereich auch die modifizierten Profilhalter und deren Unterkonstruktion.

Det. 407
Menge: 25,000 m

**2.4.2.0030 Gefälledämmung, MiWo, Warmdach, WLG 036, 40mm bis 220mm**
Gefälledämmung, MiWo, Warmdach, WLG 036, 40mm bis 220mm

Liefern und gemäß ZTV, Grundbeschrieb betriebsfertig verbauen auf der vorbeschriebenen Grunddämmung:

Dachdämmplatten als Gefälledämmung, Det. 415

Wärmedämmung bestehend aus Mineralwolle nach DIN EN 13162,
mit Eignung für das Warmdach,
nach DIN 4108-10,

obere Dämmlage, entsprechend des Systems und der Unterkonstruktion,
Gefeälledämmung mit Fertigdicken von 40mm bis 220mm (im Mittel Fertigdicke ca. 140mm); Lieferhöhen ca. 20mm höher wegen der Stauchung der Dämmdicke durch die Systemprofiltafeln,

Ausführung ohne Unterdeckbahn nur, wenn die Herstellervorschrift dies zulässt.
Zu berücksichtigen sind im Aufbau der Dämmungen die Profilhalter und deren Unterkonstruktionen.

Wärmeleitfähigkeitsgruppe 036, U-Wert einschließlich
Berücksichtigung von Wärmebrücken 0,146 W/m2K,
nicht brennbar, Euroklasse A1 nach DIN EN 13501-1,

Verlegung auf der Grunddämmung. Untergrund horizontal,
incl. aller Ecken und Anschlüsse an aufgehende Bauteile, Dachdurchdringungen, gemäß Verlegeplan des AN. Incl. aller Kehl- und Gratplatten, Verlegung dauerhaft lage- und abhubsicher in Verbindung mit dem gesondert beschriebenen Metalldachsystem.
In die Preise sind einzurechnen :Baustellentransport, Reservematerialien, Schneidarbeiten und Verschnitt.

Betrifft:
Dachflächen, Warmdächer DA05

Det. 415
Menge: 194,000 m2

**2.4.2.0040 Dämmung an aufgehenden Wänden, D 300mm, Det. 415**
Dämmung an aufgehenden Wänden, D 300mm, Det. 415

Liefern und gemäß ZTV, Grundbeschrieb betriebsfertig verbauen auf der Dampfsperre von:

Dämmungen, vertikal an aufgehenden Wänden verbaut (verklebt und verdübelt am Stahlbetonuntergrund),
Wärmedämmung bestehend aus Mineralwolle nach DIN EN 13162,
mit Eignung für das Warmdach,
nach DIN 4108-10,
druckfest,
Dämmdicke: 300mm,
1- oder 2-lagig nach herstellervorschrift fachgerecht verbaut,
Untergrund: vorbeschriebene Gefälledämmung mit 2 Grad Neigung,
oberer Anschluss an die Hauptdächer horizontal,
Höhe der Dämmungen somit ca. 30cm bis 52cm.

Mindestens:
Wärmeleitfähigkeitsgruppe 036, nicht brennbar,
Euroklasse A1 nach DIN EN 13501-1,

In die Preise sind einzurechnen :Baustellentransport, Reservematerialien, Schneidarbeiten und Verschnitt.

Betrifft:
Dachflächen, Warmdächer DA05
Menge: 52,000 m2

**2.4.2.0050 Dachdeckung, Warmdach, Stehfalzsystem aus Alu, Dachn. 6 Grad, Det. 54003**
Dachdeckung, Warmdach, Stehfalzsystem aus Alu, Dachn. 2 Grad, Det. 54003

Liefern und gemäß ZTV, Grundbeschrieb betriebsfertig verbauen von:

Dachdeckung (Systemblechdach) bestehend aus:
Stehfalzsystem aus Aluminium-Systemprofiltafeln,
Warmdachausführung,
werksseitig vorgefertigt mit im Querschnitt kreisrunden
Falzverbindungen zum maschinellen Verbördeln,
Legierung: nach allg. bauaufs. Zulassung,
Profil / Blechdicke:  65 / 400 / 1,0mm,
Oberfläche Aluminium natur, stucco-dessiniert,
Ungestoßene Tafellänge: bis ca. 9,8m (Dach zwischen Haus A und B)
Ungestoßene Tafellänge: bis ca. 7,8m (Dach zwischen Haus B und C)
Ungestoßene Tafellänge: bis ca. 5,4m (Dach zwischen Haus C und D)

Ausführung fertig verbördelt und verbaut,
abhubsicher,
incl. Systemprofiltafeln, Profilhalter und deren 80mm hoher Systemunterkonstruktion, geeignet für die vorgesehene Dachneigung von 2 Grad,
Abstand der Profiltafeln zum Befestigungsuntergrund (Stb.-Rohdecke und bitum. Dampfsperre): ca. 50mm bis 300mm.

Tätigkeitsnachweis: Der Bieter ist verpflichtet, auf Verlangen nachzuweisen, dass er Mitarbeiter beschäftigen wird und an diesem Bauvorhaben einsetzen wird, die von Fachkräften des Herstellers im Umgang mit dem System eingewiesen wurden und bereits Objekte in gleicher Ausführungsart und Größenordnung ausgeführt haben.

Betrifft:
Dachflächen, Warmdächer, DA05

Folgende Planbeilagen sind insbesondere zu beachten:
BSML_5_ARC_XX_DT_XX_BT_54003_A_V_Dachaufbauten.pdf
sowie weitere Details gemäß Anlagenverzeichnis.
Menge: 48,000 m2

**2.4.2.0060 Festpunktausbildung, Det. 406**
Festpunktausbildung, Det. 406

Herstellen von Festpunkten im Systemblechdach zur Fixierung der in den Vorpositionen beschriebenen Systemprofiltafeln,

Festpunkt incl. der erforderlichen Bohrungen und der System-Klein- und Befestigungsteile sowie der Unterkonstruktion im Bereich der 80mm starken Dämmschicht.

Die Lasten aus dem Festpunkt müssen von der Unterkonstruktion abgeleitet werden.
Menge: 66,000 St

**2.4.2.0070 First (Dachhochpunktlinie), Det. 406**
First (Dachhochpunktlinie), Det. 406

Liefern und gemäß ZTV, Grundbeschrieb betriebsfertig verbauen von:

First (Dachhochpunktlinie),
incl. der im Det. 406 dargestellten Bestandteile:

- Firstblech d=1,0mm, Aluminium natur, stucco-dessiniert, Abwicklung 650mm, insgesamt 3 Kantungen. Die Enden der nach unten auf die Blechtafeln zeigenden Blechabschlüsse sind zu kanten.

- Die Systemprofiltafel-Enden sind hochzukanten

- Incl. auf beiden Seiten der Systemprofiltafel-Enden verbaute Sickenfüller zwischen den Stehfälzen des Systems.

Legierung der Bleche analog zu den Systemprofiltafeln.
Incl. aller schlagregensicheren Stöße im Zuge der Firstausbildung nach Herstellervorschrift, Stöße dicht sowie nach Erfordernis gleitend. Der First der Dächer DA01, DA02 und DA03 hat insgesamt 6 Anschlüsse an die Giebelsituationen gem. Det. 403.

- Dachrand-Stahlbleche: siehe gesonderte Position.

- Dämmung im Attikabereich auf einer Tiefe von 56cm, Fertigdicke 60mm bis 80mm, Untergrund horizontal, Oberseite mit Neigung 2 Grad, Lieferdicke 20mm stärker,
Wärmedämmung bestehend aus Mineralwolle nach DIN EN 13162,
mit Eignung für das Warmdach, nach DIN 4108-10,
Wärmeleitfähigkeitsgruppe 036, U-Wert einschließlich
Berücksichtigung von Wärmebrücken 0,146 W/m2K,
nicht brennbar, Euroklasse A1 nach DIN EN 13501-1,

Ausführung betriebsfertig verbaut, abhubsicher,
incl. aller Klein- und Befestigungsteile des Systems.

Betrifft:
Dachflächen, Warmdächer DA05
Menge: 25,000 m

**2.4.2.0080 Dachrand, Traufe, Det. 407**
Dachrand, Traufe, Det. 407

Liefern und gemäß ZTV, Grundbeschrieb betriebsfertig verbauen von:

Traufe des Systemblechdaches,
incl. der im Det. 407 dargestellten Bestandteile:

- System-Kastenrinne, Alu natur, 1,0mm, Breite 200mm, vordere Höhe 120mm mit runder Bördelung, hintere Höhe ca. 160mm, Zuschnitt 570mm, 3 Kantungen und eine vordere Bördelung. Lagesicher im Mindest-Gefälle verbaut.

- Rinnenhaken des Systems, passend für die beschriebene Rinne, Ausführung mit Metall-Rinnenhaken passend zur Spannungsreihe der Metalle, für stabile, trittfeste Ausführung der Rinne, Maximal-Achsabstand 600mm, nach Statik des AN. Material und Oberfläche der Rinnenhaken sind in der W+M-Planung des AN darzustellen. Incl. der Traufbohle 120mm x 40mm.

- Tropfwinkel oberhalb der Rinne, Alu natur, 1,0mm, Zuschnitt dem Rinnengefälle augepasst 180mm bis 320mm, 2 Kantungen, auf der bauseitigen Holzschalung befestigt und dicht in die bauseitige bituminöse Unterdeckbahn eingearbeitet, so dass diese auf den Winkel entwässert.

- Traufenwinkel mit Kompriband und Bördelfüller, Det. 407: Traufenwinkel Alu natur, stabiler Systemwinkel, unterhalb der Systemprofiltafeln an den Systemprofiltafeln befestigt, incl. Kompribänder und Füller im Bereich der Bördelungen.

- Die Systemprofiltafeln sind oberhalb der Rinne für das bessere Abtropfen zudem leicht gekantet.

Legierung der Bleche analog zu den Systemprofiltafeln.
Incl. aller dichten Stöße und Dehnstöße im Verlauf der Rinne nach Herstellervorschrift.

Ausführung betriebsfertig verbaut nach Statik des AN,
incl. aller Klein- und Befestigungsteile des Systems.

Betrifft:
Dachfläche, Warmdach DA05
Menge: 25,000 m

**2.4.2.0090 Dachrand, Anschluss an aufgehende Wände, sinngemäß Det. 415**
Dachrand, Anschluss an aufgehende Wände, sinngemäß Det. 415

Liefern und gemäß ZTV, Grundbeschrieb betriebsfertig verbauen des Anschlusses der vorbeschriebenen Dachdeckung aus Systemprofiltafeln an die aufgehende Attika gemäß folgender Details:

Det. 415

Incl. folgender Bestandteile:

- Ungestoßene Systemprofiltafel auf voller Länge, dachseitig in die Profilhalter verbördelt, wandseitig nach oben gekantet, gleichbleibend bis 20cm über die Systemprofiltafel, dort mit dem Abdeckblech verfälzt.
Incl. aller Klein- und Befestigungsteile des Systems.
Menge: 48,000 m

**2.4.2.0100 Windsperre, dampfdiffusionsoffen vor der aufgehenden Dämmung, Det. 415**
Windsperre, dampfdiffusionsoffen vor der aufgehenden Dämmung, Det. 415

Liefern und gemäß ZTV, Grundbeschrieb betriebsfertig verbauen von:

Windsperre gemäß Det. 415

fachgerecht daueerhaft lagesicher verbaut vor der aufgehenden 300mm starken Dämmung an den aufgehenden Wänden,
incl. der umlaufenden fachgerechten Anschlüsse an die Systemprofiltafeln siwie an die Untersicht des Hauptdaches - unter Berücksichtigung der Unterkonstruktion für die Blechverkleidung vor der Dämmung.

Betrifft:
Dachflächen, Warmdächer DA05
Menge: 56,000 m2

**2.4.2.0110 Dachrand, Anschluss an aufgehende Wände, sinngemäß Det. 415**
Dachrand, Anschluss an aufgehende Wände, sinngemäß Det. 415

Liefern und gemäß ZTV, Grundbeschrieb betriebsfertig verbauen der Blechverkleidung vor der Dämmung an den aufgehenden Wänden unterhalb der Traufen der Hauptdächer sinngemäß folgender Details:

Det. 415

Incl. folgender Bestandteile:

OK der Blechverkleidung gleichbleibend bei UK Dachfläche Hauptdach,
UK Blechverkleidung

- Blechverkleidung, Alu natur, 0,8mm, Zuschnitt somit 360mm bis 860mm, 5 Kantungen,
unten in die Aufkantung der Systemprofiltafel eingefälzt, Neigung 2 Grad, Höhe der Blechverkleidung ca. 20cm bis 70cm, Höhenunterschied ca. 50cm;
oben unterhalb des Hauptdaches am Dachvorsprung fachgerecht befestigt.
Die Bewegungen der Dächer und der Bleche - zum Beispiel aus temperaturunterschieden - sind in der Befestigung zu berücksichtigen.

Blechbahnen gleichmäßig aufgeteilt, mit vertikalen Fälzen (analog zu den Blechverkleidungen an den Giebeln der Hauptdächer),
Incl. aller Klein- und Befestigungsteile des Systems.

Abrechnung nach sichtbarer Fläche der Blechverkleidung.
Menge: 48,000 m

**2.4.2.0120 Schneefangvorrichtung**
Schneefangvorrichtung

Schneefangvorrichtung für die Metall-Profilbahnen, bestehend aus

-  Schneefangrohr mit Nut gegen Verdrehen 32 x 2 mm mit Rohrverbinder außen

-  Schneefanghalter (mind. 2,0 St./m) mit Edelstahl-Maschinenschrauben M 8 x 40 und Edelstahl-Muttern

-  allgemeine bauaufsichtliche Zulassung Nr. Z-14.4-774 durch das Deutsche Institut für Bautechnik, Berlin

Material: - Aluminium walzblank -

Die Befestigung erfolgt auf dem Obergurt ohne Durchdringung der Profilbahnen.
Menge: 50,000 St

**2.4.2.0130 Eishalter zum Einrasten**
Eishalter zum Einrasten

Eishalter zum Einrasten gegen Verdrehen für die Metall-Profilbahnen als Zulage zur Schneefangvorrichtung bestehend aus

einem Metallbügel, Breite ca. 50 mm, der in die Untergurte der Profilbahnen eingreift. Verbrauch: - 4.3 St./m - 4.0 St./m
Die Befestigung erfolgt durch Einrasten in die Schneefangrohre mit Nut ohne Durchdringung der Profilbahnen.

Material: - Aluminium walzblank - liefern und montieren
Menge: 108,000 St

**2.4.2.0140 Ablaufstutzen in Rinne**
Ablaufstutzen in Rinne

Liefern und fertig dicht in der vorbeschriebenen Rinne verbauen von:
Ablaufstutzen, gerade.
Material: wie Rinnenblech.
Für Regenfallrohre mit Nennweite Durchmesser ca. 150 mm,

incl. des Ausschneidens der Rinne,
incl. des Einlötens eines Ablaufstutzens,
incl. der erforderlichen Länge des Ablaufstutzens,
eingepasst in das Fallrohr.
Menge: 3,000 St

**2.4.2.0150 Laubfangkorb**
Laubfangkorb

Liefern und fertig einbauen eines zu Wartungszwecken abnehmbaren Lauffangkorbes aus Edelstahl für den Ablauf der Vorposition - zu einem späteren Zeitpunkt einbauen.
Menge: 3,000 St

**2.4.2.0160 Regenfallrohre, Alu**
Regenfallrohre, Alu

Regenfallrohre im Querschnitt kreisförmig nach DIN EN 612,
Material Alu natur 0,8 mm nach DIN EN 988.
Konstruktion gem. ZTV und Planbeilagen liefern und fertig montieren.

Befestigung mit Rohrschellen mit Schraubverschluß.
Nennweite, Durchmesser 150mm,
Die Rohrschellen sind im vorschriftsmäßigen Abstand anzuordnen,

die Befestigung muß am Untergrund der Aussenwände stattfinden, im Decken- oder Brüstungsbereich (Untergrund Stahlbeton), in Abstimmung mit dem Architekten.
Ausführung zu einem späteren Zeitpunkt.
Menge: 34,000 m

**2.4.2.0170 Regenstandrohre**
Regenstandrohre

Regenstandrohre runde Ausführung,
mit Reinigungsöffnung nach DIN EN 612,
Nennweite, Durchmesser ca. 150mm,
mit System-Verbindungen an Regenrohre und Grundleitung,
Länge 2000 mm - OK Standrohr = 1,5m über OK Gelände.
Material: Gussrohr, 2mm, mit zusätzlicher Innenbeschichtung,
Farbton aussen wie Regenfallrohre (keine rotbraunen Rohre!).

Incl. der fachgerechten Verbindung mit den Fallrohren und den Grundleitungen. Die Grundleitungsstutzen dürfen über Gelände NICHT sichtbar werden.
Liefern und fertig montieren.
Menge: 3,000 St

**2.4.2.0180 Revisionsöffnung**
Revisionsöffnung

Revisionsöffnung nach DIN EN 612,
in den vorbeschriebenen Regenfallrohren
mit Nennweite Durchmesser 150mm,

Regenrohre mit mit 2mm Materialstärke.
Einbau ca. 1m über OK Gelände bzw. nach Vorschrift.
Menge: 3,000 St

##### 2.4.3 DA05 - Dachintegrierte Bestandteile

**2.4.3.0010 Dachweg quer zu den Systemprofiltafeln, Det. 413**
Dachweg quer zu den Systemprofiltafeln, Det. 413

Liefern und gemäß ZTV, Grundbeschrieb betriebsfertig verbauen von:

Dachweg des Dach-Systems,
Metallkonstruktion mit Gitterrosten als Gehbelag,
Gitterroste horizontal,
Dachneigung 6 Grad,
Gitterrostbreiten B 800mm,
Rutschhemmung R11,

Befestigt mit Beschlägen des Systems durchdringungsfrei an den Stehfalz-Profiltafeln (Systemprofiltafeln),
Konstruktion ohne Geländer,
dachweg vorgerichtet für eventuell spätere Montage von Geländern.

Dachwege nur zu Wartungszwecken von Wartungspersonal begehbar,
Für alle Bauteile und Verbindungsmittel der Dachweg-Metallkonstruktion gillt, dass die Spannungsreihe der Metalle strikt eingehalten wird. Dies ist auf Verlangen vom AN nachzuweisen.

Montage betriebsfertig, quer zu den Systemprofiltafeln, Det. 413,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_413_0_V_DD 3G - Schultrakt Dachfirst mit Dachweg.pdf
BSML_5_ARC_ERS_FA_FS_FS_339_0_V_HD DA - Schultrakt West Süd Schnitt durch Giebel.pdf
Menge: 24,000 m

**2.4.3.0020 Zulage Geländer**
Zulage Geländer

Zulage zum Dachweg der Vorposition für:
Geländer.

Geländer des Systems, passend zum Dachweg,
entsprechend den Anforderungen der DGUV und einschlägiger Vorschriften,
Ausführung mit

Pfosten Ø 40mm, gleichmäßige Abstände,
Handlauf Ø 40mm, Handholm in 1,1m über OKF Gitterrost,
Knieleiste Ø 40mm, Höhe nach Vorschrift,
Fußleiste Höhe 100mm, Höhe nach Vorschrift.

Anprallast am Handholm 1,0kN/m,

Für alle Bauteile und Verbindungsmittel der Dachweg-Metallkonstruktion gillt, dass die Spannungsreihe der Metalle strikt eingehalten wird. Dies ist auf Verlangen vom AN nachzuweisen.

Montage betriebsfertig,
incl. aller Klein- unf verbindungsmittel.

Für Klein- und Verbindungsmittel gilt: mindestens Werkstoff Nr. 1.4571 mit entsprechender Festigkeit.
Für die Bauteile des Dachweges gilt:
für feuerverzinkten Stahl: Mindestkorrosionsschutz: Korrosivitätskategorie C3, lang ("high", 15 Jahre),
für Edelstahlbauteile: mindestens Werkstoff Nr. 1.4571.
Bauteile ohne weitere Anstriche.

Lage der Geländerausbildungen:
- gemäß DGUV und Angabe des SiGeKo,
- zudem umlaufend um die Dachausstiegsöffnung Achse M/5,
- entlang aller Traufen, lückenlos!
Menge: 24,000 m

**2.4.3.0030 Dachweg parallel zu den Systemprofiltafeln, Det. 414**
Dachweg parallel zu den Systemprofiltafeln, Det. 414

Liefern und gemäß ZTV, Grundbeschrieb betriebsfertig verbauen von:

Dachweg des Dach-Systems,
Metallkonstruktion mit Gitterrosten als Gehbelag,
Gitterroste in der Neigung des Daches von 6 Grad,
Gitterrostbreiten B 800mm,
Rutschhemmung R11,

Befestigt mit Beschlägen des Systems durchdringungsfrei an den Stehfalz-Profiltafeln (Systemprofiltafeln),
Konstruktion ohne Geländer,
Dachweg vorgerichtet für eventuell spätere Montage von Geländern.

Dachwege nur zu Wartungszwecken von Wartungspersonal begehbar,
Für alle Bauteile und Verbindungsmittel der Dachweg-Metallkonstruktion gillt, dass die Spannungsreihe der Metalle strikt eingehalten wird. Dies ist auf Verlangen vom AN nachzuweisen.

Montage betriebsfertig, parallel zu den Systemprofiltafeln, Det. 414,
incl. aller Klein- und Verbindungsmittel.

Für Klein- und Verbindungsmittel gilt: mindestens Werkstoff Nr. 1.4571 mit entsprechender Festigkeit.
Für die Bauteile des Dachweges gilt:
für feuerverzinkten Stahl: Mindestkorrosionsschutz: Korrosivitätskategorie C3, lang ("high", 15 Jahre),
für Edelstahlbauteile: mindestens Werkstoff Nr. 1.4571.
Bauteile ohne weitere Anstriche.

Zu beachtende Pläne, Details:

BSML_5_ARC_ERS_GR_DA_XX_21007_A_V_Dachaufsicht.pdf
BSML_5_ARC_ERS_DT_DA_DD_414_0_V_DD 3G - Schultrakt Ost Dachattika mit Dachweg.pdf
Menge: 48,000 m

##### 2.4.4 DA05 - Rankgerüst

*Hinweis*
Hinweise

1. Allgemein

Die Rankgerüste bestehen aus korrosionsgeschützten Stahlbauteilen sowie aus Edelstahlseilen und zugehörigen Kleinteilen.

Zu beachtende Planbeilagen:

BSML-5-ARC-ERS-AN-NS-XX-56009-A-V-Schwerter.pdf
BSML-5-ARC-ERS-DT-DA-DD-56010-0-V-Anschluss Schwerter.pdf

Die Bauteile sind hier vordimensioniert. der AN hat die Anlage im Zuge seiner W+M-Planung darzustellen und statisch zu berechnen. Allg. bauaufs. Zulassungen / Prüfzeugnisse sind mit der W+M-Planung dem AG vorzulegen.
Befestigungsuntergrund: Stahlbeton.

Hinweis: für alle Seile gilt: Einbau mit Vorspannung gem. Systemangabe.
Höhenlagen gem. Plan 56009
Schwert etwa bei +14,5m
bauseitiges Fundament im Boden etwa bei +0,3m

Auf Verlangen ist die allg. bauaufs. Zulassung des Systems vorzulegen.

Die hier erforderliche W+M-Planung sowie die Statik für alle relevanten Bauteile sind in gesonderten Positionen hier im Titel zu kalkulieren.

2. Ausführung, Montage

Alle Teile des Rankgerüstes nach Aufmaß sowie nach Statik und W+M-Planung des AN betriebsfertig verbaut. Pflanzen bauseits. Befestigungsuntergrund: Stahlbeton.

Verarbeitung: Alle Schweißungen sauber verschliffen (keine sichtbaren Schweißraupen), Transport- und Montageschäden am Korrosionsschutz sind vor Ort sauber nachzuarbeiten. Gerüste werden bauseits durch den AG gestellt. Sämtliche Montagen incl. der erforderlichen Transport- und Montagehilfen, Maßnahmen für den Unfallschutz gemäß DGUV.

Die Aufmaße und die Ausführung sind rechtzeitig mit der Objektüberwachung terminlich abzustimmen und hat im Zuge des Baufortschrittes zu erfolgen.

Schrauben und Zubehör: Es sind nur rostfreie Materialien zugelassen (mindestens Werkstoff Nr. 1.4571). Alle Schraubverbindungen sind gegen mutwilliges Öffnen durch selbstsichernde Muttern, Kontermuttern oder dgl. zu sichern.

Alle in der Leistungsbeschreibung aufgeführten Positionen verstehen sich einschl. aller Befestigungsmittel wie z.B. Schrauben, Dübel usw. Diese sind in die Einheitspreise einzurechnen.

Dübelverankerungen sind für eine einwandfreie Befestigung aller Konstruktionen in die Einheitspreise einzurechnen. Bei Dübelverankerung dürfen nur zugelassene Dübel zur Anwendung kommen. Die Dübelvorschriften sind einzuhalten. Alle Ankermittel (einschl. Dübel) müssen aus nicht rostendem Material bzw. Edelstahl bestehen, Werkstoffnummer 1.4571. Kunststoffdübel dürfen nicht verwendet werden. Die Mindestrandabstände für Dübelverankerungen sind einzuhalten. Bei geringen Randabständen sind Klebeanker zu verwenden.

Die hier beschriebenen Leistungen sind vordimensioniert und betreffen die Kalkulation. Die Leistungen sind nicht zur Ausführung freigegeben. nach Vergabe hate der AN nach seinen Aufmaßen seine Werk- und Montageplanung herzustellen, mit dem AG abzustimmen. Die Ausführung erfolgt ausschliesslich nach freigegebener Wer- und Montageplanung.

Die Durchdringungen der Stahlschwerter durch die Fassadenbleche sind zwingend schlagregendicht zu kalkulieren und später schlagregendicht herzustellen.

--

**2.4.4.0010 Werkstatt- und Montagepläne einschliesslich Aufmass**
Werkstatt- und Montagepläne einschliesslich Aufmass

Werkstatt- und Montagepläne
für alle Konstruktionen der nachfolgenden Positionen

als CAD-Zeichnungen anfertigen und auf der Projektplattform entsprechend der vorgegebenen Ordnerstruktur einstellen
jede Zeichnung in dxf- oder dwg-Format und in pdf-Format

Die Pläne müssen alle Angaben zur Unterkonstruktion,  Befestigungen usw. enthalten.

Die vom Auftraggeber zur Verfügung gestellten  Planungsunterlagen gelten hinsichtlich der formalen Gestaltung und der technischen Grundsatzkonzeption als verbindlich.

Der AN hat in seinen Werkstattplänen im Plankopf eine zusätzliche Spalte für Vertragsabweichungen mit Mehr- und Minderkosten einzuarbeiten.  Etwaige Änderungen / Abweichungen müssen genehmigt werden und bei Kostenrelevanz Bestandteile von Nachträgen werden.

Hinweis:
Die Zeichnungen werden vom AG oder dessen Vertreter ausschließlich hinsichtlich Vollständigkeit der Bestellung und Ausstattung gesichtet.
Der AN erhält nach der  Auftragsvergabe die Werkpläne digital als pdf-Format als Grundlage für seine Projektierung und ist für alle Angaben in seinen Plänen, besonders für die technisch und maßlich relevanten allein verantwortlich.

Die Fertigung darf erst erfolgen, wenn die Pläne durch die Architekten gesichtet und mit einem Prüfvermerk versehen wurden.

Details im Maßstab 1:2 / 1:5
Übersichten im Maßstab 1:20 / 1:50

einschliesslich Aufmassarbeiten vor Ort

Betrifft ausschliesslich: Stahlschwerter sowie alle hier im Leistungsverzeichnis beschriebenen Bestandteile der Rankgerüste (Seile, Kleinteile, Spanner, Stahl- und Edelstahlteile).
Menge: 1,000 psch

**2.4.4.0020 Montageablaufplanung**
Montageablaufplanung

vollständige Montageablaufplanung erstellen unter Berücksichtigung und mit Darstellung von:
Terminierung Materialbestellung
Aufmaß und Werkstattplanung
Bemusterungsvorlauf
Miteinbeziehung bauseitiger Angaben in Montageablauf des  AN

detaillierter Montageplan jeweils getrennt für zusammenhängende Teilansichtsflächen

Korrekturen (Richtwert: ca. zwei Durchläufe) des AG bzw. dessen Vertreters sind vollständig zu bearbeiten. Die korrigierte Planung ist erneut vorzulegen.

Einstellung der Planung in Projektkommunikationssystem
Die Position umfasst alle Leistungen des AN.

Betrifft ausschliesslich: Stahlschwerter sowie alle hier im Leistungsverzeichnis beschriebenen Bestandteile der Rankgerüste (Seile, Kleinteile, Spanner, Stahl- und Edelstahlteile).
Menge: 1,000 psch

**2.4.4.0030 statische Berechnung**
Statische Berechnung

Die Berechnung umfasst die Gesamtkonstruktion, die Verankerungen zum Rohbau, sowie die absturzsichernden Elemente einschliesslich aller dafür erforderlichen Befestigungsmittel.

Einzurechnen sind die Kosten für den Nachweis der Konstruktion zur Abtragung/Aufnahme der Lasten aus der Absturzsicherheit.

Einstellung der Berechnungen im Projektkommunikationssystem

Zugrunde gelegte Vorschriften in der aktuellen Fassung:
- Lastannahmen DIN EN 1991
- Stahlbau DIN EN 1993
- Korrosionsschutz DIN EN 12944

Zu beachten sind in der jeweils gültigen Fassung:
- anerkannte Regeln der Bautechnik
- einschlägige Normen und Richtlinien
- AGI Arbeitsblätter, behördliche Auflagen und Bestimmungen
- Verarbeitungsvorschriften der Hersteller, bauaufsichtliche Zulassungen

Die Kosten für die Prüfstatik trägt der AG.

Die rechtzeitige Vorlage der Statik und die Koordination mit dem Prüfstatiker sind Leistung des AN. Es ist von einem Prüfungszeitraum von 2 Monaten auszugehen.

Betrifft ausschliesslich: Stahlschwerter sowie alle hier im Leistungsverzeichnis beschriebenen Bestandteile der Rankgerüste (Seile, Kleinteile, Spanner, Stahl- und Edelstahlteile).
Menge: 1,000 psch

**2.4.4.0040 Stahlschwerter des Rankgerüstes, oberer Seilbefestigungspunkt**
Stahlschwerter des Rankgerüstes, oberer Seilbefestigungspunkt

Nach Aufmaß sowie nach freigegebener W+M-Planung des AN herstellen, liefern und betriebsfertig vor Ort montieren von:

Stahlschwert gemäß Planbeilage 56010, bestehend aus:
- Kopfplatte
- T-Stahlträger
- Lasche

Werkstoff mindestens S235, DIN EN 10025,
alle Bauteile bezüglich des Korrosionsschutzes mindestens C3 high / lang, Schutzdauer mindestens 15 Jahre, nach DIN EN ISO 12944,

a) Kopfplatte:
Flachstahl 380x380x20mm,
mit thermischer Trennlage 1cm am Massivbau befestigt,
mit 4 Bohrungen für Befestigung,
mit 4 Bolzenankern / Dübelbefestigungen an Stahlbetonattika,
Befestigung nach Statik des AN.

b) T-Stahlträger:
T-140 abgeschrägt
Gesamtlänge 1250mm
verschweißt mit Kopfplatte
an der Sichtseite oben abgeschrägt auf einer Länge von 520mm
Sichthöhe 50mm

c) Lasche:
Lasche für bauseitige Rankseileinhängung
Lasche 50x100x10mm unterseitig an T-140 geschweißt
Position nach Abstimmung Werk- und Montageplanung
mit Bohrung d ca. 16mm
für Anschluss der Gabel / Seilbefestigung

Montage:
Das Stahlschwert ist im Zusammenhang mit der Fassadenverblechung Det. 406 zu montieren. Besonders zu beachten ist der Aufwand für die schlagregendichte Durchführung des Stahlschwertes durch die Verblechung Det. 406:
Stahl-T-Träger und Blech müssen sich unabhängig voneinander bewegen können (thermische Ausdehnung etc.);
Im Bereich der Durchdringung des Stahlträgers durch das Blech im Attikabereich Det. 406 ist ein geeignetes wirkungsvolles Labyrint herzustellen, anfallendes Tagwasser muss wirkungsvoll aussen abgeleitet werden und darf nicht hinter das Blech gelangen.
Komplett, fertig montiert, incl. aller Bohrungen, Klein- und Befestigungsteile, incl. aller Montagehilfen, incl. Transport vom Stahlwerk zum Einbauort.
Menge: 10,000 St

**2.4.4.0050 Unterer Befestigungspunkt**
Unterer Befestigungspunkt

Nach Aufmaß sowie nach freigegebener W+M-Planung des AN herstellen, liefern und betriebsfertig vor Ort montieren des:

Unteren Befestigungspunkt des Rankgerüst-Edelstahlseils, bestehend aus:
- Edelstahl-Fußplatte
- Edelstahl-Schweißteil
- Edelstahl-Lasche

Werkstoff Werkstoff Nr. 1.4571,

a) Edelstahl-Fussplatte:
Flachstahl 380x380x20mm,
am Massivbau (Stahlbetonfundament) befestigt,
mit 4 Bohrungen für Befestigung,
mit 4 Bolzenankern / Dübelbefestigungen,
Befestigung nach Statik des AN.

b) Edelstahl-Schweißteil,
aus 20mm starkem Edelstahlblech,
im Querschnitt als "Kreuz" verschweißt,
150mm x 150mm,
Gesamthöhe 600mm,
verschweisst mit Edelstahlfussplatte und mit der Lasche.

c) Lasche:
Lasche für bauseitige Rankseileinhängung
Lasche 50x100x10mm oben an das Edelstahl-Schweissteil geschweißt
mit Bohrung d ca. 16mm
für Anschluss der Gabel / Seilbefestigung.

Montage:
Der untere Befestigungspunkt ist toleranzausgleichend auf dem bauseitigen Stahlbetonfundament zu verdübeln. OK aller unteren Befestigungspunkte liegen auf einer Höhe. Toleranzausgleich mit Futterblechen, der Zwischenraum zwischen der Fußplatte und dem Stahlbetonfundament ist schwindfrei mit kunststoffvergütetem Betonverguss hohlraumfrei zu vergießen.
Komplett, fertig montiert, incl. aller Bohrungen, Klein- und Befestigungsteile, incl. aller Montagehilfen, incl. Transport vom Stahlwerk zum Einbauort.

Masse in kg für 10 Stück untere Befestigungspunkte.
Menge: 1160,000 kg

**2.4.4.0060 Vertikales Edelstahlseil des Rankgerüstes**
Vertikales Edelstahlseil des Rankgerüstes

Liefern und nach Aufmaß fertig verbauen von: geeignetem Edelstahl-Seil des Rankgerüstes:

Edelstahl-Systemseil, vertikal,
D = 10mm,
alle Teile "V4A"  = Werkstoff Nr. 1.4571,
Seileinzellänge jeweils ca. 14,8m.
Seil incl. Spannschloss,
Montagehöhe des Spannschlosses ist mit dem AG abzustimmen (Vermeidung Manipulationen am Spannschloss durch Unbefugte),

incl. oberer und unterer Befestigungspunkte, fertig mit Vorspannung an dem vorbeschriebenen Stahlschwert sowie an dem unteren Befestigungspunkt befestigt, incl. aller Klein- und Befestigungsteile.
Menge: 10,000 St

**2.4.4.0070 Zulage: Edelstahlseil kunststoffummantelt**
Zulage: Edelstahlseil kunststoffummantelt

Z u l a g e  zum Seil der Vorposition für die Ausführung als kunststoffummanteltes Seil, Kunststoffummantelung klar, UV-beständig, temperaturbeständig, pflanzenfreundlich, DIN EN 13414-1.

Zu berücksichtigen ist jeweils der Mehraufwand im Bereich der Spannschlösser sowie der oberen und unteren Befestigungspunkte, im Bereich der der Kreuzverbinder und ähnlicher Kleinteile.
Menge: 10,000 St

**2.4.4.0080 Horizontale Edelstahlseile des Rankgerüstes**
Horizontale Edelstahlseile des Rankgerüstes

Liefern und nach Aufmaß fertig verbauen von: geeignetem Edelstahl-Seil des Rankgerüstes:

Edelstahl-Systemseil,
horizontal verbaut,
D = 10mm,
alle Teile "V4A"  = Werkstoff Nr. 1.4571,
Seileinzellänge jeweils ca. 8m;
incl. aller Klein- und Befestigungsteile.
Menge: 448,000 m

**2.4.4.0090 Zulage: Edelstahlseil kunststoffummantelt**
Zulage: Edelstahlseil kunststoffummantelt

Z u l a g e  zum Seil der Vorposition für die Ausführung als kunststoffummanteltes Seil, Kunststoffummantelung klar, UV-beständig, temperaturbeständig, pflanzenfreundlich, DIN EN 13414-1.

Zu berücksichtigen ist jeweils der Mehraufwand im Bereich der Spannschlösser sowie der oberen und unteren Befestigungspunkte, im Bereich der der Kreuzverbinder und ähnlicher Kleinteile.
Menge: 448,000 m

**2.4.4.0100 Edelstahl-Kreuzverbinder**
Edelstahl-Kreuzverbinder

Liefern und fertig gemäß Herstellervorschrift verbauen von: V4A-Edelstahlkreuzverbinder des Systems.
Die Kreuzverbinder müssen die horizontalen Seile dauerhaft sicher auf Höhe halten.
Menge: 160,000 St

**2.4.4.0110 Horizontale Edelstahlseile des Rankgerüstes - Endausbildungen**
Horizontale Edelstahlseile des Rankgerüstes - Endausbildungen

Herstellen von: V4A-Endausbildungen der horizontalen Seile - nach Herstellervorschrift, alle Teile V4A.
Menge: 112,000 St

#### 2.5 Dach DA04-10-11

*Hinweis*
Grundbeschrieb

1. Die Leistungen betreffen folgende Dachtypen:

Extensiv begrünte Flachdächer, partiell mit Terrassen für Personenverkehr,  zwischen den Häusern A-B und C-D, mit 1,15 Grad bis 2 Grad Dachneigung.

Diese Dachbereiche sind als Warmdächer auszuführen.

Wesentliche Koten:
Baugelände ca. bei ca. -0,50m
Dachtyp DA04, DA010, DA11: Tiefpunkt bei: +4,17m
Dachtyp DA04, DA010, DA11: Hochpunkt bei: +4,77m

Dachtypen gemäß:
BSML_5_ARC_XX_DT_XX_BT_54003_A_V_Dachaufbauten

Dach Typ DA04

Flachdach STB. Decke Terrassendeck
2,0 % Gefälle
1,15º Dachneigung
Spitzenabflussbeiwert Cs = 1,0
Schallschutzanforderung: K.A
Brandschutzanforderung: F90

Dachaufbau DA04
13. Betonpflasterplatte, b50xl50xh60mm ( n.A. LArch z.P )
12. Bettung aus Sand oder Drainmörtel zementär, 60mm ( n.A. LArch z.P )
11. Filtervlies ( evtl. Pos. wegfallen n.A. LArch )
10. Drän- und Speicherelement, 20mm ( n.A. LArch )
9. Faserschutzmatte, 4mm ( n.A. LArch )

8. Abdichtungsoberlage, Polymerbitumen-Schweißbahn, 3mm
7. 1.Abdichtungslage, Elastomerbitumenbahn, 5mm
6. Mineralwolle Dämmung 040 mit Glasfaser verstärker, druckbelastbar, 60mm (z.P)
5. Mineralwolle Dämmung 038, druckbelastbar min. CS70kPa, Gefälledämmung, min.40mm
4. Mineralwolle Dämmung 038, druckbelastbar min. CS70kPa, Grunddämmung, 120mm
3. Dampfsperre; Elastomerbitumen- Dampfsperr-Schnellschweißbahn,sd≥100, 4mm
2. Voranstrich; Bitumen flüssig, -
1. Stahlbetondecke, 240mm

Dach Typ DA10

Flachdach Stb. Decke mit extensive Begrünung
Aufbauhöhe Gründach= 12cm,
Fächengewicht des Aufbaus im wassergesätiggem Zustand ca. 120kg/m2
2 % Gefälle
1,15º Dachneigung
Spitzenabflussbeiwert Cs = 0,4
Mittlerer Abflussbeiwert Cm = 0,
Schallschutzanforderung: K.A
Brandschutzanforderung: F90

12. Extensive Begrünung -
11. Vegetationssubstrat, mineralicher Grundstoff 120mm
10. Filtervlies für Extensivbegrünung -
9. Drän- und Speicherelement 20mm
8. Faserschutzmatte 4mm

7. Abdichtungsoberlage, Polymerbitumen-schweißbahn 3mm
6. Abdichtungslage, Elastomerbitumenbahn 5mm
5. Mineralwolle Dämmung 038, druckbelastbar min. CS 70kPa, Gefälledämmung, min. 40mm
4. Mineralwolle Dämmung 038, druckbelastbar min. CS 70kPa, Grunddämmung, 120mm
3 Dampfsperre; Elastomerbitumen-Dampfsperr-Schnellschweißbahn, sd≥100 4mm
2. Voranstrich; Bitumen flüssig -
1. Stahlbetondecke 240mm

Dach Typ DA11

Flachdach Stb. Decke mit extensive Begrünung
Aufbauhöhe Gründach= 12cm,
Fächengewicht des Aufbaus im wassergesätiggem Zustand ca. 120kg/m2
2 % Gefälle
1,15º Dachneigung
Spitzenabflussbeiwert Cs = 0,4
Mittlerer Abflussbeiwert Cm = 0,
Schallschutzanforderung: K.A
Brandschutzanforderung: F90

13. Extensive Begrünung -
12. Vegetationssubstrat, mineralicher Grundstoff 120mm
11. Filtervlies für Extensivbegrünung -
10. Drän- und Speicherelement 20mm
9. Faserschutzmatte 4mm

8. Abdichtungsoberlage, Polymerbitumen-schweißbahn 3mm
7. Abdichtungslage, Elastomerbitumenbahn 5mm
6. Mineralwolle Dämmung 040 mit Glasfaser verstärker, druckbelastbar, 60mm (z.P)
5. Mineralwolle Dämmung 038, druckbelastbar min. CS 70kPa, Gefälledämmung, min. 40mm
4. Mineralwolle Dämmung 038, druckbelastbar min. CS 70kPa, Grunddämmung, 120mm
3 Dampfsperre; Elastomerbitumen-Dampfsperr-Schnellschweißbahn, sd≥100 4mm
2. Voranstrich; Bitumen flüssig -
1. Stahlbetondecke 240mm

Dachaufbauten sowie Lage der Dächer siehe Planbeilage:
BSML_5_ARC_XX_DT_XX_BT_54003_A_V_Dachaufbauten.pdf

Höhenlagen siehe beiliegende Schnitte,
±0,00 = +520,30 ü.NHN, Verwendetes Höhenbezugssystem DHHN2016

Die hier erforderliche W+M-Planung sowie die Statik für alle relevanten Bauteile sind in gesonderten Positionen im Titel 1.1.1 zu kalkulieren.

2. Besonderheiten des Dachtyps DA04:

Dieser Dachflächentyp wird von Personen zum dauernden Aufenthalt genutzt (Terrassen). Die Abdichtung ist nach DIN 18531 zu bemessen. Alle Bauteile mit bauaufsichtlichen Zulassungen. Die FDRL (Flachdachrichtlinie) ist zu beachten. Dachgesamtaufbau als "harte Bedachung".

Zum Zeitpunkt der Leistungserbringung befinden sich um die Dachränder bauseitige Fassadengerüste.

Die Leistungserbringung muß wegen des Baufortschritts (Notdichtung, Dampfsperre, Dachaufbau, Anschlüsse) zu unterschiedlichen Terminen bzw. Zeiten stattfinden. Dies ist vom Bieter / AN zu berücksichtigen.

3. Besonderheiten des Dachtyps DA10 und DA11:

Dieser Dachflächentyp wird nur zu wartungszwecken genutzt (extensive Begrünungen). Die Abdichtung ist nach DIN 18531 zu bemessen. Alle Bauteile mit bauaufsichtlichen Zulassungen. Die FDRL (Flachdachrichtlinie) ist zu beachten. Dachgesamtaufbau als "harte Bedachung".

Zum Zeitpunkt der Leistungserbringung befinden sich um die Dachränder bauseitige Fassadengerüste.

Die Leistungserbringung muß wegen des Baufortschritts (Notdichtung, Dampfsperre, Dachaufbau, Anschlüsse) zu unterschiedlichen Terminen bzw. Zeiten stattfinden. Dies ist vom Bieter / AN zu berücksichtigen.

##### 2.5.1 DA04-10-11 - Vorarbeiten

**2.5.1.0010 Vorbereiten des Untergrundes, Stahlbeton-Aufsicht**
Vorbereiten des Untergrundes, Stahlbeton-Aufsicht

Vorbereiten des Untergrundes: Die bauseitigen Stahlbetonrohdecken sind vor den Arbeiten vom AN zusammen mit der örtlichen Objektüberwachung zu sichten. Lose, nicht haftende Zement-, Estrich und/oder Betonteile, sowie aller Art Bauschutt, Gips, Mörtelreste, Farbreste Öl, Fett etc. sind mechanisch nach Wahl des AN abzutragen und durch scharfes Abfegen zu entfernen.

Überstehende Unebenheiten sind abzustoßen, Vertiefungen sind mit geeignetem Material zu egalisieren.

Der Schutt ist abzutransportieren, incl. Entsorgung des Schuttes.
Untergrund: Stahlbetonrohdeckenaufsichten ohne Gefälle

Die Untergründe sind vom AN vor Ausführung aufzumessen.

Untergrund: bauseitige Stahlbetonrohdecken, ohne Gefälle
Menge: 339,000 m2

**2.5.1.0020 Vorbereiten des Untergrundes, aufgehende Massivbauteile**
Vorbereiten des Untergrundes, aufgehende Stb.-Bauteile

Leistung wie vor, jedoch:
Untergrund: vertikale Stahlbetonflächen von Wänden und Attiken
H ca. 56cm.
Menge: 123,000 m2

**2.5.1.0030 Tagwasser entfernen**
Tagwasser entfernen

Nach Arbeitsunterbrechungen Niederschlagswasser absaugen und Dachfläche für Weiterarbeit vorbereiten. Auf Nachweis und nach vorheriger Abstimmung mit der Objektüberwachung. Incl. der Geräte, Pumpen, Schläuche.
Untergrund: Stahlbetonrohdeckenaufsichten ohne Gefälle
Menge: 3,000 h

**2.5.1.0040 Rohbetondecke trocknen**
Rohbetondecke trocknen

Trocknen von zu feuchten Rohbetondecken, mit dem Flämmer,
vor Aufbringung von Dampfsperre / Abdichtung. Ausführung nur nach vorheriger Abstimmung mit der Objektüberwachung, incl. Materialverbrauch.

Es dürfen nur die Flächen um Vorgriff getrocknet werden, die arbeitstäglich auch tatsächlich belegt werden.
Menge: 339,000 m2

**2.5.1.0050 Voranstrich, Stahlbeton-Aufsicht**
Voranstrich, Stahlbeton-Aufsicht

Voranstrich des Systems, als vollflächige Grundierung und als bituminöser Voranstrich nach DIN 18531 gemäß Herstellerangaben auf den vorbereiteten Untergrund aufbringen.
Es ist darauf zu achten, dass kein Anstrich durch Durchbrüche in die darunterliegenden Räume gelangt.
Untergrund: Stahlbetonrohdeckenaufsichten ohne Gefälle
Menge: 339,000 m2

**2.5.1.0060 Voranstrich, aufgehende Massivbauteile**
Voranstrich, aufgehende Massivbauteile

Voranstrich des Systems mit Haftmittelzusatz, auf die trockenen und gereinigten Aufkantungen, mittels geeignetem Werkzeug auftragen. Auf vertikalen Flächen.

Untergrund: vertikale Stahlbetonflächen von Wänden und Attiken
H ca. 45cm bis 80cm.
Menge: 123,000 m2

**2.5.1.0070 Dampfsperre / Notdichtung, Stahlbeton-Aufsicht**
Dampfsperre / Notdichtung, Stahlbeton-Aufsicht

Liefern und fertig einbauen einer bauaufsichtlich zugelassenen Dampfsperre / Notdichtung DIN 18531, bestehend aus:

Elastomerbitumen-Dampfsperrbahn nach den Technischen Regeln für die Planung und Ausführung von Abdichtungen mit Polymerbitumen- und Bitumenbahnen (abc der Bitumenbahnen vdd e.V.), Flachdachrichtlinien (ZvdH e.V.) und DIN 18531 ff.

Oberseite: Feinsand mit bestreuungsfreiem, bedrucktem Längsrand,
Deckschichten: Elastomerbitumen,
Träger: Aluminiumverbundfolie/Glasgewebe,
Unterseite: Folie,

Dicke > 4mm,

Eigenschaften:
dampfdicht SN EN 1931: sd-Wert > 1500 m

Einsatzgebiet: als Dampfsperre für Dächer mit Abdichtungen auf massiven Unterkonstruktionen, z.B. aus Beton sowie als behelfsmäßige Abdichtung in der kälteren Jahreszeit.

Verarbeitung gemäß Herstellervorschrift: Naht-und Querstoßüberdeckung nach Herstellerangabe mit Quernahtversatz auf dem vorgestrichenen Beton-Untergrund mit dem Propangasbrenner punktweise aufschweißen und dicht verkleben, incl. aller Maßnahmen bei Arbeitsunterbrechungen.

Die Nahtüberdeckungen sind vollflächig zu verschweissen. Bei Arbeitsunterbrechungen ist die Dampfsperrbahn durch vollflächiges Aufschweißen abzuschotten. Die Vorschriften der Berufsgenossenschaften über den Umgang mit offener Flamme bei der Verarbeitung sind zu beachten.
Incl. aller Maßnahmen bei Arbeitsunterbrechungen.

Lagerung: die Rollen sind stehend und vor Feuchtigkeit, UV-Strahlung und Hitze geschützt zu lagern.
In der kalten Jahreszeit sind die Rollen erst unmittelbar vor der Verarbeitung aus dem frostgeschützten Zwischenlager zur Einbaustelle zu schaffen.
Die Dampfsperre dient auch als Notdichtung.
Untergrund: Stahlbetonrohdeckenaufsichten ohne Gefälle

Hinweis: vor dem Aufbringen der Damfpsperre bzw. Notabdichtung sollte alle notwendigen Dacheinbauteile ordnungsgemäß eingebaut worden sein.
Dieser Vorlauf ist vom AN mit Objektüberwachung und Technik-Fachplanung  abstimmen.
Menge: 339,000 m2

**2.5.1.0080 Mehrpreis für: flächiges aufschweissen der Notdichtung**
Mehrpreis für: flächiges aufschweissen der Notdichtung

Mehrpreis zur Vorposition für: das flächige Aufschweissen der Dampfsperre / Notdichtung auf den Untergrund.

Untergrund: Stahlbetonrohdecke.
Menge: 339,000 m2

**2.5.1.0090 Dampfsperre, Hochzug**
Dampfsperre, Hochzug

Leistung wie vor, jedoch: Dampfsperre bei An- und Abschlüssen hochführen und vollflächig auf den Untergrund aufschweißen.
Untergrund: vertikale, vorbereitete  Stahlbetonflächen von Wänden und Attiken, auch auf Attikaaufsichten. Fixierung siehe gesonderte Positionen.

Höhe des Hochzuges 56cm - Det. 415
Höhe des Hochzuges 24cm + 30cm - an Stb.-Attika Det. 406,
Menge: 123,000 m2

**2.5.1.0100 Kehlleisten, 30x30mm**
Kehlleisten, 30x30mm

Kehlleisten mit einem dreieckigen Querschnitt aus einem Kautschukbitumen-Keil oder glw., vollflächig nach Verlegeanleitung des Herstellers entlang der Aufkantung aufkleben. Untergrund Stahlbeton.
Keilabmessung: ca. 30 x 30 mm, incl. aller Anschlüsse und Eckausbildungen.
Menge: 132,000 m

**2.5.1.0110 Mechanische Sicherung der Dampfsperrenhochzüge**
Mechanische Sicherung der Dampfsperrenhochzüge

Mechanische Sicherung der Dampfsperrenhochzüge durch System-Aluklemmleisten, horizontal sowie vertikal an Abschlüssen, gemäß den einschlägigen Vorschriften, Flachdachrichtlinien, liefern und bituminöse Dampfsperre sichern, incl. aller Kleinteile, wie Dübel, incl. aller Ecken und Abschlüsse.

Nur in Abstimmung mit der Objektüberwachung und nur dort, wo die Dampfsperre nicht schon anderweitig fixiert wird!
Untergrund: Stahlbeton.

Nur in Abstimmung mit der Objektüberwachung an Sonderbauteilen - nicht im bereich der Attiken und Dampfsperrenhochzügen an Stb.-Wänden (dort ist diese Leistung in anderen Position beschrieben).
Menge: 132,000 m

**2.5.1.0120 Dachrand-Stahlbleche, D 4mm, feuerverzinkt, mit Klemmleiste, Det. 406, 407**
Dachrand-Stahlbleche, D 4mm, feuerverzinkt, mit Klemmleiste, Det. 406, 407

Liefern und nach Aufmaß am Stb.-Untergrund toleranzausgleichend befestigen, verdübeln von:

Dachrand-Stahlbleche, Dicke 4mm, feuerverzinkt,
im Querschnitt L-förmig,
Länge horizontales Blechteil im Querschnitt: 55cm
Länge vorderes vertikales Blechteil im Querschnitt: 8cm
beide Bleche miteinander verschweisst vor der Feuerverzibnkung.

Aussenseitig ist der vertikale Blechteil mit einer Klemmleiste zu versehen (Schraubabstände, Schrauben und Leiste komplett geliefert und verbaut gemäß den Flachdachrichtlinien). Hier wird bauseitig durch das Fassadengewerk eine dampfoffene Dichtungsbahn eingeklemmt ("Winddichtheitsebene").

Untergrund: Stahlbeton-Attika und Stahlbetonrohboden mit bereits verlegter bitum. Dampfsperre.
Menge: 25,000 m

**2.5.1.0130 Sichtprüfung**
Sichtprüfung

Sichtprüfung der Dampfsperren / Notdichtungen auf Beschädigungen vor weiteren Dachaufbauten zusammen mit der Objektüberwachung incl. der Erstellung eines Protokolls.
Betrifft: die in diesem Titel beschriebenen bituminösen Dampfsperren / Notdichtungen.
Menge: 1,000 psch

**2.5.1.0140 Reparatur der Notdichtung, Einzelflächen bis 1,0m2**
Reparatur der Notdichtung, Einzelflächen bis 1,0m2

Reparatur der Dampfsperren / Notdichtungen gemäß Begehungs-Protokoll durch dichtes Aufbringen weiterer Dampfsperrlagen an beschädigten Stellen, die von anderen Gewerken herrühren. In Kleinstflächen bis 1,0m2. Abrechnung nach Gesamtfläche der zusätzlichen Dampfsperrlage.
Nur in Abstimmung mit der Objektüberwachung.
Betrifft: die in diesem Titel beschriebenen bituminösen Dampfsperren / Notdichtungen.
Menge: 8,000 m2

**2.5.1.0150 Reparatur der Notdichtung, großflächig**
Reparatur der Notdichtung, großflächig

Reparatur der Dampfsperren / Notdichtungen gemäß Begehungs-Protokoll durch dichtes Aufbringen weiterer Dampfsperrlagen an beschädigten Stellen, die von anderen Gewerken herrühren. In Flächen größer als 1,0m2. Abrechnung nach Gesamtfläche der zusätzlichen Dampfsperrlage. Nur in Abstimmung mit der Objektüberwachung.
Betrifft: die in diesem Titel beschriebenen bituminösen Dampfsperren / Notdichtungen.
Menge: 12,000 m2

##### 2.5.2 DA04-10-11 - Dachfläche

**2.5.2.0010 Grunddämmung, Schaumglas, mind. CS 120kPa, 180mm**
Grunddämmung, Schaumglas, mind. CS 120kPa, 180mm

Liefern und fertig einbauen einer bauaufsichtlich zugelassenen
Grunddämmung, bestehend aus: Schaumglas,

Schaumglas:

Druckbelastbarkeit mindestens nach DIN EN 13167,
Druckfestigkeit (EN 826 Anhang A) - CS ≥ 120 kPa

Brandverhalten (EN 13501-1) - Euroklasse A1,
nichtbrennbar, keine toxischen Brandgase

Anwendungsgrenztemperatur von  -265 °C bis +430 °C
Wasserdampfdiffusionswiderstand - μ = ∞ (EN ISO 10456)
Hygroskopie - keine
Kapillarität - keine
Schmelzpunkt (gem. DIN 4102-17) - >1000 °C

Wärmeleitfähigkeit (EN ISO 10456) -  λD < 0.050 W/(m•K)
Dämm-Dicke: 180mm,

Dämmung wärmebrückenfrei, dampfdicht sowie abhubsicher mit dem Untergrund (vorbereitete Stahlbetondecke und die vorbeschriebene bitum. Dampfsperre) gemäß Herstellervorschrift verkleben. Die Art der Verklebung darf die bitum. Dampfsperre nicht beschädigen;
incl. aller Ecken und Anschlüsse an aufgehende Bauteile, Dachdurchdringungen, Anschlüsse im Grundriss der Dachfläche rechtwinklig. In die Preise sind einzurechnen: Schneidarbeiten und Verschnitt.

Auf Verlangen sind die bauaufsichtlichen Zulassungen des DIBt und die Verarbeitungsvorschriften der Hersteller auszuhändigen.
Untergrund: Stahlbetonrohdecke ohne Gefälle mit vorbeschriebener
bitum. Dampfsperre.

Betrifft:
Dachflächen, Warmdächer DA04, DA10, DA11
Menge: 339,000 m2

**2.5.2.0020 Gefälledämmung, Schaumglas, mind. CS 120kPa, 40mm bis 220mm**
Gefälledämmung, Schaumglas, mind. CS 120kPa, 40mm bis 220mm

Liefern und fertig einbauen einer bauaufsichtlich zugelassenen
Gefälledämmung, bestehend aus: Schaumglas,

Schaumglas:

Druckbelastbarkeit mindestens nach DIN EN 13167,
Druckfestigkeit (EN 826 Anhang A) - CS ≥ 120 kPa

Brandverhalten (EN 13501-1) - Euroklasse A1,
nichtbrennbar, keine toxischen Brandgase

Anwendungsgrenztemperatur von  -265 °C bis +430 °C
Wasserdampfdiffusionswiderstand - μ = ∞ (EN ISO 10456)
Hygroskopie - keine
Kapillarität - keine
Schmelzpunkt (gem. DIN 4102-17) - >1000 °C

Wärmeleitfähigkeit (EN ISO 10456) -  λD < 0.050 W/(m•K);
Gefeälledämmung mit Fertigdicken von 40mm bis 220mm
(im Mittel Fertigdicke ca. 140mm);

Dämmung wärmebrückenfrei, dampfdicht sowie abhubsicher mit dem Untergrund (vorbereitete Stahlbetondecke und die vorbeschriebene bitum. Dampfsperre) gemäß Herstellervorschrift verkleben. Die Art der Verklebung darf die bitum. Dampfsperre nicht beschädigen;
incl. aller Ecken und Anschlüsse an aufgehende Bauteile, Dachdurchdringungen, Anschlüsse im Grundriss der Dachfläche rechtwinklig. In die Preise sind einzurechnen: Schneidarbeiten und Verschnitt.

Auf Verlangen sind die bauaufsichtlichen Zulassungen des DIBt und die Verarbeitungsvorschriften der Hersteller auszuhändigen.
Untergrund: Schaumglas-Grunddämmung wie vor beschrieben. Stoßfugen der Gefälledämmung zur Grunddämmung versetzt nach Herstellervorschrift.

Betrifft:
Dachflächen, Warmdächer DA04, DA10, DA11
Menge: 296,000 m2

**2.5.2.0030 Kehl- und Gratausbildungen in Schaumglas-Gefälledämmung**
Kehl- und Gratausbildungen in Schaumglas-Gefälledämmung

Kehl- und Gratausbildungen in der Schaumglas-Gefälledämmung.
Abrechnung nach Länge der Grate und Kehlen.
Menge: 25,000 m

**2.5.2.0040 A1-Dämmung, WLG 040 senkrecht, Attiken dachseitig, D 120mm**
A1-Dämmung, WLG 040 senkrecht, Attiken dachseitig, D 120mm

Wärmedämmung an senkrechten Flächen aus A1-Dämmung, senkrecht an aufgehenden Bauteilen verlegt und befestigt. Incl. aller Anschlüsse, Eckausbildungen.

Baustoffklasse A1, DIN EN 13 501-1,
Schmelzpunkt > 1000 Grad Celsius, DIN 4102-17,
Wärmeleitfähigkeit  0,040 W/(mK)  DIN EN 13 162,
Wasserdampf-Diffussionswiderstandszahl = 1 (diffusionsoffen),
Zugfestigkeit senkrecht zur Plattenebene > 10 kPa,  DIN EN 1607
Anwendungsgebiet: WAA nach DIN 4108-10
ohne Stufenfalz,
Güteüberwachung: amtlich güteüberwacht,

Druckspannung bei 10% Stauchung  > 60 kPa,  DIN EN 826
Punktlast bei 5mm Stauchung > 650 N,  DIN EN 12 430

Dämmstärke 120mm

dicht gestoßen nach Herstellervorschrift einlagig fachgerecht nach Herstellervorschrift verlegen, incl. aller Ecken und Anschlüsse
Verarbeitung: mit Systemkleber gem. Herstellervorschrift verklebt.
Untergrund: bitum. Dampfsperre auf Massivbauteilen, Attiken und aufgehende Wände.

In die Preise sind einzurechnen :Baustellentransport, Reservematerialien, Schneidarbeiten und Verschnitt.

Ort: dachseitige Attikaflächen
Menge: 22,000 m2

**2.5.2.0050 Bitu. Abdichtung, Fläche**
Bitu. Abdichtung, Fläche

Bituminöse Abdichtung DIN 18531, zugelassen als "Harte Bedachung",
für begrünte und bekieste Dachflächen, mit folgenden Leistungen, von unten nach oben, wie folgt:

Untergrund: vorbeschriebene Decklage der Mineralwolle-Gefälledämmung, partiell die Schaumglasdämmung.

Dachabdichtung: als 3-lagige Bitumenabdichtung mit folgender Ausführungsart:

1. Untere Lage auf der Minaralwolledämmung

Elastomerbitumen als untere Lage nach DIN EN 13707
Leistungs- und Funktionsanforderungen:
- Anwendungskurzzeichen nach
DIN SPEC 20000-201: DU/E1 PYE KTG KSP 3
DIN SPEC 20000-202: BA PYE KTG KSP 3
- Dicke: ca. 3 mm
- oberseitig: folienkaschiert
- unterseitig: folienkaschiert
- Trägereinlage: Glasgittergelege mit Glasvlies
- Maximale Zugkraft nach DIN 12311-1: l + q: > 1000 N/50 mm
- Dehnung nach DIN 12311-1: l + q: > 2 %
- Kaltbiegeverhalten nach DIN EN 1109: oben < -25 °C unten < -30 °C
- Wärmestandfestigkeit nach DIN EN 1110: > +100 °C
- Verhalten bei Brand von außen, im System geprüft
nach DIN CEN/TS 1187 und eingestuft in BROOF(t1)
Liefern, gem. Herstellervorgaben auf die
zugelassene Mineralfaser fachgerecht verlegen.
Längsnaht und Kopfstoßbereich, min. 8 cm
fachgerecht verschweißen.
Ein 45°-Eckschnitt ist an der unteren Lage im Bereich
des T-Stoßes auszuführen. Stöße versetzt anordnen.

2. Lage als Zwischenlage

Elastomerbitumen-Schweißbahn nach DIN EN 13707,
mit dimensionsstabiler Trägereinlage.
Leistungs- und Funktionsanforderungen:
- Anwendungskurzzeichen nach
DIN SPEC 20000-201: DU/E1 PYE G 200 S4
DIN SPEC 20000-202: BA PYE G 200 S4
- Dicke: ca. 4 mm
- oberseitig: feinbestreut
- unterseitig: folienkaschiert
- Trägereinlage: Glasgewebe
- Maximale Zugkraft nach DIN 12311-1: l + q > 1200 N/50 mm
- Dehnung nach DIN 12311-1: l + q > 2 %
- Kaltbiegeverhalten nach DIN EN 1109: < -30 °C
- Wärmestandfestigkeit nach DIN EN 1110: > +110 °C
- Verhalten bei Brand von außen, im System geprüft
nach DIN CEN/TS 1187 und eingestuft in BROOF(t1)
Liefern und gem. Herstellervorgaben auf den
Untergrund fachgerecht vollflächig verschweißen.
Längsnaht- und Kopfstoßüberdeckung mind. 8 cm breit
fachgerecht verschweißen. Stöße versetzt anordnen.

3. Obere Dichtungslage

Top-Polymerbitumen-Schweißbahn mit integriertem
Wurzelschutz als obere Lage nach DIN EN 13707, mit
einer mechanisch hochbelastbaren und dimensionsstabilen
Kombinationsträgereinlage in Verbindung mit
hochwertigsten Bitumenrezepturen, oberseitig
APP-Bitumen für extrem gute Wärmestandfestigkeit und
unterseitig SBS-Bitumen für beste Verschweißbarkeit.
Leistungs- und Funktionsanforderungen:
- Anwendungskurzzeichen nach
DIN SPEC 20000-201: DO / E1 PYE KTP 300 S5
DIN SPEC 20000-202: BA PYE KTP 300 S5
- Dicke ca. 5,2 mm
- oberseitig: beschiefert, grünweiß
- unterseitig: folienkaschiert
- Trägereinlage: Polyesterverbund (KTP) 300 g/m²
- Maximale Zugkraft nach DIN 12311-1: l + q: > 1450 N/50 mm
- Dehnung nach DIN 12311-1: l + q: > 23 %
- Maßhaltigkeit nach DIN EN 1107: < 0,1 %
- Kaltbiegeverhalten nach DIN EN 1109: oben < -25 °C, unten < -40 °C
- Wärmestandfestigkeit nach DIN EN 1110: oben > +150 °C unten > +120 °C
- Fremdüberwachung der Qualität bei der Herstellung durch TÜV SÜD
- Verhalten bei Brand von außen, im System geprüft nach DIN CEN/TS 1187
  und eingestuft in BROOF(t1)
- wurzelresistent nach FLL-Richtlinie, einschließlich rhizombildender Quecke.
Liefern und gem. Herstellervorgaben auf den
Untergrund fachgerecht vollflächig verschweißen.
Längsnaht- und Kopfstoßüberdeckung mind. 8 cm breit
fachgerecht verschweißen. Stöße versetzt anordnen.

Gefälle im Untergrund (Gefälledämmung): 2,0 %
Menge: 339,000 m2

**2.5.2.0060 Dachabdichtung, Hochzug**
Dachabdichtung, Hochzug

Leistung wie vor, jedoch:
Dachabdichtung mit allen Lagen bei An- und Abschlüssen hochführen und gemäß Herstellervorschrift am Untergrund und auf der Attika befestigen. Schleppstreifen gemäß Erfordernis und Herstellervorschrift.

Hochzug ca. 40-100cm, unten immer Anschluß an das Dachgefälle,

Dichtung bis bauseitige Klemmleiste führen und in die Klemmleiste fachgerecht einarbeiten.

Untergrund: Vertikale Dämmung, an den Gebäudeanschlüssen bauseits durch den Baumeister verbaut, Schaumglas
Menge: 123,000 m2

**2.5.2.0070 Abschottung Dachabschnitte**
Abschottung Dachabschnitte

In der Dachfläche sind Abschottungen durch Herunterführen der beiden oberen bituminösen Dichtungslagen auf die bituminöse Dampfsperre auszubilden.
Die beiden Dichtungslagen sind abgestuft auf die Dampfsperre hinterlaufsicher dicht aufzuschweißen - zusätzlich ist ein bituminöser Absicherungsstreifen, mit weicher Flamme aufgeflämmt, erforderlich.
Die Dämmungen in diesen Bereichen sind entsprechend der Führung der Dichtungslagen anzupassen.

Die Lage der Abschottungen ist in einem Bestandsplan vom AN zu dokumentieren. Dieser Bestandsplan ist vom AN seiner Dokumentation mit beizulegen.
Menge: 25,000 m

**2.5.2.0080 Abschottungsanschlüße**
Abschottungsanschlüße

Abdichtungsübergang der Abschottung an die Attika und den Sockelanschluß fachgerecht herstellen.
Menge: 6,000 St

**2.5.2.0090 Kehlleisten, 60x60mm**
Kehlleisten, 60x60mm

Kehlleisten mit einem dreieckigen Querschnitt, aus geeignetem Dämmstoff, für die Verlegung der 3-lagigen bitum. Dichtung an den Hochzügen, vollflächig nach Verlegeanleitung des Herstellers entlang der Aufkantung aufkleben. Untergrund Stahlbeton, Dämmungen des AN.
Keilabmessung: ca. 60 x 60 mm, incl. aller Anschlüsse und Eckausbildungen.
Menge: 132,000 m

##### 2.5.3 DA04-10-11 - Attika

*Hinweis*
Grundbeschrieb Attika DA04-10-11

Attikkonstruktion der  Attika DA04-10-11,
geradlinig, am Dachrand, nach Aufmaß,
gemäß Planbeilagen.

Det. 430

Materialien und Bauteildicken im Attikabereich:
Bauseitige VHF (Vorgehängte hinterlüftete Fassade) aussen an der Attika: Dämmung 260mm + 7cm Luftschicht und Verkleidung.
Dicke der bauseitigen Stahlbetonattika: 250mm.
Bituminöse Dampfsperre und Dichtung wie vor beschrieben.

Aufgehende Dämmung und Dämmung auf der Attika aus A1-Dämmung,
Dicke der dachseitigen, aufgehenden A1-Dämmung: 120mm.
Dicke der A1-Dämmung oben auf der Attika: 80mm.
OK Attika ca. 80cm über OK Roh-Dachdecke,
Attikabreite (obere Verblechung) ca. 75cm in der Aufsicht,

Abhubsichere und trittsichere Attikakonstruktion und Attikaunterkonstruktion sinngemäß bestehend aus:

A1-Bauplatte mit Dicke 24mm, nicht brennbar A1 DIN 4102,
wasserfest,
Tiefe = 720mm,
oberseitig mit 5 Grad Gefälle zur Dachfläche, dachseitig im Winkel von 45 Grad für die Verlegung der bitum. Dichtung abgeschrägt. A1-Bauplatte durchlaufend, abhubsicher an den Holzleisten und am Stahlbeton verschraubt / verdübelt.
Holzleisten als Unterkonstruktion für die Bau-Funiersperrholzplatte,
wasserfest,
toleranzausgleichend auf der Stb.-Attika abhubsicher verdübelt,
Dübelabstände gem. Zulassung zwingend einhalten,
Querschnitt der Holzleisten bxh ca. 50x80-110mm (für das Gefälle der A1-Platte) zuzüglich Toleranzausgleich,
Einzellängen ca. 370mm,
Montageabstand 500-600mm,
Untergrund Stahlbetonattika mit bitum. Dichtung als Zwischenlage;
die Holzleisten sind aussen mit der Stb.-Attika bündig auszuführen.
Die bauseitige Fassadendämmung läuft von unten an die A1-Platte des AN.
Zwischen den Holzleisten ist hohlraumfrei die A1-Gefälledämmung zu verbauen,
Höhe 80-110mm, Tiefe 400mm.
Güteüberwachung: amtlich güteüberwacht.
dicht gestoßen, einlagig fachgerecht nach Herstellervorschrift.

Aussen an der Stahlbetonattika sind feuerverzinkte Stahl-L-Blechwinkelstücke zu verdübeln, mit thermischer Trennung (10mm) zur Stahlbetonattika:
Stahl-L-Blechwinkelstück: 220mm (Neigung 5 Grad) x 300mm (vertikal) x 3mm, Breite des Winkelstücks ca. 100mm, incl. eines eingeschweissten Stegs, alles feuerverzinkt, mindestens 3-fach mit der Stb.-Attika verdübelt und von unten an der Bau-Funiersperrholzplatte verschraubt,
Konstruktion tritt- und abhubsicher. Montageabstand der Winkelstücke ebenfalls 500-600mm. Incl. der thermischen Trennung zum Massivbau mit 10mm Trennlagen.

Nach der Verlegung der bitum. Abdichtung auf der A1-Bauplatte ist die Bügel-Unterkonstruktion der nicht selbsttragenden Attikaverblechung abhubsicher auf der A1-Bauplatte zu verbauen sowie auch die Attikaverblechung: Attikablech als Dachrandabdeckung, Alu ALMG3, 2,0mm dick, pulverbeschichtet in einem RAL-Farbton (Uni-Farbton), nach Musterfreigabe durch AG,
Abwicklungslänge 950mm, 4-fach gekantet. Die Verblechung ist auszuführen mit Festpunkten und Schiebenähten.

Stöße mit Rillenstoßblech mit seitl. Dichtbändern hinterlegt,
Abschnitte leitend untereinander verbunden,
Anschlüsse des Blitzschutzes bauseitig.
Attikableche vorgerichtet für die Haltebügel.
Incl. der Haltebügel.
Alle Attika-Blechteile mit unterseitiger Anti-Dröhnbeschichtung
(keine Matte oder Folie).
Stöße und Dehnstöße auf das Fassadenraster abgestimmt.

Incl. der technisch erforderlichen Dehnungsausgleiche. Dehnungen müssen knackfrei erfolgen.

Gesamt-Konstruktion nach Statik des AN.
Holzbauteile gemäß ZTV Ziffer C.03.4 Holzbauteile
Stahlteile feuerverzinkt.
Incl. aller Klein- und Befestigungsteile,
Befestigungsteile aus Edelstahl.

Es ist eine anwendbare, funktionsfähige Attikakonstruktion anzubieten.

-

**2.5.3.0010 Attika, Unterkonstruktion Attika-Dachrand, Det. 430**
Attika, Unterkonstruktion Attika-Dachrand, Det. 430

Liefern und fertig verbauen der vollständigen Attika-Unterkonstruktion nach Aufmaß vor Ort, gem. Grundbeschrieb,

gem. Det. 430,

incl. wasserfester A1-Bauplatte, Oberseite im Gefälle von 5 Grad,
incl. deren Unterkonstruktion aus Holzleistenstücken,
incl. der A1-Gefälle-Dämmung, zwischen den Holzlatten,
wärmebrückenfrei verbaut.

Gefälle-Dämmung zwischen den Holzleistenstücken, bestehend aus:
Baustoffklasse A1, DIN EN 13 501-1,
Schmelzpunkt > 1000 Grad Celsius, DIN 4102-17,
Wärmeleitfähigkeit  0,040 W/(mK)  DIN EN 13 162,
Wasserdampf-Diffussionswiderstandszahl = 1 (diffusionsoffen),
Zugfestigkeit senkrecht zur Plattenebene > 10 kPa,  DIN EN 1607
Anwendungsgebiet: WAA nach DIN 4108-10
ohne Stufenfalz,
Güteüberwachung: amtlich güteüberwacht,
Druckspannung bei 10% Stauchung  > 60 kPa,  DIN EN 826
Punktlast bei 5mm Stauchung > 650 N,  DIN EN 12 430

Materialdicke: D 80-110 mm.

Verarbeitung: mit Systemkleber gem. Herstellervorschrift verklebt.
Untergrund: bitum. Dichtung auf Massivbauteilen,

Stahlwinkelstücke: siehe Folgeposition.

Holzbauteile gemäß ZTV Ziffer C.03.4 Holzbauteile.
Stahlteile feuerverzinkt.
Incl. aller Abschluß-, Übergangs- und Eckausbildungen,
incl. aller Klein- und Befestigungsteile,
Befestigungsteile aus Edelstahl.
Menge: 25,000 m

**2.5.3.0020 Attika, Stahl-L-Blechwinkelstück**
Attika, Stahl-L-Blechwinkelstück

Stahl-L-Blechwinkelstück gem. Grundbeschrieb: Aussen an der Stahlbetonattika sind feuerverzinkte Stahl-L-Blechwinkelstücke zu verdübeln, mit 10mm thermischer Trennung zur Stahlbetonattika:

Stahl-L-Blechwinkelstück: 220mm (Neigung 5 Grad) x 300mm (vertikal) x 3mm, Breite des Winkelstücks ca. 100mm, incl. eines eingeschweissten Stegs, alles feuerverzinkt, mindestens 3-fach mit der Stb.-Attika verdübelt und von unten an der Bau-Funiersperrholzplatte verschraubt,
Konstruktion tritt- und abhubsicher. Montageabstand der Winkelstücke ebenfalls 500-600mm. Incl. der thermischen Trennung zum Massivbau mit 10mm Trennlagen.
Alles liefern und fertig verbauen.
Menge: 48,000 St

**2.5.3.0030 Attika-Verblechung, 2,0mm Blech**
Attika-Verblechung, 2,0mm Blech

Liefern und fertig verbauen der Attika-Verblechung incl. der Bügel-Unterkonstruktion gemäß Grundbeschrieb, nach Aufmaß vor Ort, abhubsicher und toleranzausgleichend auf der vorbeschriebenen A1-Bauplatte (oben mit 5 Grad Gefälle zum Dach),

Attikablech als Dachrandabdeckung, Alu, 2,0mm dick, pulverbeschichtet im Farbton nach Angabe und Musterfreigabe durch AG
Abwicklungslänge ca. 970mm, 5 Grad Gefälle zur Dachfläche, 4-fach gekantet.

Stöße mit Rillenstoßblech mit seitl. Dichtbändern hinterlegt,
Abschnitte leitend untereinander verbunden,
Anschlüsse des Blitzschutzes bauseitig.
Attikableche vorgerichtet für die Haltebügel.
Alle Attika-Blechteile mit unterseitiger Anti-Dröhnbeschichtung
(keine Matte/Folie).

Incl. den Halteblechen und der Dehn-Stöße,
Stahlteile feuerverzinkt,
incl. aller Klein- und Befestigungsteile,
incl. Festpunkte und Schiebenähten,
Befestigungsteile aus Edelstahl,

Es ist eine anwendbare, funktionsfähige Attikakonstruktion anzubieten.

Det. 430
Menge: 25,000 m

**2.5.3.0040 Blitzschutz-Überbrückungsbänder**
Blitzschutz-Überbrückungsbänder

Liefern und fertig dachseitig spannungsfrei gemäß Herstellervorschrift an den vertikalen Abkantungen der 2,5mm starken Alu-Attikaverwahrungen verbauen von: Blitzschutz-Überbrückungsbändern aus Edelstahl,

Blitzschutz-Überbrückungsbänder,
Länge ca. 180mm,
Breite ca. 33mm,
Dicke ca. 4-5mm,
beidseitig ausgestattet mit Befestigungsplatten incl. Bohrungen zur Befestigung,

Anwendungshinweis: nach DIN EN 62305-3 Bbl. 1, sind für den Anschluß bei Materialstärken größer gleich 0,5mm pro Befestigungsplatte 4 Stück Nieten mit Durchmesser 5mm zu verwenden.
Ausführung zur Blitzschutzleitung an Stößen, Dehnfugenausbildungen in den
Attikaverwahrungen.
Menge: 6,000 St

##### 2.5.4 DA04-10-11 - Traufe

**2.5.4.0010 Dachrand: A1-Attikabohle, D 24mm, Tiefe 60cm, Gefälle 2%**
Dachrand: A1-Attikabohle, D 24mm, Tiefe 60cm, Gefälle 2%

Liefern und fertig auf der vorbereiteten Unterkonstruktion (UK) verbauen von:
A1-Attikabohle, Dicke 24mm, nicht brennbar A1 DIN 4102,
Stöße stumpf,
wasserfest,
Tiefe = 600mm,
oberseitig mit 2,0% Gefälle zur Rinne,
Für die Rinnenhaken vorgerichtet,
A1-Attikabohle durchlaufend, abhubsicher befestigt an der UK.
UK siehe Folgepositionen.

Det. 227, 405
Menge: 25,000 m

**2.5.4.0020 Dachrand: UK der A1-Attikabohle, unterer Winkel, D 2,5mm**
Dachrand: UK der A1-Attikabohle, unterer Winkel, D 2,5mm

Liefern und fertig verbauen der unteren verzinkten Stahlwinkelstücke der Unterkonstruktion (UK):
Stahlblechwinkelstücke, Blechdicke 2,5mm, feuerverzinkt,
Querschnitt 8cm x 12cm,
Stahlwinkelstücklänge 26cm

Montage: Stahlblechwinkelstück mit dem 8cm-Schenkel am Stahlbeton verdübelt unter Verwendung von 10mm starken thermischen Trennungen; mindestens 3 Dübel pro Winkelstück.

Dieses Stahlwinkelstück ist mit dem oberen Winkelstück toleranzausgleichend 3-fach  zu verschrauben. Die Verzinkung darf nicht beschädigt werden.

Det. 227, 405
Menge: 13,000 m

**2.5.4.0030 Dachrand: UK der A1-Attikabohle, oberer Winkel, D 2,5mm**
Dachrand: UK der A1-Attikabohle, oberer Winkel, D 2,5mm

Liefern und fertig verbauen der oberen verzinkten Stahlwinkelstücke der Unterkonstruktion (UK):
Stahlblechwinkelstücke, Blechdicke 2,5mm, feuerverzinkt,
Querschnitt 8cm x 12cm,
Stahlwinkelstücklänge 52cm

Montage: Dieses Stahlwinkelstück ist mit dem unteren Winkelstück toleranzausgleichend 3-fach  zu verschrauben. Die Verzinkung darf nicht beschädigt werden.

Auf diesem Winkelstück ist die vorbeschriebene A1-Attikabohle zu abhubsicher zu verschrauben (siehe Vorposition).

Det. 227, 405
Menge: 26,000 m

**2.5.4.0040 Dachrand: UK der A1-Attikabohle, unterer Winkel, D 8,0mm**
Dachrand: UK der A1-Attikabohle, unterer Winkel, D 8,0mm

Liefern und fertig verbauen der unteren verzinkten Stahlwinkelstücke der Unterkonstruktion (UK):
Stahlblechwinkelstücke, Blechdicke 8,0mm, feuerverzinkt,
Querschnitt 8cm x 12cm, geschweißtes Bauteil.
Stahlwinkelstücklänge 26cm

Montage: Stahlblechwinkelstück mit dem 8cm-Schenkel am Stahlbeton verdübelt unter Verwendung von 10mm starken thermischen Trennungen; mindestens 3 Dübel pro Winkelstück.

Dieses Stahlwinkelstück ist mit dem oberen Winkelstück toleranzausgleichend 3-fach  zu verschrauben. Die Verzinkung darf nicht beschädigt werden.

sinngemäß Det. 227, 405
Menge: 13,000 m

**2.5.4.0050 Dachrand: UK der A1-Attikabohle, oberer Winkel, D 8,0mm**
Dachrand: UK der A1-Attikabohle, oberer Winkel, D 8,0mm

Liefern und fertig verbauen der oberen verzinkten Stahlwinkelstücke der Unterkonstruktion (UK):
Stahlblechwinkelstücke, Blechdicke 8,0mm, feuerverzinkt,
Querschnitt 8cm x 12cm,
Stahlwinkelstücklänge 52cm

Montage: Dieses Stahlwinkelstück ist mit dem unteren Winkelstück toleranzausgleichend 3-fach  zu verschrauben. Die Verzinkung darf nicht beschädigt werden.

Auf diesem Winkelstück ist die vorbeschriebene A1-Attikabohle zu abhubsicher zu verschrauben (siehe Vorposition).

sinngemäß Det. 227, 405
Menge: 26,000 m

**2.5.4.0060 Dachrand, Kiesleiste**
Dachrand, Kiesleiste

Liefern und ferig am Dachrand verbauen von:
Kiesleiste aus Edelstahlblech, V4A, Blechdicke 1mm,
gelocht, Lochung je kreisrund 10mm, Lochabstand 10mm,
diagonales Lochbild,

(wasserduchlässig, anfallendes Wasser entwässert in die Rinne),
Zuschnitt 420mm, 2 Kantungen,
in die bitum. Dachabdichtung eingearbeitet und fixiert.

Achtung: der Dachaufbau des Gründaches ist im gesonderten Titel beschrieben. Dort ist der Dachabschluss zu kalkulieren, der den "Erddruck" des Dachaufbaues aufnimmt.

Det. 227, 405
Menge: 25,000 m

**2.5.4.0070 Dachrand, Bitumenstreifen, 20cm x 30cm**
Dachrand, Bitumenstreifen, 20cm x 30cm

Liefern und gemäß Det. 227, 405 fachgerecht an der vorbeschriebenen Kiesleiste verarbeiten von: zusätzlichen Bitumenstreifen.
Verbrauch: 2 Bitumenstreifen pro Meter.
Menge: 50,000 St

**2.5.4.0080 Dachrand, Traufe, Kastenrinne, Det. 227, 405**
Dachrand, Traufe, Kastenrinne, Det. 227, 405

Liefern und gemäß ZTV, Grundbeschrieb verbauen von:

- Abdeckwinkel, Alu natur, 1,0mm, Zuschnitt 120mm, 2 Kantungen,
an der bauseitigen Holzschalung befestigt und deckt diese ab

- System-Kastenrinne, Alu natur, 1,0mm, Breite 200mm, vordere Höhe 120mm mit runder Bördelung, hintere Höhe ca. 160mm, Zuschnitt 570mm, 3 Kantungen und eine vordere Bördelung. Lagesicher im Mindest-Gefälle verbaut.
Incl. aller dichten Stöße im Verlauf der Rinne nach Herstellervorschrift.

Ausführung betriebsfertig verbaut,
incl. aller Klein- und Befestigungsteile des Systems.

Detail 227, 405
Menge: 25,000 m

**2.5.4.0090 Dachrand, Traufe, Dehnstöße für Kastenrinne**
Dachrand, Traufe, Dehnstöße für Kastenrinne

Ausbilden von dichten Dehnstößen (Dehnungsausgleicher) in der vorbeschriebenen Kastenrinne,

Ausführung betriebsfertig verbaut,
incl. aller Klein- und Befestigungsteile des Systems.

Detail 227, 405
Menge: 4,000 St

**2.5.4.0100 Dachrand, Traufe, Rinnenboden für Kastenrinne**
Dachrand, Traufe, Rinnenboden für Kastenrinne

Liefern und gemäß ZTV, Grundbeschrieb verbauen von:
Rinnenboden am Kastenrinnenende, Blechmaterial analog Kastenrinne,

Ausführung betriebsfertig verbaut,
incl. aller Klein- und Befestigungsteile des Systems.

Detail 227, 405
Menge: 4,000 St

**2.5.4.0110 Dachrand, Traufe, Rinnenträger**
Dachrand, Traufe, Rinnenträger

Liefern und gemäß ZTV, Grundbeschrieb verbauen von:

- Rinnenträger (Rinnenhaken) der vorbeschriebenen Kastenrinne, DIN 1462, für hohe Belastung, Prüflast 750N, "Klasse H", Achsmaß ≤ 740 mm, Querschnitt 30x8mm,
passend für die beschriebene Rinne, Ausführung mit Metall-Rinnenhaken passend zur Spannungsreihe der Metalle, für stabile, trittfeste Ausführung der Rinne. Material und Oberfläche der Rinnenhaken sind in der W+M-Planung des AN darzustellen.

Ausführung betriebsfertig verbaut,
incl. aller Klein- und Befestigungsteile des Systems.
Abrechnung nach Länge der Kastenrinne.

Detail 227, 405
Menge: 25,000 m

**2.5.4.0120 Dachrand, Traufblech oberhalb der Rinne**
Dachrand, Traufblech oberhalb der Rinne

Liefern und gemäß ZTV, Grundbeschrieb verbauen von:

- Traufblech oberhalb der Rinne, Alu natur, 1,5mm, Zuschnitt dem Rinnengefälle augepasst 180mm bis 320mm, 2 Kantungen, auf der A1-Attikabohle befestigt - unterhalb der bitum. Dichtung,

Ausführung betriebsfertig verbaut,
incl. aller Klein- und Befestigungsteile des Systems.

Detail 227, 405
Menge: 25,000 m

**2.5.4.0130 Ablaufstutzen in Rinne**
Ablaufstutzen in Rinne

Liefern und fertig dicht in der vorbeschriebenen Rinne verbauen von:
Ablaufstutzen, gerade.
Material: wie Rinnenblech.
Für Regenfallrohre mit Nennweite Durchmesser ca. 150 mm,

incl. des Ausschneidens der Rinne,
incl. des Einlötens eines Ablaufstutzens,
incl. der erforderlichen Länge des Ablaufstutzens,
eingepasst in das Fallrohr.
Menge: 4,000 St

**2.5.4.0140 Laubfangkorb**
Laubfangkorb

Liefern und fertig einbauen eines zu Wartungszwecken abnehmbaren Lauffangkorbes aus Edelstahl für den Ablauf der Vorposition - zu einem späteren Zeitpunkt einbauen.
Menge: 4,000 St

**2.5.4.0150 Regenfallrohre, Alu**
Regenfallrohre, Alu

Regenfallrohre im Querschnitt kreisförmig nach DIN EN 612,
Material Alu natur 0,8 mm nach DIN EN 988.
Konstruktion gem. ZTV und Planbeilagen liefern und fertig montieren.

Befestigung mit Rohrschellen mit Schraubverschluß.
Nennweite, Durchmesser 150mm,
Die Rohrschellen sind im vorschriftsmäßigen Abstand anzuordnen,

die Befestigung muß am Untergrund der Aussenwände stattfinden, im Decken- oder Brüstungsbereich (Untergrund Stahlbeton), in Abstimmung mit dem Architekten.
Ausführung zu einem späteren Zeitpunkt.
Menge: 16,000 m

**2.5.4.0160 Regenstandrohre**
Regenstandrohre

Regenstandrohre runde Ausführung,
mit Reinigungsöffnung nach DIN EN 612,
Nennweite, Durchmesser ca. 150mm,
mit System-Verbindungen an Regenrohre und Grundleitung,
Länge 2000 mm - OK Standrohr = 1,5m über OK Gelände.
Material: Gussrohr, 2mm, mit zusätzlicher Innenbeschichtung,
Farbton aussen wie Regenfallrohre (keine rotbraunen Rohre!).

Incl. der fachgerechten Verbindung mit den Fallrohren und den Grundleitungen. Die Grundleitungsstutzen dürfen über Gelände NICHT sichtbar werden.
Liefern und fertig montieren.
Menge: 4,000 St

**2.5.4.0170 Revisionsöffnung**
Revisionsöffnung

Revisionsöffnung nach DIN EN 612,
in den vorbeschriebenen Regenfallrohren
mit Nennweite Durchmesser 150mm,

Regenrohre mit mit 2mm Materialstärke.
Einbau ca. 1m über OK Gelände bzw. nach Vorschrift.
Menge: 4,000 St

#### 2.6 Dach DA07

*Hinweis*
Grundbeschrieb

Dach Typ DA07

Stb. Decke UG gedämmt
2,50 % Gefälle
1,43º Dachneigung
Spitzenabflussbeiwert Cs = 1,0
Schallschutzanforderung: k.A.
Brandschutzanforderung: F90

Dachaufbau DA 07
6. Betonpflaster in Sandbett (s.Planung LA) 40mm
5. Überschüttung (s.Planung LA) -
4. Schutzvlies -
3. Schaumglasdämmung 040 200mm
2. Bitumenabdichtung -
bauseits:
1. Stahlbetondecke 300mm

Dachaufbauten sowie Lage der Dächer siehe Planbeilage:
BSML_5_ARC_XX_DT_XX_BT_54003_A_V_Dachaufbauten.pdf

Höhenlagen siehe beiliegende Schnitte,
±0,00 = +520,30 ü.NHN, Verwendetes Höhenbezugssystem DHHN2016

Die hier erforderliche W+M-Planung sowie die Statik für alle relevanten Bauteile sind in gesonderten Positionen im Titel 1.1.1 zu kalkulieren.

Besonderheiten des Dachtyps:

Dieser Dachflächentyp bildet eine Verkehrsfläche (Personenverkehr) in EG-Eingangsbereichen. Die Abdichtung ist nach DIN 18531 zu bemessen. Alle Bauteile mit bauaufsichtlichen Zulassungen. Die FDRL (Flachdachrichtlinie) ist zu beachten. Dachgesamtaufbau als "harte Bedachung".

An den Dachrändern schliesst das bauzeitliche Gelände an.

Die Leistungserbringung muß wegen des Baufortschritts (Notdichtung, Dampfsperre, Dachaufbau, Anschlüsse) zu unterschiedlichen Terminen bzw. Zeiten stattfinden. Dies ist vom Bieter / AN zu berücksichtigen.

##### 2.6.1 DA07 - Vorarbeiten

**2.6.1.0010 Vorbereiten des Untergrundes, Stahlbeton-Aufsicht**
Vorbereiten des Untergrundes, Stahlbeton-Aufsicht

Vorbereiten des Untergrundes: Die bauseitigen Stahlbetonrohdecken sind vor den Arbeiten vom AN zusammen mit der örtlichen Objektüberwachung zu sichten. Lose, nicht haftende Zement-, Estrich und/oder Betonteile, sowie aller Art Bauschutt, Gips, Mörtelreste, Farbreste Öl, Fett etc. sind mechanisch nach Wahl des AN abzutragen und durch scharfes Abfegen zu entfernen.

Überstehende Unebenheiten sind abzustoßen, Vertiefungen sind mit geeignetem Material zu egalisieren.

Der Schutt ist abzutransportieren, incl. Entsorgung des Schuttes.
Untergrund: Stahlbetonrohdeckenaufsichten ohne Gefälle.
Menge: 91,000 m2

**2.6.1.0020 Vorbereiten des Untergrundes, aufgehende Massivbauteile**
Vorbereiten des Untergrundes, aufgehende Stb.-Bauteile

Leistung wie vor, jedoch:
Untergrund: vertikale Stahlbetonflächen von Wänden.
Menge: 46,000 m2

**2.6.1.0030 Rohbetondecke trocknen**
Rohbetondecke trocknen

Trocknen von zu feuchten Rohbetondecken, mit dem Flämmer,
vor Aufbringung von Dampfsperre / Abdichtung. Ausführung nur nach vorheriger Abstimmung mit der Objektüberwachung, incl. Materialverbrauch.
Menge: 91,000 m2

**2.6.1.0040 Voranstrich, Stahlbeton-Aufsicht**
Voranstrich, Stahlbeton-Aufsicht

Voranstrich des Systems, als vollflächige Grundierung und als bituminöser Voranstrich nach DIN 18531 gemäß Herstellerangaben auf den vorbereiteten Untergrund aufbringen - im System der Schaumglasdämmung.

Es ist darauf zu achten, dass kein Anstrich durch Durchbrüche in die darunterliegenden Räume gelangt.
Untergrund: Stahlbetonrohdeckenaufsichten ohne Gefälle
Menge: 91,000 m2

**2.6.1.0050 Voranstrich, aufgehende Massivbauteile**
Voranstrich, aufgehende Massivbauteile

Voranstrich des Systems mit Haftmittelzusatz, auf die trockenen und gereinigten Aufkantungen, mittels geeignetem Werkzeug auftragen. Auf vertikalen Flächen.

Untergrund: vertikale Stahlbetonflächen von Wänden
Menge: 46,000 m2

##### 2.6.2 DA07 - Dämmungen

**2.6.2.0010 A1-Schaumglasgefälledämmung, D=80mm bis 240mm**
A1-Schaumglasgefälledämmung, D=80mm bis 240mm

Liefern und fertig einbauen einer bauaufsichtlich zugelassenen Dämmung, bestehend aus:

Schaumglasgefälledämmung, Untergrund: Stahlbetonrohdecke ohne Gefälle ohne bitum. Dampfsperre.

Techn. Spezifikationen gemäß EN 13167:

Schmelzpunkt größer 1000 Grad Celsius,
Anwendungsgebiet gem. DIN 4108-10: DAA-dh,

Rohdichte (± 10%) (EN 1602)  130 kg/m3
Wärmeleitfähigkeit (EN ISO 10456)  λD ≤ 0,040 W/(m·K)
Brandverhalten (EN 13501-1)  Euroklasse A1
Punktlast (EN 12430)  PL ≤ 1,0 mm
Druckfestigkeit (EN 826 Anhang A)  CS ≥ 900 kPa
Biegefestigkeit (EN 12089)  BS ≥ 500 kPa
Zugfestigkeit (EN 1607)  TR ≥ 200 kPa

Anwendungsgebiet: DAA nach DIN 4108-10

Dämmstärke der Schaumglasgefälledämmung von D=80mm bis 240mm

Verlegung:

liefern und auf den Untergrund (Rohboden ohne bitum. Dampfsperre) dampfdicht in Heisbitumen gem. Herstellervorschrift, fachgerecht, wärmebrückenfrei verlegen, vollfugig eingeschwämmt,

Oben auf der Rohdecke: Schaumglas.

Auf der Dämmung ist vom AN, wie in gesonderter Position beschrieben, die 3-lagige, bitum. Dichtung zu verbauen.
Die Oberfläche der Dämmung muss dafür geeignet sein.

Platten versetzt anordnen und dicht stoßen nach Herstellervorschrift,
incl. aller Ecken und Anschlüsse an aufgehende Bauteile, Dachdurchdringungen, Anschlüsse im Grundriss der Dachfläche rechtwinklig.
In die Preise sind einzurechnen: Schneidarbeiten und Verschnitt.
Incl. aller Klein- und Befestigungsteile.

sinngemäß Det. 117
Menge: 91,000 m2

**2.6.2.0020 Dämmung vertikal, XPS, d 140mm, an Hochzügen**
Dämmung vertikal, XPS, d 140mm, an Hochzügen

Hochdruckfeste Wärmedämmung, bestehend aus:
Perimeterdämmung, mit allgemeiner bauaufsichtlicher Zulassung,
für Hochzüge an Aussenwandflächen aus Stahlbeton mit bauseitigen Beschichtungen aus PMBC,

Dämmung aus extrud. Polystyrol-Hartschaumplatten, XPS,
EN 13164, DIN V 4108-10, Oberflächen glatt,
unkaschiert,

Plattendicke d 140mm,
Platten mit Stufenfalz,
WLG 040,
Anwendungsgebiet: aussenliegende Flankendämmung erdberührt,
unter Gelände an vertikal aufgehenden Stahlbetonflächen,
Dämmung mit hoher Druckfestigkeit,
Dämmung HBCD-frei, mit neuem Flammschutzmittel PolyFR;
nach Zulassung DIBt Berlin,

Die Materialverträglichkeit des Klebers der XPS-Dämmung muß mit
PMBC-Beschichtungen sowie mit bituminösen Dichtungen gewährleistet sein.

Platten vollflächig und fertig wärmebrückenfrei gemäß Detail am Untergrund verkleben.
incl. aller An-, Abschlüsse, Ecken und Verschnitt. Ecken auch ungleich 90-Grad.
Menge: 46,000 m2

**2.6.2.0030 Zulage zur Vorposition für Mehrstärken von je 20mm**
Zulage zur Vorposition für Mehrstärken von je 20mm

Zulage zur Vorposition für Mehrstärken der beschriebenen Dämmung von je 20mm. Der Preis gilt auch als Minderpreis bei Minderstärken von je 20mm Dämmstärke.
Menge: 46,000 m2

**2.6.2.0040 Herstellen von Fasen in Schaumglasdämmung**
Herstellen von Fasen in Schaumglasdämmung

Herstellen von Fasen in Schaumglasdämmung für die technisch einwandfreie Verlegung der bitu. Abdichtung an Kanten.

Fase ca. 3cm.
Abrechnung nach Länge.
Menge: 28,000 m

**2.6.2.0050 Herstellen von Fasen in XPS-Dämmung**
Herstellen von Fasen in XPS-Dämmung

Herstellen von Fasen in XPS-Dämmung für die technisch einwandfreie Verlegung der bitu. Abdichtung an Kanten.
Fase ca. 3cm.
Abrechnung nach Länge.
Menge: 28,000 m

**2.6.2.0060 Herstellen von Fasen in XPS-Dämmung**
Schrägschnitte in XPS-Dämmungen

Herstellen von Schrägschnitten in XPS-Dämmung für Anpassarbeiten und Führungen von Dichtungslagen.

Dämmstärke ca. 12-14cm.
Abrechnung nach Länge
Menge: 28,000 m

##### 2.6.3 DA07- Dichtungen

**2.6.3.0010 Bitu. Abdichtung, Fläche**
Bitu. Abdichtung, Fläche

Bituminöse Abdichtung DIN 18531, zugelassen als "Harte Bedachung",
für Dachflächen unter Gelände, mit folgenden Leistungen, von unten nach oben, wie folgt:

Untergrund: die Schaumglasdämmung.

Dachabdichtung: als 3-lagige Bitumenabdichtung mit folgender Ausführungsart:

1. Untere Lage auf der Minaralwolledämmung

Elastomerbitumen als untere Lage nach DIN EN 13707
Leistungs- und Funktionsanforderungen:
- Anwendungskurzzeichen nach
DIN SPEC 20000-201: DU/E1 PYE KTG KSP 3
DIN SPEC 20000-202: BA PYE KTG KSP 3
- Dicke: ca. 3 mm
- oberseitig: folienkaschiert
- unterseitig: folienkaschiert
- Trägereinlage: Glasgittergelege mit Glasvlies
- Maximale Zugkraft nach DIN 12311-1: l + q: > 1000 N/50 mm
- Dehnung nach DIN 12311-1: l + q: > 2 %
- Kaltbiegeverhalten nach DIN EN 1109: oben < -25 °C unten < -30 °C
- Wärmestandfestigkeit nach DIN EN 1110: > +100 °C
- Verhalten bei Brand von außen, im System geprüft
nach DIN CEN/TS 1187 und eingestuft in BROOF(t1)
Liefern, gem. Herstellervorgaben auf die
zugelassene Mineralfaser fachgerecht verlegen.
Längsnaht und Kopfstoßbereich, min. 8 cm
fachgerecht verschweißen.
Ein 45°-Eckschnitt ist an der unteren Lage im Bereich
des T-Stoßes auszuführen. Stöße versetzt anordnen.

2. Lage als Zwischenlage

Elastomerbitumen-Schweißbahn nach DIN EN 13707,
mit dimensionsstabiler Trägereinlage.
Leistungs- und Funktionsanforderungen:
- Anwendungskurzzeichen nach
DIN SPEC 20000-201: DU/E1 PYE G 200 S4
DIN SPEC 20000-202: BA PYE G 200 S4
- Dicke: ca. 4 mm
- oberseitig: feinbestreut
- unterseitig: folienkaschiert
- Trägereinlage: Glasgewebe
- Maximale Zugkraft nach DIN 12311-1: l + q > 1200 N/50 mm
- Dehnung nach DIN 12311-1: l + q > 2 %
- Kaltbiegeverhalten nach DIN EN 1109: < -30 °C
- Wärmestandfestigkeit nach DIN EN 1110: > +110 °C
- Verhalten bei Brand von außen, im System geprüft
nach DIN CEN/TS 1187 und eingestuft in BROOF(t1)
Liefern und gem. Herstellervorgaben auf den
Untergrund fachgerecht vollflächig verschweißen.
Längsnaht- und Kopfstoßüberdeckung mind. 8 cm breit
fachgerecht verschweißen. Stöße versetzt anordnen.

3. Obere Dichtungslage

Top-Polymerbitumen-Schweißbahn mit integriertem
Wurzelschutz als obere Lage nach DIN EN 13707, mit
einer mechanisch hochbelastbaren und dimensionsstabilen
Kombinationsträgereinlage in Verbindung mit
hochwertigsten Bitumenrezepturen, oberseitig
APP-Bitumen für extrem gute Wärmestandfestigkeit und
unterseitig SBS-Bitumen für beste Verschweißbarkeit.
Leistungs- und Funktionsanforderungen:
- Anwendungskurzzeichen nach
DIN SPEC 20000-201: DO / E1 PYE KTP 300 S5
DIN SPEC 20000-202: BA PYE KTP 300 S5
- Dicke ca. 5,2 mm
- oberseitig: beschiefert, grünweiß
- unterseitig: folienkaschiert
- Trägereinlage: Polyesterverbund (KTP) 300 g/m²
- Maximale Zugkraft nach DIN 12311-1: l + q: > 1450 N/50 mm
- Dehnung nach DIN 12311-1: l + q: > 23 %
- Maßhaltigkeit nach DIN EN 1107: < 0,1 %
- Kaltbiegeverhalten nach DIN EN 1109: oben < -25 °C, unten < -40 °C
- Wärmestandfestigkeit nach DIN EN 1110: oben > +150 °C unten > +120 °C
- Fremdüberwachung der Qualität bei der Herstellung durch TÜV SÜD
- Verhalten bei Brand von außen, im System geprüft nach DIN CEN/TS 1187
  und eingestuft in BROOF(t1)
- wurzelresistent nach FLL-Richtlinie, einschließlich rhizombildender Quecke.
Liefern und gem. Herstellervorgaben auf den
Untergrund fachgerecht vollflächig verschweißen.
Längsnaht- und Kopfstoßüberdeckung mind. 8 cm breit
fachgerecht verschweißen. Stöße versetzt anordnen.

Gefälle im Untergrund (Gefälledämmung): mindstens 2%,
Menge: 91,000 m2

**2.6.3.0020 Dachabdichtung, Hochzug**
Dachabdichtung, Hochzug

Leistung wie vor, jedoch:
Dachabdichtung mit allen Lagen bei An- und Abschlüssen hochführen und gemäß Herstellervorschrift am Untergrund befestigen. Schleppstreifen gemäß Erfordernis und Herstellervorschrift.
Dichtung bis Klemmleiste führen.

Untergrund: Stahlbetonwände (ohne PMBC-Beschichtungen).
Fixierung siehe gesonderte Positionen.
Hochzug ca. 95-125cm
Menge: 46,000 m2

**2.6.3.0030 Bitu. Abdichtung, Dachrand**
Bitu. Abdichtung, Dachrand

Dachrand: Abdichtungslagen, wie vor beschrieben, abgestuft über den Rand der Dämmungen und des Dachrandes mindestens 80cm nach unten führen auf die bauseitige PMBC-Beschichtung der Aussenwände des Rohbauunternehmers:

Die Arbeitsfuge zwischen der UG-Aussenwand und der UG-Rohdecke ist zu überdecken.

Zusätzlich ist ein Überhangstreifen der oberen Lage des Dichtungsaufbaues aussen über die fertige XPS-Dämmung zu ziehen und mit dem Untergrund zu verkleben.

Hinweis: nach Erfordernis sind hier selbstklebende Dichtungsbahnen zu verwenden, da die PMBC-Beschichtung sowie die XPS-Dämmungen nicht durch Hitze beschädigt werden dürfen. Dies ist einzukalkulieren.

Nach unten geführte Dichtungslagen mit Klemmleiste fachgerecht fixieren.
Untergrund: Dämmungen, Stahlbeton.
Belastung der Decke unter Gelände: Siehe Grundbeschrieb.
Menge: 28,000 m2

**2.6.3.0040 Kehlleisten, 30x30mm**
Kehlleisten, 30x30mm

Kehlleisten mit einem dreieckigen Querschnitt aus einem Kautschukbitumen-Keil oder glw., vollflächig nach Verlegeanleitung des Herstellers entlang der Aufkantung aufkleben. Untergrund Stahlbeton.
Keilabmessung: ca. 30 x 30 mm, incl. aller Anschlüsse und Eckausbildungen.
Menge: 28,000 m

**2.6.3.0050 Fixierung des Dichtungshochzuges, Klemmleiste, incl. Met.Profil**
Fixierung des Dichtungshochzuges, Klemmleiste, incl. Met.Profil

Fixierung des vorbeschriebenen Dichtungshochzuges aus 3 Lagen bitum. Abdichtung mit einer Alu-Klemmleiste gem. Flachdachrichtlinie,
incl. dem Lösen der Klemmleiste, dem Einbauen der Dichtung und dem Wiederfixieren der Klemmleiste.

Befestigungsuntergrund: Stahlbeton.
Incl. aller Ecken und Anschlüsse an Folgedetails.
Incl. aller Klein- und Befestigungsteile in Edelstahl.
Menge: 28,000 m

##### 2.6.4 DA07 - Schutzlagen

**2.6.4.0010 Sichtprüfung**
Sichtprüfung

Sichtprüfung der Dichtung D04 auf Beschädigungen vor weiteren Dachaufbauten zusammen mit der Objektüberwachung incl. der Erstellung eines Protokolls.
Menge: 1,000 psch

**2.6.4.0020 PE-Folie, 0,2mm dick**
PE-Folie, 0,2mm dick

PE-Folie, 0,2mm dick, liefern, fachgerecht als Trennlage auf der bitu. Abdichtung verlegen, Stöße überlappen, Abrechnung nach belegter Fläche.
Bereich: unterhalb Schutzestrich.
Menge: 91,000 m2

**2.6.4.0030 Schutzestrich, d 80mm**
Schutzestrich, d 80mm

Liefern und fachgerecht fertig verlegen von:
Zementestrich als Schutzestrich auf den zuvor beschriebenen
bitu. Abdichtungen:

CT -C40-F4- T80
Dicke: 80mm,
DIN 18560,
incl. eines Additives für Rückfeuchteschutz,
Nutzlast / Verkehrslast: siehe Grundbeschrieb,
Untergrund: Trennlagen, bitu. Abdichtungen, bis 2% Gefälle.

Oberfläche glatt abgezogen, geeignet für weitere Dachaufbauten,
incl. der Ausbildung von technisch erforderlicher Arbeits- und Scheinfugen
(Sollbruchfugen)
Lage und Anzahl der Scheinfugen ist vor Ausführung mit dem AG
abzustimmen
Menge: 91,000 m2

**2.6.4.0040 Zulage - CT Belegereife nach 5 Tagen**
Zulage - CT Belegereife nach 5 Tagen

Zulage zu vorgenannten Zementestrichen für Ausführung als:
-  Schnellestrich, annähernd schwindfrei, spannungs- und rissarm
-  "Belegereife" nach ca. 5 Tagen,
-  Estrich fertig für Gerüstaufstellung nach ca. 10 Tagen.
Ausführung im Bereich der abschnittsweise herzustellenden Schutzestrichflächen im Bereich des Fassadengerüstes.
Menge: 91,000 m2

**2.6.4.0050 Zulage zu CT-Estrichen für Kunststofffasern**
Zulage zu CT-Estrichen für Kunststofffasern

Z u l a g e zu CT Estrichen für eine
Kunststofffaserbewehrung
gegen Rissversatz und zur Rissbreitenbeschränkung und
zur Verringerung des Frühschwindrissanteils.

Kurzzeichen: PF 6/50
Einzellänge: ca. 6mm
Einzelbreite: ca. 50mm
Werkstoff: Polypropylen
zusammen mit dem Estrich pumpfähig,
gemäß Herstellervorschrift in den Estrich einmischen /
einbauen,
Menge gemäß Herstellerangabe.
Abrechnung nach Volumen des Estriches.

Estrichnenndicke 80mm
Menge: 7,000 m3

**2.6.4.0060 Abstellen des Schutzestriches am Deckenrand Abstellen des Schutzestriches am Deckenrand, leicht abgeschrägt.**
Abstellen des Schutzestriches am Deckenrand

Abstellen des Schutzestriches am Deckenrand
Menge: 28,000 m

### 3 SONSTIGES

#### 3.1 Bereich Loggia

*Hinweis: Hinweise*
Hinweise

Folgende Details sind zu beachten:

BSML_5_ARC_ERS_US_FA_FD_53010_0_V_Übersicht Loggia.pdf
BSML_5_ARC_ERS_DT_FA_FS_225_0_F_FD 3G -  Sporthalle Hausmeisterwohnung, Loggia.pdf
BSML-5-ARC-ERS-DT-FA-FS-224-0-F-FD 2G - Sporthalle Hausmeisterwohnung, Loggia.pdf

Terrassenaufbau sowie Rinne siehe gesonderte Positionen (GaLa-Bau)
Brandsperre bauseits.

##### 3.1.1 Loggia, Vorarbeiten

**3.1.1.0010 Vorbereiten des Untergrundes, Holz-Aufsicht**
Vorbereiten des Untergrundes, Holz-Aufsicht

Vorbereiten des Untergrundes: Die bauseitigen Holzdecken sind vor den Arbeiten vom AN zusammen mit der örtlichen Objektüberwachung zu sichten. Trennende Substanzen sind mechanisch nach Wahl des AN abzutragen und durch scharfes Abfegen zu entfernen.

Der Schutt ist abzutransportieren, incl. Entsorgung des Schuttes.
Untergrund: Holzdecken ohne Gefälle
Die Untergründe sind vom AN vor Ausführung aufzumessen.
Menge: 18,000 m2

**3.1.1.0020 Vorbereiten des Untergrundes, aufgehende Holz-Bauteile**
Vorbereiten des Untergrundes, aufgehende Holz-Bauteile

Leistung wie vor, jedoch:
Untergrund: vertikale Holzflächen von Wänden und Attiken
Höhe ca. 40cm.
Menge: 4,000 m2

**3.1.1.0030 Voranstrich, Holz-Aufsicht**
Voranstrich, Holz-Aufsicht

Voranstrich des Systems, als vollflächige Grundierung und als bituminöser Voranstrich nach DIN 18531 gemäß Herstellerangaben auf den vorbereiteten Untergrund aufbringen.
Es ist darauf zu achten, dass kein Anstrich durch Durchbrüche in die darunterliegenden Räume gelangt.
Untergrund: Holzdecke
Menge: 18,000 m2

**3.1.1.0040 Voranstrich, aufgehende Holzbauteile**
Voranstrich, aufgehende Holzbauteile

Voranstrich des Systems mit Haftmittelzusatz, auf die trockenen und gereinigten Aufkantungen, mittels geeignetem Werkzeug auftragen. Auf vertikalen Flächen.
Höhe ca. 40cm.

Untergrund: vertikale Holzflächen
Menge: 4,000 m2

**3.1.1.0050 Dampfsperre / Notdichtung, Stahlbeton-Aufsicht**
Dampfsperre / Notdichtung, Stahlbeton-Aufsicht

Liefern und fertig einbauen einer bauaufsichtlich zugelassenen Dampfsperre / Notdichtung DIN 18531, bestehend aus:

Elastomerbitumen-Dampfsperrbahn nach den Technischen Regeln für die Planung und Ausführung von Abdichtungen mit Polymerbitumen- und Bitumenbahnen (abc der Bitumenbahnen vdd e.V.), Flachdachrichtlinien (ZvdH e.V.) und DIN 18531 ff.

Oberseite: Feinsand mit bestreuungsfreiem, bedrucktem Längsrand,
Deckschichten: Elastomerbitumen,
Träger: Aluminiumverbundfolie/Glasgewebe,
Unterseite: Folie,

Dicke > 4mm,

Eigenschaften:
dampfdicht SN EN 1931: sd-Wert > 1500 m

Einsatzgebiet: als Dampfsperre für Dächer mit Abdichtungen auf massiven Unterkonstruktionen, z.B. aus Beton sowie als behelfsmäßige Abdichtung in der kälteren Jahreszeit.

Verarbeitung gemäß Herstellervorschrift: Naht-und Querstoßüberdeckung nach Herstellerangabe mit Quernahtversatz auf dem vorgestrichenen Beton-Untergrund mit dem Propangasbrenner punktweise aufschweißen und dicht verkleben, incl. aller Maßnahmen bei Arbeitsunterbrechungen.

Die Nahtüberdeckungen sind vollflächig zu verschweissen. Bei Arbeitsunterbrechungen ist die Dampfsperrbahn durch vollflächiges Aufschweißen abzuschotten. Die Vorschriften der Berufsgenossenschaften über den Umgang mit offener Flamme bei der Verarbeitung sind zu beachten.
Incl. aller Maßnahmen bei Arbeitsunterbrechungen.

Lagerung: die Rollen sind stehend und vor Feuchtigkeit, UV-Strahlung und Hitze geschützt zu lagern.
In der kalten Jahreszeit sind die Rollen erst unmittelbar vor der Verarbeitung aus dem frostgeschützten Zwischenlager zur Einbaustelle zu schaffen.
Die Dampfsperre dient auch als Notdichtung.
Untergrund: Stahlbetonrohdeckenaufsichten ohne Gefälle
Menge: 18,000 m2

**3.1.1.0060 Dampfsperre, Hochzug**
Dampfsperre, Hochzug

Leistung wie vor, jedoch: Dampfsperre bei An- und Abschlüssen hochführen und vollflächig auf den Untergrund aufschweißen.
Untergrund: vertikale, vorbereitete  Stahlbetonflächen von Wänden und Attiken, auch auf Attikaaufsichten. Fixierung siehe gesonderte Positionen.
Höhe des Hochzuges ca. 40cm
Menge: 4,000 m2

**3.1.1.0070 Kehlleisten, 30x30mm**
Kehlleisten, 30x30mm

Kehlleisten mit einem dreieckigen Querschnitt aus einem Kautschukbitumen-Keil oder glw., vollflächig nach Verlegeanleitung des Herstellers entlang der Aufkantung aufkleben. Untergrund Stahlbeton.
Keilabmessung: ca. 30 x 30 mm, incl. aller Anschlüsse und Eckausbildungen.
Menge: 28,000 m

**3.1.1.0080 Mechanische Sicherung der Dampfsperrenhochzüge**
Mechanische Sicherung der Dampfsperrenhochzüge

Mechanische Sicherung der Dampfsperrenhochzüge durch System-Aluklemmleisten, horizontal sowie vertikal an Abschlüssen, gemäß den einschlägigen Vorschriften, Flachdachrichtlinien, liefern und bituminöse Dampfsperre sichern, incl. aller Kleinteile, wie Dübel, incl. aller Ecken und Abschlüsse.
Untergrund: Holz
Menge: 28,000 m

##### 3.1.2 Loggia, Dämmung, Dichtung

**3.1.2.0010 Gefälledämmung Loggia, Schaumglasdämmung**
Gefälledämmung Loggia, Schaumglasdämmung

Liefern und fertig einbauen einer bauaufsichtlich zugelassenen
Gefälledämmung, bestehend aus: Schaumglas,

Schaumglas:

Druckbelastbarkeit mindestens nach DIN EN 13167,
Druckfestigkeit (EN 826 Anhang A) - CS ≥ 120 kPa

Brandverhalten (EN 13501-1) - Euroklasse A1,
nichtbrennbar, keine toxischen Brandgase

Anwendungsgrenztemperatur von  -265 °C bis +430 °C
Wasserdampfdiffusionswiderstand - μ = ∞ (EN ISO 10456)
Hygroskopie - keine
Kapillarität - keine
Schmelzpunkt (gem. DIN 4102-17) - >1000 °C

Wärmeleitfähigkeit (EN ISO 10456) -  λD < 0.050 W/(m•K);
Dämmlage entsprechend des Systems, Gefeälledämmung mit Fertigdicken von 40mm bis 70mm (im Mittel Fertigdicke ca. 55mm);

Dämmung wärmebrückenfrei, dampfdicht sowie abhubsicher mit dem Untergrund (vorbereitete Stahlbetondecke und die vorbeschriebene bitum. Dampfsperre) gemäß Herstellervorschrift verkleben. Die Art der Verklebung darf die bitum. Dampfsperre nicht beschädigen;
incl. aller Ecken und Anschlüsse an aufgehende Bauteile, Dachdurchdringungen, Anschlüsse im Grundriss der Dachfläche rechtwinklig. In die Preise sind einzurechnen: Schneidarbeiten und Verschnitt.

Auf Verlangen sind die bauaufsichtlichen Zulassungen des DIBt und die Verarbeitungsvorschriften der Hersteller auszuhändigen.
Die Dämmstärken sind vor Ausführung vom AN im Zuge der W+M-Planung des AN freigfeben zu lassen.
Untergrund: Dampfsperre wie vor beschrieben auf Holzdecke.
Menge: 18,000 m2

**3.1.2.0020 Kunststoffabdichtung, Loggia**
Kunststoffabdichtung, Loggia

Mehrkomponentige Flüssigfolie (Flüssigkunststoff) im Loggiabereich, Aussenbereich, in einlagiger Ausführung, homogen, nur nach besonderer Aufforderung der Objektüberwachung;

incl. Verarbeitung nach den gültigen Verarbeitungsrichtlinien bzw. Herstellerrichtlinien in mehreren Arbeitsgängen. Auf Verlangen sind Prüfzeugnis / Zulassung des Systems dem AG vorzulegen.
Eindichtung hinterlaufsicher, ohne Klemmflansche, incl. des Vorbereitens des Untergrundes für die Füssigkunststoffabdichtung.

Flüssigkunststoffabdichtung:

Mehrkomponentiges, flüssig zu verarbeitendes Abdichtungssystem für den Aussenbereich auf der Basis von Polyesterharz mit Vliesarmierung, materialverträglich mit Bitumen, Folie im fertigen Zustand kälteflexibel, höchst druckstabil, rissüberbrückend.

Bei +23 °C und max. 50 % Luftfeuchte:
Verarbeitungszeit: 15 min.
Regenfest nach: 30 min.
Begehbar nach: 6 Std.
Ausgehärtet nach: 3 Tagen.
Weiterbeschichtbar nach: 6 Std.
Schichtdicke ca. 2mm,
Zulassungen: ETA 03/0025 (W3), FLL-Richtlinien
incl. Grundierung und Vliesarmierung.
Untergrund Schaumglasdämmung.

Incl. dem Eindichten der 4 Dacheinläufe / Wasserspeier.
Menge: 18,000 m2

**3.1.2.0030 Hochzug Kunststoffabdichtung, Loggia**
Hochzug Kunststoffabdichtung, Loggia

Mehrkomponentige Flüssigfolie (Flüssigkunststoff) im Loggiabereich wie in der Vorposition beschrieben, jedoch an vertikalen Flächen. Untergrund: vorbeschriebene Dampfsperre auf Holzflächen.
Menge: 4,000 m2

##### 3.1.3 Loggia, integrierte Bestandteile

**3.1.3.0010 Dacheinlauf DN70 und Wasserspeier**
Dacheinlauf DN70 und Wasserspeier

Liefern und fertig verbauen des V4A-Edelstahl-Dacheinlaufes:
Dacheinlauf aus Edelstahl DN 70, im Dachaufbau der Terrasse integriert,
abgewinkelter Anschluss DN70, mit V4A-Edelstahlrohr-Wasserspeier, Länge ca. 55cm, vorne angeschrägt und mit Tropfnase ausgestattet.
Konstruktion für den vorgesehenen Terrassenbelag trittsicher.
Terrassenaufbau sowie Rinne siehe gesonderte Positionen.
Menge: 4,000 St

**3.1.3.0020 Abdeckblech Deckenstirn, Det. 225**
Abdeckblech Deckenstirn, Det. 225

Liefern und fertig montieren des Abdeckbleches an der Loggia-Stirnseite,

gem. Det. 225

Abdeckblech, Alu, 3mm, pulverbeschichtet im Farbton nach Wahl des AG,
Zuschnitt 500mm, 3 Kantungen, verdeckte Befestigung, incl. 2 schlagregensichere Durchführungen der Wasserspeier. Incl. Trennlage zum Holz.
Menge: 7,000 m

**3.1.3.0030 Abdeckblech Aufkantung am Terrassenabschluss**
Abdeckblech Aufkantung am Terrassenabschluss

Liefern und fertig montieren des Abdeckbleches an der Aufkantung am Terrassenabschluss,

gem. Det. 225

Abdeckblech, Alu, 3mm, pulverbeschichtet im Farbton nach Wahl des AG,
Zuschnitt 180mm, 3 Kantungen, verdeckte Befestigung,
Menge: 7,000 m

#### 3.2 Anschlüsse an Technik

##### 3.2.1 Anschlüsse

**3.2.1.0010 Andichtungen von Technikeinbauten mit Flüssigkunststoff**
Andichtungen von Technikeinbauten mit Flüssigkunststoff

Andichtungen von Technikeinbauten, wie Lüftungskuppeln, Bauteile der Frischluftansaugung etc..
Hier: Abdichtung mit Flüssigkunststoff (Flüssigfolie) gemäß Zulassung des Produktes sowie Herstellervorgaben. Produkt armiert, rissüberbrückend und wurzelfest.

Leistung des AN: Prüfen des tragfähigen und geeigneten Untergrundes sowie
hinterlaufsicheres Andichten der Bauteile und Herabführung der Flüssigkunststoffabdichtung auf die bituminöse Dichtung des AN, in Streifenhöhen von ca. 0,8m bis 1,2m..

Eindichtung hinterlaufsicher, ohne Klemmflansche, incl. des Vorbereitens des Untergrundes für die Flüssigkunststoffabdichtung.

Flüssigkunststoffabdichtung:

Mehrkomponentiges, flüssig zu verarbeitendes Abdichtungssystem für den Aussenbereich auf der Basis von Polyesterharz mit Vliesarmierung, materialverträglich mit Bitumen, Folie im fertigen Zustand kälteflexibel, höchst druckstabil, rissüberbrückend.

Bei +23 °C und max. 50 % Luftfeuchte:
Verarbeitungszeit: 15 min.
Regenfest nach: 30 min.
Begehbar nach: 6 Std.
Ausgehärtet nach: 3 Tagen.
Weiterbeschichtbar nach: 6 Std.
Schichtdicke ca. 2mm,
Zulassungen: ETA 03/0025 (W3), FLL-Richtlinien
incl. Grundierung und Vliesarmierung.
Menge: 60,000 m2

### 4 ARBEITEN AUF NACHWEIS

#### 4.1 Arbeiten auf Nachweis

##### 4.1.1 Bauleistungen im Stundenlohn

*Hinweis*
Grundbeschrieb Stundenlohnarbeiten

Stundenlohnarbeiten dürfen nur auf Anordnung durch den
Auftraggeber ausgeführt werden und sind täglich von der
Bauleitung bestätigen zu lassen. Auf den
Stundenlohnzetteln ist einzutragen:
- Name, Vorname
- Berufsgruppe
- Datum
- Uhrzeit Montagebeginn und -ende
- kurze Beschreibung der Arbeit - Materialverbrauch
Die Verrechnungssätze gelten unabhängig von der Anzahl
der abgerechneten Stunden, § 2 Nr. 3 VOB/B gilt
insoweit nicht.
Für anfallende Stundenlohnarbeiten werden folgende
Verrechnungssätze angeboten:
Regiearbeit von Aufsichtspersonen (Polier) werden nicht
vergütet.
Erforderliche Kleingeräte oder Messgeräte zur Ausführung der Stundenlohnarbeiten sind mit enthalten. Diese Geräte oder Messgeräte verbleiben im Eigentum des AN.

**4.1.1.0010 Vorarbeiter**
Vorarbeiter
Stundenlohnarbeiten Vorarbeiter
Menge: 80,000 h

**4.1.1.0020 Facharbeiter**
Facharbeiter
Stundenlohnarbeiten Facharbeiter
Menge: 80,000 h

**4.1.1.0030 Helfer**
Helfer
Stundenlohnarbeiten Helfer
Menge: 80,000 h

*Hinweis*
.

### 5 T1 Lehrerterrasse

#### 5.1 Baustelleneinrichtung

##### 5.1.1 Baustelleneinrichtung

**5.1.1.0010 Reinigung und Prüfung der Dachfläche**
Reinigung und Prüfung der Dachfläche

Vor Beginn der Begrünungsarbeiten Dachfläche
reinigen, besenrein abkehren,
einschl. Aufnahme und Entsorgung des Kehrgutes.
Die Dachdichtung ist zusammen mit dem vom AG
beauftragten Gutachter für Dachbegrünung optisch auf
ihren Zustand zu prüfen.
Einschl. Kleinflächen, sowie Rand- und
Anschlussbereiche.
Festgestellte Mängel sind vor Beginn der
Begrünungsarbeiten schriftlich an die Bauleitung zu
melden.
Alle weiteren Arbeiten zur Dachbegrünung beginnen erst
nach Freigabe durch die Bauleitung!
Auf Verlangen der Bauleitung ist ein Begehungsprotokoll
zu erstellen.
Dachfläche 145 m2
Menge: 1,000 psch

#### 5.2 Entwässerung, Einfassungen

##### 5.2.1 Entwässerung, Einfassungen

**5.2.1.0010 Fugenband, Dicke 10 mm**
Fugenband, Dicke 10 mm

Fugenband liefern und als Schutz- und Trennlage im
Randbereich der Betonsteinplatten einbauen.
Material: PE Polyolefin-Schaumstoff.
Nenndicke: 10 mm.
Höhe: von OK Abdichtung bis OK Betonplatten, ca. 60 -
170 mm.
Eigenschften: Rohdichte 60 kg/m3, Stauchhärte nach
ISO-3386-1: bei Stauchung von 40% = 200 kPa (+/- 10
kPa), stauchfähig (bis 60% der Materialdicke) und
rückstellfähig, hohe Zugfestigkeit, temperaturbeständig
bis 210°C (kurzzeitig) für
bituminösen Heißverguss, geschlossenzellig,
wasserundurchlässig und frostsicher,
chemikalienbeständig (z.B. Chlor, Tausalz),
UV-stabilisiert, unverrottbar,
Zuschnitt mit Cuttermesser.
Bereich: Schutz- und Trennlage im Randbereich zwischen
Betonsteinplatten/ Rollkies und Blechabdeckungen der
Abdichtungen.
Menge: 28,000 m

**5.2.1.0020 Auflastgehaltene Unterkonstruktion für Fremdgeländer**
Auflastgehaltene Unterkonstruktion für Fremdgeländer

Unterkonstruktion durchdringungsfreie, auflastgehaltene
Geländer-Unterkonstruktion aus Aluminium zur Montage
von Fußreling, zum Einbau auf Flachdächern bis
Dachneigung 3°, mit Gelenkfuß inkl. Adapterplatte
13x10x2,5 mm inklusive 4 Bohrungen  11mm, zur exakten
3D-Justierung der Geländerpfosten liefern und gem.
Herstellerangaben montieren.
Auflastgehalten durch Substrat-/Kiesschüttung oder
Belagsaufbau ohne Befestigung im Untergrund
Menge: 15,000 St

**5.2.1.0030 Zulage Eckausbildung für Unterkonstruktion Fußreling**
Zulage Eckausbildung für Unterkonstruktion Fußreling

Eckmontageset zur Ausbildung von standfesten 90°-Ecken
als Zulage zur Vorposition
Verbinden der Auslegerschienen mittels stabiler
Aluwinkel montieren.
inkl. Zuschnitte der Auslegerschienen, ggfs.
erforderlicher zusätzlicher Auflastbleche und aller
erforderlichen Befestigungsmittel gemäß Verlegeplanung
Menge: 3,000 St

**5.2.1.0040 Kiesleiste mit Verklebebohrungen liefern und an Dachrand einbauen, Höhe 12 cm**
Kiesleiste mit Verklebebohrungen liefern und an Dachrand einbauen, Höhe 12 cm

Kiesleiste als Abschluss der Dachbegrünung liefern und
auf Dachabdichtung einbauen und fixieren.
Ausführung: Aluminium L-Profi, 4-fach gekantet, mit
Aluminium-Verbindungselementen.
inkl. 60 mm Ausstanzungen am Unterschenkel, Abstand ca.
450 mm
Höhe: 12 cm.
Dicke: mind. 2 mm.
Senkrechter Schenkel mit Entwässerungöffnungen
Einschl. Herstellung der Passstücke.
Einschließlich dauerhafter Befestigung gem
Herstellerangaben auf der Abdichtung zur Aufnahme der
horizontalen Schubkräfte.
Die Lieferung und der Einbau von Eckelementen wird
gesondert vergütet.
Bereich: Kiesfangleisten Dachrand, als Abschluss der
Dachbegrünung
Menge: 21,000 m

**5.2.1.0050 Kiesleiste mit Verklebebohrungen liefern und als Belagseinfassung einbauen, Höhe 10 cm**
Kiesleiste mit Verklebebohrungen liefern und als Belagseinfassung einbauen, Höhe 10 cm

Kiesleiste als Abschluss der Dachbegrünung liefern und
auf Dachabdichtung einbauen und fixieren.
Ausführung: Aluminium L-Profi, 4-fach gekantet, mit
Aluminium-Verbindungselementen.
inkl. 60 mm Ausstanzungen am Unterschenkel, Abstand ca.
450 mm
Höhe: 12 cm.
Dicke: mind. 2 mm.
Senkrechter Schenkel mit Entwässerungöffnungen
Einschl. Herstellung der Passstücke.
Einschließlich dauerhafter Befestigung gem
Herstellerangaben auf der Abdichtung zur Aufnahme der
horizontalen Schubkräfte.
Die Schubkräfte sind mit der Dachabdichtung in Einklang
zu bringen.
Die Lieferung und der Einbau von Eckelementen wird
gesondert vergütet.
Bereich: Einfassung Belag Lehrerterrasse
Menge: 24,000 m

**5.2.1.0060 Zulage zu Vorposition für Eckausbildung**
Zulage zu Vorposition für Eckausbildung

Zulage zu Vorposition für passegenaue Eckausbildung
Menge: 4,000 St

**5.2.1.0070 Schutz- und Speichervlies liefern und einbauen**
Schutz- und Speichervlies liefern und einbauen

Trenn-, Schutz- u. Speichervlies
Schutzlage liefern und als Schutz der
Dachabdichtung/Wurzelschutzbahn vor mechanischer
Beanspruchung bzw. bei Materialunverträglichkeit gemäß
DIN 18531-2, mit 10 cm Überlappung fachgerecht
verlegen.
Eigenschaften:
Material: 100 % Recycling-Kunststofffasern
Festigkeitsklasse: GRK 2
Dicke: ca. 3,6 mm
Gewicht: mind. 300 g/m²
Bereich: Unter Extensiv- und einfachen
Intensivbegrünungen, inkl. Traufstreifen
Menge: 95,000 m2

**5.2.1.0080 Drän- und Wasserspeicherelement 40 mm**
Drän- und Wasserspeicherelement 40 mm

Drän- und Wasserspeicherelement liefern und auf
Schutzvlies verlegen.
Material: HDPE-Recycling-Regenerat.
Nenndicke: ca. 40 mm.
Eigenschaften: Öffnungen zur Belüftung und Diffusion,
Druckfestigkeit nach DIN EN ISO 25619-2: 118 kN/m²
(unverfüllt),
Entwässerungsleistung geprüft nach DIN EN ISO 12958 bei
2% Gefälle: 2,31 l/(m*s),
Füllvolumen (lose): ca. 16 l/m²,
Wasserspeicherfähigkeit (unverfüllt): ca. 8,7 l/m².
Anwendung: Unter Extensiv- und einfachen
Intensivbegrünungen inkl. Traufstreifen zur Dränung und
Wasserspeicherung
Bereich: Unter Extensiv- und einfachen
Intensivbegrünungen inkl. Traufstreifen
Menge: 95,000 m2

**5.2.1.0090 Filtervlies**
Filtervlies

Filtervlies liefern und als Filterschicht zwischen
Drän- bzw. Speicherschicht und Substrat/ Traufstreifen/
Bettung mit 10 cm Überlappung verlegen.
Material: 100 % PP (Polypropylen).
Nenndicke: ca. 1,1 mm.
Flächengewicht: mind. 105g/m2
Eigenschaften: Festigkeitsklasse: GRK 2,
Höchstzugkraft nach EN ISO 10319 längs/quer: 7,5 KN/m,
Vertikale Wasserdurchlässigkeit nach EN ISO 11058: 130
l/(m²*s),
Mit CE-Zertifizierung.
Bereich: Unter Extensiv- und einfachen
Intensivbegrünungen inkl. Traufstreifen
Menge: 95,000 m2

**5.2.1.0100 Substratschiene liefern und einbauen, Höhe 12 cm**
Substratschiene liefern und einbauen, Höhe 12 cm

Kiesleiste zur Trennung von Kies und Substrat liefern
und auf Filtervlies einbauen.
Ausführung: Aluminium L-Profil, 4-fach gekantet, mit
Aluminium-Verbindungselementen.
Höhe: 12 cm.
Dicke: mind. 1 mm.
Senkrechter Schenkel gelocht (6 mm).
Einschl. Herstellung der Passstücke.
Einschl. Fundamentierung mit Einkornbeton, o. glw., zum
Einbau und Höhenausgleich.
Die Lieferung und der Einbau der Eckelemente wird
gesondert vergütet.
Menge: 55,000 m

**5.2.1.0110 Zulage 90° Eckelement für Substratschienen, H: 12 cm**
Zulage 90° Eckelement für Substratschienen, H: 12 cm

Zulage für Kiesleisten der Vorposition.
Lieferung und Einbau einer 90 Grad-Ecke an
vordefinierter Knickkante als Zulage für
Substratschienen 12 cm der Vorposition, auf der
Schutzlage verlegen und nach Herstellerangaben
miteinander verbinden.
Material: Aluminium, 4-fach gekantet.
Höhe: 12 cm.
Schenkellänge: 20 cm.
Dicke: 2 mm.
Menge: 3,000 St

**5.2.1.0120 Trenn- und Gleitfolie 0,2 mm liefern und einbauen**
Trenn- und Gleitfolie 0,2 mm liefern und einbauen

Trenn- und Gleitlage liefern und mit 10 cm Überlappung
verlegen.
Eigenschaften:
Material: Recycling-PE
Gewicht: ca. 185 g/m²
Dicke: ca. 0,2 mm
Bereich: unter Terrassenfläche
Menge: 50,000 m2

**5.2.1.0130 Trennlage 2,5 mm liefern und einbauen**
Trennlage 2,5 mm liefern und einbauen

Trennlage Spezialvlies liefern und
als Schutz der Dachabdichtung vor mechanischer
Beanspruchung bzw. bei Materialunverträglichkeit gemäß
DIN 18531-2, sowie als Gleitlage unter Verkehrsflächen
in Verbindung mit PE-Folie der Vorposition mit 10 cm
Überlappung fachgerecht verlegen.
Eigenschaften:
Material: PP (Vlies)
Georobustheitsklasse: GRK 5
Dicke ca. 2,5 mm
Flächengewicht: ca. 500 g/m²
Bereich: unter Terrassenfläche
Menge: 50,000 m2

**5.2.1.0140 Drän- und Wasserspeicherelement 25 mm**
Drän- und Wasserspeicherelement 25 mm

Drän- und Wasserspeicherelement FKD 25 liefern und als
Sickerschicht für ausschließlich fußläufig genutzte
Flächen nach Herstellerangaben einbauen.
In späteren Positionen mit Splitt 2/5 verfüllen.
Eigenschaften:
Material: HDPE-Recycling-Regenerat
Nenndicke: ca. 25 mm
Flächengewicht: ca. 1,35 kg/m²
Farbe: schwarz/grau
Öffnungen zur Belüftung und Diffusion, trittstabil,
max. Druckfestigkeit bei 10% Stauchung und 3,5 cm
Überfüllung: 175 kN/m²
Entwässerungsleistung geprüft nach DIN EN ISO 12958
bei 2% Gefälle: 0,5 l/(m*s)
Füllvolumen (lose): ca. 14,5 l/m²
Wasserspeicherfähigkeit (unverfüllt): ca. 3,6 l/m²
Menge: 48,000 m2

**5.2.1.0150 Fassadenrinne passend zur Laibung, 150 cm liefern und einbauen**
Fassadenrinne passend zur Laibung, 150 cm liefern und einbauen

Fassadenrinne aus verzinkten Stahl
einseitig integrierte Dränschlitzen 4 mm, geschlossenem
Rinnenboden,
werkseitig vormontierter Rostverschiebesicherung,
System-Rinnenverbindung, integrierten Stirnwänden,
Perforierung für Stichkanal oder Anschlußelement und
Maschenrostabdeckung 30/10 mm,
begehbar sowie rollstuhlbefahrbar,
liefern und fachgerecht verlegen.
Material: Stahl verzinkt
Maße nach örtlichem Aufmaß !
Bauhöhe: ca. 50 mm
Baubreite: ca. 150 mm
Baulänge: ca. 1500 mm
Zuschnitte der Rinnenkörper und Roste, sowie die
anschließende Kaltverzinkung der Schnittstellen sind
mit einzukalkulieren.
Rostabdeckung wird gesondert vergütet.
Einschließlich aller Neben- und
Fundamentierungsarbeiten
Bereich: Vor Zugangstüre
Menge: 1,000 St

**5.2.1.0160 Längsstabrost der Fassadenrinne, Länge 150 cm**
Längsstabrost der Fassadenrinne, Länge 150 cm

Abdeckung passend für Rinne der Vorpositionen
liefern und montieren,
aus Längsstabrost 3x15
aus verzinktem Stahl, speziell zur Verhinderung von
aufspritzendem Wasser im Türbereich.
Einbaulänge wie Vorposition, ca. 150 cm
inkl. Passschnitt.
Menge: 1,000 St

#### 5.3 Beläge, Substrate

##### 5.3.1 Beläge, Substrate

**5.3.1.0010 Rollkiesstreifen 16/32 als Trennschicht**
Rollkiesstreifen 16/32 als Trennschicht

Rollkies als Randstreifen auf Filtervlies einbauen.
Kies 16/32.
Streifenbreite 50 cm.
Schichtstärke 8 cm.
Bereich: Trennschicht zwischen Begrünung und Bauteilen
Menge: 19,000 m2

**5.3.1.0020 Splittbettung ungebunden 0/5 für Betonplatten**
Splittbettung ungebunden 0/5 für Betonplatten

Ungebundene Gesteinskörnungsgemische 0-5 mm
frei von löslichem Kalk,
nach ZTV-Wegebau als Bettung für
Oberbeläge liefern und auf 3 cm fertige Höhe einbauen.
Inklusive Verfüllung des tragenden Drainelements (14,5
l/m2)
Menge: 48,500 m2

**5.3.1.0030 Terrassenplatten aus Beton 500 x 500 x 40 mm liefern und verlegen**
Terrassenplatten aus Beton 500 x 500 x 40 mm liefern und verlegen

Betonsteinplatten mit natürlicher Oberfläche, Microfase
gemäß DIN EN 1339, liefern und abladen.
Format: Rastermaß 500 x 500 mm.
Dicke:  40 mm, mit Microfase.
Oberfläche: naturbelassen, R-Wert 13.
Farbe:  Grau.
Hammerfest verlegen auf zuvor hergestellem Splittbett.
Verfüllen der Fugen mit geeignetem Material
Abrechnung nach tatsächlich eingebauter Menge.
Vor Einbau Muster vorlegen.
Menge: 194,000 St

**5.3.1.0040 Leichtsubstrat für extensive Begrünung, Schichthöhe 12 cm**
Leichtsubstrat für extensive Begrünung, Schichthöhe 12 cm

Leichtes Extensivsubstrat als Vegetationstragschicht
für Extensivbegrünungen, auf Dachflächen mit geringer
Tragfähigkeit, strukturstabilisiert für breites
Pflanzenspektrum geeignet, liefern und auf die
natürlich
verdichtete Schichthöhe von 12 cm einbauen.
Kenndaten:
Verdichtungsfaktor: 1,20
Gesamtporenvol.: > 60-70 Vol%
max. Wasserkap.: > 35 Vol%
Salzgehalt: < 3,5 g/l
organ. Substanz: < 65 g/l
pH-Wert: 6,0-8,5
Gewicht wassergesättigt: max. 1250 kg/m³
Menge: 6,500 m3

**5.3.1.0050 Leichtsubstrat für einfache Intensivbegrünung, Schichthöhe 12 cm**
Leichtsubstrat für einfache Intensivbegrünung, Schichthöhe 12 cm

Leichtes Intensivsubstrat als Vegetationstragschicht
für Intensivbegrünungen, auf Dachflächen mit geringer
Tragfähigkeit, strukturstabilisiert liefern und auf die
natürlich verdichtete Schichthöhe von 12 cm einbauen.
Verdichtungsfaktor : ca. 1,30
Gesamtporenvol.: > 60-75 Vol%
max. Wasserkap.: > 45 Vol%
Salzgehalt: < 2,5 g/l
organ. Substanz: < 90 g/l
pH-Wert: 6,0-8,5
Gewicht wassergesättigt: max. 1250 kg/m³
Bereich: Intensivflächen mit Staudenbepflanzung
Menge: 8,000 m3

#### 5.4 Pflanzarbeiten

##### 5.4.1 Pflanzarbeiten

**5.4.1.0010 Trockenansaat mit Schattenmischung und Sedumsprossen liefern und ausbringen**
Trockenansaat mit Schattenmischung und Sedumsprossen liefern und ausbringen

Extensivbegrünung für schattige/halbschattige Standorte
durch Ansaat mit Saatgutmischung und Sprossenansaat
herstellen.
Substrat durch Harken aufrauhen,
gleichmäßiges Aufbringen der Sedumsprossen, mind. 50
g/m²
Ansaat mit Saatgutmischung aus Kräuter- und
Gräserarten, ca. 1200 Korn/m²
durchdringendes Wässern.
Die Saatgutmischung ist der Bauleitung nachzuweisen.
Menge: 75,000 m2

**5.4.1.0020 Allium schoenoprasum**
Allium schoenoprasum

Allium schoenoprasum,
Schnittlauch,
Blütenfarbe: rotviolett,
P 0,5 (9 cm Topf),
liefern und abladen.
Menge: 14,000 St

**5.4.1.0030 Origanum vulgare**
Origanum vulgare

Oreganum vulgare,
Echter Dost,
Blütenfarbe: hellrosa-violett,
P 0,5 (9 cm Topf),
liefern und abladen.
Menge: 21,000 St

**5.4.1.0040 Thymus serpyllum**
Thymus serpyllum

Thymus serpyllum,
Sand-Thymian,
Blütenfarbe: purpur bis rosa,
P 0,5 (9 cm Topf),
liefern und abladen.
Menge: 21,000 St

**5.4.1.0050 Thymus vulgaris**
Thymus vulgaris

Thymus vulgaris,
Echter Thymian,
Blütenfarbe: rosa bis hellviolett,
P 0,5 (9 cm Topf),
liefern und abladen.
Menge: 28,000 St

**5.4.1.0060 Kleingruppenpflanzen auslegen und pflanzen**
Kleingruppenpflanzen auslegen und pflanzen

Kleingruppenpflanzen aus Vorposition auf
Extensivflächen
gemäß Pflanzplan in 3er-/ 5er oder 7er-Gruppen locker
in unregelmäßigen Wiederholungen auslegen und pflanzen
Pflanzdichte: ca. 8 Stk/m2.
Menge: 84,000 St

**5.4.1.0070 Sedum acre**
Sedum acre

Sedum acre,
Scharfer Mauerpfeffer,
Blütenfarbe: gelb,
Flachballenpflanzen (Ballengröße ca. 110 cm3, 50
Pflanzen einer Art pro Platte = 1 Stk.)
liefern und abladen.
Menge: 1,000 St

**5.4.1.0080 Sedum album**
Sedum album

Sedum album,
Weißer Mauerpfeffer,
Blütenfarbe: weiß,
Flachballenpflanzen (Ballengröße ca. 110 cm3, 50
Pflanzen einer Art pro Platte = 1 Stk.)
liefern und abladen.
Menge: 1,000 St

**5.4.1.0090 Sedum hispanicum**
Sedum hispanicum

Sedum hispanicum,
Spanischer Mauerpfeffer,
Blütenfarbe: rosa-weiß,
Flachballenpflanzen (Ballengröße ca. 110 cm3, 50
Pflanzen einer Art pro Platte = 1 Stk.)
liefern und abladen.
Menge: 1,000 St

**5.4.1.0100 Sedum spurium "roseum"**
Sedum spurium "roseum"

Sedum spurium "roseum",
Kaukasus Fetthenne,
Blütenfarbe: rosa,
Flachballenpflanzen (Ballengröße ca. 110 cm3, 50
Pflanzen einer Art pro Platte = 1 Stk.)
liefern und abladen.
Menge: 1,000 St

**5.4.1.0110 Flächenpflanzen auslegen und pflanzen**
Flächenpflanzen auslegen und pflanzen

Flächenpflanzen aus Vorposition ergänzend zur Aussaat
in Bereich mit Extensivsubstrat pflanzen
Pflanzdichte: ca. 6 Stk/m2.
Menge: 200,000 St

**5.4.1.0120 Carex flacca**
Carex flacca

Carex flacca,
Blaugrüne Segge,
Blütenfarbe: schwarzbraun,
P 0,5 (9 cm Topf),
liefern und abladen.
Menge: 21,000 St

**5.4.1.0130 Geranium macrorrhizzum Spessart**
Geranium macrorrhizzum Spessart

Geranium macrorrhizzum Spessart,
Felsen-Storchschnabel Spessart
Blütenfarbe: weiß,
P 0,5 (9 cm Topf),
liefern und abladen.
Menge: 63,000 St

**5.4.1.0140 Bergenia cordifolia**
Bergenia cordifolia

Bergenia cordifolia,
Dickblatt-Bergenie,
Blütenfarbe: weiß-rosa,
P 0,5 (9 cm Topf),
liefern und abladen.
Menge: 15,000 St

**5.4.1.0150 Geranium wlassovianum**
Geranium wlassovianum

Geranium wlassovianum
Sibirischer Storchschnabel,
Blütenfarbe: violett,
P 0,5 (9 cm Topf),
liefern und abladen.
Menge: 21,000 St

**5.4.1.0160 Anemone sylvestris**
Anemone sylvestris

Anemone sylvestris,
Großes Windröschen,
Blütenfarbe: weiß,
P 0,5 (9 cm Topf),
liefern und abladen.
Menge: 42,000 St

**5.4.1.0170 Helleborus niger**
Helleborus niger

Helleborus niger,
Schwarze Christrose
Blütenfarbe: weiß,
P 0,5 (9 cm Topf),
liefern und abladen.
Menge: 21,000 St

**5.4.1.0180 Gräser und Stauden auslegen und pflanzen**
Gräser und Stauden auslegen und pflanzen

Gräser und Stauden der Vorposition gem Bauleitung auf
Intensivsubstrat auslegen
und pflanzen.
Menge: 183,000 St

### 6 T2 Ausgleichsfläche

#### 6.1 Baustelleneinrichtung

##### 6.1.1 Baustelleneinrichtung

**6.1.1.0010 Reinigung und Prüfung der Dachfläche**
Reinigung und Prüfung der Dachfläche

Vor Beginn der Begrünungsarbeiten Dachfläche
reinigen, besenrein abkehren,
einschl. Aufnahme und Entsorgung des Kehrgutes.
Die Dachdichtung ist zusammen mit dem vom AG
beauftragten Gutachter für Dachbegrünung optisch auf
ihren Zustand zu prüfen.
Einschl. Kleinflächen, sowie Rand- und
Anschlussbereiche.
Festgestellte Mängel sind vor Beginn der
Begrünungsarbeiten schriftlich an die Bauleitung zu
melden.
Alle weiteren Arbeiten zur Dachbegrünung beginnen erst
nach Freigabe durch die Bauleitung!
Auf Verlangen der Bauleitung ist ein Begehungsprotokoll
zu erstellen.
Dachfläche 105 m2
Menge: 1,000 psch

#### 6.2 Entwässerung, Einfassungen

##### 6.2.1 Entwässerung, Einfassungen

**6.2.1.0010 Fugenband, Dicke 10 mm**
Fugenband, Dicke 10 mm

Fugenband liefern und als Schutz- und Trennlage im
Randbereich der Betonsteinplatten einbauen.
Material: PE Polyolefin-Schaumstoff.
Nenndicke: 10 mm.
Höhe: von OK Abdichtung bis OK Betonplatten, ca. 60 -
170 mm.
Eigenschften: Rohdichte 60 kg/m3, Stauchhärte nach
ISO-3386-1: bei Stauchung von 40% = 200 kPa (+/- 10
kPa), stauchfähig (bis 60% der Materialdicke) und
rückstellfähig, hohe Zugfestigkeit, temperaturbeständig
bis 210°C (kurzzeitig) für
bituminösen Heißverguss, geschlossenzellig,
wasserundurchlässig und frostsicher,
chemikalienbeständig (z.B. Chlor, Tausalz),
UV-stabilisiert, unverrottbar,
Zuschnitt mit Cuttermesser.
Bereich: Schutz- und Trennlage im Randbereich zwischen
Betonsteinplatten/ Rollkies und Blechabdeckungen der
Abdichtungen.
Menge: 20,000 m

**6.2.1.0020 Kiesleiste mit Verklebebohrungen liefern und an Dachrand einbauen, Höhe 12 cm**
Kiesleiste mit Verklebebohrungen liefern und an Dachrand einbauen, Höhe 12 cm

Kiesleiste als Abschluss der Dachbegrünung liefern und
auf Dachabdichtung einbauen und fixieren.
Ausführung: Aluminium L-Profi, 4-fach gekantet, mit
Aluminium-Verbindungselementen.
inkl. 60 mm Ausstanzungen am Unterschenkel, Abstand ca.
450 mm
Höhe: 12 cm.
Dicke: mind. 2 mm.
Senkrechter Schenkel mit Entwässerungöffnungen
Einschl. Herstellung der Passstücke.
Einschließlich dauerhafter Befestigung gem
Herstellerangaben auf der Abdichtung zur Aufnahme der
horizontalen Schubkräfte.
Die Lieferung und der Einbau von Eckelementen wird
gesondert vergütet.
Bereich: Kiesfangleisten Dachrand, als Abschluss der
Dachbegrünung
Menge: 21,000 m

**6.2.1.0030 Schutz- und Speichervlies liefern und einbauen**
Schutz- und Speichervlies liefern und einbauen

Trenn-, Schutz- u. Speichervlies
Schutzlage liefern und als Schutz der
Dachabdichtung/Wurzelschutzbahn vor mechanischer
Beanspruchung bzw. bei Materialunverträglichkeit gemäß
DIN 18531-2, mit 10 cm Überlappung fachgerecht
verlegen.
Eigenschaften:
Material: 100 % Recycling-Kunststofffasern
Festigkeitsklasse: GRK 2
Dicke: ca. 3,6 mm
Gewicht: mind. 300 g/m²
Bereich: Unter Extensiv- und einfachen
Intensivbegrünungen, inkl. Traufstreifen
Menge: 105,000 m2

**6.2.1.0040 Drän- und Wasserspeicherelement 40 mm**
Drän- und Wasserspeicherelement 40 mm

Drän- und Wasserspeicherelement liefern und auf
Schutzvlies verlegen.
Material: HDPE-Recycling-Regenerat.
Nenndicke: ca. 40 mm.
Eigenschaften: Öffnungen zur Belüftung und Diffusion,
Druckfestigkeit nach DIN EN ISO 25619-2: 118 kN/m²
(unverfüllt),
Entwässerungsleistung geprüft nach DIN EN ISO 12958 bei
2% Gefälle: 2,31 l/(m*s),
Füllvolumen (lose): ca. 16 l/m²,
Wasserspeicherfähigkeit (unverfüllt): ca. 8,7 l/m².
Anwendung: Unter Extensiv- und einfachen
Intensivbegrünungen inkl. Traufstreifen zur Dränung und
Wasserspeicherung
Bereich: Unter Extensiv- und einfachen
Intensivbegrünungen inkl. Traufstreifen
Menge: 105,000 m2

**6.2.1.0050 Filtervlies**
Filtervlies

Filtervlies liefern und als Filterschicht zwischen
Drän- bzw. Speicherschicht und Substrat/ Traufstreifen/
Bettung mit 10 cm Überlappung verlegen.
Material: 100 % PP (Polypropylen).
Nenndicke: ca. 1,1 mm.
Flächengewicht: mind. 105g/m2
Eigenschaften: Festigkeitsklasse: GRK 2,
Höchstzugkraft nach EN ISO 10319 längs/quer: 7,5 KN/m,
Vertikale Wasserdurchlässigkeit nach EN ISO 11058: 130
l/(m²*s),
Mit CE-Zertifizierung.
Bereich: Unter Extensiv- und einfachen
Intensivbegrünungen inkl. Traufstreifen
Menge: 105,000 m2

**6.2.1.0060 Substratschiene liefern und einbauen, Höhe 12 cm**
Substratschiene liefern und einbauen, Höhe 12 cm

Kiesleiste zur Trennung von Kies und Substrat liefern
und auf Filtervlies einbauen.
Ausführung: Aluminium L-Profil, 4-fach gekantet, mit
Aluminium-Verbindungselementen.
Höhe: 12 cm.
Dicke: mind. 1 mm.
Senkrechter Schenkel gelocht (6 mm).
Einschl. Herstellung der Passstücke.
Einschl. Fundamentierung mit Einkornbeton, o. glw., zum
Einbau und Höhenausgleich.
Die Lieferung und der Einbau der Eckelemente wird
gesondert vergütet.
Menge: 37,000 m

**6.2.1.0070 Zulage 90° Eckelement für Substratschienen, H: 12 cm**
Zulage 90° Eckelement für Substratschienen, H: 12 cm

Zulage für Kiesleisten der Vorposition.
Lieferung und Einbau einer 90 Grad-Ecke an
vordefinierter Knickkante als Zulage für
Substratschienen 12 cm der Vorposition, auf der
Schutzlage verlegen und nach Herstellerangaben
miteinander verbinden.
Material: Aluminium, 4-fach gekantet.
Höhe: 12 cm.
Schenkellänge: 20 cm.
Dicke: 2 mm.
Menge: 4,000 St

#### 6.3 Beläge, Substrate

##### 6.3.1 Beläge, Substrate

**6.3.1.0010 Rollkiesstreifen 16/32 als Trennschicht**
Rollkiesstreifen 16/32 als Trennschicht

Rollkies als Randstreifen auf Filtervlies einbauen.
Kies 16/32.
Streifenbreite 50 cm.
Schichtstärke 8 cm.
Bereich: Trennschicht zwischen Begrünung und Bauteilen
Menge: 20,000 m2

**6.3.1.0020 Leichtsubstrat für extensive Begrünung, Schichthöhe 12 cm**
Leichtsubstrat für extensive Begrünung, Schichthöhe 12 cm

Leichtes Extensivsubstrat als Vegetationstragschicht
für Extensivbegrünungen, auf Dachflächen mit geringer
Tragfähigkeit, strukturstabilisiert für breites
Pflanzenspektrum geeignet, liefern und auf die
natürlich
verdichtete Schichthöhe von 12 cm einbauen.
Kenndaten:
Verdichtungsfaktor: 1,20
Gesamtporenvol.: > 60-70 Vol%
max. Wasserkap.: > 35 Vol%
Salzgehalt: < 3,5 g/l
organ. Substanz: < 65 g/l
pH-Wert: 6,0-8,5
Gewicht wassergesättigt: max. 1250 kg/m³
Menge: 7,500 m3

**6.3.1.0030 Leichtsubstrat für einfache Intensivbegrünung, Schichthöhe 12 cm**
Leichtsubstrat für einfache Intensivbegrünung, Schichthöhe 12 cm

Leichtes Intensivsubstrat als Vegetationstragschicht
für Intensivbegrünungen, auf Dachflächen mit geringer
Tragfähigkeit, strukturstabilisiert liefern und auf die
natürlich verdichtete Schichthöhe von 12 cm einbauen.
Verdichtungsfaktor : ca. 1,30
Gesamtporenvol.: > 60-75 Vol%
max. Wasserkap.: > 45 Vol%
Salzgehalt: < 2,5 g/l
organ. Substanz: < 90 g/l
pH-Wert: 6,0-8,5
Gewicht wassergesättigt: max. 1250 kg/m³
Bereich: Intensivflächen mit Staudenbepflanzung
Menge: 8,500 m3

#### 6.4 Pflanzarbeiten

##### 6.4.1 Pflanzarbeiten

**6.4.1.0010 Trockenansaat mit Schattenmischung und Sedumsprossen liefern und ausbringen**
Trockenansaat mit Schattenmischung und Sedumsprossen liefern und ausbringen

Extensivbegrünung für schattige/halbschattige Standorte
durch Ansaat mit Saatgutmischung und Sprossenansaat
herstellen.
Substrat durch Harken aufrauhen,
gleichmäßiges Aufbringen der Sedumsprossen, mind. 50
g/m²
Ansaat mit Saatgutmischung aus Kräuter- und
Gräserarten, ca. 1200 Korn/m²
durchdringendes Wässern.
Die Saatgutmischung ist der Bauleitung nachzuweisen.
Menge: 85,000 m2

**6.4.1.0020 Allium schoenoprasum**
Allium schoenoprasum

Allium schoenoprasum,
Schnittlauch,
Blütenfarbe: rotviolett,
P 0,5 (9 cm Topf),
liefern und abladen.
Menge: 21,000 St

**6.4.1.0030 Origanum vulgare**
Origanum vulgare

Oreganum vulgare,
Echter Dost,
Blütenfarbe: hellrosa-violett,
P 0,5 (9 cm Topf),
liefern und abladen.
Menge: 28,000 St

**6.4.1.0040 Thymus serpyllum**
Thymus serpyllum

Thymus serpyllum,
Sand-Thymian,
Blütenfarbe: purpur bis rosa,
P 0,5 (9 cm Topf),
liefern und abladen.
Menge: 28,000 St

**6.4.1.0050 Thymus vulgaris**
Thymus vulgaris

Thymus vulgaris,
Echter Thymian,
Blütenfarbe: rosa bis hellviolett,
P 0,5 (9 cm Topf),
liefern und abladen.
Menge: 42,000 St

**6.4.1.0060 Kleingruppenpflanzen auslegen und pflanzen**
Kleingruppenpflanzen auslegen und pflanzen

Kleingruppenpflanzen aus Vorposition auf
Extensivflächen
gemäß Pflanzplan in 3er-/ 5er oder 7er-Gruppen locker
in unregelmäßigen Wiederholungen auslegen und pflanzen
Pflanzdichte: ca. 8 Stk/m2.
Menge: 119,000 St

**6.4.1.0070 Sedum acre**
Sedum acre

Sedum acre,
Scharfer Mauerpfeffer,
Blütenfarbe: gelb,
Flachballenpflanzen (Ballengröße ca. 110 cm3, 50
Pflanzen einer Art pro Platte = 1 Stk.)
liefern und abladen.
Menge: 1,000 St

**6.4.1.0080 Sedum album**
Sedum album

Sedum album,
Weißer Mauerpfeffer,
Blütenfarbe: weiß,
Flachballenpflanzen (Ballengröße ca. 110 cm3, 50
Pflanzen einer Art pro Platte = 1 Stk.)
liefern und abladen.
Menge: 1,000 St

**6.4.1.0090 Sedum hispanicum**
Sedum hispanicum

Sedum hispanicum,
Spanischer Mauerpfeffer,
Blütenfarbe: rosa-weiß,
Flachballenpflanzen (Ballengröße ca. 110 cm3, 50
Pflanzen einer Art pro Platte = 1 Stk.)
liefern und abladen.
Menge: 1,000 St

**6.4.1.0100 Sedum spurium "roseum"**
Sedum spurium "roseum"

Sedum spurium "roseum",
Kaukasus Fetthenne,
Blütenfarbe: rosa,
Flachballenpflanzen (Ballengröße ca. 110 cm3, 50
Pflanzen einer Art pro Platte = 1 Stk.)
liefern und abladen.
Menge: 1,000 St

**6.4.1.0110 Flächenpflanzen auslegen und pflanzen**
Flächenpflanzen auslegen und pflanzen

Flächenpflanzen aus Vorposition ergänzend zur Aussaat
in Bereich mit Extensivsubstrat pflanzen
Pflanzdichte: ca. 6 Stk/m2.
Menge: 200,000 St

**6.4.1.0120 Carex flacca**
Carex flacca

Carex flacca,
Blaugrüne Segge,
Blütenfarbe: schwarzbraun,
P 0,5 (9 cm Topf),
liefern und abladen.
Menge: 21,000 St

**6.4.1.0130 Geranium macrorrhizzum Spessart**
Geranium macrorrhizzum Spessart

Geranium macrorrhizzum Spessart,
Felsen-Storchschnabel Spessart,
Blütenfarbe: weiß,
P 0,5 (9 cm Topf),
liefern und abladen.
Menge: 63,000 St

**6.4.1.0140 Bergenia cordifolia**
Bergenia cordifolia

Bergenia cordifolia,
Dickblatt-Bergenie,
Blütenfarbe: weiß-rosa,
P 0,5 (9 cm Topf),
liefern und abladen.
Menge: 15,000 St

**6.4.1.0150 Geranium wlassovianum**
Geranium wlassovianum

Geranium wlassovianum
Sibirischer Storchschnabel,
Blütenfarbe: violett,
P 0,5 (9 cm Topf),
liefern und abladen.
Menge: 21,000 St

**6.4.1.0160 Anemone sylvestris**
Anemone sylvestris

Anemone sylvestris,
Großes Windröschen,
Blütenfarbe: weiß,
P 0,5 (9 cm Topf),
liefern und abladen.
Menge: 42,000 St

**6.4.1.0170 Helleborus niger**
Helleborus niger

Helleborus niger,
Schwarze Christrose
Blütenfarbe: weiß,
P 0,5 (9 cm Topf),
liefern und abladen.
Menge: 21,000 St

**6.4.1.0180 Gräser und Stauden auslegen und pflanzen**
Gräser und Stauden auslegen und pflanzen

Gräser und Stauden der Vorposition gem Bauleitung auf
Intensivsubstrat auslegen
und pflanzen.
Menge: 183,000 St

### 7 T3 Schulterrasse

#### 7.1 Baustelleneinrichtung

##### 7.1.1 Baustelleneinrichtung

**7.1.1.0010 Reinigung und Prüfung der Dachfläche**
Reinigung und Prüfung der Dachfläche

Vor Beginn der Begrünungsarbeiten Dachfläche
reinigen, besenrein abkehren,
einschl. Aufnahme und Entsorgung des Kehrgutes.
Die Dachdichtung ist zusammen mit dem vom AG
beauftragten Gutachter für Dachbegrünung optisch auf
ihren Zustand zu prüfen.
Einschl. Kleinflächen, sowie Rand- und
Anschlussbereiche.
Festgestellte Mängel sind vor Beginn der
Begrünungsarbeiten schriftlich an die Bauleitung zu
melden.
Alle weiteren Arbeiten zur Dachbegrünung beginnen erst
nach Freigabe durch die Bauleitung!
Auf Verlangen der Bauleitung ist ein Begehungsprotokoll
zu erstellen.
Dachfläche 165 m2
Menge: 1,000 psch

#### 7.2 Entwässerung, Einfassungen

##### 7.2.1 Entwässerung, Einfassungen

**7.2.1.0010 Fugenband, Dicke 10 mm**
Fugenband, Dicke 10 mm

Fugenband liefern und als Schutz- und Trennlage im
Randbereich der Betonsteinplatten einbauen.
Material: PE Polyolefin-Schaumstoff.
Nenndicke: 10 mm.
Höhe: von OK Abdichtung bis OK Betonplatten, ca. 60 -
170 mm.
Eigenschften: Rohdichte 60 kg/m3, Stauchhärte nach
ISO-3386-1: bei Stauchung von 40% = 200 kPa (+/- 10
kPa), stauchfähig (bis 60% der Materialdicke) und
rückstellfähig, hohe Zugfestigkeit, temperaturbeständig
bis 210°C (kurzzeitig) für
bituminösen Heißverguss, geschlossenzellig,
wasserundurchlässig und frostsicher,
chemikalienbeständig (z.B. Chlor, Tausalz),
UV-stabilisiert, unverrottbar,
Zuschnitt mit Cuttermesser.
Bereich: Schutz- und Trennlage im Randbereich zwischen
Betonsteinplatten/ Rollkies und Blechabdeckungen der
Abdichtungen.
Menge: 40,000 m

**7.2.1.0020 Auflastgehaltene Unterkonstruktion für Fremdgeländer**
Auflastgehaltene Unterkonstruktion für Fremdgeländer

Unterkonstruktion durchdringungsfreie, auflastgehaltene
Geländer-Unterkonstruktion aus Aluminium zur Montage
von Fußreling, zum Einbau auf Flachdächern bis
Dachneigung 3°, mit Gelenkfuß inkl. Adapterplatte
13x10x2,5 mm inklusive 4 Bohrungen  11mm, zur exakten
3D-Justierung der Geländerpfosten liefern und gem.
Herstellerangaben montieren.
Auflastgehalten durch Substrat-/Kiesschüttung oder
Belagsaufbau ohne Befestigung im Untergrund
Menge: 10,000 St

**7.2.1.0030 Zulage Eckausbildung für Unterkonstruktion Fußreling**
Zulage Eckausbildung für Unterkonstruktion Fußreling

Eckmontageset zur Ausbildung von standfesten 90°-Ecken
als Zulage zur Vorposition
Verbinden der Auslegerschienen mittels stabiler
Aluwinkel montieren.
inkl. Zuschnitte der Auslegerschienen, ggfs.
erforderlicher zusätzlicher Auflastbleche und aller
erforderlichen Befestigungsmittel gemäß Verlegeplanung
Menge: 1,000 St

**7.2.1.0040 Kiesleiste mit Verklebebohrungen liefern und an Dachrand einbauen, Höhe 12 cm**
Kiesleiste mit Verklebebohrungen liefern und an Dachrand einbauen, Höhe 12 cm

Kiesleiste als Abschluss der Dachbegrünung liefern und
auf Dachabdichtung einbauen und fixieren.
Ausführung: Aluminium L-Profi, 4-fach gekantet, mit
Aluminium-Verbindungselementen.
inkl. 60 mm Ausstanzungen am Unterschenkel, Abstand ca.
450 mm
Höhe: 12 cm.
Dicke: mind. 2 mm.
Senkrechter Schenkel mit Entwässerungöffnungen
Einschl. Herstellung der Passstücke.
Einschließlich dauerhafter Befestigung gem
Herstellerangaben auf der Abdichtung zur Aufnahme der
horizontalen Schubkräfte.
Die Lieferung und der Einbau von Eckelementen wird
gesondert vergütet.
Bereich: Kiesfangleisten Dachrand, als Abschluss der
Dachbegrünung
Menge: 12,500 m

**7.2.1.0050 Kiesleiste mit Verklebebohrungen liefern und als Belagseinfassung einbauen, Höhe 10 cm**
Kiesleiste mit Verklebebohrungen liefern und als Belagseinfassung einbauen, Höhe 10 cm

Kiesleiste als Abschluss der Dachbegrünung liefern und
auf Dachabdichtung einbauen und fixieren.
Ausführung: Aluminium L-Profi, 4-fach gekantet, mit
Aluminium-Verbindungselementen.
inkl. 60 mm Ausstanzungen am Unterschenkel, Abstand ca.
450 mm
Höhe: 10 cm.
Dicke: mind. 2 mm.
Senkrechter Schenkel mit Entwässerungöffnungen
Einschl. Herstellung der Passstücke.
Einschließlich dauerhafter Befestigung gem
Herstellerangaben auf der Abdichtung zur Aufnahme der
horizontalen Schubkräfte.
Die Schubkräfte sind mit der Dachabdichtung in Einklang
zu bringen.
Die Lieferung und der Einbau von Eckelementen wird
gesondert vergütet.
Bereich: Einfassung Belag Lehrerterrasse
Menge: 21,000 m

**7.2.1.0060 Zulage zu Vorposition für Eckausbildung**
Zulage zu Vorposition für Eckausbildung

Zulage zu Vorposition für passegenaue Eckausbildung
Menge: 4,000 St

**7.2.1.0070 Schutz- und Speichervlies liefern und einbauen**
Schutz- und Speichervlies liefern und einbauen

Trenn-, Schutz- u. Speichervlies
Schutzlage liefern und als Schutz der
Dachabdichtung/Wurzelschutzbahn vor mechanischer
Beanspruchung bzw. bei Materialunverträglichkeit gemäß
DIN 18531-2, mit 10 cm Überlappung fachgerecht
verlegen.
Eigenschaften:
Material: 100 % Recycling-Kunststofffasern
Festigkeitsklasse: GRK 2
Dicke: ca. 3,6 mm
Gewicht: mind. 300 g/m²
Bereich: Unter Extensiv- und einfachen
Intensivbegrünungen, inkl. Traufstreifen
Menge: 125,000 m2

**7.2.1.0080 Drän- und Wasserspeicherelement 40 mm**
Drän- und Wasserspeicherelement 40 mm

Drän- und Wasserspeicherelement liefern und auf
Schutzvlies verlegen.
Material: HDPE-Recycling-Regenerat.
Nenndicke: ca. 40 mm.
Eigenschaften: Öffnungen zur Belüftung und Diffusion,
Druckfestigkeit nach DIN EN ISO 25619-2: 118 kN/m²
(unverfüllt),
Entwässerungsleistung geprüft nach DIN EN ISO 12958 bei
2% Gefälle: 2,31 l/(m*s),
Füllvolumen (lose): ca. 16 l/m²,
Wasserspeicherfähigkeit (unverfüllt): ca. 8,7 l/m².
Anwendung: Unter Extensiv- und einfachen
Intensivbegrünungen inkl. Traufstreifen zur Dränung und
Wasserspeicherung
Bereich: Unter Extensiv- und einfachen
Intensivbegrünungen inkl. Traufstreifen
Menge: 125,000 m2

**7.2.1.0090 Filtervlies**
Filtervlies

Filtervlies liefern und als Filterschicht zwischen
Drän- bzw. Speicherschicht und Substrat/ Traufstreifen/
Bettung mit 10 cm Überlappung verlegen.
Material: 100 % PP (Polypropylen).
Nenndicke: ca. 1,1 mm.
Flächengewicht: mind. 105g/m2
Eigenschaften: Festigkeitsklasse: GRK 2,
Höchstzugkraft nach EN ISO 10319 längs/quer: 7,5 KN/m,
Vertikale Wasserdurchlässigkeit nach EN ISO 11058: 130
l/(m²*s),
Mit CE-Zertifizierung.
Bereich: Unter Extensiv- und einfachen
Intensivbegrünungen inkl. Traufstreifen
Menge: 125,000 m2

**7.2.1.0100 Substratschiene liefern und einbauen, Höhe 12 cm**
Substratschiene liefern und einbauen, Höhe 12 cm

Kiesleiste zur Trennung von Kies und Substrat liefern
und auf Filtervlies einbauen.
Ausführung: Aluminium L-Profil, 4-fach gekantet, mit
Aluminium-Verbindungselementen.
Höhe: 12 cm.
Dicke: mind. 1 mm.
Senkrechter Schenkel gelocht (6 mm).
Einschl. Herstellung der Passstücke.
Einschl. Fundamentierung mit Einkornbeton, o. glw., zum
Einbau und Höhenausgleich.
Die Lieferung und der Einbau der Eckelemente wird
gesondert vergütet.
Menge: 39,000 m

**7.2.1.0110 Zulage 90° Eckelement für Substratschienen, H: 12 cm**
Zulage 90° Eckelement für Substratschienen, H: 12 cm

Zulage für Kiesleisten der Vorposition.
Lieferung und Einbau einer 90 Grad-Ecke an
vordefinierter Knickkante als Zulage für
Substratschienen 12 cm der Vorposition, auf der
Schutzlage verlegen und nach Herstellerangaben
miteinander verbinden.
Material: Aluminium, 4-fach gekantet.
Höhe: 12 cm.
Schenkellänge: 20 cm.
Dicke: 2 mm.
Menge: 3,000 St

**7.2.1.0120 Trenn- und Gleitfolie 0,2 mm liefern und einbauen**
Trenn- und Gleitfolie 0,2 mm liefern und einbauen

Trenn- und Gleitlage liefern und mit 10 cm Überlappung
verlegen.
Eigenschaften:
Material: Recycling-PE
Gewicht: ca. 185 g/m²
Dicke: ca. 0,2 mm
Bereich: unter Terrassenfläche
Menge: 46,000 m2

**7.2.1.0130 Trennlage 2,5 mm liefern und einbauen**
Trennlage 2,5 mm liefern und einbauen

Trennlage Spezialvlies liefern und
als Schutz der Dachabdichtung vor mechanischer
Beanspruchung bzw. bei Materialunverträglichkeit gemäß
DIN 18531-2, sowie als Gleitlage unter Verkehrsflächen
in Verbindung mit PE-Folie der Vorposition mit 10 cm
Überlappung fachgerecht verlegen.
Eigenschaften:
Material: PP (Vlies)
Georobustheitsklasse: GRK 5
Dicke ca. 2,5 mm
Flächengewicht: ca. 500 g/m²
Bereich: unter Terrassenfläche
Menge: 46,000 m2

**7.2.1.0140 Drän- und Wasserspeicherelement 25 mm**
Drän- und Wasserspeicherelement 25 mm

Drän- und Wasserspeicherelement FKD 25 liefern und als
Sickerschicht für ausschließlich fußläufig genutzte
Flächen nach Herstellerangaben einbauen.
In späteren Positionen mit Splitt 2/5 verfüllen.
Eigenschaften:
Material: HDPE-Recycling-Regenerat
Nenndicke: ca. 25 mm
Flächengewicht: ca. 1,35 kg/m²
Farbe: schwarz/grau
Öffnungen zur Belüftung und Diffusion, trittstabil,
max. Druckfestigkeit bei 10% Stauchung und 3,5 cm
Überfüllung: 175 kN/m²
Entwässerungsleistung geprüft nach DIN EN ISO 12958
bei 2% Gefälle: 0,5 l/(m*s)
Füllvolumen (lose): ca. 14,5 l/m²
Wasserspeicherfähigkeit (unverfüllt): ca. 3,6 l/m²
Menge: 46,000 m2

**7.2.1.0150 Fassadenrinne 200 cm liefern und einbauen**
Fassadenrinne 200 cm liefern und einbauen

Fassadenrinne aus verzinkten Stahl
beidseitig integrierte Dränschlitzen 4 mm,
geschlossenem Rinnenboden,
werkseitig vormontierter Rostverschiebesicherung,
System-Rinnenverbindung, integrierten Stirnwänden,
Perforierung für Stichkanal oder Anschlußelement und
Maschenrostabdeckung 30/10 mm,
begehbar sowie rollstuhlbefahrbar,
liefern und fachgerecht verlegen.
Material: Stahl verzinkt
Maße nach örtlichem Aufmaß !
Bauhöhe: ca. 50 mm
Baubreite: ca. 155 mm
Baulänge: ca. 2000 mm
Zuschnitte der Rinnenkörper und Roste, sowie die
anschließende Kaltverzinkung der Schnittstellen sind
mit einzukalkulieren.
Rostabdeckung wird gesondert vergütet.
Einschließlich aller Neben- und
Fundamentierungsarbeiten
Bereich: Vor Zugangstüre
Menge: 1,000 St

**7.2.1.0160 Längsstabrost der Fassadenrinne, Länge 200 cm**
Längsstabrost der Fassadenrinne, Länge 200 cm

Abdeckung passend für Rinne der Vorpositionen
liefern und montieren,
aus Längsstabrost 3x15
aus verzinktem Stahl, speziell zur Verhinderung von
aufspritzendem Wasser im Türbereich.
Einbaulänge wie Vorposition, 200 cm
inkl. Passschnitt.
Menge: 1,000 St

#### 7.3 Beläge, Substrate

##### 7.3.1 Beläge, Substrate

**7.3.1.0010 Hochbeet Aluminium 299 x 74 x 90 cm**
Hochbeet Aluminium 299 x 74 x 90 cm

Randelemente in L-Form zur Ausbildung von Hochbeet
Aluminium 3,0 mm,
Oberkante 2 fach rückgekantet,
1 Knotenblech pro lfm.
Ansichtsflächen und sichtbare Kanten farbbeschichtet
einschließlich Kupplungsstücke und Knotenbleche liefern
und höhen- und fluchtgerecht in Splittbett versetzen.
Einzelelemente gem. Herstellerangaben verbinden.
Farbbeschichtung der Sichtflächen in einer
RAL-Standardfarbe gem. Angabe des AG
Bauteillänge: 2990 mm
Bauteilbreite: 740 mm
Bauteilhöhe: 900 mm
Menge: 1,000 St

**7.3.1.0020 Hochbeet Aluminium 199 x 74 x 90 cm**
Hochbeet Aluminium 199 x 74 x 90 cm

Hochbeet wie Vorposition
jedoch Bauteillänge 1990 mm
Menge: 1,000 St

**7.3.1.0030 innenliegende Dämmung liefern und einbauen**
innenliegende Dämmung liefern und einbauen

EPS-Dämm- und Ausdehnungsplatte
Dicke: ca. 20 mm
liefern
in Pflanzgefäß der Vorposition einbauen an senkrechten
Innenseiten
zum Schutz des Wurzelwerks durch Hitze-/Kälteeinwirkung
von außen bzw. als Druckausgleich bei erhöhtem
Wurzeldruck von innen.
Abrechnung nach gedämmter Ansichtsfläche
Menge: 13,000 m2

**7.3.1.0040 Dämmplatten als druckstabile Füllelemente liefern und in Hochbeet einbauen**
Dämmplatten als druckstabile Füllelemente liefern und in Hochbeet einbauen

Dämmplatten als druckstabile Füllplatten liefern
Druckfestigkeit: ca. 130 KN/m²
Dichte: 35 - 40 kg/m³
Materialstärke: 5 - 20 cm
Einbauhöhe: 40 cm
Elemente als leichten und druckstabilen Füllstoff zur
Reduzierung von Traglasten dicht gestoßen, unterhalb
der Vegetationstragschicht lagesicher in Hochbeet
einbauen.
Inklusive Aussparung für Entwässerung des Hochbeetes
Menge: 3,200 m2

**7.3.1.0050 Wasserspeicherelement D 60 mm liefern einbauen und mit Dränageschüttstoff 4/16 verfüllen**
Wasserspeicherelement D 60 mm liefern einbauen und mit Dränageschüttstoff 4/16 verfüllen

Drän- und Wasserspeicherelement 60 mm
aus HDPE-Recycling-Regenerat mit hohem Wasserspeicher
liefern und fachgerecht nach Herstellerangaben
einbauen.
Hochbelastbar mit unterseitigem Kanalsystem zur
Drainierung und oberseitigen Diffusions- und
Entwässerungsbohrungen.
Nenndicke: ca. 60 mm
Füllvolumen: ca. 45 l/m²
Wasserspeicherfähigkeit verfüllt: ca. 23 l/m²
Dränage-Schüttstoff 4/16 für Begrünung mit Wasseranstau
liefern
in 40 l-Säcken und auf ca. 10 cm Schichtstärke
einbauen.
Bestehend aus Blähton und Lava, mit spezieller
Korngrößenverteilung zur Verbesserung der
Kapillarfähigkeit und des Wasserhaltevermögens.
Ein Verdichtungsfaktor von 1,15 ist zu berücksichtigen
Kenndaten:
Salzgehalt: < 1,0 g/l
Wasserspeicherkapazität: > 16 Vol. %
Wasserdurchlässigkeit: > 180 mm/min
Gewicht bei max. Wasserkap.: ca. 780 kg/m³
Menge: 3,200 m2

**7.3.1.0060 Filtervlies liefern, in Hochbeet einbauen**
Filtervlies liefern, in Hochbeet einbauen

Filtervlies liefern und als Filterschicht zwischen
Drän- bzw. Speicherschicht und Substrat mit 10 cm
Überlappung einbauen
Material: 100 % PP (Polypropylen).
Nenndicke: ca. 1,1 mm.
Eigenschaften: Festigkeitsklasse: GRK 2,
Höchstzugkraft nach EN ISO 10319 längs/quer: 7,5 KN/m,
Vertikale Wasserdurchlässigkeit nach EN ISO 11058: 130
l/(m²*s),
Bereich: Hochbeete
Menge: 3,200 m2

**7.3.1.0070 Intensivsubstrat für Hochbeet**
Intensivsubstrat für Hochbeet

Intensivsubstrat liefern in 50 l-Säcken,
strukturstabilisiert, für breites Pflanzenspektrum
geeignet, liefern, auf die natürlich verdichtete
Schichthöhe von 40 cm
Unter dem Gefäßrand einbauen und bis zur vollständigen
Sättigung und Setzung angießen und nachbefüllen.
Fertige, gesetzte Höhe Substratschicht ca. 5 cm unter
der Höhe Pflanzgefäß
In der ausgeschriebenen Menge ist der
Verdichtungsfaktor von 1,30 berücksichtigt.
Kenndaten:
Gesamtporenvol.: > 60 - 75 Vol%
max. Wasserkap.: > 45 Vol%
Salzgehalt: < 2,5 g/l
organ. Substanz: < 90 g/l
pH-Wert: 6,0 - 8,5
Gewicht wassergesättigt: ca. 1300 - 1800 kg/m³
Sonstige Kenndaten haben den Anforderungen der
FLL-Richtlinien bzw. der ÖNORM L 1131 zu entsprechen.
Die Abrechnung erfolgt nach Lieferschein.
Menge: 4,000 m3

**7.3.1.0080 Rollkiesstreifen 16/32 als Trennschicht**
Rollkiesstreifen 16/32 als Trennschicht

Rollkies als Randstreifen auf Filtervlies einbauen.
Kies 16/32.
Streifenbreite 50 cm.
Schichtstärke 8-10 cm.
Bereich: Trennschicht zwischen Begrünung und Bauteilen
Menge: 22,000 m2

**7.3.1.0090 Splittbettung ungebunden 0/5 für Betonplatten**
Splittbettung ungebunden 0/5 für Betonplatten

Ungebundene Gesteinskörnungsgemische 0-5 mm
frei von löslichem Kalk,
nach ZTV-Wegebau als Bettung für
Oberbeläge liefern und auf 3 cm fertige Höhe einbauen.
Inklusive Verfüllung des tragenden Drainelements (14,5
l/m2)
Menge: 46,000 m2

**7.3.1.0100 Terrassenplatten aus Beton 500 x 500 x 40 mm liefern und verlegen**
Terrassenplatten aus Beton 500 x 500 x 40 mm liefern und verlegen

Betonsteinplatten mit natürlicher Oberfläche, Microfase
gemäß DIN EN 1339, liefern und abladen.
Format: Rastermaß 500 x 500 mm.
Dicke:  40 mm, mit Microfase.
Oberfläche: naturbelassen, R-Wert 13.
Farbe:  Grau.
Hammerfest verlegen auf zuvor hergestellem Splittbett.
Verfüllen der Fugen mit geeignetem Material.
Abrechnung nach tatsächlich eingebauter Menge.
Vor Einbau Muster vorlegen.
Menge: 156,000 St

**7.3.1.0110 Schneiden von Terrassenplatten aus Beton**
Schneiden von Terrassenplatten aus Beton

Schneiden von Betonsteinplatten, einschließlich
Passstücken an Kanten und Anschlüssen, für die
Verlegung oder das Versetzen an Einbauten und
Aussparungen, an Kanten und Einfassungen, durch
Schneiden mit Nassschneidegerät, gerade Schnittkante.
Plattendicke: 40 mm.
Menge: 10,000 m

**7.3.1.0120 Fugenband, Dicke 10 mm**
Fugenband, Dicke 10 mm

Fugenband liefern und als Schutz- und Trennlage an
Fassadenanschlüssen einbauen.
Material: PE Polyolefin-Schaumstoff.
Nenndicke: 10 mm.
Höhe: von OK Abdichtung bis UK Abdeckblech, ca. 60 -
170 mm.
Eigenschften: Rohdichte 60 kg/m3, Stauchhärte nach
ISO-3386-1: bei Stauchung von 40% = 200 kPa (+/- 10
kPa), stauchfähig (bis 60% der Materialdicke) und
rückstellfähig, hohe Zugfestigkeit, temperaturbeständig
bis 210°C (kurzzeitig) für
bituminösen Heißverguss, geschlossenzellig,
wasserundurchlässig und frostsicher,
chemikalienbeständig (z.B. Chlor, Tausalz),
UV-stabilisiert, unverrottbar,
Zuschnitt mit Cuttermesser.
Bereich: Schutz- und Trennlage im Randbereich zwischen
Betonsteinplatten/ und Hochbeeten
Menge: 11,500 m

**7.3.1.0130 Trittplatten aus Beton 100 x 400 x 30 mm liefern und verlegen**
Trittplatten aus Beton 100 x 400 x 30 mm liefern und verlegen

Betonsteinplatten mit natürlicher Oberfläche, Microfase
gemäß DIN EN 1339, liefern und abladen.
Format: Rastermaß 1000 x 400 mm.
Dicke:  30 mm, mit Microfase.
Oberfläche: naturbelassen, R-Wert 13.
Farbe:  Grau.
Verlegen auf Dachbegrünung
Abrechnung nach tatsächlich eingebauter Menge.
Vor Einbau Muster vorlegen.
Menge: 10,000 St

**7.3.1.0140 Leichtsubstrat für extensive Begrünung, Schichthöhe 12 cm**
Leichtsubstrat für extensive Begrünung, Schichthöhe 12 cm

Leichtes Extensivsubstrat als Vegetationstragschicht
für Extensivbegrünungen, auf Dachflächen mit geringer
Tragfähigkeit, strukturstabilisiert für breites
Pflanzenspektrum geeignet, liefern und auf die
natürlich
verdichtete Schichthöhe von 12 cm einbauen.
Kenndaten:
Verdichtungsfaktor: 1,20
Gesamtporenvol.: > 60-70 Vol%
max. Wasserkap.: > 35 Vol%
Salzgehalt: < 3,5 g/l
organ. Substanz: < 65 g/l
pH-Wert: 6,0-8,5
Gewicht wassergesättigt: max. 1250 kg/m³
Menge: 11,000 m3

**7.3.1.0150 Leichtsubstrat für einfache Intensivbegrünung, Schichthöhe 12 cm**
Leichtsubstrat für einfache Intensivbegrünung, Schichthöhe 12 cm

Leichtes Intensivsubstrat als Vegetationstragschicht
für Intensivbegrünungen, auf Dachflächen mit geringer
Tragfähigkeit, strukturstabilisiert liefern und auf die
natürlich verdichtete Schichthöhe von 12 cm einbauen.
Verdichtungsfaktor : ca. 1,30
Gesamtporenvol.: > 60-75 Vol%
max. Wasserkap.: > 45 Vol%
Salzgehalt: < 2,5 g/l
organ. Substanz: < 90 g/l
pH-Wert: 6,0-8,5
Gewicht wassergesättigt: max. 1250 kg/m³
Bereich: Intensivflächen mit Staudenbepflanzung
Menge: 8,000 m3

#### 7.4 Pflanzarbeiten

##### 7.4.1 Pflanzarbeiten

**7.4.1.0010 Trockenansaat mit Schattenmischung und Sedumsprossen liefern und ausbringen**
Trockenansaat mit Schattenmischung und Sedumsprossen liefern und ausbringen

Extensivbegrünung für schattige/halbschattige Standorte
durch Ansaat mit Saatgutmischung und Sprossenansaat
herstellen.
Substrat durch Harken aufrauhen,
gleichmäßiges Aufbringen der Sedumsprossen, mind. 50
g/m²
Ansaat mit Saatgutmischung aus Kräuter- und
Gräserarten, ca. 1200 Korn/m²
durchdringendes Wässern.
Die Saatgutmischung ist der Bauleitung nachzuweisen.
Menge: 105,000 m2

**7.4.1.0020 Allium schoenoprasum**
Allium schoenoprasum

Allium schoenoprasum,
Schnittlauch,
Blütenfarbe: rotviolett,
P 0,5 (9 cm Topf),
liefern und abladen.
Menge: 21,000 St

**7.4.1.0030 Origanum vulgare**
Origanum vulgare

Oreganum vulgare,
Echter Dost,
Blütenfarbe: hellrosa-violett,
P 0,5 (9 cm Topf),
liefern und abladen.
Menge: 28,000 St

**7.4.1.0040 Thymus serpyllum**
Thymus serpyllum

Thymus serpyllum,
Sand-Thymian,
Blütenfarbe: purpur bis rosa,
P 0,5 (9 cm Topf),
liefern und abladen.
Menge: 28,000 St

**7.4.1.0050 Thymus vulgaris**
Thymus vulgaris

Thymus vulgaris,
Echter Thymian,
Blütenfarbe: rosa bis hellviolett,
P 0,5 (9 cm Topf),
liefern und abladen.
Menge: 42,000 St

**7.4.1.0060 Kleingruppenpflanzen auslegen und pflanzen**
Kleingruppenpflanzen auslegen und pflanzen

Kleingruppenpflanzen aus Vorposition auf
Extensivflächen
gemäß Pflanzplan in 3er-/ 5er oder 7er-Gruppen locker
in unregelmäßigen Wiederholungen auslegen und pflanzen
Pflanzdichte: ca. 8 Stk/m2.
Menge: 119,000 St

**7.4.1.0070 Sedum acre**
Sedum acre

Sedum acre,
Scharfer Mauerpfeffer,
Blütenfarbe: gelb,
Flachballenpflanzen (Ballengröße ca. 110 cm3, 50
Pflanzen einer Art pro Platte = 1 Stk.)
liefern und abladen.
Menge: 1,000 St

**7.4.1.0080 Sedum album**
Sedum album

Sedum album,
Weißer Mauerpfeffer,
Blütenfarbe: weiß,
Flachballenpflanzen (Ballengröße ca. 110 cm3, 50
Pflanzen einer Art pro Platte = 1 Stk.)
liefern und abladen.
Menge: 1,000 St

**7.4.1.0090 Sedum hispanicum**
Sedum hispanicum

Sedum hispanicum,
Spanischer Mauerpfeffer,
Blütenfarbe: rosa-weiß,
Flachballenpflanzen (Ballengröße ca. 110 cm3, 50
Pflanzen einer Art pro Platte = 1 Stk.)
liefern und abladen.
Menge: 1,000 St

**7.4.1.0100 Sedum spurium "roseum"**
Sedum spurium "roseum"

Sedum spurium "roseum",
Kaukasus Fetthenne,
Blütenfarbe: rosa,
Flachballenpflanzen (Ballengröße ca. 110 cm3, 50
Pflanzen einer Art pro Platte = 1 Stk.)
liefern und abladen.
Menge: 1,000 St

**7.4.1.0110 Flächenpflanzen auslegen und pflanzen**
Flächenpflanzen auslegen und pflanzen

Flächenpflanzen aus Vorposition ergänzend zur Aussaat
in Bereich mit Extensivsubstrat pflanzen
Pflanzdichte: ca. 6 Stk/m2.
Menge: 200,000 St

**7.4.1.0120 Carex flacca**
Carex flacca

Carex flacca,
Blaugrüne Segge,
Blütenfarbe: schwarzbraun,
P 0,5 (9 cm Topf),
liefern und abladen.
Menge: 21,000 St

**7.4.1.0130 Geranium macrorrhizzum Spessart**
Geranium macrorrhizzum Spessart

Geranium macrorrhizzum Spessart,
Felsen-Storchschnabel Spessart
Blütenfarbe: weiß,
P 0,5 (9 cm Topf),
liefern und abladen.
Menge: 63,000 St

**7.4.1.0140 Bergenia cordifolia**
Bergenia cordifolia

Bergenia cordifolia,
Dickblatt-Bergenie,
Blütenfarbe: weiß-rosa,
P 0,5 (9 cm Topf),
liefern und abladen.
Menge: 15,000 St

**7.4.1.0150 Geranium wlassovianum**
Geranium wlassovianum

Geranium wlassovianum
Sibirischer Storchschnabel,
Blütenfarbe: violett,
P 0,5 (9 cm Topf),
liefern und abladen.
Menge: 21,000 St

**7.4.1.0160 Anemone sylvestris**
Anemone sylvestris

Anemone sylvestris,
Großes Windröschen,
Blütenfarbe: weiß,
P 0,5 (9 cm Topf),
liefern und abladen.
Menge: 42,000 St

**7.4.1.0170 Helleborus niger**
Helleborus niger

Helleborus niger,
Schwarze Christrose
Blütenfarbe: weiß,
P 0,5 (9 cm Topf),
liefern und abladen.
Menge: 21,000 St

**7.4.1.0180 Gräser und Stauden auslegen und pflanzen**
Gräser und Stauden auslegen und pflanzen

Gräser und Stauden der Vorposition gem Bauleitung auf
Intensivsubstrat auslegen
und pflanzen.
Menge: 183,000 St

**7.4.1.0190 Lonicera tellmanniana liefern und pflanzen**
Lonicera tellmanniana liefern und pflanzen

Lonicera tellmanniana
Gold-Geißblatt
Sol 7,5 L, Höhe 150-200 cm
liefern und pflanzen.
Inklusive Anbinden an Rankgerüst
Menge: 1,000 St

**7.4.1.0200 Lonicera heckrottii Goldflame liefern und pflanzen**
Lonicera heckrottii Goldflame liefern und pflanzen

Lonicera heckrottii Goldflame,
Feuer-Geißblatt,
Sol 7,5 L, Höhe 150-200 cm
liefern und pflanzen.
Inklusive Anbinden an Rankgerüst
Menge: 1,000 St

**7.4.1.0210 Akebia quinata liefern und pflanzen**
Akebia quinata liefern und pflanzen

Akebia quinata
Klettergurke
Sol 7,5 L, Höhe 150-200 cm
liefern und pflanzen.
Inklusive Anbinden an Rankgerüst
Menge: 1,000 St

### 8 Fertigstellungspflege

#### 8.1 Fertigstellungspflege

##### 8.1.1 Fertigstellungspflege

**8.1.1.0010 Lockern und säubern der extensiven Pflanzflächen**
Lockern und säubern der extensiven Pflanzflächen

Lockern und säubern der extensiven Pflanzflächen,
Anzahl der Arbeitsgänge ca. 3 - 5, in Abstimmung mit
der örtlichen Bauleitung.
Fläche von unerwünschtem Fremdwuchs, schwer
verrottbaren Pflanzenteilen, Steinen ab 3 cm
Durchmesser und sonstigem Unrat säubern.
Anfallende Stoffe entsorgen.
Bearbeitungstiefe unter Beachtung der jeweiligen
Pflanzenart.
Der Einheitspreis gilt je m2 und Arbeitsgang,
unabhängig von der Anzahl der tatsächlich ausgeführten
Pflegegänge.
250 m2 x 5 Pflegegänge = 525 m2.
Menge: 1250,000 m2

**8.1.1.0020 Lockern und säubern der intensiven Pflanzflächen**
Lockern und säubern der intensiven Pflanzflächen

Lockern und säubern der intensiven Pflanzflächen,
Anzahl der Arbeitsgänge 3-5, in Abstimmung mit der
örtlichen Bauleitung.
Inkl. selektiver Rückschnitt.
Fläche von unerwünschtem Fremdwuchs, schwer
verrottbaren Pflanzenteilen, Steinen ab 3 cm
Durchmesser und sonstigem Unrat säubern.
Anfallende Stoffe entsorgen.
Bearbeitungstiefe unter Beachtung der jeweiligen
Pflanzenart.
Der Einheitspreis gilt je m2 und Arbeitsgang,
unabhängig von der Anzahl der tatsächlich ausgeführten
Pflegegänge.
100 m2 x 5 Pflegegänge = 500 m2.
Menge: 500,000 m2

**8.1.1.0030 Düngen der Vegetationsflächen mit umhülltem NPK-Langzeitdünger**
Düngen der Vegetationsflächen mit umhülltem NPK-Langzeitdünger

Einmalige Düngung der Vegetationsflächen mit organisch
umhülltem Langzeitdünger NPK 23-5-10.
Menge: gem. Herstellerangabe und Art der Vegetation,
nur mäßig düngen,
Zeitpunkt der Ausbringung: in Abstimmung mit der
Bauleitung.
Bereich: intensive und extensive Begrünung.
Menge: 250,000 m2

**8.1.1.0040 Säubern der Fassadenrinnen und Rollkiesstreifen**
Säubern der Fassadenrinnen und Rollkiesstreifen

Säubern der umliegenden Fassadenrinnen,
Rollkiesstreifen, Kontrollschächte und Abläufe.
Anzahl der Arbeitsgänge: ca. 3 - 5.
Fläche von Aufwuchs, schwer verrottbaren Pflanzenteilen
und sonstigem Unrat säubern.
Anfallende Stoffe entsorgen.
Der Einheitspreis gilt je m2 und Arbeitsgang,
unabhängig von der Anzahl der tatsächlich ausgeführten
Pflegegänge.
60 m2 x 5 Pflegegänge = 300 m2.
Menge: 300,000 m2

**8.1.1.0050 Wässern der Pflanzflächen**
Wässern der Pflanzflächen

Durchdringende Bewässerung
mit mind. 15 l/m2.
Anzahl der Wässergänge: ca. 15.
Arbeitsgänge sind abhängig von den natürlichen
Niederschlägen und erfolgen jeweils nach Vereinbarung
mit dem AG.
Abrechnung nach vollständigen Wässergängen:
Wässern aller Pflanzflächen.
Ein Wasseranschluss ist auf der Dachterrasse vorhanden.
Menge: 15,000 St

### 9 Entwicklungspflege

#### 9.1 Entwicklungspflege

##### 9.1.1 Entwicklungspflege

**9.1.1.0010 Lockern und säubern der extensiven Pflanzflächen**
Lockern und säubern der extensiven Pflanzflächen

Lockern und säubern der extensiven Pflanzflächen,
Anzahl der Arbeitsgänge ca. 3 - 5, in Abstimmung mit
der örtlichen Bauleitung.
Fläche von unerwünschtem Fremdwuchs, schwer
verrottbaren Pflanzenteilen, Steinen ab 3 cm
Durchmesser und sonstigem Unrat säubern.
Anfallende Stoffe entsorgen.
Bearbeitungstiefe unter Beachtung der jeweiligen
Pflanzenart.
Der Einheitspreis gilt je m2 und Arbeitsgang,
unabhängig von der Anzahl der tatsächlich ausgeführten
Pflegegänge.
250 m2 x 5 Pflegegänge = 1250 m2.
Menge: 1250,000 m2

**9.1.1.0020 Lockern und säubern der intensiven Pflanzflächen**
Lockern und säubern der intensiven Pflanzflächen

Lockern und säubern der intensiven Pflanzflächen,
Anzahl der Arbeitsgänge 3-5, in Abstimmung mit der
örtlichen Bauleitung.
Inkl. selektiver Rückschnitt.
Fläche von unerwünschtem Fremdwuchs, schwer
verrottbaren Pflanzenteilen, Steinen ab 3 cm
Durchmesser und sonstigem Unrat säubern.
Anfallende Stoffe entsorgen.
Bearbeitungstiefe unter Beachtung der jeweiligen
Pflanzenart.
Der Einheitspreis gilt je m2 und Arbeitsgang,
unabhängig von der Anzahl der tatsächlich ausgeführten
Pflegegänge.
100 m2 x 5 Pflegegänge = 500 m2.
Menge: 500,000 m2

**9.1.1.0030 Düngen der Vegetationsflächen mit umhülltem NPK-Langzeitdünger**
Düngen der Vegetationsflächen mit umhülltem NPK-Langzeitdünger

Einmalige Düngung der Vegetationsflächen mit organisch
umhülltem Langzeitdünger NPK 23-5-10.
Menge: gem. Herstellerangabe und Art der Vegetation,
nur mäßig düngen,
Zeitpunkt der Ausbringung: in Abstimmung mit der
Bauleitung.
Bereich: intensive und extensive Begrünung.
Menge: 250,000 m2

**9.1.1.0040 Säubern der Fassadenrinnen und Rollkiesstreifen**
Säubern der Fassadenrinnen und Rollkiesstreifen

Säubern der umliegenden Fassadenrinnen,
Rollkiesstreifen, Kontrollschächte und Abläufe.
Anzahl der Arbeitsgänge: ca. 3 - 5.
Fläche von Aufwuchs, schwer verrottbaren Pflanzenteilen
und sonstigem Unrat säubern.
Anfallende Stoffe entsorgen.
Der Einheitspreis gilt je m2 und Arbeitsgang,
unabhängig von der Anzahl der tatsächlich ausgeführten
Pflegegänge.
60 m2 x 5 Pflegegänge = 300 m2.
Menge: 300,000 m2

**9.1.1.0050 Wässern der Pflanzflächen**
Wässern der Pflanzflächen

Notbewässerung der Pflanzflächen bei extremer
Trockenheit
durch durchdringender Bewässerung
mit mind. 15 l/m2.
Anzahl der Wässergänge: ca. 5.
Arbeitsgänge sind abhängig von den natürlichen
Niederschlägen und erfolgen jeweils nach Vereinbarung
mit dem AG.
Abrechnung nach vollständigen Wässergängen:
Wässern aller Pflanzflächen
Ein Wasseranschluss ist auf der Dachterrasse vorhanden.
Menge: 5,000 St

### 10 Arbeiten gegen Nachweis

#### 10.1 Arbeiten gegen Nachweis

##### 10.1.1 Arbeiten gegen Nachweis

**10.1.1.0010 Baustellenleiter/Vorarbeiter**
Menge: 10,000 h

**10.1.1.0020 Facharbeiter/Landschaftsgärtner**
Menge: 20,000 h

**10.1.1.0030 Arbeiter**
Menge: 40,000 h
